# Generalsanierung Richard-Wagner-Gymnasium
Angebotsaufforderung (GAEB 90, DA83)
Währung: EUR
Auftraggeber: Stadt Bayreuth

## Zusätzlicher Text
LEISTUNGSBESCHREIBUNG mit LEISTUNGSVERZEICHNIS

Gewerk
VE303_Rohbauarbeiten

Baumaßnahme:
Generalsanierung und Teilneubau Richard-Wagner-Gymnasium Bayreuth
und 2-fach Sporthalle, BAUABSCHNITT 1, in 95444 Bayreuth

Bauherr / Auftraggeber:
Stadt Bayreuth, Hochbauamt
Wilhelm-Pitz-Straße 1, 95448 Bayreuth

Baugrundstück/ Gemarkung:
Wittelsbacherring 9, 95444 Bayreuth
Flur-Nr. 737,737/4,737/5, Gemarkung Bayreuth

## Zusätzlicher Text
ALLGEMEINES

Während der Bauzeit wird das Schulhaus voll in Betrieb bleiben.
Alle Arbeiten sind derart zu planen und auszuführen, dass der
unterbrechungslose Betrieb des Schulhauses jederzeit
gewährleistet ist. Der Baustellenbetrieb ist vom
Schulhausbetrieb vollständig getrennt zu halten. Der
Fußgängerzugang bzw. die Zugänge sind vollumfänglich
aufrechtzuerhalten und ggf. durch entsprechende Maßnahmen
zu schützen.
Auf dem Schulgelände besteht ein Rauch- und Alkoholverbot
sowie ist das Übernachten auf dem Baugrundstück untersagt.
Auskünfte an Dritte (z.B. Passanten, Anlieger, andere öffentliche
Dienststellen) über den zeitlichen und technischen Ablauf der
Baumaßnahme, über betriebliche Dispositionen, ausführungstechnische Einzelheiten u.ä. erteilt allein der Auftraggeber.
Jeder Fragesteller ist dorthin zu verweisen.

Vorbemerkungen
Kosten und Aufwendungen für das Liefern, Vorhalten und
Abtransportieren von Schutt-Containern oder anderen
Transportgebinden zur Einlagerung der separierten Abfälle und
anderer Baustoffe, wie auch im LV beschrieben, sind zur Gänze
in die Einheitspreise einzurechnen, soweit diese im LV nicht
gesondert abgefragt werden.
Die Gestellung, sowie der Austausch der Transportgebinde,
sind ebenfalls in die Einheitspreise einzurechnen.
Bei sämtlichen Arbeiten sind die einschlägigen Regeln und
Maßgaben hinsichtlich des zu treffenden Arbeits- und
Emissionsschutzes zu beachten. Insbesondere auf die
Allgemeine Verwaltungsvorschrift zum Schutz gegen Baulärm
(AVV Baulärm) wird hingewiesen.
Die Kosten hierfür sind in die angebotenen Preise
einzukalkulieren.

Sicherungsmaßnahmen
Bei der Ausführung der Arbeiten sind die einschlägigen
Unfallvorschriften zu beachten. Baustoffe und Geräte sind so zu
lagern bzw. aufzustellen, dass die öffentl. Sicherheit und
Ordnung gewährleistet sind.
Die Baustelleneinrichtung muss einen optimalen Bauablauf
unter Beachtung sämtlicher Arbeitsrichtlinien gewährleisten.
Stillstandszeiten bzw. Schäden aufgrund mangelnder
Baustelleneinrichtung gehen zu Lasten des Auftragnehmer.
Die Vorgaben der Unfallverhütungvorschriften - UVV - sind
zwingend einzuhalten.
Ein SiGe-Plan wird vor Baubeginn übergeben.
Den Anweisungen des SiGe-Ko, die sich aus dem SiGe-Plan
gemäß Baustellenverordnung ergeben, ist Folge zu leisten.
Schutzvorrichtungen anderer Auftragnehmer dürfen, wenn die
eigenen Arbeiten behindert werden, keinesfalls, auch nicht
vorübergehend, ohne Zustimmung der Bauüberwachung
eigenmächtig entfernt werden. Bei Zustimmung sind sie nach
Beendigung der Arbeiten wieder in den ursprünglichen Zustand
aufzubauen.
Die Zugänge zum Bauwerk und zum Baugelände sind während
der Ausführungszeit und nach Beendigung der Tagesleistungen
so zu verschließen, dass Unbefugte das Bauwerk nicht betreten
können.
Die Angebotspreise gelten für die fertige Ausführung, der
ausgeschriebenen Leistung, inkl. fertiger Montage, notwendiger
Sicherungsmaßnahmen, Lieferung, Transport, ohne bauseitigen
Hilfen, inkl. aller Anschlüsse, Nebenarbeiten, Hilfsmaterialien
und sonstige anfallende Nebenkosten.

Stoffe und Bauteile
Vom Auftragnehmer dürfen keine gesundheitsgefährdenden
Stoffe und Bauteile eingebaut werden. Die Werte der derzeit
gültigen MAK-Liste sind einzuhalten.
Die Vorschriften für nachhaltiges Bauen sind einzuhalten.
Sämtliche Materialien müssen neu und ungebraucht sein.

Bauprodukte / Nachweise
Bauprodukte dürfen nur verwendet werden, wenn sie für den
Verwendungszweck
den Vorschriften des Bauproduktengesetzes, der
Bauprodukterichtlinien und der Umsetzung sonstiger
Richtlinien der Europäischen Gemeinschaften entsprechen
und das CE-Zeichen tragen (siehe auch Bauregelliste B)
oder
den in der Bauregelliste A aufgeführten techn. Regeln
entsprechen und aufgrund des
Übereinstimmungsnachweises das Ü-Zeichen tragen
oder
-eine allgemeine bauaufsichtliche Zulassung besitzen
oder
ein allgemeines bauaufsichtliches Prüfungszeugnis erhalten
haben
oder
eine Zustimmung im Einzelfall besitzen
oder
einer Regelung für sonstige Bauprodukte (für die
vorgenannten Punkte nicht zutreffend) entsprechen, z.B.
Nachweis der Gleichwertigkeit.
Gem. Art. 52 Abs. 1 BayBO hat der Unternehmer die
erforderlichen Nachweise über die Verwendbarkeit der
eingesetzten Bauprodukte und Bauarten auf der Baustelle
bereitzuhalten.
Gem. Art. 77 Abs. 6 BayBO ist dem Architekturbüro, das die
Bauüberwachung durchführt, auf der Baustelle bzw.
Betriebsstätte Einblick in die Genehmigungen, Zulassungen,
Prüfzeugnisse, Übereinstimmungs-Erklärungen,
Übereinstimmungs-Zertifikate, Überwachungsnachweise,
Zeugnisse und Aufzeichnungen über die Prüfung von
Bauprodukten usw. zu gewähren.
Diese Nachweise sind vor Baubeginn dem Auftraggeber als
Kopie zu übergeben und digital auf der Kommunikationsplattform
zu hinterlegen.

Lieferung und Einbau
Soweit im Einzelfall keine abweichende Festlegung getroffen
wurde, beinhalten die Positionen die Lieferung und den Einbau.

Anordnung von Stundenlohnarbeiten
Mit der Ausführung der im Leistungsverzeichnis vorgesehenen
Stundenlohnarbeiten ist erst nach schriftlicher Anordnung des
Auftraggebers oder dessen bevollmächtigten Vertreters zu
beginnen. Der Umfang der im Einzelfall zu erbringenden
Leistungen wird bei der Anordnung festgelegt.
Die Stundenlohnzettel sind wöchentlich einzureichen.

Baubesprechungen
Der Auftragnehmer hat zu den Baustellenbesprechungen, die
der Auftraggeber regelmäßig durchführt, einen bevollmächtigten
und deutschsprachigen Vertreter zu entsenden.
Die Besprechungen finden wöchentlich statt.
Die Kosten sind in die EP einzurechnen.

Bauleitung
Während der Arbeiten des Auftragnehmers an der Baustelle
muss ständig eine fachlich qualifizierte und deutschsprachige
Aufsichtsperson des Auftragnehmers anwesend sein. Die
Qualifikation ist auf Anforderung des AG durch den
Auftragnehmer nachzuweisen.

Bautagebuch
Vom AN sind auf Formblättern Beiträge für das Bautagebuch
täglich zu liefern. Diese Arbeitsberichte sollen Stand und
Fortschritt der Arbeiten, sowie alle bemerkenswerten Ereignisse
des Bauablaufes, lückenlos festhalten. Es dient als Grundlage
für alle Meldungen und Berichte, die über die Bauausführung zu
erstatten sind und bildet nach Abschluss der Bauarbeiten einen
wichtigen Bestandteil der Bauakten.
Insbesondere sind in diesen Arbeitsberichten einzutragen: Die
erbrachte Leistung und Arbeitsfortschritt des AN und die Zahl
der eingesetzten Facharbeiter, Lehrlinge, etc.,
außergewöhnliche Ereignisse (Unfälle, Behinderungen, etc.).
Einträge im Bautagebuch entbinden den AN jedoch nicht von
der Verpflichtung zur direkten Information des AG gem. VOB/B
betreffend Behinderung, Bedenken etc.

Betriebszeiten
Auf der Baustelle darf ohne Sondergenehmigung zu folgenden
Zeiten gearbeitet werden:
Werktags im Allgemeinen 7.00 Uhr bis 20.00 Uhr.
Während schulischer Prüfungszeiten haben auf Anweisung des
Bauherren die Arbeiten zu ruhen.

Brandschutz
Der Brandschutz, insbesondere die Anforderungen aus dem
Brandschutzkonzept, sind entsprechend zu beachten.
Die Nachweise zum Brandschutz sind durch ein Prüfzeugnis
vor Baubeginn zu belegen, ggf. sind hierfür Übereinstimmungs-
Erklärungen des Herstellers vorzulegen.
Auch Zulassungen im Einzelfall sind möglich. Die Kosten hierfür
sind in den jeweiligen Einheitspreisen einzurechnen, sofern
keine Position "Verwendungsnachweis" dafür ausgewiesen ist.
Entscheidend hierfür ist der zum Einbauzeitpunkt gültige
Verwendbarkeitsnachweis, so z. B. bei der Anforderung
"feuerbeständig T90 nach DIN 4102 bzw. EI290C2Sa nach EN
1634-1", etc..

Denkmalschutz
In diesem Bereich befindet sich das Bodendenkmal D-4-6035-1053
Befunde der frühen Neuzeit im Bereich der frühneuzeitlichen
Vorstädte von Bayreuth".
Es ist notwendig, die Maßnahme mit Erdarbeiten, wie z. B. der Ausbau
der Fundamente und Bodenplatte des Bestandsgebäudes, die Anlage
von zwei Sondagen im Bereich vom 1. BA sowie die Anlage von
Drainagen, Fundamenten und Ver- und Entsorgungsleitungen,
bodendenkmalfachlich vorzubereiten, zu begleiten und ggf. eine
Ausgrabung, Bergung und Dokumentation durchzuführen.

Umweltschutz
Der Auftragnehmer hat zum Schutz der Umwelt, Landschaft und
Gewässer die durch die Arbeiten verursachten
Beeinträchtigungen auf das unvermeidliche Mindestmaß zu
beschränken.
Verwiesen wird hier nur exemplarisch auf die Bereiche
Lärmschutz und Grundwasserschutz.
Insbesondere darf Abwasser nicht in den Untergrund oder
Vorfluter geleitet werden. Baumaterialien, Aushub,
wassergefährdende Stoffe und dgl. dürfen nicht so gelagert
werden, dass diese eine Gewässerverunreinigung verursachen
können.
Bei Betrieb von Wasserhaltung darf in den Kanal kein
verschmutztes Baugrubenwasser eingeleitet werden.
Nötigenfalls ist ein Absetzbehälter vorzuschalten. Das
abzuleitende Wasser, sowie das Grundwasser, muss frei von
Fetten, Benzin- und Ölrückständen bleiben. Dies ist
insbesondere beim Einsatz von Maschinen und Pumpen zu
beachten.
Die Merkblätter "Baumschutz" und "Schutz gegen Baulärm" der
Stadt Bayreuth sind zu beachten.
DIN 18920 Schutz von Bäumen, Pflanzenbeständen und
Vegetationsflächen bei Baumaßnahmen ist zu beachten, sowie
die RAS-LP.
Vor Beginn der Leistungen wurden Baumschutzzäune aus Holz
aufgestellt. Diese sind zu schützen. Kronentraufbereiche dürfen
nicht befahren oder zur Lagerung von Material genutzt werden.
Der Auftragnehmer hat behördliche Anordnungen oder
Ansprüche Dritter dem Auftraggeber unverzüglich mitzuteilen.

Ver- und Entsorgungsleitungen
Im Bereich der Baustelle vorhandene Anlagen, insbesondere
Abwasser- und Versorgungsleitungen, sind den Leitungsplänen
zu entnehmen, bzw. hat sich der AN vor Ausführung der
Arbeiten über die Lage und Tiefe von Leitungen, Kabeln,
Dränen, Kanälen u. ä. beim AG anhand der Bestandspläne und
der dazu ergangenen Anweisungen zu unterrichten.
Vor Beginn der Arbeiten hat sich der Auftragnehmer außerdem
bei allen zuständigen Stellen über eventuell vorhandene Ver
und Entsorgungsleitungen, sowie deren Schutz, zu informieren.
Bei allen Arbeiten, mit oder ohne Geräteeinsatz, im Bereich der
Leitungstrassen, sind grundsätzlich die einschlägigen
Vorschriften der BayBO und der Berufsgenossenschaften, der
VDE zwingend einzuhalten.
Bestandsleitungen und Entwässerungseinrichtungen sind,
soweit nicht beschrieben, zu schützen und die
Funktionsfähigkeit aufrechtzuerhalten.
Schäden an Ver- und Entsorgungsleitungen, sowie daraus
entstehende Folgekosten, gehen zu Lasten des Auftragnehmers.
Vor Inanspruchnahme fremder Grundstücke und Wege ist der
Auftraggeber oder dessen Vertreter zu informieren und der
Zustand durch den AN zusammen mit dem Eigentümer zu
dokumentieren.

Kampfmittel
Die geltenden Anforderungen zu Erkundungs- und gegebenfalls
Räumungsmaßnahmen hinsichtlich Kampfmitteln wurden erfüllt
(siehe Kampfmittelvorerkundung anbei).
Es wurde keine potentielle Kampfmittelbelastung ermittelt.
Sollten bei den Bauarbeiten Kampfmittel zum Vorschein
kommen, ist die Baustelle sofort zu räumen, abzusperren und
der Kampfmittelräumdienst und AG zu unterrichten.

Haftung und Verkehrssicherungspflicht
Der Auftragnehmer ist verpflichtet, eigenverantwortlich alle
notwendigen Sicherheitsvorkehrungen im eigenen
Leistungsbereich zu treffen, um Schäden von Personen und
Sachen innerhalb des Baugeländes und des Baubereichs
abzuwenden (Verkehrssicherungspflicht). Der Auftragnehmer
stellt den Auftraggeber im Innenverhältnis von sämtlichen
Schadensersatzansprüchen aus schuldhafter
Verkehrssicherungspflichtverletzung im eigenen
Leistungsbereich frei, insbesondere bei etwaigen von ihm
schuldhaft verursachten Schäden an Nachbargebäuden oder
-grundstücken.
Der Auftragnehmer hat Bauunfälle, bei welchen Personen- oder
Sachschäden entstanden sind, dem Auftraggeber unverzüglich
mitzuteilen.

Abfallbeseitigung - Baureinigung
Der bei der Ausführung der Arbeiten anfallende Abfall aus dem
Bereich des Auftragnehmers (Bauschutt, Verpackungsmaterial,
Reststoffe, Müll, Altstoffe usw.) ist restlos zu beseitigen und
entsprechend den rechtlichen Vorschriften (z. B. örtliche
Abfallsatzung) zu entsorgen. Wertstoffe sind auszusondern, in
getrennten Fraktionen zu erfassen und der Wiederverwertung
zuzuführen (Nebenleistung nach Nr. 4.4.11 DIN 18299).
Die Baustelle ist täglich zu reinigen, incl. Reinigung bei
Fertigstellung einzelner Arbeitsabschnitte.
Die vom Auftragnehmer gelieferten Teile sind innen und außen
in sauberem Zustand zu montieren. Bei Teilen, die mit
besonderen Schutzvorrichtungen versehen sind, dürfen die
Schutzteile erst nach Abstimmung mit der örtlichen Bauleitung
entfernt und entsorgt werden. Dies ist noch Leistung des
Auftragnehmers. Eine einmalige Erstreinigung hat als
Feinreinigung der montierten Teile nach Aufforderung der
Bauleitung mit den entsprechenden Vorschriften der Reinigung
von Bauteilen und Baustoffen im Bauwesen zu erfolgen.
Die arbeitstägliche Reinigung der Verkehrsflächen,
einschließlich öffentlicher Straßen, obliegt dem AN und ist in
das Angebot mit einzukalkulieren. Für
Unfälle, die sich aus der Verletzung obiger Verpflichtungen
ergeben, haftet der Auftragnehmer.
Offenes Feuer und das Verbrennen von Abfällen,
Verpackungsmaterialien usw. ist auf der Baustelle verboten.
Die nach den abfallrechtlichen Bestimmungen zum Nachweis
einer ordnungsgemäßen Entsorgung erforderlichen
Erklärungen, Bestätigungen, Belege usw., sind dem
Auftraggeber vorzulegen.
Kommt der AN den Verpflichtungen der Abfallbeseitigung /
Baureinigung nicht nach, ist der Auftraggeber berechtigt, diese
auf Kosten des AN durchführen zu lassen.

Planung und Abrechnung, Koordination
Die Planung der Maßnahme und Gesamtkoordinierung erfolgt
durch ein vom Auftraggeber beauftragtes Architekturbüro. Für
die Planung und Fachbauleitung einzelner Gewerke wurden
Fachplaner beauftragt (betrifft u.a. Elektro, Sanitär, Heizung,
Lüftung, Tragwerk). Rechnungen und Aufmaße sind
entsprechend der Gliederung des Leistungsverzeichnisses,
getrennt nach Leistungsbreichen, Bauteilen bzw. Gewerken wie
beschrieben aufzustellen und zu trennen. Aufmaße sind dem
jeweiligen Fachgewerk zuordenbar und nachvollziehbar
aufzustellen.
Zusätzlich zur schriftlichen Übermittlung
sind Aufmaße in einem DA11 Format zu erstellen und zu
übersenden.
Des Weiteren sind Schulgebäude und Hausmeisterhaus durch
getrennte Rechnungsstellung in der Zuordnung eindeutig
separat abzurechnen. Dies betrifft auch eventuelle Nachträge
und alle Folgekosten.
Ebenso müssen in diesem Zuge alle Nachweise z.B.
Regiebelege, Aufmaße etc. getrennt geführt werden und somit
eine eindeutige Zuordnung zulassen.
Zusätzlich ist vierteljährlich zum Quartalsende durch den
Auftragnehmer eine Schlussrechnungsprognose zu erstellen
und dem Auftraggeber bzw. dessen Vertreter zu übermitteln.
Auch diese ist getrennt nach Schulgebäude und
Hausmeisterhaus zu führen.
Eine Befreiung aus der Prognosepflicht kann in Ausnahmefällen
durch den Auftraggeber erteilt werden, wenn dies sinnhaft
erscheint (z.B. durch geringen Leistungsumfang oder
Leistungszeitraum).

Werbung
Firmentafeln und Werbebanner sind nicht zulässig. Werbung
auf der Baustelle ist nur nach vorheriger schriftlicher
Zustimmung des Auftraggebers zulässig.
Ende der Vorbemerkungen

## Zusätzlicher Text
1. ALLGEMEINE BAUBESCHREIBUNG

Übersicht

Vorhaben

Die Stadt Bayreuth beabsichtigt die Generalsanierung des
Richard-Wagner-Gymnasiums mit Zweifach-Sporthalle.
Die Grundstücke Flur-Nr. 737 und 737/5, Wittelsbacherring 9 in Bayreuth
befinden sich im Eigentum der Stadt Bayreuth und sind mit den o.g.
Gebäudeteilen des Richard-Wagner-Gymnasiums sowie den zugehörigen
Außensportanlagen bebaut. Zur Übersicht siehe auch beiliegenden Lageplan
und Baustelleneinrichtungsplan.

Bestandsgebäude und Lage

Das Richard-Wagner-Gymnasium in Bayreuth wurde am 4. Oktober 1867 als
"Höhere Töchterschule Bayreuth" gegründet. Das Gebäude war seinerzeit
Erstbezug und ist zwischenzeitlich mehrfach erweitert worden. Der
jetzige Altbau des Gebäudes von 1908 steht unter Denkmalschutz.
Schulerweiterungen erfolgten in den 60er und 70er Jahren. Heute ist die
Schule ein sprachliches, wirtschafts- und sozialwissenschaftliches
Gymnasium. Bis auf den 2006 errichteten Bereich der Mittagsbetreuung
(Mensa) sind alle Flächen des Gymnasiums zu sanieren.

Das Gebäude befindet sich am Wittelsbacherring 9 im Stadtzentrum von
Bayreuth. Eine Bushaltestelle befindet sich direkt am Gebäude im Westen
auf der Seite des Hauptzugangs am Wittelsbacherring.

Für den Bereich des Gymnasiums ist kein qualifizierter Bebauungsplan
aufgestellt. Die Nachbarbebauung besteht aus Wohn- und Gewerbebebauung.

Höhenlage Bestand Altbau Erdgeschoss +-0,00 = 339,78 m NN.

Entwurf und Erschließung

Die Sanierung des Gebäudekomplexes erfolgt in vier Bauabschnitten -
wobei sich die Abschnitte im wesentlichen analog der geschichtlichen
Erweiterungen abgrenzen lassen. Die unterschiedlichen Bauabschnitte
bedürfen unterschiedlicher Ertüchtigungen. Im Folgenden wird vorwiegend
auf den betreffenden Bauabschnitt 1 eingegangen. Dieser beinhaltet den
Teilabbruch und die Sanierung des Turnhallenbau von 1979, sowie einen
Anbau als Verlängerung des Baus von 1974.
Für die Umkleiden sowie für die Turnhalle besteht grundsätzlich ein
Sanierungsbedarf. Aufgrund der Konstruktion der Umkleiden und der Lage
der bestehenden Decken ist ein Erhalt der Umkleiden bautechnisch nicht
sinnvoll und nur mit einem unverhältnismäßigen Aufwand möglich, da die
bestehende Decke und Konstruktion der Umkleiden zum einen die Lasten
einer fünfgeschossigen Erweiterung nicht aufnehmen könnten und zum
anderen eine barrierefreie Erschließung und ausreichende Deckenhöhe im
Anbau EG nicht möglich wäre.
Aufgrund der Wiedereinführung der gymnasialen Schulzeit von G9 werden
außerdem zusätzliche Räume benötigt. Diese können durch die Aufstockung
der Erweiterung von 1974 sowie die Planung der Verlängerung auf 5
Obergeschosse untergebracht werden. Die Aufstockung ist so geplant, dass
die Bestands-Firsthöhe nicht überschritten wird. Die Dachform lehnt sich
an den Bestand an und wird als flach geneigtes Walmdach abgebildet,
wodurch die Gesamtanlage harmonisch ergänzt wird.
Zwei Aufzüge sichern die barrierefreie Erschließung aller Gebäudeteile.
Der im BA 1 befindliche Aufzug erschließt die Turnhalle, sowie die
Erweiterungsbauten und ist für Krankentragen geeignet.

Nutzung

Neubau Umkleidetrakt und Erweiterung (Gebäudeteil BA1)
Umkleiden und Turnhalle im Untergeschoss
Naturwissenschaften im Erdgeschoss und 1. Obergeschoss
Klassenräume in den Obergeschossen
Hausmeisterwohnung im 4. Obergeschoss

Sanierung + Aufstockung Erweiterung 1974 (Gebäudeteil BA2)
Hauswirtschaft, Handarbeit und Lehrküche im Untergeschoss
Naturwissenschaften und Pausenhalle im Erdgeschoss
Bibliothek, Referendarzimmer und Silentium im 1. Obergeschoss
Informatik, Werkraum, Kurs- und Klassenräume in den Obergeschossen

Sanierung Mittelbau (Gebäudeteil BA3)
zentrale Eingangs- und Pausenhalle, Klassenraum und Verwaltung im
Erdgeschoss
Verwaltung im 1. Obergeschoss
Klassenräume im 2. Obergeschoss
Klassenraum und Kunsterziehung im 3. Obergeschoss

Sanierung Altbau (Gebäudeteil BA4)
Klassenräume, Schulmuseum und Aula im Erdgeschoss
Klassen- und Kursräume in den Obergeschossen
Musikräume in dem straßenseitigen Gebäudeteil im 1. und 2. Obergeschoss

Nutzung Untergeschosse
Das Untergeschoss in Altbau und Mittelbau wird zukünftig nur noch für
Neben- und Technikräume genutzt, da weder Raumhöhe noch
Belichtungssituation für Unterrichtsräume dauerhaft geeignet sind. Im
Erweiterungsbau von 1974 verbleiben die Lehrküchen an Ihrer bisherigen
Lage und werden von Grund auf saniert.

Bauabschnitte

Die Realisierung der vier Bauabschnitte soll ab 2026 zeitlich nahtlos
aneinandergereiht erfolgen und bis zum Jahr 2034 fertiggestellt werden.

BA 1
BA 1a - Abbruch + Neubau Umkleiden
BA 1b - Sanierung Turnhalle
BA 1c - Anbau Erweiterung 1974
BA 2
BA 2a - Sanierung Erweiterung 1974
BA 2b - Aufstockung Erweiterung 1974
BA 3 - Sanierung Mittelbau
BA 4 - Sanierung Altbau

Freianlagen

Im Zuge der Generalsanierung wird auch die Neugestaltung der Freianlagen
nötig, die größtenteils durch Baustelleneinrichtung, Baustellenzufahrt
und Baustellenbetrieb zerstört werden. Mit Abschluss des Bauabschnittes
3 kann die Neugestaltung des Lehrerparkplatzes und der Außensportanlagen
erfolgen. Parallel zum Bauabschnitt 4 bzw. nach dessen Fertigstellung
erfolgt dann die Neuanlage des Hauptzuganges Wittelsbacherring, die
Außenflächen am Altbau sowie die Gestaltung des Pausenhofes.

Baubeschreibung

Diese Leistungsbeschreibung bezieht sich ausschließlich auf den
Bauabschnitt BA1.

Allgemein

Im anstehenden ersten Bauabschnitt wird der Umkleidetrakt von 1979
vollständig abgebrochen, der Ersatzneubau inkl. Erweiterung errichtet
und parallel die Turnhalle kernsaniert.
Während aller Bauphasen findet die Schulnutzung in den benachbarten
Bestandsgebäuden statt. Es werden daher Bauzäune als Bretterwand für
eine strikte Trennung zwischen Schulbereich und Baustellenbereich
hergestellt.

Vor Ausführung der Abbrucharbeiten werden Tiefbauarbeiten auf dem
ehemaligen Sportgelände ausgeführt um Bestandsleitungen außerhalb des
Baufeldes zu verlegen. Ebenso werden Rodungsarbeiten des auf dem Baufeld
befindlichen Baum-und Strauchbestands durchgeführt.

Vor Beginn der Erd- und Rohbauarbeiten erfolgen die Abbrucharbeiten des
besagten Gebäudeteils einschl. der vorhandenen Fundamente und das
Abfahren des Abbruchmaterials. Die nach dem Gebäudeabbruch verbleibende
Bodenvertiefung liegt innerhalb der Baugrube und wird deshalb nicht mehr
verfüllt, lediglich glatt gezogen.

ENDE der Baubeschreibung

## Zusätzlicher Text
2. ANGABEN ZUR BAUSTELLE UND AUSFÜHRUNG

Verkehrsregelung/ Zufahrt:

Der Gebäudekomplex wird umringt vom Wittelsbacherring, der Dammallee
sowie der Verbindungsstraße Dammwäldchen. Abzüglich der beidseitigen
Parkflächen verfügen die Straßen über eine sehr geringe Breite
(teilweise ca. 4,50 m). Die Dammallee ist eine Sackgasse mit
Wendemöglichkeit in der Jahnstraße.

Die geringen Kurvenradien sowie die beengten örtlichen Gegebenheiten
sind bei der Baustellenlogistik zu berücksichtigen und in die
Einheitspreise einzukalkulieren.

Das Baufeld ist bauseits mit einem Bauzaun umlaufend abgesichert. Die
Ein- und Ausfahrtstore sind nach jeder Durchfahrt zu schließen.

Die Hauptzufahrt zur Baustelle erfolgt von der Straße "Dammallee" über
die Baustelleinrichtungsfläche und den ehemaligen Sportplatz auf das
Baufeld.

Zusätzlich besteht über eine Zufahrt am Wittelsbacherring eine kleinere
Baustelleneinrichtungsfläche mit Parkmöglichkeiten für ausführende
Firmen.
Diese Zufahrt dient gleichzeitig als Feuerwehrzufahrt und ist jederzeit
freizuhalten.
Das Halten im Bereich der Baustellenzufahrt ist untersagt.
Zusätzlich ist das Halten auf dem Wittelsbacherring im Bereich der
Baustellenzufahrt ist strikt untersagt.
Lieferverkehr darf im Bereich der kleinen Baustelleneinrichtungsfläche
ausschließlich in der Zeit von
8:15 Uhr bis 15:30 Uhr erfolgen (die große BE-Fläche an der Dammallee
ist hiervon nicht betroffen).
Zuwiderhandlungen der vorgenannten Punkte können zur Sperrung der
Baustellenzufahrt führen!
Zum Abstellen der Fahrzeuge beim Öffnen und Schließen des Bauzauntors
wird bauseits eine Bauzaunnische eingerichtet.

Eine Umfahrung der Baustelle und des Bauwerks ist aufgrund der örtlichen
Situation nicht möglich.
Übersicht Zufahrten siehe Lageplan Baustelleneinrichtung Plan Nr. A1101

Der öffentliche Raum darf durch den AN nicht beeinträchtigt werden. Der
AN hat v. a. die Zufahrtsstraßen und -wege zur Baustelle von ihm
verursachten Verschmutzungen, speziell von Schüttgütern und Erdabtrag
bzw. -auftrag, frei bzw. sauber zu halten bzw. ausreichend oft zu
reinigen, d. h. Straßen- und Gehwege sind unmittelbar nach erfolgter
Verschmutzung durch den AN von diesem zu reinigen.

Für Belange des AN, wie z. B. notwendige Straßensperrungen bei
Anlieferungen, sind verkehrsrechtliche Anordnungen eigenständig durch
den AN einzuholen.

Die Baustelle wird bei laufendem Betrieb der Schule sowie einer
angrenzenden Kindertagesstätte abgewickelt. Temporäre Behinderungen
durch kreuzenden Schüler- und Fußgängerverkehr, insbesondere zu
Schulbeginn und Schulende, sind zu berücksichtigen. Hierauf ist
besondere Rücksicht zu nehmen.

Lage, Art, Anschlusswert und Bedingungen für das Überlassen von
Anschlüssen für Wasser, Energie und Abwasser

Anschlussmöglichkeiten für, Bauwasser und Baustrom werden bauseits
bereitgestellt.

Lage und Ausmaß der dem Auftragnehmer für die Ausführung seiner
Leistungen zur Benutzung oder Mitbenutzung überlassenen Flächen, Räume

Als Fläche der Baustelleneinrichtung, sowie Lagerflächen kann die
bauseits erstellte BE-Fläche auf dem ehemaligen Sportplatz, östlich des
Baufelds genutzt werden.
Die Platzverhältnisse sowie Zufahrten sind vom AN vor Ort zu prüfen und
zu berücksichtigen. Materiallagerungen sind nur innerhalb der
ausgewiesenen Baulagerflächen zulässig und auf die unbedingt
erforderliche Zeit zu beschränken.

Materialcontainer können nur in begrenztem Umfang und nur mit Zustimmung
des AG aufgestellt werden. Flächen für Mannschafts- bzw.
Aufenthaltscontainer des AN können nicht zur Verfügung gestellt werden.
Aufenthaltsräume werden vom AG in Form einer Containeranlage zur
Verfügung gestellt.

Die Baustelleneinrichtungsflächen werden bauseits hergerichtet. Weitere
Einrichtungen wie Baustraßen, Geräte, Hebezeuge sowie Ver- und
Entsorgungsmaßnahmen sind durch den AN eigenverantwortlich
bereitzustellen, vorzuhalten und nach Abschluss der Arbeiten zu
beseitigen.

Besondere umweltrechtliche Vorschriften

In direkter Nachbarschaft der Baustelle befinden sich Wohnbebauung sowie
eine Kindertagesstätte. Auf diese sensiblen Nutzungen ist hinsichtlich
Lärm, Staub und sonstiger Emissionen besondere Rücksicht zu nehmen.

Insbesondere ist zu beachten:
Die Lagerung von Öl- und Treibstoffen hat auf der Baustelle so zu
erfolgen, dass eine Verunreinigung des Grundwassers ausgeschlossen ist.
Das Auslaufen, auch von geringen Mengen wassergefährdender Flüssigkeiten
ist unverzüglich zu melden. Die Betankung und Abschmierung von
Fahrzeugen, Geräten und Maschinen auf der Baustelle hat so zu erfolgen,
dass mit Sicherheit eine Verunreinigung des Grundwassers vermieden wird.
Abwasser darf weder in den Untergrund, noch in den Straßenkanal und ggf.
die Vorfluter geleitet werden. Baumaterialien, Aushub, wassergefährdende
Stoffe und dgl. dürfen nicht so gelagert werden, dass diese bei starken
Niederschlägen abgeschwemmt werden bzw. eine Gewässerverunreinigung
verursachen können. Das abzuleitende Wasser sowie das Grundwasser muss
frei von Fetten, Benzin- und Ölrückständen bleiben. Dies ist
insbesondere beim Einsatz von Maschinen und Pumpen zu beachten. Unter
Arbeitsgeräten mit trinkwassergefährdenden Stoffen ist immer ein Schutz
gegen das Versickern von Schadstoffen im Erdreich vorzusehen. Die
Wartung von Baumaschinen, u. a. wie Ölwechsel und Betanken darf nur auf
dafür geeigneten, z. B. befestigten Flächen, mit entsprechenden
Einrichtungen stattfinden. Die als Lagerflächen genutzten Bereiche sowie
die das Gebäude umgebenden Flächen und Straßen sind vor Verunreinigungen
zu schützen und nach Arbeitsende wieder in den ursprünglichen Zustand zu
versetzen.

Im Baustellenbereich gelagerte Baustoffe, Bauschutt,
Verpackungsmaterial, etc. müssen vom AN so gesichert sein, dass weder
durch Wind, Regen oder sonstige äußere Einflüsse diese Baustoffe über,
durch oder unter dem Bauzaun auf benachbarte Flächen gelangen können.

Schutzbereiche und vorhandene Anlagen

Folgende Bereiche sind besonders zu schützen:
- vorhandener Gehölz- und Baumbestand
- bestehende öffentliche Verkehrsflächen

Sonstige Festlegungen

Der AN hat sicherzustellen, dass während der Ausführung stets mindestens
ein deutschsprachiger verantwortlicher Mitarbeiter auf der Baustelle
anwesend ist.
Zu den auf der Baustelle vorzuhaltenden Unterlagen zählen neben den
Ausführungsplänen auch eine Ausfertigung der Leistungsbeschreibung.

Während der Bauausführung wird der Baufortschritt mittels
Baustellenkamera dokumentiert. Die Aufnahmen dienen ausschließlich der
Projektdokumentation. Der AN hat seine Mitarbeiter und Nachunternehmer
hierüber zu informieren.

Bestätigung Kampfmittelfreiheit

Bestätigung, dass die im jeweiligen Bundesland geltenden Anforderungen
zu Erkundungs- und gegebenenfalls Räumungsmaßnahmen hinsichtlich
Kampfmitteln erfüllt wurden.
Kampfmittelfreiheit liegt vor.

## Zusätzlicher Text
Nachfolgend aufgeführte Pläne und zusätzliche Unterlagen liegen den
Vergabeunterlagen als weiter Kalkulationsgrundlage bei.

Pläne Architektur

RWG-A-ARC-BA 1-005-LP-Gesamtplanung Übersichtsplan Bestand
RWG-A-ARC-BA 1-1100-LP-Lageplan
RWG-A-ARC-BA 1-1101-GR-Baustelleneinrichtungsplan
RWG-A-ARC-BA 1-1102-UE-Absteckplan
RWG-A-ARC-BA 1-1103-GR-Baugrube
RWG-A-ARC-BA 1-1104-GR-Baugrube Grundleitungen
RWG-A-ARC-BA 1-1105-AB-Abbruch Grundriss Untergeschoss
RWG-A-ARC-BA 1-1106-AB-Abbruch Grundriss Erdgeschoss
RWG-A-ARC-BA 1-1110-GR-Übersicht Gründung
RWG-A-ARC-BA 1-1111-GR-Gründung Teil 1 Umkleiden
RWG-A-ARC-BA 1-1112-GR-Gründung Teil 2 Doppelturnhalle
RWG-A-ARC-BA 1-1113-U1-Übersicht Grundriss Untergeschoss
RWG-A-ARC-BA 1-1114-U1-Grundriss Untergeschoss Teil 1 Umkleiden
RWG-A-ARC-BA 1-1115-U1-Grundriss Untergeschoss Teil 2 Doppelturnhalle
RWG-A-ARC-BA 1-1116-EG-Übersicht Grundriss Erdgeschoss
RWG-A-ARC-BA 1-1117-EG-Grundriss Erdgeschoss Teil 1 Unterrichtsbereich
RWG-A-ARC-BA 1-1118-EG-Grundriss Erdgeschoss Teil 2 Doppelturnhalle
RWG-A-ARC-BA 1-1119-O1-Übersicht Grundriss 1. Obergeschoss
RWG-A-ARC-BA 1-1120-O1-Grundriss 1. Obergeschoss Unterrichtsbereich
RWG-A-ARC-BA 1-1121-O2-Übersicht Grundriss 2. Obergeschoss
RWG-A-ARC-BA 1-1122-O2-Grundriss 2. Obergeschoss Unterrichtsbereich
RWG-A-ARC-BA 1-1123-O3-Übersicht Grundriss 3. Obergeschoss
RWG-A-ARC-BA 1-1124-O3-Grundriss 3. Obergeschoss Unterrichtsbereich
RWG-A-ARC-BA 1-1125-O4-Übersicht Grundriss 4. Obergeschoss
RWG-A-ARC-BA 1-1126-O4-Grundriss 4. Obergeschoss Unterrichtsbereich
RWG-A-ARC-BA 1-1127-O5-Übersicht Grundriss 5. Obergeschoss
RWG-A-ARC-BA 1-1128-O5-Grundriss 5. Obergeschoss Unterrichtsbereich
RWG-A-ARC-BA 1-1129-DA-Übersicht Grundriss Dachaufsicht
RWG-A-ARC-BA 1-1130-DA-Grundriss Dachaufsicht Teil 1 Unterrichtsbereich
RWG-A-ARC-BA 1-1131-DA-Grundriss Dachaufsicht Teil 2 Doppelturnhalle
RWG-A-ARC-BA 1-1135-UE-Übersicht Schnitte
RWG-A-ARC-BA 1-1136-XX-Schnitt A
RWG-A-ARC-BA 1-1137-XX-Schnitt B
RWG-A-ARC-BA 1-1138-XX-Schnitt C, Schnitt D
RWG-A-ARC-BA 1-1139-XX-Schnitt 1, Schnitt 2
RWG-A-ARC-BA 1-1140-XX-Schnitt 3
RWG-A-ARC-BA 1-1145-UE-Übersicht Ansichten
RWG-A-ARC-BA 1-1146-XX-Nordansicht
RWG-A-ARC-BA 1-1147-XX-Sudansicht
RWG-A-ARC-BA 1-1148-XX-Ostansicht
RWG-A-ARC-BA 1-1149-XX-Westansicht
RWG-A-ARC-BA 1-1154-U1-Bodenbelagsplan Untergeschoss
RWG-A-ARC-BA 1-1160-UE-Oberflächen
RWG-A-ARC-BA 1-1161-AZ-Rohbaudetails Aufzugsschacht
RWG-A-ARC-BA 1-1162-TR-Rohbaudetails Treppenhaus BA1
RWG-A-ARC-BA 1-1163-TR-Rohbaudetails Treppenhaus BA1 Längsschnitt,
Querschnitt
RWG-A-ARC-BA 1-1164-TR-Rohbaudetails Treppen Foyer, Heizung, Lüftung
Konditionsraum
RWG-A-ARC-BA 1-1165-FA-Übersicht Fassadenschnitte
RWG-A-ARC-BA 1-1166-FA-Fassadenschnitt 1
RWG-A-ARC-BA 1-1167-FA-Fassadenschnitt 2
RWG-A-ARC-BA 1-1168-FA-Fassadenschnitt 3 und 4
RWG-A-ARC-BA 1-1169-FA-Fassadenschnitt 5,6 und 7
RWG-A-ARC-BA 1-1170-FA-Fassadenschnitt 8 und 9 Achse 7
RWG-A-ARC-BA 1-1171-FA-Fassadenschnitt 10
RWG-A-ARC-BA 1-1172-FA-Fassadenschnitt 11 und 12
RWG-A-ARC-BA 1-1173-FA-Fassadenschnitt 13 und 14
RWG-A-ARC-BA 1-1177-TU-Dachdetails Flachdach
RWG-A-ARC-BA 1-1201-XX-Rohbaudetails Anbindung BA2-Unterfangung
RWG-A-ARC-BA 1-1204-FA-Rohbaudetails Außenanlagen
RWG-A-ARC-BA 1-1205-XX-Temporäre Maßnahmen, Anschluss BA II

## Zusätzlicher Text
Hinweis Übergabe Statikpläne:

Die geprüften Statikpläne werden dem AN entsprechend dem Baufortschritt
sukzessive zur Verfügung gestellt.
Die Übergabe erfolgt dabei mit einem angemessenen zeitlichen Vorlauf,
sodass die erforderliche Arbeitsvorbereitung sowie ggf. die Werk- und
Montageplanung ordnungsgemäß durchgeführt werden können.

Etwaige aus dieser sukzessiven Planlieferung resultierende
Mehraufwendungen sind in die Einheitspreise einzukalkulieren und werden
nicht gesondert vergütet.

## Zusätzlicher Text
Hinweis Bauablauf:

Aufgrund des eng getakteten Bauablaufs und der vorgegebenen
Ausführungsfristen ist eine parallele Arbeitsweise zwingend
erforderlich. Die Leistung ist daher so zu kalkulieren und auszuführen,
dass der Einsatz von zwei Kränen sowie zwei gleichzeitig arbeitenden
Kolonnen berücksichtigt wird.
Dies umfasst insbesondere die organisatorische, personelle und
gerätetechnische Ausstattung zur Sicherstellung eines reibungslosen
Parallelbetriebs ohne gegenseitige Behinderungen.

Etwaige Mehrkosten, die sich aus dieser Bauweise ergeben, sind in die
Einheitspreise einzukalkulieren und werden nicht gesondert vergütet.

## Zusätzlicher Text
Hinweis DIN 1045-1000:

Die DIN 1045-1000 wurde im Februar 2025 in Bayern eingeführt.
Die Bayerischen Technischen Baubestimmungen- (BayTB) Ausgabe Februar
2025 wurden im Bayerischen
Ministerialblatt bekannt gegeben.

Gemäß BayTB (2/2025) Punkt 4 dürfen die BayTB nach der bisherigen
Fassung angewendet werden,
für die das Baugenehmigungsverfahren vor dem 28. Februar 2025
eingeleitet worden ist oder
die bis zu diesem Zeitpunkt der Gemeinde vorgelegt wurden.

Das "Baugenehmigungsverfahren", in vorliegendem  Fall das
Kenntnisgabeverfahren nach Art. 73 Abs. 4 BayBo
(Bauvorhaben der Landesverteidigung), wurde für das
Richard-Wagner-Gymnasium 2021 durchgeführt.
Die Baugenehmigung für die Generalsanierung des
Richard-Wagner-Gymnasiums wurde seitens der Stadt Bayreuth,
Bauordnungsamt, am 28.10.2021 erteilt.

Es wurde vom AG festgelegt, dass die neue DIN 1045-1000 nicht zum Tragen
kommt und die bisherige Fassung der BayTB angewendet wird.
Vgl. auch BayTB 2/2025

Somit sind im vorliegenden LV keine BBQ-Klassen aufgelistet.

## Zusätzlicher Text
Hinweis archäologische Baubegleitung:

Im Bereich der auszuführenden Erd- und Tiefbauarbeiten erfolgt eine
archäologische Baubegleitung durch eine vom Auftraggeber beauftragte
fachkundige Stelle.
Der Auftragnehmer hat seine Leistungen mit der archäologischen
Baubegleitung und der Bauüberwachung des Auftraggebers abzustimmen,
soweit dies für die Durchführung der vertraglichen Leistungen
erforderlich ist.

Die archäologische Baubegleitung kann insbesondere eine abschnittsweise
Freigabe von Aushubbereichen, die zeitlich und räumlich abgestimmte
Durchführung einzelner Arbeitsabschnitte sowie kurzzeitige Anhalte- und
Prüfvorgänge erforderlich machen.
Diese Rahmenbedingungen sind vom Auftragnehmer bei seiner
Arbeitsvorbereitung, Terminplanung und Kalkulation zu berücksichtigen,
soweit sie nach Art und Umfang aus den Vergabeunterlagen erkennbar und
bei ordnungsgemäßer Prüfung kalkulierbar sind.

Nicht von dieser Regelung erfasst sind unvorhersehbare, über das übliche
Maß hinausgehende Behinderungen, längere Stillstandszeiten, flächenhafte
Freigabesperren oder sonstige Anordnungen, die zu einer wesentlichen
Änderung des vorgesehenen Bauablaufs führen. Diese sind gesondert nach
den vertraglichen und gesetzlichen Regelungen zu behandeln.

Der Auftragnehmer ist verpflichtet,
die vorgesehenen Erd- und Aushubarbeiten in angemessener Frist vor
Ausführung mit der Bauleitung des Auftraggebers und der archäologischen
Baubegleitung abzustimmen,
Arbeitsabschnitte nur in den hierfür freigegebenen Bereichen
auszuführen,
der archäologischen Baubegleitung im erforderlichen Umfang Zugang zu den
Arbeitsbereichen zu gewähren,
kurzzeitige Unterbrechungen zur Inaugenscheinnahme, Dokumentation oder
Freigabe einzelner Teilflächen im üblichen und zumutbaren Umfang zu
ermöglichen,
bei Auffälligkeiten, Verdachtsmomenten oder aufgefundenen Gegenständen
die betroffenen Arbeiten im unmittelbar betroffenen Bereich unverzüglich
einzustellen und die Bauüberwachung des Auftraggebers zu informieren.

Der Auftragnehmer schuldet keine archäologischen Fachleistungen.
Insbesondere sind archäologische Untersuchung, Befunddokumentation,
Fundbergung, wissenschaftliche Auswertung, besondere Sicherungsmaßnahmen
für Befunde sowie hiermit verbundene Fach- und Nebenleistungen nicht
Bestandteil seiner vertraglichen Leistungen.

Die Zusammenarbeit zwischen Auftragnehmer, Bauüberwachung des
Auftraggebers und archäologischer Baubegleitung erfolgt
partnerschaftlich und fortlaufend abgestimmt.
Der Auftragnehmer hat seine geplanten Erdarbeiten, soweit möglich, mit
angemessenem Vorlauf der Bauüberwachung sowie der archäologischen
Baubegleitung mitzuteilen.

Fachliche Hinweise der archäologischen Baubegleitung sind vom
Auftragnehmer im Rahmen der vertraglich geschuldeten Mitwirkung zu
beachten. Bauvertraglich relevante Anordnungen, insbesondere mit
Auswirkungen auf Leistung, Bauzeit, Ausführungsart oder Vergütung,
erfolgen ausschließlich durch den Auftraggeber.

Soweit aus Gründen des Fundschutzes oder der Gefahrenabwehr ein
sofortiges Handeln erforderlich ist, hat der Auftragnehmer auch
unmittelbaren Anweisungen der archäologischen Baubegleitung zur
vorläufigen Sicherung des betroffenen Bereichs Folge zu leisten; die
weitere Regelung erfolgt unverzüglich durch den Auftraggeber.

## Zusätzlicher Text
Hinweis Sichtbeton:

Bei allen Decken im Treppenhaus und den Fluren handelt es sich um
sichtbar bleibende Oberflächen.
Diese Oberflächen sind unbedingt vor Verschmutzung zu schützen.
Schutzmaßnahmen werden nicht gesondert vergütet. Die Oberflächen dürfen
nicht beschrieben oder beklebt werden.

## Zusätzlicher Text
Hinweis Abiturprüfungen:

Um Beeinträchtigungen des Betriebs der jährlichen Abiturprüfungen
weitestgehend zu vermeiden, ist der Bauablauf vorausschauend so zu
organisieren, dass erschütterungs- und lärmintensive Arbeiten in den
entsprechenden Zeiträumen nicht zur Ausführung kommen.
Die konkreten Zeiträume werden vom Auftraggeber rechtzeitig bekannt
gegeben und sind bei der Ausführung entsprechend zu berücksichtigen.
Ein Anspruch auf gesonderte Vergütung für hieraus resultierende
Erschwernisse oder Einschränkungen besteht nicht. Sämtliche damit
verbundenen Aufwendungen sind in die Einheitspreise einzukalkulieren.

## Rohbauarbeiten
Datum: 13.04.26

### 01 ROHBAUARBEITEN

#### 01.01 Vermessungsarbeiten

*Hinweis*
Vermessungsarbeiten

**01.01.0001 Vermessung Baufeld für Erstellung Geländeprofil**
Vermessung des Baufeldes für Erstellung des
Geländeprofils
durch elektronische bzw. digitale Vermessung des
Baufeldes
als Grundlage für Aufmaß und Abrechnung des
Baugrubenaushubs.
Zwischen- und Endausbaustände sind gemeinsam mit dem AG
aufzumessen.
Hieraus ist vom AN ein nachprüfbares Geländeprofil zu
erstellen,
aus dem die einzelnen, verschiedenen Aushub-Massen
errechnet werden.

Übergabe an den AG/ Bauüberwachung, Übergabeformat dwg/
dxf/ pdf.
Anzahl der Ausfertigungen der Vermessungsunterlagen auf
Papier 1-fach, auf Datenträger 3-fach.
Menge: 1,000 Psch
Zuordnung: 391_1

**01.01.0002 Einmessen und Abstecken Baugrube**
Einmessen und Abstecken der Baugrube der baulichen
Anlage
sowie Erstellen des Schnurgerüstes und
Schaffen der notwendigen Höhenfestpunkte,
für die Ausführung des Baugrubenaushubs,
mittels digitalem Vermessungsgerät.

Baugrubenecken und Höhenpunkte sichern,
einschl. aller erforderlichen Nebenarbeiten.

Bauablaufbedingt sind hier mindestens 2 Einsätze des
Vermessers zu kalkulieren.
Menge: 1,000 Psch
Zuordnung: 391_1

**01.01.0003 Einmessen Abstecken Hauptachsen**
Einmessen und Abstecken der Hauptachsen der baulichen
Anlage
sowie Erstellen des Schnurgerüstes und Schaffen der
notwendigen Höhenfestpunkte,
mittels digitalem Vermessungsgerät,
einschl. aller erforderlichen Nebenarbeiten.
Menge: 1,000 Psch
Zuordnung: 391_1

**01.01.0004 Baubegleitendes Einmessen von Achsen und Höhen**
Einmessen, Antragen von Achsen und Höhen,
als baubegleitende Vermessung
vor und während der Ausführung der Baumeisterarbeiten,
mittels digitalem Vermessungsgerät.
Achsen, Achs- und Höhenpunkte sichern,
einschl. aller erforderlichen Nebenarbeiten.
Menge: 1,000 Psch
Zuordnung: 391_1

**01.01.0005 Höhenfestpunkt herstellen aus Beton-Quader mit Rundkopfbolzen**
Höhenfestpunkt aus Beton C 20/25,
mit Rundkopfbolzen herstellen,
Lage nach Angabe des AG,
vorhalten und nach Angabe des AG wieder beseitigen.

Quaderförmiger Höhenfestpunkt aus Beton
Querschnitt 25 x 25 cm, Tiefe 1,00 m,
einschl. erforderlicher Erdarbeiten.

Einmessen Höhenfestpunkt und Übergabe Messprotokoll.

Höhenfestpunkt während der Bauzeit dauerhaft gegen
Beschädigung
durch Anfahren sichern, z. B. mittels
Betonbrunnenringen,
Kontrolle der Höhenlage während und nach Ablauf der
Frostperiode.
Menge: 1,000 St
Zuordnung: 391_1

**01.01.0006 Meterriss im Gebäude herstellen**
Meterriss herstellen,
im Gebäude,
am Aufzugsschacht und Geschoss 1 Stück,
Lage nach Angabe des AG,
vorhalten und nach Angabe des AG wieder beseitigen.

Ausführung mit Meterriss-Plakette,
aus Kunststoff mit Beschriftungsfeld,
Maße: 50 x 80 mm.
Menge: 15,000 St
Zuordnung: 391_1

#### 01.02 Provisorische Maßnahmen

**01.02.0001 Verschluss Türöffnungen herstellen H 2,6m B 1,26-2,26m**
Verschluss der Türöffnung
mittels Holzständerwand
mit Pfosten, Riegeln, Schwelle und Rahmen,
raumseitig, einseitig bekleidet,
Türhöhe bis ca. 2,6m
Türbreite ca. 1,26 bis ca. 2,26m
Leistung einschließlich aller Verbindungsmittel
und der umlaufenden Bauteilanschlüsse an
Stahlbeton/Mauerwerk
vorgenannte Anschlüsse sind mittels vorkomprimiert
Dichtbändern
luftdicht herzustellen (nach DIN 18452 BG R)

Wandanschluss Boden an Stahlbeton (Rohdecke),
Wandanschluss Wand an Stahlbetonstütze und/oder
Mauerwerk
Wandanschluss Decke an
Stahlbetonsturz/Kalksandstein-Fertigteilsturz
vorgenannte Anschlüsse sind mittels vorkomprimiert
Dichtbändern
luftdicht herzustellen (nach DIN 18452 BG R)

Ständerwerk
aus Konstruktionsvollholz,
Querschnitt 6 cm x 12 cm,
nicht sichtbar,
Holzart Fichte,
technisch getrocknet DIN 68800-2,
Gebrauchsklasse 1 DIN 68800-1,
ohne chemischen Holzschutz,
Festigkeitsklasse C 24 DIN EN 338,
Sortierklasse S 10 DIN 4074-1,
Keilzinkung zulässig,
herzgetrennt DIN 68365,
mittlere Holzfeuchte 15 % (+/- 3 %),
zulässige Abweichung vom Querschnitt +/- 1 mm,

Wandbekleidung
aus OSB-Platten DIN EN 13986,
Plattentyp OSB/3 DIN EN 300,
Dicke 18 mm,
mit Nut und Feder,
Verlegung horizontal im Verband,
einlagig,
Raumseitig,
befestigen mit bauaufsichtlich zugelassenen
Befestigungsmitteln.

Bekleidung mit Überstand über die Öffnungsgröße,
3-seitig, 10 cm umlaufend.
Menge: 24,000 m2
Zuordnung: 398_1

**01.02.0002 Verschluss Türöffnungen herstellen H 2,40 m B 3,00 m**
Verschluss der Türöffnung
mittels Holzständerwand,
mit Pfosten, Riegeln, Schwelle und Rahmen,
in der Leibung, beidseitig bekleidet, gedämmt
Türhöhe bis ca. 2,4 m
Türbreite bis ca. 3,0 m
Leistung einschließlich aller Verbindungsmittel
und der umlaufenden Bauteilanschlüsse an
Stahlbeton/Mauerwerk

Wandanschluss Boden an Stahlbeton mit doppelter
Schwelle
Untere Schwelle Höhe 20cm als herausnehmbares Kantholz
als Abstellung für Fußbodenaufbau ausgebildet
Obere Schwelle freitragend an Wand befestigt

Wandanschluss Wand an Stahlbetonstütze und/oder
Mauerwerk
Wandanschluss Decke an
Stahlbetonsturz/Kalksandstein-Fertigteilsturz
vorgenannte Anschlüsse sind mittels vorkomprimiert
Dichtbändern
luftdicht herzustellen (nach DIN 18452 BG R)

Ständerwerk
aus Konstruktionsvollholz,
Querschnitt 6 cm x 12 cm,
nicht sichtbar,
Holzart Fichte,
technisch getrocknet DIN 68800-2,
Gebrauchsklasse 1 DIN 68800-1,
ohne chemischen Holzschutz,
Festigkeitsklasse C 24 DIN EN 338,
Sortierklasse S 10 DIN 4074-1,
Keilzinkung zulässig,
herzgetrennt DIN 68365,
mittlere Holzfeuchte 15 % (+/- 3 %),
zulässige Abweichung vom Querschnitt +/- 1 mm,

Dämmung
Vollflächiges Dämmen der Zwischenräume der
Holzkonstruktion mit Mineralwolle.

Wandbekleidung
aus OSB-Platten DIN EN 13986,
Plattentyp OSB/3 DIN EN 300,
Dicke 18 mm,
mit Nut und Feder,
Verlegung horizontal im Verband,
einlagig,
Raumseitig,
befestigen mit bauaufsichtlich zugelassenen
Befestigungsmitteln.
einschließlich dampfdichtes abkleben der Stoßfugen.

Bekleidung mit Überstand über die Öffnungsgröße,
3-seitig, 10 cm umlaufend.
Menge: 8,000 m2
Zuordnung: 398_1

**01.02.0003 Bautüre 1-flügelig, bxh 1,26 m x 2,32 m**
Bautüre als behelfsmäßige Tür
1-flügelig,

Ausführung als Verschluss einer Öffnung

Öffnungsgröße
bxh bis zu ca. 1,26 m  x 2,32 m

Einfacher Türbeschlag für 1-flügelige Türen,
abschließbar, mit 5 Schlüsseln

Einschl. Zarge und breiten- / höhen-ergänzende
Anpassungs-Konstruktion,
raumseitig sitzend und befestigt

Einschl. Blendenkonstuktion
 als Konstruktion aus Kantholz und OSB-Platten o.ä.

Einschl. Abbau nach Ende der Rohbauarbeiten
Menge: 2,000 St
Zuordnung: 398_1

**01.02.0004 Bautüre 2-flügelig, bxh 2,26 m x 2,32 m**
Bautüre als behelfsmäßige Tür wie vor
jedoch als 2-flügelige Bautüre

Ausführung als Verschluss einer Öffnung
wie vor

Öffnungsgröße
bxh bis zu ca. 2,26 m x 2,32 m

Einfacher Türbeschlag für 2-flügelige Türen,
abschließbar, mit 5 Schlüsseln

Einschl. Zarge und breiten- / höhenergänzende
Anpassungs-Konstruktion,
raumseitig sitzend und befestigt

Sonst wie vor
Menge: 1,000 St
Zuordnung: 398_1

**01.02.0005 Ausmauerung Türöffnung Porenbeton F90 H 2,75 -3,25m, WD 115mm**
Ausmauerung Türöffnung

Wandhöhe: über 2,75 bis 3,25 m
Wanddicke 11,5 cm,

Mauerwerk nach DIN EN 1996 mit Porenbeton, d = 115 mm,
nach DIN EN 771-4 in Verbindung mit DIN 20000-404 und
Dünnbettmörtel nach DIN EN 998-2 in Verbindung mit DIN
20000-412 lot- und fluchtgerecht nach Zeichnung und
Angaben herstellen.

Steinfestigkeitsklasse: SFK = 4
Rohdichteklasse: RDK = 0,55
Wärmeleitfähigkeit: lambda = 0,14 W/(mK)
charakteristische Druckfestigkeit: fk = 3,0 N/mm²
Steinlänge: l = 599 mm
Steinhöhe: h = 249 mm

Ausgleichsschicht aus Mörtel
Höhe der Ausgleichsschicht bis 2 cm

mit Stumpfstoß an Stahlbetonstürze beidseitig
und Stahlbetonstütze einseitig
mit Anker und Schiene anschließen,
Fuge vollflächig mit Mörtel füllen,

Oberer Wandabschluss unter Sturz
kraftschlüssig mit Mörtel ausstopfen.
Ausführung geschossweise, zeitversetzt.
Menge: 42,000 m2
Zuordnung: 398_1

*Hinweis*
Abkleben Türen zu Bestand (BA 2) vor Abbruch Fenster +
Türen

**01.02.0006 Staubschutz Bestandstüren 1,135/2,135 m**
Abkleben von vorhandenen Türen im Bestand zum Schutz
vor Staubimmissionen.
Die Türen sind vollflächig mit geeigneter, staubdichter
Folie einschließlich aller Anschlussbereiche (seitlich,
oben und unten) luftdicht abzukleben. Befestigung
mittels geeigneter Klebebänder, rückstandsfrei
entfernbar.
Türabmessungen: 1,135 / 2,135 m
Leistung umfasst Lieferung aller erforderlichen
Materialien sowie fachgerechte Montage und späteren
Rückbau/Entfernung der Schutzabdeckung nach Angabe
Bauüberwachung.
Einbau geschossweise gemäß Baufortschritt.
Menge: 1,000 St
Zuordnung: 398_1

**01.02.0007 Staubschutz Bestandstüren 1,135/3,30 m**
Abkleben von vorhandenen Türen im Bestand zum Schutz
vor Staubimmissionen.
Die Türen sind vollflächig mit geeigneter, staubdichter
Folie einschließlich aller Anschlussbereiche (seitlich,
oben und unten) luftdicht abzukleben. Befestigung
mittels geeigneter Klebebänder, rückstandsfrei
entfernbar.
Türabmessungen: 1,135 / 3,30 m
Leistung umfasst Lieferung aller erforderlichen
Materialien sowie fachgerechte Montage und späteren
Rückbau/Entfernung der Schutzabdeckung nach Angabe
Bauüberwachung.
Einbau geschossweise gemäß Baufortschritt.
Menge: 5,000 St
Zuordnung: 398_1

#### 01.03 Gerüstbauarbeiten

*Hinweis*
Über die üblichen Nebenleistungen hinaus sind folgende
besondere Gerüstarbeiten durch den Rohbauer
auszuführen:
Rückbau / Anpassung von Gerüstverbreiterungen im
Bereich der Turnhallenfassade
Für das Folgegewerk ist im Bereich zwischen
Schulgebäude und der Turnhalle (Achse G-H/2-6) ein 90
cm breites Gerüst auszuführen und mit eine
Gerüstverbreiterung von 35 cm in der 1. Lage und 70 cm
in der 2. Lage auszustatten und abschnittsweise
zurückzubauen bzw. anzupassen.
Diese Leistung dient der Ermöglichung der parallel
ausgeführten Fassadenarbeiten an der Turnhalle und ist
nicht Bestandteil der üblichen Nebenleistungen des
Rohbauers.
Die Standsicherheit und Gebrauchstauglichkeit des
verbleibenden Gerüstes ist während der gesamten Bauzeit
sicherzustellen.

**01.03.0001 Zulage Ausführung längenorientiertes Standgerüst als Arbeits- und Schutzgerüst W09 H1 bis 19,00 m auf Dachfläche**
Zulage zum Gerüst im Rahmen der Nebenleistung
zur Ausführung des Gerüsts in Breitenklasse W09,

als längenorientiertes Standgerüst,
Fassadengerüst DIN EN 12810-1-1 und DIN 4420-1,
als Arbeits- und Schutzgerüst DIN EN 12811-1

Lastklasse 3 (2 kN/m2),
Höhenklasse H 1,
alle Gerüstlagen genutzt,
Verankerung an senkrechten Bauwerksflächen,
Fassade aus Mauerwerk bzw. Stahlbeton.

Einrüstung für Fassadenarbeiten (WDVS) an der
gegenüberliegenden Turnhalle,
an senkrechten Bauwerksaußenflächen,
unter Berücksichtigung aller Vor- und Rücksprünge
gemäß der Gebäudegeometrie.

Zur Mitbenutzung durch Fassadengewerke während der
Rohbauzeit.

Aufstellen auf Rohdecke Stahlbeton
Standfläche waagerecht bzw. leicht geneigt

Bereich
Schneeschlucht Achse G-H, 2-6
Menge: 380,000 m²
Zuordnung: 392_1

**01.03.0002 Aufbauen Belagverbreiterung 35 cm**
Aufbauen Belagverbreiterung wandseitig,
für Standgerüste, längenorientiert, Konsolbreite über
0,30 bis 0,40 m
Menge: 20,000 m
Zuordnung: 392_1

**01.03.0003 Vorhaltezeit/ Gebrauchsüberlassung Belagverbreiterung 35 cm**
Gebrauchsüberlassung für Belagverbreiterung wandseitig,
für Standgerüste, längenorientiert, Konsolbreite über
0,30 bis 0,40 m.
Menge: 260,000 mwo
Zuordnung: 392_1

**01.03.0004 Abbau Belagverbreiterung 35 cm**
Abbau Belagverbreiterung wandseitig,
für Standgerüste, längenorientiert, Konsolbreite über
0,30 und 0,40 m
Menge: 20,000 m
Zuordnung: 392_1

**01.03.0005 Aufbauen Belagverbreiterung 70 cm**
Aufbauen Belagverbreiterung wandseitig,
für Standgerüste, längenorientiert, Konsolbreite über
0,65 bis 0,75m.
Menge: 20,000 m
Zuordnung: 392_1

**01.03.0006 Vorhaltezeit/ Gebrauchsüberlassung Belagverbreiterung 70 cm**
Gebrauchsüberlassung für Belagverbreiterung wandseitig,
für Standgerüste, längenorientiert, Konsolbreite über
0,65 bis 0,75m.
Menge: 260,000 mwo
Zuordnung: 392_1

**01.03.0007 Abbau Belagverbreiterung 70 cm**
Abbau Belagverbreiterung wandseitig,
für Standgerüste, längenorientiert, Konsolbreite über
0,65 bis 0,75m.
Menge: 20,000 m
Zuordnung: 392_1

#### 01.04 Sicherungsarbeiten

*Hinweis*
Schutzabdeckungen

**01.04.0001 Schutzabdeckungen auf lotrechten Bewehrungsstäben**
Schutzabdeckungen auf lotrechten Bewehrungsstäben,
zur Vermeidung von Verletzungen,
Abdeckung mit Schutzprofilen/ Schutzkappen,
durchstanzsicher,
Ausführung nach Wahl AN.

Abrechnung psch für alle Stäbe.
Menge: 1,000 Psch
Zuordnung: 393_1

*Hinweis*
Vorhalten Absturzsicherungen über die eigene
Benutzungsdauer hinaus

An den freien Decken- und Absturzkanten innerhalb der
baulichen Anlage sind die Absturzsicherungen über die
eigene Bauzeit hinaus vom AN vorzuhalten.

**01.04.0002 Verlängerte Vorhaltung von Absturzsicherungen an freien Deckenkanten**
Verlängerte Vorhaltung von Absturzsicherungen des
Rohbau-Gewerks
über die eigene Bauzeit hinaus,
an freien Deckenkanten
innerhalb der baulichen Anlage
zur Mitbenutzung durch andere Gewerke.

Abrechnung nach Länge je Monat.
Menge: 1400,000 mMt
Zuordnung: 393_1

**01.04.0003 Verlängerte Vorhaltung von Absturzsicherungen an Treppenläufen/ -podesten**
Verlängerte Vorhaltung von Absturzsicherungen des
Rohbau-Gewerks
über die eigene Bauzeit hinaus,
an freien Treppenläufen und Treppenpodesten
innerhalb der baulichen Anlage
zur Mitbenutzung durch andere Gewerke.

Abrechnung nach Länge je Monat.
Menge: 1040,000 mMt
Zuordnung: 393_1

**01.04.0004 Beseitigen von Absturzsicherungenan freien Deckenkanten, Treppenpodesten und -läufen,**
Beseitigen und Abtransportieren von Absturzsicherungen,
an freien Deckenkanten, Treppenpodesten und -läufen,
abschnittsweise nach Angabe AG/ Bauleitung,
nach verlängerter Vorhaltung über die eigene Bauzeit
hinaus.
Menge: 220,000 m
Zuordnung: 393_1

**01.04.0005 Abdeck. Decken-/Bodenöffnung aufbauen entfernen bis 500cm2**
Abdeckung unverschiebbar und durchtrittsicher
aufbauen und entfernen,
auf Decken-/ Bodenöffnungen,
Befestigung an Untergrund aus Stahlbeton,
innerhalb der baulichen Anlage,
Öffnungsgröße bis 500 cm2.
Menge: 6,000 St
Zuordnung: 393_1

**01.04.0006 Leistung wie vor Abdeck. Decken-/Bodenöffnung aufbauen entfernen jedoch 500-2500cm2**
Abdeckung unverschiebbar und durchtrittsicher
wie vor beschrieben,
jedoch Öffnungsgröße über 500 bis 2500 m2.
Menge: 41,000 St
Zuordnung: 393_1

**01.04.0007 Leistung wie vor Abdeck. Decken-/Bodenöffnung aufbauen entfernen jedoch 2500-5000cm2**
Abdeckung unverschiebbar und durchtrittsicher
wie vor beschrieben,
jedoch Öffnungsgröße über 2500 bis 5000 cm2.
Menge: 9,000 St
Zuordnung: 393_1

**01.04.0008 Vorhalten Abdeck. Decken-/Bodenöffnung**
Vorhalten von Abdeckungen
auf Decken-/Bodenöffnungen,
über die eigene Bauzeit hinaus,
innerhalb der baulichen Anlage.
Menge: 560,000 StMt
Zuordnung: 393_1

**01.04.0009 Zulage zu abschnittsweisen Ausbau von Absturzsicherungen für mehrmalige An- und Abfahrt**
Zulage zu den vorbeschriebenen Absturzsicherungen
für die mehrmalige An- und Abfahrt,
wegen abschnittsweiser Ausführung der Beseitigung
von Absturzsicherungen an Absturzkanten und
Deckenöffnungen.
Menge: 4,000 St
Zuordnung: 393_1

**01.04.0010 Verlängerte Vorhaltung von Absturzsicherungen an Aufzugschachtzugängen B 1,135m**
Verlängerte Vorhaltung von Absturzsicherungen des
Rohbau-Gewerks
über die eigene Bauzeit hinaus,
an Aufzugschachtzugängen
innerhalb der baulichen Anlage
zur Mitbenutzung durch andere Gewerke.

Absperrung des Schachtzuganges nach DIN 12811-1
mit einem Seitenschutz,
bestehend aus Geländerholm, Zwischenholm und Bordbrett,
belastbar mit Horiontalkräfte von 100 N.
Die Geländerholme sind leicht herausnehmbar, zum ein-
und aushängen, Sicherung mit Holzkeilen.

Breite der Türöffnung: ca. 1,135 m

Einbauort:  Aufzugsschacht

Abrechnung:  nach Stück Schachtzugang je Monat.
Menge: 56,000 StMt
Zuordnung: 393_1

#### 01.05 Abbruch- und Rückbaumaßnahmen

*Hinweis*
Entsorgung

Die Vorgaben der Andienungspflicht sind zu beachten.
Für alle anfallenden Materialen zur Entsorgung trägt
der AN die Gebühren. Entsprechende
Entsorgungspositionen sind im LV enthalten.

Das gesamte Abbruchmaterial ist vom AN nach den
gesetzlichen Vorschriften fachgerecht zu entsorgen.
Spätestens mit Abschluss der Maßnahme und Abnahme der
Leistung, bzw. vor Stellung der Schlussrechnung, sind
alle Wiegescheine und Entsorgungsnachweise nach
Materialfraktionen geordnet, in 1-facher Ausfertigung
im Ordner und zusätzlich als pdf-Datei zu übergeben.

Die Entsorgungswege sind mit Beginn der Maßnahme bei
der Bauüberwachung schriftlich vorzulegen. Evtl.
notwendige Deklarationsuntersuchungen erfolgen durch
den vom AG beauftragten Gutachter und sind rechtzeitig
abzustimmen um einen reibungslosen Bauablauf
sicherstellen zu können.

*Hinweis*
Turnhalle

**01.05.0001 Außentüre 1-flüglig H 2,26 m B 1,135 m**
Außentüre EG

1-flüglige Innentüre, Holz, beschichtet
mit Oberblende
mit Stahlblockzarge

alle Profile und Bleche farbbeschichtet,
Zugang ebenerdig,
Elementhöhe bis ca. 2,26 m,
Elementbreiten bis ca. 1,135 m

einschl. rückstandsloses Entfernen der
Befestigungsmittel,
einschl. elastischer Anschlussfugen,

einschl. erforderlichem Zerkleinern, Fraktionieren,
Verpacken und Transport zum Lagerplatz in Container
Menge: 2,000 St
Zuordnung: 394_1

**01.05.0002 Außentüre 1-flüglig H 2,26 m B 1,26 m**
Außentüre EG

1-flüglige Innentüre, Holz, beschichtet
mit Oberblende
mit Stahlblockzarge

alle Profile und Bleche farbbeschichtet,
Zugang ebenerdig,
Elementhöhe bis ca. 2,26 m,
Elementbreiten bis ca. 1,26 m

einschl. rückstandsloses Entfernen der
Befestigungsmittel,
einschl. elastischer Anschlussfugen,

einschl. erforderlichem Zerkleinern, Fraktionieren,
Verpacken und Transport zum Lagerplatz in Container
Menge: 2,000 St
Zuordnung: 394_1

**01.05.0003 Außentüre 2-flüglig H 2,26 m B 2,375 m**
Außentüre EG

2-flüglige Innentüre, Holz, beschichtet
mit Oberblende
mit Stahlblockzarge

alle Profile und Bleche farbbeschichtet,
Zugang ebenerdig,
Elementhöhe bis ca. 2,26 m,
Elementbreiten bis ca. 2,375 m

einschl. rückstandsloses Entfernen der
Befestigungsmittel,
einschl. elastischer Anschlussfugen,

einschl. erforderlichem Zerkleinern, Fraktionieren,
Verpacken und Transport zum Lagerplatz in Container
Menge: 2,000 St
Zuordnung: 394_1

**01.05.0004 Fensterelement EG H 1,01m B 1,01m**
Fensterelement

Abbruch Fensterelemente im Erdgeschoss
Einzelfensterelemente aus Aluminium,
2-Scheiben-Isolierverglasung,

einschl. Fensterbänke außen und innen
innen Steinzeug
außen Kantblech

alle Profile und Bleche farbbeschichtet,
Zugang ebenerdig,
Elementhöhe  ca. 1,01 m,
Elementbreiten  ca. 1,01 m

einschl. rückstandsloses Entfernen der
Befestigungsmittel,
einschl. elastischer Anschlussfugen,

einschl. erforderlichem Zerkleinern, Fraktionieren,
Verpacken und Transport zum Lagerplatz in Container
Menge: 1,000 St
Zuordnung: 394_1

**01.05.0005 Fensterelement EG H 1,26m B 1,51m**
Fensterelement

Abbruch Fensterelemente im Erdgeschoss
Einzelfensterelemente aus Aluminium,
2-Scheiben-Isolierverglasung,

einschl. Fensterbänke außen und innen

alle Profile und Bleche farbbeschichtet,
Zugang ebenerdig,
Elementhöhe  ca. 1,26 m,
Elementbreiten  ca. 1,51 m

einschl. rückstandsloses Entfernen der
Befestigungsmittel,
einschl. elastischer Anschlussfugen,

einschl. erforderlichem Zerkleinern, Fraktionieren,
Verpacken und Transport zum Lagerplatz in Container
Menge: 1,000 St
Zuordnung: 394_1

**01.05.0006 Fensterelement H 2,60m B 5,15m**
Fensterelement

Abbruch der Fensterelemente Obergeschoss Turnhalle
Höhe der Fensterelemente bis ca. 4,8 m über OK RFB
Turnhalle

Einzel-Fensterelement aus Aluminium,
mit statischen Verstärkungsriegeln,
2-Scheiben-Isolierverglasung,

einschl. Fensterbänke außen,
einschl. der Verkleidungen der Profilstahlstützen
innen und außen mit Alu-Kantblechen,

alle Profile und Bleche farbbeschichtet,
Elementhöhe ca. 2,60 m,
Elementbreite ca. 5,15 m

einschl. rückstandsloses Entfernen der
Befestigungsmittel,
einschl. elastischer Anschlussfugen,

einschl. erforderlichem Zerkleinern, Fraktionieren,
Verpacken und Transport zum Lagerplatz in Container
Menge: 2,000 St
Zuordnung: 394_1

**01.05.0007 Fensterelement H 2,60m B 7,15m**
Fensterelement

Abbruch der Fensterelemente Obergeschoss Turnhalle
Höhe der Fensterelemente bis ca. 4,8 m über OK RFB
Turnhalle

Einzel-Fensterelemente aus Aluminium,
mit statischen Verstärkungsriegeln,
2-Scheiben-Isolierverglasung,

einschl. Fensterbänke außen,
einschl. der Verkleidungen der Profilstahlstützen
innen und außen mit Alu-Kantblechen,

alle Profile und Bleche farbbeschichtet,
Zugang ebenerdig,
Elementhöhe ca. 2,60 m,
Elementbreite ca. 7,15 m

einschl. rückstandsloses Entfernen der
Befestigungsmittel,
einschl. elastischer Anschlussfugen,

einschl. erforderlichem Zerkleinern, Fraktionieren,
Verpacken und Transport zum Lagerplatz in Container
Menge: 6,000 St
Zuordnung: 394_1

**01.05.0008 Mauerwerk, zweischalig, abbrechen < 4 m2**
Mauerwerk, zweischalig, D 45 cm H 2,375 m abbrechen

Herstellen Rohbauöffnung in Außenwand Turnhalle
 < 4 m2

Abbruch tragenden Mauerwerks Außenwand, zweischalig,
verputzt
24 cm Mauerwerk, 11,5 cm Mauerwerk

einschl. temporärer Abstützung.

Wanddicke bis ca. 45 cm,
Wandhöhen bis ca. 237,5 cm

einschl. rückstandsloses Entfernen der Mörtelreste
an der Aufstandsfläche sowie
Wandanschlussschienen oder Wandanker,

Abrechnung nach m2

einschl. erforderlichem Zerkleinern, Fraktionieren,
Verpacken und Transport zum Lagerplatz in Container
Menge: 30,000 m2
Zuordnung: 394_1

**01.05.0009 Nischenverbreitung in Stahlbetonstütze**
Verbreitern einer bestehenden Nische von ca. 13 cm auf
22 cm Breite bei unveränderter Höhe und Tiefe des
Bestands.
Die Verbreiterung erfolgt durch schonendes,
abschnittsweises Abstemmen des vorhandenen Materials.
Die Arbeiten sind erschütterungsarm auszuführen, um
angrenzende Bauteile nicht zu beschädigen.
Die Standsicherheit angrenzender Bauteile ist jederzeit
zu gewährleisten. Sofern erforderlich, sind geeignete
temporäre Sicherungsmaßnahmen vorzusehen.
Die entstehenden Kanten und Anschlussflächen sind
sauber und lotgerecht herzustellen, von losen
Bestandteilen zu befreien und für nachfolgende Arbeiten
vorzubereiten.
Anfallendes Material ist aufzunehmen, fachgerecht zu
entsorgen und die Arbeitsstelle sauber zu hinterlassen.
Die Einrüstung für die Arbeiten bis 8 m Höhe sind
einzukalkulieren
Angrenzende Bauteile sind während der Arbeiten wirksam
vor Beschädigungen zu schützen.
Menge: 8,000 m
Zuordnung: 394_1

*Hinweis*
Erneuerung und Herstellung von Bodenhülsen für
Sportgeräte (vorgezogene Leistung Rohbau)
Im Zuge der vorgezogenen Rohbauleistungen sind die
Voraussetzungen für die spätere Montage der Sportgeräte
in der Turnhalle herzustellen. Hierzu gehört die
Erneuerung vorhandener Bodenhülsen sowie die
Herstellung neuer Hülsen an geänderten Positionen.
Bestandshülsen:
Die vorhandenen Bodenhülsen sind vollständig
auszubauen. Der Ausbau erfolgt mittels Kernbohrung
durch den Rohbauer. Die hergestellte Kernbohrung ist so
auszuführen, dass sie gleichzeitig als Schalung für den
Einbau der neuen Bodenhülse verwendet werden kann.
Sollte sich die Lage der neuen Bodenhülse gegenüber der
Bestandshülse so verändern, dass sich die Umfänge von
alter und neuer Hülse überschneiden oder in sehr
geringem Abstand zueinander liegen, sind je Hülse zwei
Kernbohrungen herzustellen, um eine fachgerechte
Ausführung sicherzustellen.
Neue Hülsen :
An Positionen, an denen bislang keine Bodenhülse
vorhanden ist, sind ebenfalls Kernbohrungen durch den
Rohbauer herzustellen. Die Kernbohrung dient hierbei
als Schalung für den einzubauenden Köcher, in welchen
die neue Bodenhülse eingesetzt wird.
Versenkreckanlagen:
Bei den Versenkreckanlagen sind die vorhandenen Inlets
vollständig zurückzubauen. Das verbleibende Fallrohr
ist bis zu einer Tiefe von 55 cm unter Oberkante
Fertigfußboden (OKFFB) mit Beton zu verfüllen. Die so
entstehende Bohrung bzw. Öffnung dient anschließend als
Schalung für den Einbau der neuen Bodenhülse.

**01.05.0010 Kernbohrungen Ø 200mm bis 30cm Tiefe**
Kernbohrung
Durchmesser 200 mm bis 30 cm Tiefe in Beton der Güte
B25, sowie Stahlquerschnitte bis max. 10 qmm, die quer
zur Bohrung verlaufen.
Bohrkerne sind aus der Halle zu entfernen zu entsorgen.
Menge: 32,000 St
Zuordnung: 394_1

**01.05.0011 Kernbohrungen Ø 200mm bis 50cm Tiefe**
Kernbohrungen für Durchmesser 200 mm bis 50 cm Tiefe in
Beton der Güte B25, sowie Stahlquerschnitte bis max 10
qmm, die quer zur Bohrung verlaufen. Bohrkerne sind aus
der Halle zu entfernen und zu entsorgen.
Menge: 10,000 St
Zuordnung: 394_1

**01.05.0012 Verfüllung Fallrohre**
Fallrohre von Bestands-Versenkreckanlagen Ø 150mm,
Tiefe ca. 3500 mm, mit Mörtel verfüllen bis auf 550 mm
unter OKFFB.
Menge: 8,000 St
Zuordnung: 394_1

*Hinweis*
Neubau

**01.05.0013 Fensterelement EG H 1,01m B 1,01m**
Fensterelement

Abbruch Fensterelemente
Einzelfensterelemente aus Aluminium,
2-Scheiben-Isolierverglasung,

einschl. Fensterbänke außen und innen

alle Profile und Bleche farbbeschichtet,

Elementhöhe  ca. 1,01 m,
Elementbreiten  ca. 1,01 m

einschl. rückstandsloses Entfernen der
Befestigungsmittel,
einschl. elastischer Anschlussfugen,

einschl. erforderlichem Zerkleinern, Fraktionieren,
Verpacken und Transport zum Lagerplatz in Container
Menge: 1,000 St
Zuordnung: 394_1

**01.05.0014 Fensterelement EG H 1,51m B 1,51m**
Fensterelement

Abbruch Fensterelemente
Einzelfensterelemente aus Aluminium,
2-Scheiben-Isolierverglasung,

einschl. Fensterbänke außen und innen

einschl. Rollladenkästen

alle Profile und Bleche farbbeschichtet,

Elementhöhe  ca. 1,51 m,
Elementbreiten  ca. 1,51 m

einschl. rückstandsloses Entfernen der
Befestigungsmittel,
einschl. elastischer Anschlussfugen,

einschl. erforderlichem Zerkleinern, Fraktionieren,
Verpacken und Transport zum Lagerplatz in Container
Menge: 3,000 St
Zuordnung: 394_1

**01.05.0015 Fensterelement EG H 2,135m B 1,675m**
Fensterelement

Abbruch Fensterelemente
Einzelfensterelemente aus Aluminium,
2-Scheiben-Isolierverglasung,

einschl. Fensterbänke außen und innen

einschl. Rollladenkästen

alle Profile und Bleche farbbeschichtet,

Elementhöhe  ca. 2,135 m,
Elementbreiten  ca. 1,675 m

einschl. rückstandsloses Entfernen der
Befestigungsmittel,
einschl. elastischer Anschlussfugen,

einschl. erforderlichem Zerkleinern, Fraktionieren,
Verpacken und Transport zum Lagerplatz in Container
Menge: 15,000 St
Zuordnung: 394_1

**01.05.0016 Abbruch Lüftungsgitter**
Vorhandenes Lüftungsgitter aus Metall einschließlich
Unterkonstruktion sowie zugehöriger Einbauteile
fachgerecht ausbauen.
Einschließlich vorhandener Dichtstoffe und Dämmstoffe
im Anschlussbereich.
Gitterabmessungen ca. 30 cm x 40 cm.
Rückstandsloses Entfernen der Befestigungsmittel sowie
aller Anschluss- und Einbauteile.
Einschl. erforderlichem Zerkleinern, Fraktionieren,
Verpacken und Transport zum Lagerplatz in Container.
Menge: 1,000 St
Zuordnung: 394_1

**01.05.0017 Teilabbruch Sandsteintraufgesims**
Teilweiser Abbruch eines vorhandenen
Sandstein-Traufgesimses im Bereich der Giebelwand. Das
Gesims ist bündig zur Außenkante der Giebelwand
fachgerecht zurückzubauen. Die Abbruchkante ist sauber
und lotrecht herzustellen, sodass ein ordnungsgemäßer
Anschluss an die verbleibende Konstruktion
gewährleistet ist.
Der Abbruch hat erschütterungsarm zu erfolgen, um
Beschädigungen an angrenzenden Bauteilen zu vermeiden.
Anfallendes Material ist aufzunehmen, fachgerecht zu
zerkleinern und ordnungsgemäß zu entsorgen. Angrenzende
Bauteile sind während der Arbeiten zu schützen.
Menge: 2,000 St
Zuordnung: 394_1

**01.05.0018 Fassadenputz an Engstellen der Bauteilfuge teilweise abbrechen**
Abbruch des vorhandenen Fassadenputzes im Bereich von
Engstellen an Bauteilfugen. Der Putz ist im
erforderlichen Umfang fachgerecht zu entfernen, um eine
ausreichende Fugenbreite bzw. die Ausführung der
nachfolgenden Arbeiten zu ermöglichen.
Lose Bestandteile sind vollständig zu entfernen.
Anfallendes Material ist aufzunehmen und ordnungsgemäß
zu entsorgen.

Abrechnung nach m 2
Menge: 10,000 m2
Zuordnung: 394_1

**01.05.0019 Mauerwerk, D 36,5 cm, abbrechen bis < 4 m2**
Herstellen Rohbauöffnung in Außenwand BA II

Mauerwerk, D 36,5 cm H 3,3 m abbrechen, Kleinflächen
bis < 4 m2

Abbruch tragendende Mauerwerks Außenwand, verputzt
bestehend aus Brüstungen und Stützen.

einschl. temporärer Abstützung.

Wanddicke bis ca. 36,5 cm,
Wandhöhen bis ca. 330 cm

einschl. rückstandsloses Entfernen der Mörtelreste
an der Aufstandsfläche sowie
Wandanschlussschienen oder Wandanker,

Abrechnung nach m2

Anfallende Materialien sind aufzunehmen und
ordnungsgemäß zu entsorgen.
Menge: 16,000 m2
Zuordnung: 394_1

**01.05.0020 Stahlbetonstütze H 3,6 m 30 x 36,5 cm abbrechen**
Abbruch einer tragenden Stahlbetonstütze innerhalb der
Außenwand zur Herstellung einer Rohbauöffnung.
Nach Stellung der neuen Stahlbetonstütze.
Querschnitt der Stütze ca. 30 x 36,5 cm, Höhe bis ca.
3,60 m.
Der Abbruch hat abschnittsweise und erschütterungsarm
zu erfolgen. Die statisch erforderliche temporäre
Abstützung ist herzustellen, vorzuhalten und nach
Abschluss der Arbeiten wieder zu entfernen.
Vorhandene Anschlussbewehrung, Befestigungsmittel und
Einbauteile sind vollständig zurückzubauen. Die
Anschlussflächen sind sauber herzustellen und von
anhaftenden Rückständen zu befreien.
Anfallende Materialien sind fachgerecht zu zerkleinern,
aufzunehmen und ordnungsgemäß zu entsorgen.
Menge: 5,000 m2
Zuordnung: 394_1

**01.05.0021 Fundamente bis 1,5 muGOK**
Fundamentierungen (Streifen-/Stützenfundamente,
Abmessungen bis ca. 2,0x1,0m, Gründungstiefe bis ca.
1,5m uGOK) überwiegend vom abzubrechenden Gebäude
(Beton, Beton armiert, Ziegel o.ä.) unterhalb der
Bodenplatte sowie sonstiger Fundamente im Außenbereich
aufbrechen, ausbauen und brechen. In diese Pos. sind
alle Erdbewegungen einzukalkulieren, die zur Freilegung
der Fundamente  (z.B. Arbeitsraum) sowie zum
Wiedereinbau des Bodenmaterials erforderlich sind.
Abrechnung über gemeinsames Aufmaß mit der Bauleitung
des AG und zeichnerischer Darstellung durch den AN.

Hinweis: Die Freilegung sowie der Fundamentabbruch
erfolgt unter der archaeologischer Begleitung/Aufsicht.
Dies ist bei der Kalklulation zu berücksichtigen.
Menge: 45,000 m3
Zuordnung: 394_1

*Hinweis*
Transport und Entsorgung

*Hinweis*
Die Verwertungs- und Entsorgungswege sind in Form eines
Verwertungs-/Entsorgungskonzeptes mit Angabe des
Entsorgers und entsprechenden Nachweisen zur
Zulässigkeit der Entsorgung mit Ausführungsbeginn der
Maßnahme dem AG vorzulegen.
Es dürfen nur Materialien von der Baustelle
abtransportiert werden, wenn entsprechende
Entsorgungswege durch die BÜ freigegeben sind.

**01.05.0022 Containergestellung für Abbruch**
Containergestellung für Abbruch

Fassungsvermögen 7-12 m3
Im Preis ist die Lieferung, Vorhaltung, Abholung und
der Transport zur Entsorgungsstelle bzw. Zwischenlager
enthalten.
Menge: 6,000 St
Zuordnung: 396_1

**01.05.0023 Verwertungsnachweis**
Verwertungsnachweis

Nachweis der Verwertung durch
Angabe der Verwertungsanlage
mit Vorlage der Annahmeerklärung,
sowie Zusammenstellung der Wiegescheine,

Übergabe im Original sowie als pdf-Datei
Menge: 1,000 Psch
Zuordnung: 396_1

**01.05.0024 Entsorgungs-/Verwertungsgebühr RC 1 für Gemische aus oder getrennte Fraktionen von Beton, Ziegeln**
Entsorgungs-/Verwertungsgebühr für Gemische aus oder
getrennte Fraktionen von Beton, Ziegeln,
Fliesen und Keramik, mit Ausnahme derjenigen, die unter
170106 fallen
Abfallschlüssel AVV 170107
Einstufung RC 1 nach Ersatzbaustoffverordnung
Menge: 40,000 t
Zuordnung: 396_1

**01.05.0025 Deponiegebühr/Entsorgungsgebühr für Glas**
Deponiegebühr/Entsorgungsgebühr für Glasabfälle
Abfallschlüssel AVV 170202,
(Stoffgruppe: Fensterglas)
Menge: 5,000 t
Zuordnung: 396_1

**01.05.0026 Mehr- bzw. Minderpreis für Entsorgung Mischschrott**
Mehr- bzw. Minderpreis für die fachgerechte Entsorgung
von Mischschrott (z. B. Rohre, Unterkonstruktionen)
Menge: 5,000 t
Zuordnung: 396_1

**01.05.0027 Deponiegebühr/Entsorgungsgebühr für gemischte Bau- und Abbruchabfälle**
Deponiegebühr/Entsorgungsgebühr für gemischte Bau- und
Abbruchabfälle
Abfallschlüssel AVV 170904,
Menge: 5,000 t
Zuordnung: 396_1

#### 01.06 Erdarbeiten Baugrube

*Hinweis*
ZUSÄTZLICHE TECHNISCHE VERTRAGSBEDINGUNGEN

ATV DIN 18 300 Erdarbeiten

Die Abschnitte 0 - 5 der ATV werden wie folgt ergänzt:

*Hinweis*
BAUGRUNDVERHÄLTNISSE

Der Geotechnische Bericht ist dieser
Leistungsbeschreibung mit Leistungsverzeichnis
beigefügt.

Der Inhalt des Baugrundgutachtens ist im Folgenden
auszugsweise zusammengefasst. Alle relevanten Angaben
für den AN sind jedoch aus dem Baugrundgutachten zu
entnehmen.

*Hinweis*
Zu 1. Geltungsbereich

Geltungsbereich und Ausführungsgrundlage

Der sachliche Geltungsbereich ergibt sich aus ATV/DIN
18300 - Erdarbeiten und ATV/DIN 18303 - Verbauarbeiten.

Die technische Ausführung ergibt sich aus den genannten
wie aus den im Folgenden aufgeführten Regelwerken.
Ergänzend zu den in VOB, Teil C aufgeführten Normen
gelten:

DIN 4021 Baugrund; Aufschluss durch Schürfe und
Bohrungen sowie Entnahme von Proben
DIN 4030 Beurteilung betonangreifender Wässer, Böden
und Gase
DIN 4094 Baugrund - Felduntersuchungen
DIN 18127 Baugrund - Untersuchung von Bodenproben -
Proctorversuch
DIN 18134 Baugrund; Versuche und Versuchsgeräte -
Plattendruckversuch
DIN 18196 Erd- und Grundbau - Bodenklassifikation für
bautechnische Zwecke
DIN 18915 Vegetationstechnik im Landschaftsbau -
Bodenarbeiten
DIN 18920 Vegetationstechnik im Landschaftsbau - Schutz
von Bäumen,
 Pflanzenbeständen und Vegetationsflächen bei
Baumaßnahmen
DIN EN ISO 22475-1 Geotechnische Erkundung und
Untersuchung
 Probenentnahmeverfahren und Grundwassermessungen
 - Teil 1: Technische Grundlagen der Ausführung
DIN EN ISO 22476-2 Geotechnische Erkundung und
Untersuchung - Felduntersuchungen
 - Teil 2: Rammsondierungen

Zu beachtende Technische Regeln:

DVGW GW 315 -  Hinweise für Maßnahmen zum Schutz von
Versorgungsanlagen bei Bauarbeiten
FGSV 516 Merkblatt für die Verdichtung des Untergrundes
und Unterbaues im Straßenbau
FGSV 526 Merkblatt über den Einfluss der Hinterfüllung
auf Bauwerke
FGSV 535 Merkblatt für die Anwendung von Geotextilien
im Erdbau des Straßenbaues
FGSV 551 Merkblatt für Bodenverfestigungen und
Bodenverbesserungen mit Bindemitteln

Güteschutz:
RAL-RG 501/4 Aufbereitung zur Wiederverwendung
bindiger, nicht kontaminierter Böden

ZTV A-StB - Aufgrabung in Verkehrsflächen
ZTVE-StB - Zusätzliche Technische Vertragsbedingungen
und
 Richtlinien für Erdarbeiten im Straßenbau
ZTVT-StB - Zusätzliche Technische Vertragsbedingungen
und
 Richtlinien für Tragschichten im Straßenbau

FGSV 526 -  Merkblatt über den Einfluss der
Hinterfüllung auf Bauwerke

*Hinweis*
Zu 2. Stoffe und Bauteile

Der Aushub wird durch eine baubegleitende Fachaufsicht
bzw. der Bodengutachter begutachtet und entsprechend
zugeordnet.
(siehe auch Hinweis Bodengutachter vor den
Leistungsbeschreibungspositionen).

Dadurch entstehende Erschwernisse, Behinderungen,
Verzögerungen ö.ä. sind in die Einheitspreise
einzukalkulieren.

*Hinweis*
Zu 3. Ausführung

Allgemeines:

Grundlage für das Aufmaß bilden die elektronischen bzw.
digitale Vermessung des AN.
Zwischenbaustände und Endbaustände sind ebenfalls
gemeisam dem dem AG aufzumessen.
Hieraus ist vom AN ein nachprüfbares Geländeprofil zu
erstellen, aus dem die einzelnen, verschiedenen
Auffüllmassen errechnet werden.
Die entsprechende Vermessungsleistungen sind in die
Positionen einzukalkulieren.

Werden öffentliche Flächen über das vorgesehene Maß
hinaus (zeitlich oder räumlich) auf Veranlassung des
Auftragnehmers in Anspruch genommen, hat dieser die
entsprechenden Vereinbarung mit den Behörden zu treffen
(z.B. Sondernutzungserlaubnis nach StVO) und die
erhöhten Gebühren zu tragen.

Bereits vorhandene Absteckungen, Grenzsteine,
Festpunkte, Höhenmarken usw. für Gebäude oder Straßen-
und Wegeführungen sind vor Arbeitsbeginn durch den
Auftragnehmer zu sichern.

Falls erforderlich, ist das vorhandene Gelände vor
Ausführung der Arbeiten gemeinsam von Auftragnehmer und
Auftraggeber im Hinblick auf Lage und Höhe zu vermessen
und das Ergebnis im Protokoll festzuhalten.

Die nach Abschnitt 4.1.11 ATV DIN 18299 durch den
Auftragnehmer zu beseitigenden Verunreinigungen
beziehen sich auch auf die Verunreinigung der
öffentlichen Verkehrswege durch Fahrzeuge und Maschinen
des Auftragnehmers oder seiner Subunternehmer. Solche
Verunreinigungen sind durch geeignete Maßnahmen
möglichst zu vermeiden. Trotzdem auftretende
Verunreinigungen sind so rechtzeitig zu beseitigen, so
dass durch sie keine Gefährdung des öffentlichen
Verkehrs entstehen kann.

Lage von Leitungen, Kabeln und dgl.
Der Auftragnehmer hat sich vor Ausführung der Arbeiten
über die Lage von Leitungen, Kabeln, Dränen, Kanälen
und dgl. beim Auftrageber und bei den für die Ver- und
Entsorgungsanlagen zuständigen Trägern der Stadt
Nürnberg anhand der Bestandspläne und den dazu
ergangenen Anweisungen zu unterrichten.

Grasnarben und Oberbodenaushub sind nach Absprache mit
dem Auftraggeber an geeigneter Stelle und auf
geeigneter Lagerfläche getrennt zu lagern.
Auf der Baustelle wieder benötigter Oberboden ist in
trapezförmigen Mieten, Höhe max. 1,50 m, zu lagern; die
Böschungen sind abzugleichen. Die Mieten sind bei
Bauvorhaben mit längerer Bauzeit mit Lippenblütlern zu
bepflanzen.

Werden beim Aushub von der Leistungsbeschreibung
abweichende Bodenverhältnisse angetroffen (auch nach
der direkten Bodenzuordnung durch den baubegleitenden
Gutachter) oder treten Umstände ein, durch die die
vorgeschriebenen Aushubarbeiten nicht durchgeführt
werden können, ist umgehend die Bauüberwachung bzw./
und der Bodengutachter zu verständigen.

Bei Auftreten von bindigem Boden im Bereich oberhalb
der Gründungssohle ist vom Auftragnehmer rechtzeitig
die Bauleitung zu verständigen und zu klären zunächst,
ob eine Schutzschicht über der Gründungssohle
verbleiben soll, wenn eine solche nicht bereits in der
Leistungsbeschreibung gefordert worden ist. Ein
Aufweichen der geplanten Gründungssohle, auch durch
Niederschläge, ist unbedingt zu vermeiden.
Zur Herstellung des Planums der Baugrubensohle in
homogenen bindigen Böden sind zur Vermeidung von
Auflockerung glatte Baggerschaufeln zu verwenden.

Hat der Auftragnehmer die Lockerung des Bodens im
Bereich der Gründungssohle verursacht, besteht für ihn
kein Anspruch auf Vergütung für das Wiederherstellen
der ursprünglichen Lagerungsdichte.
Bei feuchten bindigen Böden darf das Planum nicht
nachträglich verdichtet werden, um ein Aufweichen zu
vermeiden.

Entwässerungsmaßnahmen, zu denen der Auftragnehmer
gemäß ATV DIN 18300 oder Vertrag verpflichtet ist, sind
so auszuführen, dass der Baugrund und der zum Einbau
bestimmte Boden nicht unzulässig durchfeuchtet wird.
Werden die notwendigen zwischenzeitlichen
Entwässerungsmaßnahmen unterlassen oder unsachgemäß
ausgeführt oder werden die planmäßig herzustellenden
Entwässerungsanlagen nicht rechtzeitig hergestellt,
darf dadurch unbrauchbar gewordener Boden nicht
verwendet werden und ist ggf. auszutauschen.

Bei Erdarbeiten in unmittelbarer Nähe von Bauwerken,
Grenzbebauungen, Leitungen, Kabeln, Dränagen und
Kanälen ist die Bauüberwachung sofort zu verständigen,
wenn andere Verhältnisse angetroffen werden, als aus
den Bestandsplänen zu ersehen ist. Von dieser Forderung
wird auch nicht abgesehen, wenn die entsprechende
Situation vom Statik-Büro alternativ vorgesehen oder in
Augenschein genommen worden ist.

Werden vorhandene Leitungen beschädigt, hat der
Auftragnehmer sofort das zuständige
Versorgungsunternehmen sowie die Bauüberwachung des
Auftraggebers zu verständigen. Der AG übernimmt keine
Kosten für Reparaturen.

Bei Erdbauwerken und Hinterfüllungen ist darauf zu
achten, dass der für den vorgesehenen Verwendungszweck
geeignetes Material eingebaut wird. Bestehen
berechtigte Zweifel an der Verdichtungsfähigkeit von
durch den Auftraggeber vorgegebenem Material, ist der
Auftraggeber oder dessen Bauüberwacher zu informieren.

Verkehrssicherung

Ist der Auftragnehmer mit der Verkehrssicherung der
Baustelle beauftragt, so gehört dazu auch die laufende
Kontrolle der Sicherungseinrichtungen. Die zeitlichen
Abstände der Kontrollen richten sich nach den örtlichen
Gegebenheiten. Behelfsmäßige Überfahrten in Grundstücke
müssen rutschsicher sein und die zu erwartenden
Horizontalkräfte aufnehmen können.

Aufgrabungen, Baugruben und Gräben im Bereich von
Flächen des Fahrzeugverkehrs sind in ausreichendem
Abstand zu sichern.

Rot-weiße Warnbänder dürfen nur als zusätzliche
optische Sicherung und nur außerhalb von Fahrbahnen im
öffentlichen Raum angebracht werden.

Verkehrsbeschränkungen, die nur während der Arbeitszeit
notwendig sind, müssen in der übrigen Zeit aufgehoben
werden (Beseitigen oder Ungültigmachen von
Verkehrszeichen).

Entsorgung

Abfall aus dem Bereich des Auftragnehmers
(Baustellenabfälle z.B. Verpackungsmaterial, Reststoffe
usw.) sowie nicht Schadstoff belasteter Abfall aus dem
Bereich des Auftraggebers bis zu einer Menge von 1 m3
ist, entsprechend den rechtlichen Vorschriften (z.B.
örtliche Abfallsatzung), zu entsorgen (Nebenleistung
nach Nr. 4.1.11 u. 4.1.12 der DIN 18299 VOB Teil C).

Material: - Alle im LV beschriebenen Aushubmaterialien

Auf die Ergänzung der einheitlichen Verdingungsmuster
-EVM für die Vermeidung, Wiederverwendung,
Wiederverwertung und Beseitigung von Abfällen Nr. 1.2
wird hingewiesen.

Des Weiteren ist zu beachten, dass die im EVN
aufgeführten Abfallschlüssel zwingend einzuhalten sind.
Die Separierung in die einzelnen Materialfraktionen ist
nach KrW/ AbfG und gegebenenfalls nach den Angaben des
durch den AG beauftragten Gutachters vorzunehmen.

Übernahmescheine zum Transport werden gegebenenfalls
seitens des durch den AG beauftragten Gutachters zur
Verfügung gestellt.

Vorgenannte Leistungen sind in die Einheitspreise
einzukalkulieren.

Hinweis:

Die endgültigen Aushubtiefen - ebenso wie die
Festlegungen Abfahren/ Entsorgen oder auf dem
Baugrundstück lagern - werden durch den Bodengutachter
(bzw./ und der Bauüberwachung) festgelegt. Der
Bodengutachter ist, falls er nicht baubegleitend vor
Ort ist, rechtzeitig zu verständigen und ggf. während
des Aushubes hinzuzuführen. Die Ergebnisse sind zu
protokollieren.

Ein Standsicherheitsnachweis für die
Baugruben-Teilbereiche ist auf Verlangen des AG durch
den AN zu erbringen und rechtzeitig vor
Ausführungsbeginn dem AG vorzulegen.

*Hinweis*
Zu 4. Nebenleistungen

Soweit in der Ausschreibung nichts anderes vorgesehen
ist, gilt in Ergänzung der DIN-Vorschriften:

Mit den Preisen sind u.a. abgegolten:

- Herstellen von Baggerstandflächen
- Umsetzen von Maschinen und Geräten im Bereich der
Baustelle, sofern vom Auftraggeber nicht zu vertreten.
- Verkehrssicherung und laufende Reinigung der
benutzten öffentlichen Straßen und Wege,
  soweit durch die Erdarbeiten verursacht und soweit es
sich nicht ausdrücklich um Besondere Leistungen
handelt.
- Staubschutz bei Transporten.
- Einbringung der Baugeräte in die tieferliegende
Baugrube

Mit den Preisen sind nicht abgegolten:

- Wasserhaltungsarbeiten, sofern es sich nicht um die
Beseitigung von Niederschlägen handelt.
- Stillstandszeiten bei Unterbrechungen durch Funde von
Munition und durch historisch bedeutsame Ausgrabungen.
- Nachschachtung, sofern die Erdarbeiten von Dritten
ausgeführt werden.

*Hinweis*
Zu 5. Abrechnung

Sofern Handschachtung ausdrücklich ausgeschrieben ist,
wird sie nur dort vergütet, wo aus objektiven Gründen
kein Bagger (auch kein Kleinbagger) eingesetzt werden
kann (Engstellen, Leitungskreuzungen, Suchschachtung,
Querschläge u.ä.). Vergütung der Handschachtung erfolgt
nur nach vorheriger ausdrücklicher Anordnung des AG.

Durch Verschulden des Auftragnehmers zu viel
abgefahrene oder ausgehobene Aushubmassen sind durch
gleichwertige Massen zu ersetzen; eine Vergütung dafür
erfolgt nicht.

Durch unsachgemäßen Verbau, unzureichende Böschungen
oder durch Witterungseinflüsse, mit denen im
allgemeinen zu rechnen ist, entstandene Mehrarbeiten
werden nicht vergütet.

Bei einer Abrechnung nach örtlichem Aufmaß werden nur
die technisch erforderlichen und technologisch
möglichen Maße maximal anerkannt. Mehrleistungen
einschließlich der Folgeleistungen gehen zu Lasten des
schuldhaft handelnden Verursachers.

*Hinweis*
Hinweis:

Die endgültigen Aushubtiefen - ebenso wie die
Festlegungen Abfahren/ Zwischenlagerung des Aushubs -
werden durch den Bodengutachter festgelegt. Der
Bodengutachter ist, falls er nicht baubegleitent vor
Ort ist, rechtzeitig zu verständigen und ggf. während
des Aushubes hinzuzuführen. Die Ergebnisse sind zu
protokollieren.

*Hinweis*
Vorbemerkungen

Das Baufeld wird gemäß dem Absteckplan bzgl. der
Übergabehöhe/ Bestandsgelände
übergeben und ist leicht abschüssig vgl. Längs- und
Querschnitte.

Die nachfolgenden Angaben beziehen sich auf ein
Baugrundgutachten dass bei Auftragszuschlag mit
übergeben wird.

Die Erdmassen soll nicht auf dem Baufeld gelagert
werden sondern direkt
zu einem Zwischenlagerplatz nach Angabe der
Bauherrenschaft/ der Bauleitung gebracht werden.
Dieser befindet sich in unmittelbarer Umgebung - die
Entfernung beträgt ca. 4 km.
Von dort wird es beprobt und soll anschließend entsorgt
werden. Die Entsorgung läuft über eine
seperate Ausschreibung.

*Hinweis*
Hinweise aus Bodengutachten

Homogenbereiche O1:
Der Mutterboden wird in den Homogenbereich O1
eingeteilt. Die Böden des Homogenbereichs
01 wurden in der Bohrung KRB2 mit einer Mächtigkeit von
10 cm angetroffen.
Der Mutterboden entsprach gemäß der ehemaligen DIN 18
300: 2012-Og der Bodenklasse 1.

Homogenbereich B1:
Die künstlich aufgefüllten Sande der KRB2 mit
verschiedenen anthropogenen Fremdbestandteilen
werden im Homogenbereich B1 zusammengefasst. Es handelt
sich hierbei
offensichtlich um die heterogene
Arbeitsraumhinterfüllung des zurückzubauenden
Bestandsgebäudes.
Die gesamte Arbeitsraumhinterfüllung sollte daher im
Homogenbereich
B1 erfasst werden.
Die Böden des Homogenbereiches B1 können mit üblichen
Hydraulikbaggern gut gelöst
werden. Ein Wiedereinbau dieser Böden ist jedoch nur
eingeschränkt und an anderer
Stelle nur nach vorhergehender repräsentativer
Untersuchung auf umweltrelevante lnhaltsstoffe
möglich.
Auch beim Bohren und Rammen ist nur mit unerheblichem
Widerstand zu rechnen
Die bodenmechanischen Eigenschaften und Kennwerte des
Homogenbereichs B1 liegen
innerhalb der angegebenen Kennwerte des Homogenbereichs
B2.

Homogenbereich B2:
Alle verbleibenden feinkörnigen Böden mit höchstens
halbfester bis fester Konsistenz
und gemischtkörnigen Böden werden in dem Homogenbereich
B2 zusammengefasst.
Dieser wurde in allen Aufschlüssen angetroffen und
besitzt Mächtigkeiten von 2,4O m
(KRB2) bis etwa 2,90 m (KRB3). Er umfasst künstliche
Auffüllungen ohne offensichtliche
Verunreinigungen mit anthropogenen Fremdbestandteilen,
natürlich gewachsene Deck-schichten
und Zersatzprodukte des anstehenden Keupers.
Die Böden des Homogenbereiches B2 können mit üblichen
Hydraulikbaggern gut gelöst
werden. Die Böden des Homogenbereichs B2 sind bei
geeigneter Witterung grundsätz-lich
für den Wiedereinbau geeignet. Auch beim Bohren und
Rammen ist nur mit geringem
Widerstand zu rechnen.
Die Eigenschaften und Kennwerte des Homogenbereichs B2
wurden im Rahmen der
Felduntersuchungen sowie anhand von bodenmechanischen
Versuchen im hauseigenen
Labor ermittelt und werden in der folgenden Tabelle
zusammengefasst:

Entsprechend der ehemaligen DIN 18 300:2012-Og wären
die Böden des Homogenbereichs
B1 in die Bodenklassen 3 bis 5 (leicht bis schwer
lösbare Böden) eingeteilt worden.

Homogenbereich X1:
Die festen Tone sowie die sehr mürben bis festen Ton-
und Sandsteine werden in den
Homogenbereich X1 eingeteilt. Diese wurden mit den
Bohrungen KRB1, FKB1, FA1,
KRB2 und KRB3 in folgenden Tiefen angetroffen:
Die Böden und Festgesteine des Homogenbereichs X1
können voraussichtlich größten-teils
mit einem großen Hydraulikbagger gelöst werden. Hierbei
werden die Festgesteine
voraussichtlich zumindest teilweise zu einem
Lockergestein zerfallen. Je nach Aushub-verfahren
können die härten Festgesteine in einem entsprechenden
Brecher weiterver-arbeitet
werden.
Bereichsweise können härtere Felszonen (besonders in
den Sandsteinen) auftreten, die
sich auch mit einem großen Hydraulikbagger nicht
mehrflächig lösen lassen. Hier können
besondere Maßnahmen zum Lösen der Felszonen wie zum
Beispiel das Zerkleinern
durch Fräsen oder Stemmen notwendig werden. Beim Bohren
und Rammen ist mit hö-herem
Widerstand zu rechnen. Besonders für das Einbringen von
Spundwänden oder
der Träger einer Trägerbohlwand (Berliner Verbau) wird
aufgrund des hohen Rammwid-erstands
das Durchführen von Austauschbohrungen notwendig.
Die Eigenschaften und Kennwerte des Homogenbereichs X1
wurden im Rahmen der
Felduntersuchungen ermittelt und werden in der
folgenden Tabelle zusammengefasst:

Entsprechend der ehemaligen DIN 18 300:20P-Ag wären die
Locker- und Festgesteine
in die Felsklassen 6 bis 7 (feste Tone sowie leicht bis
schwer lösbarer Fels) eingeteilt
worden.

*Hinweis*
Hinweis: Wasserhaltung

Laut Bodengutachten wurde während der Feldarbeiten in
keiner der
ausgeführten Aufschlüsse Grundwasser festgestellt.
Bei ungünstigen Witterungsbedingungen muss im gesamten
Baubereich mit
einem Zulauf von Schichten- oder aufstauendem
Sickerwasser gerechnet werden.

Es wird davon ausgegangen, dass eine offene
Wasserhaltung,
erforderlich ist vgl. separater LV-Abschnitt.

**01.06.0001 Boden Baugrube lösen laden fördern lagern 4kmT 0,1-0,2m Oberboden**
Oberboden Teilbereich Baufläche,
profilgerecht lösen, direkt auf LKW des AN laden,
Arbeiten mit Gerät,
fördern und innerhalb des Zwischenlagerplatzes abladen,
Förderweg bis 4km zum Zwischenplagerplatz,
Transport über Baustellenstraße/ öff. Straßen,
in 500m3 Haufwerken getrennt nach entsprechender
Zuordnung der dem Aushub
baubegleitenden Fachaufsicht bzw. des Bodengutachters
gelagert,
mit geböschten Wänden

Zusammensetzung: toniger, homoser Schluff
Bodengruppe 3b DIN 18915 (schwach bindig, kiesig), eine
Bodengruppe,
Bodengruppe 1 GU DIN 18196 (Kies-Schluff-Gemisch),
Abtragshöhe über 10 bis 20 cm,
Bereich: in Teilbereich Grünflächen in denen nicht
gepflastert ist.

Mengenermittlung nach Aufmaß an der Entnahmestelle.
Menge: 15,000 m3
Zuordnung: 311_1

**01.06.0002 Pflasterdecke aufnehmen, Tragschicht ausbauen und Material zwischenlagern**
Pflasterdecke aufnehmen, Tragschicht ausbauen und
Material zwischenlagern

Aufnehmen der vorhandenen Betonsteinpflasterdecke,
Dicke ca. 8 cm, einschließlich Fugenfüllung und Bettung
aus Baustoffgemisch ohne Bindemittel sowie Ausbau der
darunterliegenden Tragschicht/Unterbau bis zu einer
Gesamttiefe von ca. 60 cm gemäß örtlichem Bestand.
Das Betonsteinpflaster ist lagenweise vorsichtig
aufzunehmen, sortenrein zu sichern und auf geeigneten
Paletten sortiert auf dem Baufeld zwischenzulagern,
sodass ein späterer Wiedereinbau möglich ist. Bettung
und Tragschicht/Unterbau sind bis zur vorgesehenen
Tiefe auszubauen und einer Verwertung nach Wahl des AN
zuzuführen.
Leistung einschließlich aller erforderlichen
Nebenarbeiten, Transportbewegungen, Palettierung,
Schutz und Sicherung des wiederzuverwendenden
Pflasters, vollständig.
Menge: 645,000 m2
Zuordnung: 311_1

**01.06.0003 Pflasterdecke wiederherstellen**
Pflasterdecke aus Betonsteinen des AG herstellen.
In Flächen 'Nebenflächen, zur Wiederherstellung der
Flächenbefestigung im Rohrgrabenbereich.'
Einzelflächen 'gemäß Aufbruch.'
Pflastersteine gelagert im Baustellenbereich aufnehmen
und fördern.
Betonpflastersteine '100/200 bis 250/250.'
Bettung aus Baustoffgemisch 0/5.
Fuge mit Baustoffgemisch 0/2, mit Durchgang auf dem
Sieb 1 mm von 40 bis 70 M.-v.H.
Verband 'entsprechend Bestand.'
Menge: 645,000 m2
Zuordnung: 311_1

**01.06.0004 Frostschutzschicht herstellen, D 20 bis 30 cm**
Frostschutzschicht
nach ZTV SoB-StB herstellen,
Einbaubereich: unterhalb Pflaster,
aus Baustoffgemisch ohne
industriell hergestellte Gesteinskörnung,
frostsicher, verdichtungsfähig und nichtbindig,
korngestuft, sortiert,
Körnung 0/32 bis 0/45 mm,
Schichtdicke von ca. 20 bis ca. 30 cm,
Abrechnungsbreite wie Aushub,
Verdichtungsgrad DPR = 103% gemäß ZTV SoB-StB,
Verformungsmodul EV2 min. 100 MN/m2 auf der Oberfläche,
Verhältniswert der Verformungsmodulen EV2/EV1
darf 2,2 nicht überschreiten,
abgerechnet wird nach Aufmaß.
Menge: 165,000 m3
Zuordnung: 311_1

**01.06.0005 Boden Baugrube lösen laden fördern lagern 4kmT bis 2,4m TM, TA, SU* HB B1/B2 Auffüllungen/ Verwitterungslehm**
Boden für Baugrube,
profilgerecht lösen, direkt auf LKW des AN laden,
Arbeiten mit Gerät,
fördern und innerhalb des Zwischenlagerplatzes abladen,
Förderweg bis 4km zum Zwischenlagerplatz,
Transport über Baustellenstraße,
in 500m3 Haufwerken getrennt nach
entsprechender Zuordnung der dem Aushub
baubegleitenden Fachaufsicht bzw. des Bodengutachters
gelagert,
mit geböschten Wänden

Homogenbereich B1/B2,
ortsübliche Bezeichnung gemischtkörnige Böden, Tone,
Sande,
Kiese und Schotter,
2 Homogenbereiche,
mit 3 Bodengruppen,
Bodengruppe 1 TM DIN 18196 (mittelplastischer Ton),
Bodengruppe 2 TA DIN 18196 (ausgeprägt plastischer
Ton),
Bodengruppe 3 SU* DIN 18196 (Sand-Ton-Gemisch),
Tiefe oberer Horizont des Homogenbereiches von 0,2 m,
Tiefe unterer Horizont des Homogenbereiches bis 2,9 m,
Baumaßnahme der Geotechnischen Kategorie 1 DIN 4020,
- Anteil Steine (Co) über 0 bis 20 % Massenanteil DIN
EN ISO 14688-1,
- Konsistenz DIN EN ISO 14688-1 fest,
- Lagerungsdichte locker bis dicht,
- Plastizität 26,5 Gew. -%

Mengenermittlung nach Aufmaß an der Entnahmestelle.
Menge: 1640,000 m3
Zuordnung: 311_1

**01.06.0006 Festgestein Baugrube lösen laden fördern lagern 4km/Baufeld T bis 2,6m HB X1 Ton- und Sandsteine**
Festgestein für Baugrube, nach Abtrag des Oberbodens,
profilgerecht lösen, direkt laden, auf LKW des AN
laden, Arbeiten mit Gerät,
fördern und auf Zwischenlagerfläche bzw. auf der
Baufeldlagerfläche abladen,
Förderweg bis 4km  zum Zwischenlagerplatz,
Transport über Baustraße/ Baufeld,
in Haufwerken getrennt nach entsprechender Zuordnung
der dem Aushub
baubegleitenden Fachaufsicht bzw. des Bodengutachters
gelagert,
mit geböschten Wänden, bei ausreichender Festigkeit dem
Festgestein entsprechend geböscht.
Aushubtiefe bis 3 m,

Homogenbereich XC1,
ortsübliche Bezeichnung 'Ton- und Sandsteine sowie
feste Tone',
Tiefe oberer Horizont des Homogenbereiches von 1,4 m,
Tiefe unterer Horizont des Homogenbereiches bis 3,3 m,
Baumaßnahme der Geotechnischen Kategorie 1 DIN 4020,
- Gesteinsart: Sand- und Tonsteine sowie feste Tone,
- Dichte DIN EN ISO 17892-2 über 1,9 bis 2,7 g/cm3,
- Verwitterung und Veränderungen DIN EN ISO 14689-1
nicht veränderlich bis stark veränderlich DIN EN ISO
14689-1,
- Geologische Struktur DIN EN ISO 14689-1 etwa
horizontale Lagerung,
- Trennflächenabstand DIN EN ISO 14689-1
dünn-mittelplattig, Kluftabstände eng bis
mittelständig,
- tafelförmiger, prismatischer Gesteinskörper DIN EN
ISO 14689-1,
- Einaxiale Druckfestigkeit kleiner 50 MN/m2,

Mengenermittlung nach Aufmaß an der Entnahmestelle.
Menge: 12,000 m3
Zuordnung: 311_1

**01.06.0007 PE-Folie Abdeckung Haufwerke**
PE-Folien Abdeckung der vorab separierten 500m3
Haufwerke
gegen Zutritt von Oberflächenwasser in die Haufwerke,
auf dem Zwischenlagerplatz AG mit ca. 4 km Entfernung
zur Baustelle,
mit PE-Folie 0,5 mm und kunststoffummantelten
Maschendraht,
vollflächig abspannen und verankern.

Ausführung nur nach Angabe der Bauüberwachung.
Menge: 800,000 m2
Zuordnung: 311_1

**01.06.0008 Zulage Abnahme der Gründungssohle durch Bodengutachter**
Zulage Abnahme der Gründungssohle durch Bodengutachter

In die Pos. ist der zusätzliche Koordinationsaufwand
für die Abstimmung mit
dem Bodengutachter einzukalkulieren.
Die Abnahme der Gründungssohle hat durch den
Bodengutachter zu erfolgen.
Menge: 1,000 St
Zuordnung: 311_1

*Hinweis*
Prüfungen

**01.06.0009 Kontrollprüfung Unterbau/Planum Proctordichte**
Kontrollprüfung ZTV SoB-StB auf besondere Anordnung des
AG, für Unterbau/Planum, Prüfung für Proctordichte.

Prüfung für Proctordichte,
für vorbeschriebene Bettungsschichten
und Arbeitsraumverfüllungen.

Vollständige Auswertung der Ergebnisse,
Ausführung durch amtlich anerkanntes Institut.

Übergabe der Prüfprotokolle mit Auswertung an den AG.
Menge: 2,000 St
Zuordnung: 311_1

**01.06.0010 Kontrollprüfung Verformungsmodul**
Kontrollprüfung ZTV SoB-StB bzw. ZTVT-StB 95
auf besondere Anordnung des AG.

Prüfung Verformungsmodul,
für vorbeschriebene Bettungsschichten
und Arbeitsraumverfüllungen,
als Lastplattendruckversuch.

Vollständige Auswertung der Ergebnisse,
Ausführung durch amtlich anerkanntes Institut.

Übergabe der Prüfprotokolle mit Auswertung an den AG.
Menge: 10,000 St
Zuordnung: 311_1

**01.06.0011 Probefeld erstellen, Kontrollprüfung Verformungsmodul**
Kontrollprüfung ZTV SoB-StB,

Prüfung für Verformungsmodul, auf gesondertem
Probefeld.

Aufbau Probefeld entsprechend vorbeschriebener
Bettungsschichten
und Arbeitsraumverfüllungen.

Übergabe der Prüfprotokolle mit Auswertung an den AG.
Menge: 2,000 St
Zuordnung: 311_1

**01.06.0012 Bodenproben zur Deklarationsanalyse**
Bodenproben zur Deklarationsanalyse,
repräsentative Entnahme von Bodenproben
aus Haufwerke des parallelen Baufeldes in
geforderter Anzahl der Einzel- und Mischproben
unter Anwesenheit des AG,
inkl. Verpackung und Untersuchung
nach Ersatzbaustoffverordnung (EBV)
und nach Verfüll-Leitfaden (LVGBT Epp By),
Ausführung durch ein amtlich anerkanntes Labor,
einzurechnen sind alle Kosten
für die chemische Deklarationsuntersuchung
einschl. je Analyse eine An- und Abfahrt,
Probenahme sukzessive mit dem Baufortschritt.
Das Untersuchungsergebnis geht in Abschrift
an den AG bzw. Ing.-Büro der Baumaßnahme.
Die Entnahmestellen werden vor Ort mit
dem Gutachter und der Bauleitung des AG festgelegt.
Vergütung als 1 Stück für eine repräsentative
Beprobung eines Haufwerkes von max. 500 m3.
Menge: 8,000 St
Zuordnung: 311_1

**01.06.0013 Bettungsschicht Füllstoff liefern einbauen verdichten D 50-190cm Schotter-Splitt-Brechsand-Gemisch**
Bettungsschicht, Füllstoff, liefern, profilgerecht
einbauen und verdichten, in Baugruben, Verformungsmodul
mind. EV2 100 MPa, Verdichtungsgrad mind. DPr 1,
Schichtdicke über 50 bis 190 cm, zulässige Abweichung
von der Sollhöhe +/- 2 cm,
Schotter-Splitt-Brechsand-Gemisch, natürliche
Gesteinskörnung TL Gestein, Körnung 0/56.
mit Feinkornanteil < 5%, (frostsicherer Mineralbeton)

Bereich: unterhalb der Bodenplatten und im Bereich der
Arbeitsräume

Hinweise zur Kalkulation:
- die Bettungsschicht ist flächig in 2 Arbeitsschritten
auszuführen:
Auffüllung 1: bis 334,70NHN, Auffüllung 2: bis
335,45NHN vgl. Pläne.
In diesen Abschniten sollen die Grundleitungen verlegt
werden vgl. nachfolgende Positionen
- das Bodenaustauschpolster ist bis zur tragfähigen
Schicht auszuführen.
- die endgültige Höhe der tragfähigen Schicht ist mit
dem Bodengutachter abzustimmen.
- Das Schottermaterial ist in Lagen von 20-40cm
auszuführen.
- Die Verdichtungsleistung ist in Eigenüberwachung
regelmäßig zu überprüfen und die Ergebnisse sind der
örtlichen Bauüberwachung zu übermitteln.
Menge: 1270,000 m3
Zuordnung: 311_1

**01.06.0014 siehe Pos. zuvor jedoch Körnung 16/32, D 30cm**
siehe Pos. zuvor jedoch
natürliche Gesteinskörnung TL Gestein, Körnung 16/32
Schotterschicht soll als Flächendrainage fungieren vgl.
Pläne.
Schichtdicke: ca 30cm
Menge: 110,000 m3
Zuordnung: 311_1

**01.06.0015 Zulage zur Bettungsschicht / Gründungspolster**
Zulage zur Bettungsschicht / Gründungspolster

für Ausbildung einer Rampe auf der Ostseite des
Gebäudes,
mit Böschung 1:5,
einschließlich profilgerechtem Herstellen der geneigten
Fläche,
einschließlich lagenweisem Einbau und Verdichten,
erforderlicher Verdichtungsgrad mit Verformungsmodul
EV2 = 120 MN/m²,
Rampenbreite ca. 18,00 m,
Rampenlänge (Tiefe) ca. 1,50 m
Menge: 55,000 m3
Zuordnung: 311_1

*Hinweis*
Sonstiges

**01.06.0016 Planum Baugrube Abweichung +/-2cm**
Planum in Baugrube herstellen,
zulässige Abweichung von der Sollhöhe +/- 2 cm.

Ausführung unter Bodenplatte UG
Menge: 850,000 m2
Zuordnung: 311_1

**01.06.0017 Gründungssohle Baugrube verdichten**
Gründungssohle verbessern und verdichten, in Baugruben,
auf Erdplanum, Verformungsmodul mind. EV2 45 MN/m2,
Verdichtungsgrad mind. DPr 1, Homogenbereich B2.

Ausführung unter Bodenplatte UG
Menge: 850,000 m2
Zuordnung: 311_1

*Hinweis*
Erdarbeiten für Verlegung Ver- und Entsorgungsleitungen

**01.06.0018 Einhaltung Hygienekonzept**
Einhaltung Hygienekonzept,
zur Minimierung des hygienischen Risikos
bei der Inbetriebnahme der Wasserleitungen,
für größtmögliche Sauberkeit
bei der Rohrverlegung und den Einbindungen,
bestehend aus mehreren Hygienemaßnahmen
mit entsprechenden Vorschriften und
Maßnahmekatalogen,
folgende Vorgaben sind zu beachten:

- Keine offenen Rohrenden bei Lagerung.
- Offene Rohrenden bei Verlegung nicht unbeaufsichtigt
lassen.
- Reinigung und Desinfektion aller Geräte, Schläuche,
Werkzeuge etc.
- Ausschließlich Verwendung von Ausrüstungen,
 die für Trinkwasseranlagen geeignet sind.
- Verwendung Schutzanzug und Schutzhandschuhe.
- Desinfektionsmöglichkeiten vorhalten.
- Witterungsangepasste Maßnahmen vorsehen.
- Einhaltung der geltenden Richtlinien.

Der jeweilige Maßnahmenkatalog, einschl. Bezeichnungen,
wird bauseits übergeben und ist auf farbigem A3/A4
Blatt dauerhaft,
gut sichtbar im Bereich der Baustelle anzubringen,
vorzuhalten und
wieder zu entfernen.
Menge: 1,000 Psch
Zuordnung: 419_1a

**01.06.0019 Boden für Leitungsgräben lösen, T = bis 2,00 m**
Boden der Gräben für Rohrleitungen
profilgerecht lösen und seitlich lagern,
Aushub in befestige und unbefestigte Flächen,
Oberflächenaufbruch wird gesondert vergütet,
Aushubtiefe bis ca. 2,00 m,
Abrechnungsbreite nach DIN 4124,
Breitenzuschläge für den Verbau
werden mit 2 x 10 cm Breite zusätzlich vergütet,
Homogenbereich 1/2,
ortsübliche Bezeichnung "Gemischtkörnige Böden, Tone,
Sande,
Kiese und Schotter"
Menge: 108,000 m3
Zuordnung: 419_1a

**01.06.0020 Handschachtung**
Handschachtung in allen Tiefen,
als Zulage zur Bodenbewegung der Positionen
Leitungsgrabenaushub,
Tiefenzuschläge werden nicht gesondert vergütet,
bei Kabel- und Rohrleitungskreuzungen
wird keine Handschachtung vergütet.
Menge: 20,000 m3
Zuordnung: 419_1a

**01.06.0021 Boden für Suchgraben lösen**
Boden für Suchgraben lösen,
zur Lageerkundung von Kabeln und Leitungen,
vor Festlegung der Trasse,
ab Geländeoberfläche,
einschl. Verbau nach DIN 18 303,
Aushub seitlich lagern, wieder aufnehmen,
einbauen und verdichten,
Aushubtiefe bis 3,00 m,
Sohlenbreite nach Angabe,
Sohlenlänge nach Angabe,
Homogenbereich A und B,
ehemals Bodenklassen 3 bis 5 (DIN 18300:2012-09),
einschl. Anfertigung einer Skizze mit
Einmessung der entsprechenden Leitungen,
Ausführung größtenteils in Handschachtung,
eine Zulage für Handschachtung wird nicht vergütet.
Ausführung und Vergütung nur
nach besonderer Anordnung des AG.
Menge: 8,000 m3
Zuordnung: 419_1a

**01.06.0022 Rohrleitungskreuzung, DN 300**
Rohrleitungskreuzung
aus Ver- und Entsorgungsleitungen,
in Betrieb,
Nennweite DN 300,
freilegen und sichern,
einschl. der Erschwernisse bei Erd- und
Verlegearbeiten.
Tiefe der Leitungsachse unter Gelände bis 2,50 m.
Vergütung erfolgt nur in Bereichen in offener Bauweise.
Menge: 2,000 St
Zuordnung: 419_1a

**01.06.0023 Füllmaterial aus Natur-/Grubensand in Leitungszone einbauen**
Füllmaterial für Leitungszone,
profilgerecht einbauen und verdichten
in Leitungsgräben,
als untere und obere Bettungsschicht,
Seitenverfüllung und Rohrabdeckung,
aus Natur-/ Grubensand 0/2 mm,
gemäß DVGW W400-2 und DIN 4124,
Schichtdicke untere Bettungsschicht 15 cm,
Rohrabdeckung 30 cm über Rohrscheitel,
Abrechnungsbreite wie Aushub,
bei Rohrleitung DN 250 und größer
wird verdrängtes Material bei der Ermittlung
des Raummaßes abgezogen,
Verdichtungsgrad DPR > 97 % nach ZTV E-StB,
beim Einsatz von Anbauverdichtern werden die Vorgaben
des Kapitels "Anbauverdichter" aus dem Arbeitsblatt
DWA-A 139 Vertragsbestandteil.
Menge: 108,000 m3
Zuordnung: 419_1a

**01.06.0024 Unterfangung unter Leitungen**
Mauerwerk,
als Unterfangung unter Leitungen,
Steinart Hohlblockstein aus Beton,
für Unterfangung im Grabenbereich,
MG III,
Mauerwerksdicke 24 bis 30 cm,
max. Unterfangungshöhe 1,00 m,
restliche Höhe ab OK Füllmaterial,
mit Boden/Bodenaustauschmaterial verfüllt.
Menge: 1,600 m3
Zuordnung: 419_1a

**01.06.0025 Trassenwarnband verlegen**
Rohrleitungen markieren,
nach DIN EN 12613,
mit Trassenwarnband aus PVC blau,
Kennzeichnung mit Aufschrift "Achtung Wasserleitung",
verlegen ca. 80 cm unter OK Gelände
auf ebenen, gut verdichteten,
steinfreiem Grabenaushub oder Austauschmaterial,
einschl. aller Planumsarbeiten.
Menge: 90,000 m
Zuordnung: 419_1a

*Hinweis*
Hinweise: Verbau

WEITERE HINWEISE ZUR DIN 18 303 - VOB/C
als Ergänzung zu den nachbeschriebenen LV-Positionen.

0.2.3 Art und Zweck des Verbaus

Der zu verbauende Leitungsgraben befindet sich in
unbefestigte Flächen. Der Verbau ist auf die
entsprechenden Anforderungen zu bemessen. Generell ist
von einer mobilen Großflächenschalung auszugehen.

Die Rohre (6 m-Stangen) müssen in den verbauten
Rohrgraben eingefädelt werden.

0.2.8 Besondere Anforderungen des Verbaus

Der Verbau muss zu jeder Bauphase gewährleisten, dass
die Verbauwände unmittelbar an den Erdwänden anliegen
und Setzungen im Boden weitgehend vermieden werden.
Verbaugeräte sind lückenlos aneinanderzureihen.

Die Wandsicherung mit Verbaugeräten muss bis zur
Grabensohle reichen. Die Stirnwände der Gräben sind,
soweit möglich, abzuböschen.

Beim Rückbau des Verbaus in Verbindung mit der
Grabenverfüllung ist zu beachten, dass nur Verbaugeräte
oder Teile davon zurückgebaut werden dürfen, soweit sie
durch die Verfüllung entbehrlich geworden sind.

Der Verbau ist auf die Rohrverlegung und
Rohreinbringung abzustimmen.

**01.06.0026 Verbau aus mobilen Großflächenverbau, T = bis 3,00 m**
Verbau für Leitungsgräben
gemäß DIN 18 303,
Art des Verbaus
mobiler Großflächenverbau
oder nach Wahl des AN,
Verbautiefe bis ca. 3,00 m,
Sohlenbreite zwischen den Bekleidungen
von ca. 1,00 bis ca. 1,20 m,
eine zusätzliche Breitenvergütung zu den Aushubbreiten,
über den festgelegten 10 cm hinaus,
erfolgt nicht und ist einzurechnen,
Homogenbereich A und B,
ehemals Bodenklassen 3 bis 4 (DIN 18300:2012-09),
Vorhalten wird nicht gesondert vergütet.
Verbau wieder beseitigen.
Abgerechnet wird von der vorgeschriebenen Oberkante
des Verbaus mit 10 cm über Gelände bis Grabensohle.
Menge: 45,000 m2
Zuordnung: 419_1a

#### 01.07 Wasserhaltung

*Hinweis*
TECHNISCHE ANGABEN

ATV DIN 18 305 Wasserhaltungsarbeiten

Die Abschnitte 0 - 5 der ATV werden wie folgt ergänzt:

*Hinweis*
Hinweis Grundwasser

In diesem LV-Abschnitt sind die Leistungen einer
offenen Wasserhaltung für Oberflächen-, Niederschlags-,
Tagwasser in den Baugruben erfasst. Relevante Angaben
für den AN sind aus dem Baugrunduntersuchung zu
entnehmen. Die konkrete Ausführung der Leistung ist in
Abstimmung mit dem AG / Baugrundgutachter vorzunehmen.

Grundwasserverhältnisse:

Im Rahmen der Untersuchungen wurde kein Grundwasser
festgestellt. Bei ungünstigen Witterungsbedingungen
muss im gesamten Baubereich mit einem Zulauf von
Schichten- oder aufstauendem Sickerwasser gerechnet
werden.

Für die Wasserhaltung des anfallenden
Niederschlagswassers wird empfohlen, eine offene
Wasserhaltung während der Bauzeit, aus Dränagen und
einen oder mehrere Pumpensümpfe vorzuhalten, die nach
Bedarf an den Eckpunkten der Baugrube anzuordnen sind.

Die Ableitung des anfallenden Wassers sollte mittels
Druckrohr- und Abflussleitungen in den
Schmutzwasserkanal erfolgen.

**01.07.0001 Wasserhaltungsanlage für offene Wasserhaltung herstellen und beseitigen**
Wasserhaltungsanlage herstellen,
Anforderungen gemäß den Angaben in den vorbeschriebenen
Technischen Angaben,
einschl. aller notwendigen Arbeiten und Materialien,
als offene Wasserhaltung
für Oberflächen-, Niederschlags- und Tagwasser,
zum Freihalten der Baugrube,
nach erforderlicher Vorhaltezeit beseitigen.
Menge: 1,000 St
Zuordnung: 313_1

**01.07.0002 Wasserhaltungsanlage vorhalten**
Vorbeschriebene Wasserhaltungsanlage betriebsbereit
vorhalten.
Menge: 2,000 Mt
Zuordnung: 313_1

**01.07.0003 Wasserhaltungsanl. betreiben**
Vorbeschriebene Wasserhaltungsanlage betreiben.
Menge: 2,000 Mt
Zuordnung: 313_1

**01.07.0004 Einleitungsgenehmigung**
Einholen der Einleitungsgenehmigung,
für vorbeschriebene Wasserhaltungsanlage,
Abstimmungen/ Angaben bei der Stadt Bayreuth.

Anfallende Gebühren trägt der AG.
Menge: 1,000 Psch
Zuordnung: 313_1

#### 01.08 Unterfangungen Bestandsgebäude

*Hinweis*
Erdarbeiten und Betonarbeiten der Unterfangungsarbeiten

*Hinweis*
Unterfangungsarbeiten Bestandsgebäude nach DIN 4123 und
DIN 4124

Nach dem Oberflächenabbruch gehören die Unterfangung
der Turnhalle
und der Giebelwand des Altbaus zu einer der ersten
Baumaßnahmen.
Die Arbeiten sind ohne Erschütterungen auszuführen.

Angehängt sind die Vorabzüge des Statikers zur
Unterfangung der Turnhalle und der Giebelwand des
Altbaus.
Hierbei gilt zu beachten, dass die Pläne
Kalkulationsgrundlage darstellen.

Baugrube:
- Im Abstand von max. 2,00m zum Gebäude (Berme) die
Baugrube nur
max. 50cm über UK Bestandsfundament abtragen = ca.
-0,60 OK Gelände
(genaue Fundamenttiefe ist auf der Baustelle zu
entnehmen)
- ab 2,00m Abstand, die Baugrube mit einer
Böschungsneigung von max. 45° weiter ausheben

Die Beschreibung der Abschnitte und Arbeitstakte
erfolgt separat.

Allgemeines:
- Volumen eines jeden Verbauelementes abtragen
(maschinell und per Hand) und
unterhalb des Bestandsfundamentes die Unterfangung in
Ortbeton herstellen
- Die Takte sind in ihrer Reihenfolge festgelegt.
Gleiche Taktnummern können gleichzeitig ausgeführt
werden
Die Taktvorgänge beeinhalten Aushub, Betonage und
Wiederverfüllung

Abschluss Takt
- Nach jedem Taktvorgang Segment wieder verfüllen, erst
danach mit einem neuen Taktvorgang beginnen

Besonderheiten
- Die unterschiedlichen Unterfangungshöhen bei den
Aushubtiefen sind zu beachten!
- Es sind Flachstahl Eisen 100x 15mm mit einer Länge
von ca. 1m zu verbauen. Diese dienen zur Verbindung der
Unterfangungsabschnitte der Einzelfundamente. Zur
Befestigung der Flachstähle im Unterfangungskörper
werden Gewindestangen M24 mit Klebemörtel eingeklebt.
- Mit der Statik ist auf der Baustelle zu klären
inwieweit der Magerbeton als tragfähig für die
Unterfangung angesehen werden kann

Grundlagen sind die Genehmigungsstatik, das
Baugrundgutachten und die Vorabzüge des Statikers,
siehe Anhang

*Hinweis*
Beschreibung Abschnitte und Arbeitstakte

Bereich Turnhalle:

Tiefenabschnitte A-C-
Bereich Streifenfundamente Arbeitstakte 1-4
Bereich Köcherfundamente I-IV

Höhen:
TA A  1 m (-3,895 bis -4,895)
TA B  0,97 m (-4,895 bis -5,86)
TA B Unterfangungsfuß  0,5 m (-5,36 bis -5,86)
TA C  0,7-0,74 m (-5,86 bis -6,56/-6,60)
jeweils ab UK Bestandsfundament

Breite je Arbeitstakt  1,20- 1.45 m vgl. Plan

Die Takte sind von 1-4/ I-IV in ihrer Reihenfolge
festgelegt.
Gleiche Taktnummern können gleichzeitig ausgeführt
werden

Bereich Giebelwand:

Tiefenabschnitte A-B-
Arbeitstakte 1-4

Höhen:
TA A  1,44 m (-4,42 bis -5,86)
TA B  0,70 m (-5,86 bis -6,56)

Hinweis: Statt eines Unterfangungfußes wird die letzten
50cm gegen
Erdreich betoniert vgl. Pläne.

Breite je Arbeitstakt  1,20- 1.45 m vgl. Plan

Die Takte sind von 1-4 in ihrer Reihenfolge festgelegt.
Gleiche Taktnummern können gleichzeitig ausgeführt
werden

*Hinweis*
Ablauf der Unterfangung des Altbaus

- Herstellen Voraushub bis -3.870 mit Gefälle vom
Bestand weg.
  Hier ist die Mindesteinbindetiefe der
Bestandsfundamente von 55 cm zu beachten!
- Herstellen der abschnittsweisen Unterfangung.
- Im Bereich des Aufzuges die Unterfangungshöhe in zwei
Abschnitten herstellen
- Wenn alle Unterfangungsabschnitte 'A' hergestellt
sind:
- Herstellen der restlichen Unterfangung im Bereich
Aufzug.
- Die Unterfangungen sind mindestens 50 cm in
tragfähigen Boden einzubinden
  nach Angabe Baugrundgutachter.

Der Baugrund ist vom Baugrundgutachter abzunehmen

*Hinweis*
Ablauf der Unterfangung der Turnhalle

- Herstellen Voraushub bis -3.345 mit Gefälle vom
Bestand weg.
  Hier ist die Mindesteinbindetiefe der
Bestandsfundamente von 55 cm zu beachten!
- Herstellen der abschnittsweisen Unterfangung der
Unterfangungsabschnitte 'A' bis - 4.895.
- Wenn alle Unterfangungsabschnitte 'A' hergestellt
sind:
- Herstellen Voraushub bis -4.345 mit Gefälle vom
Bestand weg.
- Herstellen der abschnittsweisen Unterfangung der
Unterfangungsabschnitte 'B' bis - 5.860.
- Mindestens aber 50 cm in tragfähigen Boden einbinden
nach
  Angabe Baugrundgutachter

Der Baugrund ist vom Baugrundgutachter abzunehmen

**01.08.0001 Senkrechter Normverbau Graben herstellen rückbauen Höhe 0,7-1,2m Breite 1,2-1,75m**
Senkrechter Normverbau

Regelausführung des Senkrechten Normverbaus DIN 4124
für Graben
herstellen und nach jedem Takt wieder rückbauen
Höhe  0,7-1,2 m
Arbeitsbreite  1,2-1,75 m
durch alle Bodengruppen,
für mehrere Abschnitte A-C, Bereich Halle & Giebelwand.

Mehrere auf Baustelle bereitstellen zum
Gleichzeitigen arbeiten an der Unterfangung des
Bestandsfundaments.

Vergütet wird die Wandfläche eines jeden
Verbauelementes in m²
Menge: 350,000 m2
Zuordnung: 311_1

**01.08.0002 Stichgraben Aushub mit Gerät, Abschnitt A, T: ca. 1m, Bereich: Halle**
Stichgraben Aushub Boden mit Gerät

wie vor beschrieben,
innerhalb der Stichgräben/des Senkrechten Verbaus
Arbeitsabschnite/-takte vgl. Plan
Tiefenabschnitt A
nach Abtrag des Oberbodens
im Bereich unterhalb des Bestandsfundamentes ca. 1,00 m
in das Erdreich
mit Gerät profilgerecht lösen, seitlich lagern,
anschließend verfüllen
verdrängten Boden mit LKW des AN transportieren,
Verbau wird gesondert vergütet
Breite des Stichgrabens bis 1,7m (brutto)
Aushubtiefe
ca. 1 m
durch alle Homogenbereiche

Ausführung gemäß Statik, Baugrundgutachen und Zeichnung

Bereich: Köcher- und Streifenfundamente Halle,
Unterfangungsabschnitt 1-4/ I-V vgl. beigelegte Pläne
der Tragwerksplanung
Menge: 245,000 m3
Zuordnung: 311_1

**01.08.0003 Stichgraben Aushub mit Gerät, Abschnitt B, T: ca.1m, Bereich: Halle**
Stichgraben Aushub Boden mit Gerät

wie vor beschrieben,
innerhalb der Stichgräben/des Senkrechten Verbaus
Arbeitsabschnite/-takte vgl. Plan
Tiefenabschnitt B
nach Abtrag des Oberbodens
im Bereich unterhalb des Bestandsfundamentes ca. 1,00 m
in das Erdreich
mit Gerät profilgerecht lösen, seitlich lagern,
anschließend verfüllen
verdrängten Boden mit LKW des AN transportieren,
Verbau wird gesondert vergütet
Breite des Stichgrabens bis 1,7m (brutto)
Aushubtiefe
ca. 1 m
durch alle Homogenbereiche

Ausführung gemäß Statik, Baugrundgutachen und Zeichnung

Bereich: Köcher- und Streifenfundamente Halle,
Unterfangungsabschnitt 1-4/ I-V vgl. beigelegte Pläne
der Tragwerksplanung
Menge: 208,000 m3
Zuordnung: 311_1

**01.08.0004 Stichgraben Aushub mit Gerät, Abschnitt C, T: ca. 0,75m, Bereich: Halle**
Stichgraben Aushub Boden mit Gerät

wie vor beschrieben,
innerhalb der Stichgräben/des Senkrechten Verbaus
Arbeitsabschnite/-takte vgl. Plan
Tiefenabschnitt B
nach Abtrag des Oberbodens
im Bereich unterhalb des Bestandsfundamentes ca. 1,00 m
in das Erdreich
mit Gerät profilgerecht lösen, seitlich lagern,
anschließend verfüllen
verdrängten Boden mit LKW des AN transportieren,
Verbau wird gesondert vergütet
Breite des Stichgrabens bis 1,7m (brutto)
Aushubtiefe
ca. 1 m
durch alle Homogenbereiche

Ausführung gemäß Statik, Baugrundgutachen und Zeichnung

Bereich: Köcher- und Streifenfundamente Halle,
Unterfangungsabschnitt 1-4/ I-V vgl. beigelegte Pläne
der Tragwerksplanung
Menge: 95,000 m3
Zuordnung: 311_1

**01.08.0005 Stichgraben Aushub mit Gerät, Abschnitt A, T: ca. 1,45m, Bereich: Giebelwand**
Stichgraben Aushub Boden mit Gerät

wie vor beschrieben,
innerhalb der Stichgräben/des Senkrechten Verbaus
Arbeitsabschnite/-takte vgl. Plan
Tiefenabschnitt A
nach Abtrag des Oberbodens
im Bereich unterhalb des Bestandsfundamentes ca. 1,00 m
in das Erdreich
mit Gerät profilgerecht lösen, seitlich lagern,
anschließend verfüllen
verdrängten Boden mit LKW des AN transportieren,
Verbau wird gesondert vergütet
Breite des Stichgrabens bis 1,25m (brutto)
Aushubtiefe
ca. 1,45 m
durch alle Homogenbereiche

Ausführung gemäß Statik, Baugrundgutachen und Zeichnung

Bereich: Streifenfundamente Giebelwand Halle,
Unterfangungsabschnitt 1-4 vgl. beigelegte Pläne der
Tragwerksplanung
Menge: 125,000 m3
Zuordnung: 311_1

**01.08.0006 Stichgraben Aushub mit Gerät, Abschnitt B, T: ca. 0,7m, Bereich: Giebelwand**
Stichgraben Aushub Boden mit Gerät

wie vor beschrieben,
innerhalb der Stichgräben/des Senkrechten Verbaus
Arbeitsabschnite/-takte vgl. Plan
Tiefenabschnitt B
nach Abtrag des Oberbodens
im Bereich unterhalb des Bestandsfundamentes ca. 1,00 m
in das Erdreich
mit Gerät profilgerecht lösen, seitlich lagern,
anschließend verfüllen
verdrängten Boden mit LKW des AN transportieren,
Verbau wird gesondert vergütet
Breite des Stichgrabens bis 1,25m (brutto)
Aushubtiefe
ca. 0,7 m
durch alle Homogenbereiche

Ausführung gemäß Statik, Baugrundgutachen und Zeichnung

Bereich: Streifenfundamente Giebelwand Halle,
Unterfangungsabschnitt 1-4 vgl. beigelegte Pläne der
Tragwerksplanung
Menge: 45,000 m3
Zuordnung: 311_1

**01.08.0007 Stichgraben Handaushub, Abschnitt A, H: 0,95-1,2m, Bereich: Halle**
Stichgraben Handaushub, Abschnitt A, H: 0,95-1,2m

wie vor beschrieben,
jedoch Handaushub
und nach Abtrag innerhalb der Stichgräben/des
Senkrechten Verbaus
Ausführung unter best. Fundament

Bereich: Köcher- und Streifenfundamente Halle,
Unterfangungsabschnitt 1-4/ I-IV vgl. beigelegte Pläne
der Tragwerksplanung
Menge: 25,000 m3
Zuordnung: 311_1

**01.08.0008 Stichgraben Handaushub, Abschnitt B, H: 0,95-1,2m, Bereich: Halle**
Stichgraben Handaushub, Abschnitt B, H: 0,95-1,2m

wie vor beschrieben,
jedoch Handaushub
und nach Abtrag innerhalb der Stichgräben/des
Senkrechten Verbaus
Ausführung unter best. Fundament

Bereich: Köcher- und Streifenfundamente Halle,
Unterfangungsabschnitt 1-4/ I-IV vgl. beigelegte Pläne
der Tragwerksplanung
Menge: 22,000 m3
Zuordnung: 311_1

**01.08.0009 Stichgraben Handaushub, Abschnitt C, H: 0,7-0,9m, Bereich: Halle**
Stichgraben Handaushub, Abschnitt C, H: 0,7-0,9m

wie vor beschrieben,
jedoch Handaushub
und nach Abtrag innerhalb der Stichgräben/des
Senkrechten Verbaus
Ausführung unter best. Fundament

Bereich: Köcher- und Streifenfundamente Halle,
Unterfangungsabschnitt 1-4/ I-IV vgl. beigelegte Pläne
der Tragwerksplanung
Menge: 10,000 m3
Zuordnung: 311_1

**01.08.0010 Stichgraben Handaushub, Abschnitt A, H: 1,4-1,5m, Bereich: Giebelwand**
Stichgraben Handaushub, Abschnitt A, H: 1,4-1,5m

wie vor beschrieben,
jedoch Handaushub
und nach Abtrag innerhalb der Stichgräben/des
Senkrechten Verbaus
Ausführung unter best. Fundament

Bereich: Giebelwand Altbau, Unterfangungsabschnitt 1-4

vgl. beigelegte Pläne der Tragwerksplanung
Menge: 15,000 m3
Zuordnung: 311_1

**01.08.0011 Stichgraben Handaushub, Abschnitt B, H: 0,7-0,9m, Bereich: Giebelwand**
Stichgraben Handaushub, Abschnitt B, H: 0,7-0,9m

wie vor beschrieben,
jedoch Handaushub
und nach Abtrag innerhalb der Stichgräben/des
Senkrechten Verbaus
Ausführung unter best. Fundament

Bereich: Giebelwand Altbau, Unterfangungsabschnitt 1-4

vgl. beigelegte Pläne der Tragwerksplanung
Menge: 2,000 m3
Zuordnung: 311_1

**01.08.0012 Arbeitsraum verfüllen zw. Abschnitten Unterfangung Schotter 0/45 bis D 1,5m, Bereich Halle und Giebelwand**
Stichgraben der abschnittsweisen Unterfangung,
profilgerecht verfüllen,
Verdichtungsgrad mind. DPr 0,97 Verformungsmodul mind.
EV2 45 MPa.

Verfüllen mit vom AN zu liefernden Stoffen,
aus Baustoffgemisch für Schottertragschicht ZTV
SoB-StB,
ohne RC-Baustoffe und industriell hergestellte
Gesteinskörnungen,
Körnung 0/45 mit Feinkornanteil < 5%, (frostsicherer
Mineralbeton)
Einbauhöhe über 0,7 bis 1,5 m,
zulässige Abweichung von der Sollhöhe +/- 2 cm.

Abrechnung nach Auftragprofilen.

Stichgraben ohne Betonverfüllung.

Verfüllen Stichgraben

Verfüllen der Stichgräben je Arbeitstakt.
Nach Aushärtung und Ausschalung der Betonarbeiten.

Schrittweises herausziehen der Verbauelemente.

Bereich: Halle und Giebelwand
Menge: 795,000 m3
Zuordnung: 322_1

**01.08.0013 Bestandsfundament säubern und abspitzen, H 0,5-1,0m, B 0,5-0,7m**
Bestandsfundament säubern und abspitzen

freigelegtes Bestandsfundament von Boden säubern
über das Sollmaß der Wanddicke hinausgehende Teile
abfräsen oder abspitzen
mittlere Dicke der abzutragenden Fläche bis 5 cm,
anfallende Stoffe entsorgen.

Fundamenthöhe über 0,5 bis 1,0 m,
Fundamentbreite über 0,5 bis 0,7 m.

Bereich: innerhalb der Stichgräben im verbauten Graben
im Bereich der
Halle und Giebelwand
Menge: 75,000 m
Zuordnung: 395_1

**01.08.0014 Bestandsfundament säubern und abspitzen, H 0,5-1,0m, B 1,2-2,6m**
Bestandsfundament säubern und abspitzen

freigelegtes Bestandsfundament von Boden säubern
über das Sollmaß der Wanddicke hinausgehende Teile
abfräsen oder abspitzen
mittlere Dicke der abzutragenden Fläche bis 5 cm,
anfallende Stoffe entsorgen.

Fundamenthöhe über 0,5 bis 1,0 m,
Fundamentbreite über 1,2 bis 2,6 m.

Bereich: innerhalb der Stichgräben im verbauten Graben
im Bereich der
Halle und Giebelwand
Menge: 25,000 m
Zuordnung: 395_1

**01.08.0015 Einhäuptige Schalung für Unterfangungsbeton, Abschnitt A, H: 0,7-1,5m, Bereich: Halle**
Einhäuptige Schalung für Unterfangungsbeton,
Schalungshaut für Betonflächen ohne Anforderung

Abschnitt A, H: 0,7-1,5m,

wie vor beschrieben,
Schalung für abschnittsweise Unterfangung
einhäuptig
Schalungshaut für Betonflächen ohne Anforderung
Bauteilhöhe über 0,7-1,5 m

Einschließlich Herstellen und Anbringen einer
Einfüllöffnung zum Einbringen
des Unterfangungsbetons

Bereich: Köcher- und Streifenfundamente Halle,
Unterfangungsabschnitt 1-4/ I-V vgl. beigelegte Pläne
der Tragwerksplanung
Menge: 70,000 m2
Zuordnung: 322_1

**01.08.0016 Einhäuptige Schalung für Unterfangungsbeton, Abschnitt B, H: 0,7-1,5m, Bereich: Halle**
Einhäuptige Schalung für Unterfangungsbeton,
Schalungshaut für Betonflächen ohne Anforderung

Abschnitt B, H: 0,7-1,5m,

wie vor beschrieben,
Schalung für abschnittsweise Unterfangung
einhäuptig
Schalungshaut für Betonflächen ohne Anforderung
Bauteilhöhe über 0,7-1,5 m

Einschließlich Herstellen und Anbringen einer
Einfüllöffnung zum Einbringen
des Unterfangungsbetons

Bereich: Köcher- und Streifenfundamente Halle,
Unterfangungsabschnitt 1-4/ I-V vgl. beigelegte Pläne
der Tragwerksplanung
Menge: 65,000 m2
Zuordnung: 322_1

**01.08.0017 Einhäuptige Schalung für Unterfangungsbeton, Abschnitt C, H: 0,7-0,9m, Bereich: Halle**
Einhäuptige Schalung für Unterfangungsbeton,
Schalungshaut für Betonflächen ohne Anforderung

Abschnitt B, H: 0,7-1,5m,

wie vor beschrieben,
Schalung für abschnittsweise Unterfangung
einhäuptig
Schalungshaut für Betonflächen ohne Anforderung
Bauteilhöhe über 0,7-0,9 m

Einschließlich Herstellen und Anbringen einer
Einfüllöffnung zum Einbringen
des Unterfangungsbetons

Bereich: Köcher- und Streifenfundamente Halle,
Unterfangungsabschnitt 1-4/ I-V vgl. beigelegte Pläne
der Tragwerksplanung
Menge: 25,000 m2
Zuordnung: 322_1

**01.08.0018 Einhäuptige Schalung für Unterfangungsbeton, Abschnitt A, H: 0,7-1,5m, Bereich: Giebelwand**
Einhäuptige Schalung für Unterfangungsbeton,
Schalungshaut für Betonflächen ohne Anforderung,

Abschnitt A, H: 0,7-1,5m,

wie vor beschrieben,
Schalung für abschnittsweise Unterfangung
einhäuptig
Schalungshaut für Betonflächen ohne Anforderung
Bauteilhöhe über 0,7-1,5 m

Einschließlich Herstellen und Anbringen einer
Einfüllöffnung zum Einbringen
des Unterfangungsbetons

Bereich: Streifenfundamente Giebelwand Halle,
Unterfangungsabschnitt 1-4 vgl. beigelegte Pläne der
Tragwerksplanung
Menge: 62,000 m2
Zuordnung: 322_1

**01.08.0019 Einhäuptige Schalung für Unterfangungsbeton, Abschnitt B, H: 0,7-1,5m, Bereich: Giebelwand**
Einhäuptige Schalung für Unterfangungsbeton,
Schalungshaut für Betonflächen ohne Anforderung

Abschnitt B, H: 0,7-1,5m,

wie vor beschrieben,
Schalung für abschnittsweise Unterfangung
einhäuptig
Schalungshaut für Betonflächen ohne Anforderung
Bauteilhöhe über 0,7-1,5 m

Einschließlich Herstellen und Anbringen einer
Einfüllöffnung zum Einbringen
des Unterfangungsbetons

Bereich: Streifenfundamente Giebelwand Halle,
Unterfangungsabschnitt 1-4 vgl. beigelegte Pläne der
Tragwerksplanung
Menge: 12,000 m2
Zuordnung: 322_1

**01.08.0020 Ortbeton C25/30, XC2, WF, für Unterfangung Bereich: Halle, Abschnitt A**
Ortbeton für Unterfangung

Ortbeton, Normalbeton C 25/30 DIN 1045-2, natürliche
Gesteinskörnung, Expositionsklasse XC2
(Bewehrungskorrosion durch Karbonatisierung,
nass/selten trocken), Feuchtigkeitsklasse WF
(Betonkorrosion, feuchte Umgebung).

Bereich: Köcher- und Streifenfundamente Halle,
Unterfangungsabschnitt 1-4/ I-V vgl. beigelegte Pläne
der Tragwerksplanung

Tiefenabschnitt A
Menge: 20,000 m3
Zuordnung: 322_1

**01.08.0021 Ortbeton C25/30, XC2, WF, für Unterfangung Bereich: Halle, Abschnitt B**
Ortbeton für Unterfangung

Ortbeton, Normalbeton C 25/30 DIN 1045-2, natürliche
Gesteinskörnung, Expositionsklasse XC2
(Bewehrungskorrosion durch Karbonatisierung,
nass/selten trocken), Feuchtigkeitsklasse WF
(Betonkorrosion, feuchte Umgebung).

Bereich: Köcher- und Streifenfundamente Halle,
Unterfangungsabschnitt 1-4/ I-V vgl. beigelegte Pläne
der Tragwerksplanung

Tiefenabschnitt B
Menge: 48,000 m3
Zuordnung: 322_1

**01.08.0022 Ortbeton C25/30, XC2, WF, für Unterfangung Bereich: Halle, Abschnitt C**
Ortbeton für Unterfangung

Ortbeton, Normalbeton C 25/30 DIN 1045-2, natürliche
Gesteinskörnung, Expositionsklasse XC2
(Bewehrungskorrosion durch Karbonatisierung,
nass/selten trocken), Feuchtigkeitsklasse WF
(Betonkorrosion, feuchte Umgebung).

Bereich: Köcher- und Streifenfundamente Halle,
Unterfangungsabschnitt 1-4/ I-V vgl. beigelegte Pläne
der Tragwerksplanung

Tiefenabschnitt C
Menge: 10,000 m3
Zuordnung: 322_1

**01.08.0023 Ortbeton C25/30, XC2, WF, für Unterfangung Bereich: Giebelwand, Abschnitt A**
Ortbeton für Unterfangung

Ortbeton, Normalbeton C 25/30 DIN 1045-2, natürliche
Gesteinskörnung, Expositionsklasse XC2
(Bewehrungskorrosion durch Karbonatisierung,
nass/selten trocken), Feuchtigkeitsklasse WF
(Betonkorrosion, feuchte Umgebung).

Bereich: Streifenfundamente Giebelwand Halle,
Unterfangungsabschnitt 1-4 vgl. beigelegte Pläne der
Tragwerksplanung

Tiefenabschnitt A
Menge: 32,000 m3
Zuordnung: 322_1

**01.08.0024 Ortbeton C25/30, XC2, WF, für Unterfangung Bereich: Giebelwand, Abschnitt B**
Ortbeton für Unterfangung

Ortbeton, Normalbeton C 25/30 DIN 1045-2, natürliche
Gesteinskörnung, Expositionsklasse XC2
(Bewehrungskorrosion durch Karbonatisierung,
nass/selten trocken), Feuchtigkeitsklasse WF
(Betonkorrosion, feuchte Umgebung).

Bereich: Streifenfundamente Giebelwand Halle,
Unterfangungsabschnitt 1-4 vgl. beigelegte Pläne der
Tragwerksplanung

Tiefenabschnitt B
Menge: 11,000 m3
Zuordnung: 322_1

**01.08.0025 Füllbeton, Ortbeton C25/30, XC2, WF, für Unterfangung Bereich: Giebelwand**
Füllbeton

Ortbeton C25/3, XC2, WF, für Unterfangung Bereich:
Giebelwand

siehe Pos. zuvor jedoch Beton als Unterfangungsfuß,
Betonage gegen Erdreich/Böschung
Menge: 10,000 m3
Zuordnung: 322_1

**01.08.0026 Füllbeton, Ortbeton C25/30, XC2, WF, für Unterfangung Bereich: Halle**
Füllbeton

Ortbeton C25/3, XC2, WF, für Unterfangung Bereich:
Halle

siehe Pos. zuvor jedoch Beton als Unterfangungsfuß,
Betonage gegen Erdreich/Böschung
Menge: 24,000 m3
Zuordnung: 322_1

**01.08.0027 Zulage Ortbeton -Ausführung als Quellbeton**
Zulage für die Ausführung des in der Hauptposition
beschriebenen Betonbauteils in Quellbeton
anstelle des vorgesehenen Normalbetons C25/30, XC2,WF,

bei gleicher Fläche bzw. gleichem Volumen gemäß
Ausführungsplanung,
einschließlich Nachbehandlung.
Die Hohlräume sind kraftschlüssig und dicht
auszuführen.

Abrechnung als Zulage zur zugehörigen Betonposition
nach m³ eingebautem Quellbeton.
Menge: 125,000 m3
Zuordnung: 322_1

**01.08.0028 Betonsägen für Betonabbruch**
Betonsägen für Betonabbruch

im Bereich des Fundamentüberstands des Bestandsanbaus
und
der Unterfangung Bestandsanbau sowie der Unterfangung
Turnhalle

vgl. Pläne des Tragwerkplaners
Menge: 32,000 m
Zuordnung: 394_1

**01.08.0029 Betonabbruch des Unterfangungsbetons nicht schadstoffbelastet 0,1-0,5m3 GeStoffe laden transp. LKW AN entsorgen bis 20km AVV170101 Vergüt.Entsorg. AN**
Abbruch des Unterfangungsbetonfundaments aus Beton,
Normalbeton, Betonfestigkeitsklasse gemäß
Pos.beschreibung siehe oben,
Betonfestigkeitsklasse C25/30.
ohne Bekleidungen und Beschichtungen, im Rahmen einer
Teilabbruchmaßnahme, nicht schadstoffbelastet,
Abfall ist nicht gefährlich, Werte gemäß
Ersatzbaustoffverordnung 2023 sind eingehalten,
Charakterisierung gemischter Bauschutt Klasse RC-1 nach
EBV 2023, Anlage 1, Tabelle 1, Wichte des
Abbruchstoffes DIN EN 1991-1-1 24 kN/m3, Abbruchvolumen
über 0,1 bis 0,5 m3, Ausführung außerhalb des Bauwerks,
Arbeitshöhe bis 2 m,
Geräteeinsatz ist möglich, Ausführung staubarm TRGS
559, ohne Zerkleinerung,aufgenommene Stoffe sammeln,
auf LKW des AN laden, transportieren, entsorgen, zur
Verwertungsanlage, Transportweg bis 20 km,
Abfallschlüssel nach AVV (Abfallverzeichnis-Verordnung)
170101 Beton,
Vergütung der Entsorgung übernimmt AN.
Menge: 5,000 m3
Zuordnung: 394_1

**01.08.0030 Verformbaren Einlage, 20 mm, zweilagig, Bereich: Unterfangung**
Zusammendrückbare Dämmung

im Bereich der Unterfangung Bestandsanbau und Turnhalle

Herstellen einer verformbaren Einlage,
beim Betonieren am Bauteil befestigen,
aus Mineralwolle, DIN EN 13162 MW,
als Platte,
Dicke 20 mm, zweilagig,
Anwendungsgebiet DIN V 4108-10 WTH -,
mittlere Zusammendrückbarkeit - sm,
mit einseitiger anorganischer Beschichtung,
durchgehend wasserabweisend,
Bemessungswert der Wärmeleitfähigkeit max. 0,04 W/(mK)
Baustoffklasse A DIN 4102-1, nichtbrennbar,

Gegen Verrutschen bzw. Auftrieb durch nicht
beschädigende Maßnahmen sichern.

Bereich: Unterfangung Bestandsanbau + Turnhalle
Menge: 25,000 m2
Zuordnung: 322_1

**01.08.0031 Flachstahl 100x15mm, S235, Länge =ca. 1,00m**
Flachstahl

Abmessungen ca. 100 × 15 mm, Länge ca. 1,00 m,
aus Stahlgüte S235.

Der Flachstahl ist mit 2 Stück Bohrungen Ø 25 mm
entsprechend der Ausführungsplanung zu versehen.
inkl. ggf. notwendiger Kanthölzer zum Höhenausgleich
vgl. Plan

Ausführung gemäß Pläne des Tragwerkplaners
zur Verbindung der Unterfangunsabschnitte der
Einzelfundamente
Menge: 14,000 St
Zuordnung: 322_1

**01.08.0032 Gewindestangen M24**
Gewindestangen M24
Festigkeitsklasse = 4.6, Einzellänge jeweils ca. 30 cm.

Ausführung gemäß Pläne des Tragwerkplaners
zur Verbindung der Unterfangunsabschnitte der
Einzelfundamente
Menge: 4,500 m
Zuordnung: 322_1

**01.08.0033 Einkleben von Gewindestangen M24 mit Klebemörtel**
Einkleben von Gewindestangen M24 mit Klebemörtel

Festigkeitsklasse = 4.6, in vorgebohrte Betonbauteile
mit zugelassenem Injektionssystem, z.?B. Hilti HIT-HY
200A oder gleichwertig.
Bohrlochdurchmesser ca. 26 mm, Einklebetiefe bis ca. 30
cm, einschließlich Herstellen der Bohrungen, Reinigen
der Bohrlöcher gemäß Zulassungsvorgaben des Systems,
Einbringen des Klebemörtels, Setzen und Ausrichten der
Gewindestangen, Aushärtezeit einhalten sowie Säubern
der Anschlussbereiche.
Leistung vollständig einschließlich aller
Nebenleistungen, Hilfsmittel und Verbrauchsmaterialien
nach Herstellervorschrift.

Ausführung gemäß Pläne des Tragwerkplaners
zur Verbindung der Unterfangunsabschnitte der
Einzelfundamente
Menge: 4,500 m
Zuordnung: 322_1

#### 01.09 Drainarbeiten

*Hinweis*
ZUSÄTZLICHE TECHNISCHE VERTRAGSBEDINGUNGEN

DIN 18 308 Drainarbeiten

Die technische Ausführung ergibt sich aus den genannten
wie aus den
im Folgenden aufgeführten Regelwerken.

Der Auftragnehmer hat diese nachfolgenden Einteilungen
und Festlegungen
bei seiner Kalkulation zu berücksichtigen.

Die Abschnitte 0 - 5 der ATV werden wie folgt ergänzt:

Ergänzend sind folgende ATV zu berücksichtigen:
DIN 18300 - Erdarbeiten
DIN 18306 - Entwässerungskanalarbeiten

Die technische Ausführung ergibt sich aus den genannten
wie aus den im Folgenden aufgeführten Regelwerken.
Ergänzend zu den in VOB, Teil C aufgeführten Normen
gelten:

DIN V 1201  Rohre und Formstücke aus Beton,
Stahlfaserbeton
  und Stahlbeton für Abwasserleitungen und -kanäle
  - Typ 1 und Typ 2 -
  Anforderungen, Prüfung und Bewertung der Konformität
DIN 4262-1  Rohrleitungssysteme für die unterirdische
Entwässerung
  von Ingenieurbauten - Teil 1: Kunststoffrohre
DIN 4262-3  Sicker- und Mehrzweckrohre für
Verkehrswege- und Tiefbau
  aus Beton; Anforderungen und Prüfungen
DIN EN 1916 Rohre und Formstücke aus Beton,
  Stahlfaserbeton und Stahlbeton
DIN EN 1917 Einsteig- und Kontrollschächte aus Beton,
  Stahlfaserbeton und Stahlbeton

Zu beachtende Technische Regeln:

DWA-A-138 Planung, Bau und Betrieb von Anlagen zur
Versickerung
  von Niederschlagswasser

Anlagenbeschreibung

Die Durchlässigkeit des Untergrundes im maßgebenden
Bereich wird dabei i.M. auf k ~ 1 * 10-7 m/s geschätzt.

Das anfallende Dränwasser wird am Tiefpunkt über einen
Pumpenschacht in den höherliegenden Regenwasserkanal
eingeleitet, eine Einleitung in den Schutzwasserkanal
ist nicht zulässig.

Für die Dränrohre wird Teilsickerrohr in
Verbundbauweise verwendet.
Die Spülschächte wurden in DN 315 aus PVC-U gewählt, je
mit Sandfang oder ohne.

Die Installation erfolgt nach EN DIN 752 und E-DIN 1986
Teil 100 und exakt nach den Herstellervorschriften. Für
die Dränung ist die DIN 4095 maßgebend.

Es sind ausschließlich ungebrauchte Stoffe und Bauteile
einzubauen. Alle Stoffe und Bauteile müssen den DIN-
und Maßvorschriften entsprechen und amtlich zugelassen
sein. Nicht genormte aber zugelassene Stoffe und
Bauteile müssen den Zulassungsbedingungen entsprechen.

Gebühren und Kosten für die Anmeldungen und Abnahmen
sind vom AN zu tragen und in den Einheitspreisen zu
erfassen.
Die für die Abnahme erforderlichen Unterlagen sind vom
AN zu erstellen, dem AG vorzulegen und im Bedarfsfalle
den Behörden einzureichen.

Vor Umhüllung der Rohrleitungen wird eine
abschnittsweise techn. Begehung der ausgeführten
Installation im Beisein des Fachplaners durchgeführt
und ist vom AN ebenfalls anzumelden.

Nach Fertigstellung und vor Verfüllen des Arbeitsraumes
der Dränung sind sämtliche Leitungen auf
Funktionserfüllung zu prüfen. Alle Prüfungen sind
rechtzeitig anzukündigen, um zu ermöglichen, sie im
Beisein des AG oder eines Fachingenieurs durchzuführen,
z. B. Prüfung des fluchtgerechten Einbaus,
Gefälleverlauf, Verbindungen usw.

Die Prüfungen sind zu protokollieren.

Eine Wasserableitung ist rückstaufrei zu gewährleisten.
Es ist zu gewährleisten, dass das Wasser, welches auch
senkrecht an der Dränwand herunterfließt, ungehindert
über die Kiespackung das Dränrohr erreicht.

Die Ausführung der "Dränarbeiten" ist nach den
Ausführungsplänen und den möglichen weiteren Angaben
des Planers/ Bauüberwachers auszuführen.

Während der gesamten Bauzeit sind die Dränprodukte und
Dränkonstruktionen vor Beschädigungen und Verschmutzung
zu schützen. Dies ist in die Einheitspreise mit
einzukalkulieren.

Baustoffe: Es dürfen nur Bauteile verwendet werden, die
aufeinander abgestimmt sind und die auch in der
entsprechenden Zusammensetzung geprüft bzw. zugelassen
sind.
Es dürfen nur güteüberwachte Produkte eingebaut werden
( siehe DIN 4095 Pkt. 7).
Auf Verlangen des AG ist der Nachweis für die Eignung
der verwendeten Baustoffe und Bauteile (Prüfungszeugnis
usw.) vorzulegen.

Es wird auch an dieser Stelle auf die Sorgfaltspflicht
weiterer Anschlussarbeiten hingewiesen:

z.B. - Auffüllung des Arbeitsraumes mit geeigneten
Materialien
        - lagenweise Verdichten der Auffüllung

**01.09.0001 Dränltg. VS A PVC-U DN125 Arbeitsraum Baugrube**
Dränleitung aus Kunststoff-Vollsickerrohr,
flexiblen Stangendränrohr,
Form A, PVC-U DIN 1187,
DN 125,
Schlitzbreite 1,2 mm,
mit einer Wassereintrittsfläche von mind. 80 cm2/m
und den Nachweis der Dränspende nach DIN 4095.

Ausführung gemäß Planung als Dränleitung um das
Gebäude,
im Gefälle (min. 0,5%) in Arbeitsräumen von Baugruben.
Menge: 160,000 m
Zuordnung: 326_1

**01.09.0002 Dränltg. VS A PVC-U DN125 Flächendränung unterhalb der Bodenpl.**
Dränleitung aus Kunststoff-Vollsickerrohr,
flexiblen Stangendränrohr,
Form A, PVC-U DIN 1187,
DN 125,
Schlitzbreite 1,2 mm,
mit einer Wassereintrittsfläche von mind. 80 cm2/m
und den Nachweis der Dränspende nach DIN 4095.

Ausführung gemäß Planung unterhalb der Bodenplatte mit
Rohrabstand laut Planung
im Rohrgraben mit Gefälle (min. 0,5%).
Menge: 120,000 m
Zuordnung: 326_1

**01.09.0003 Zuleitung Kunststoffrohr A PVC-U DN200 Schmutzwasserkanal**
Zuleitung aus Kunststoffrohr,
flexiblen Stangendränrohr, ungeschlitzt,
Form A, PVC-U DIN 1187,
DN 200.

Ausführung gemäß Planung als Ableitung
zwischen dem Tiefpunkt der Dränageleitung und dem
Anschluß
an den Übergabeschacht im geplanten Gefälle,
sowie vom Übergabeschacht zum Schmutzwasserkanal.
Menge: 8,000 m
Zuordnung: 326_1

**01.09.0004 Verschlussstopfen, A PVC-U DN125**
Verschlussstopfen,
aus PVC-U DIN 1187,
DN 125,
passend zu vorbeschriebenen Dränleitung.
Menge: 3,000 St
Zuordnung: 326_1

**01.09.0005 Spül-/Kontroll-/Sammelschacht PVC-U DN315 L 80cm Abdeck. (PP)**
Spül-/Kontroll-/Sammelschacht
aus PVC-U, DIN 4034-2,
DN 315,
mit 3 Anschlüssen,
Anschlüsse DN 200,
einschl. Blindstopfen,
Baulänge 80 cm,
Nutzhöhe 65 cm,
mit arretierbarer und trittfester Abdeckung,
aus Kunststoff (PP), belastbar bis 100 kg,
mit füllbarem Doppelboden zur Verbesserung
der Stand- und Auftriebssicherheit
(siehe nachfolgende Position "Beton-, Kies-
Sandfüllung")
Menge: 15,000 St
Zuordnung: 326_1

**01.09.0006 Schachtaufsatzrohr PVC-U DN315 L 105cm**
Schachtaufsatzrohr
aus PVC-U, DIN 4034-2,
DN 315,
einschl. angeformter Muffe,
einschl. Schneiden auf benötigte Höhe,
Baulänge 105 cm,
Nutzlänge 80 cm.
Menge: 15,000 St
Zuordnung: 326_1

**01.09.0007 Doppelsteckmuffe PVC-U DN315**
Doppelsteckmuffe
aus PVC-U, DIN 4034-2,
DN 315,
zur weiteren Verwendung von Reststücken
des vorbeschriebenen Schachtaufsetzrohrs.
Menge: 15,000 St
Zuordnung: 326_1

**01.09.0008 Blindstopfen für Kontrollschacht**
Blindstopfen
zum Verschließen eines Anschlusses am Kontrollschacht.
Menge: 13,000 St
Zuordnung: 326_1

**01.09.0009 Reduzierstück Kontrollschachtanschluß DN200/DN125**
Reduzierstücke
für den Kontrollschachtanschluß DN200
auf DN 125 Dränleitung.
Menge: 31,000 St
Zuordnung: 326_1

**01.09.0010 Planum +/-2 cm Grabensohle**
Herstellen des Planums auf der Rohrgrabensohle
für die Einbettung der beschriebenen Drainageleitungen
mit Gefälle laut Plan und einem Höhenunterschied
von +/-2cm.
Menge: 280,000 m
Zuordnung: 326_1

**01.09.0011 Filtervlies, 125 g/m2 um Dränltg.**
Filtervlies,
als filterstabile Trennschicht,
aus PE/ PP,
Geotextilrobustheitsklasse 2,
Masse 125 g/m2,

Einbau zwischen der Dränschicht und dem anstehenden
Boden
bzw. dem Verfüllmaterial nach DIN 4095
allseitig mit ausreichender Überlappung (mind. 20 cm)
als geschlossene Ummantelung der Dränung und des
Filterkieses.
Menge: 820,000 m2
Zuordnung: 326_1

**01.09.0012 Beton- , Kies- oder Sandfüllung für Spül-, Kontroll- und Sammelschacht**
Hohlraumverfüllung PVC Schacht
Befüllen des Hohlraums zwischen Bodenteil und
Innenboden
des Spül-, Kontroll- und Sammelschachtes DN 315, Höhe
ca. 15 cm,
mit Beton, Kies oder Sand
zur Erhöhung der Stand- und Auftriebsicherheit.
Menge: 15,000 St
Zuordnung: 326_1

**01.09.0013 Sickerpackung Kies Ltg. DN100-160 H 10cm H 20cm**
Sickerpackung aus Kies,
Körnung 8/16,
für Leitung, DN 100 bis DN160,
Höhe über Grabensohle 15 cm,
Höhe über Rohrscheitel 20 cm,
Grabentiefe über 50 bis 100 cm,
Grabenbreite über 50 bis 100 cm.
Menge: 85,000 m3
Zuordnung: 326_1

**01.09.0014 Erstellen von Bestands-/Revisionspläne, Dränarbeiten**
Erstellen von Bestands-/ Revisionspläne,
für die vorbeschriebenen Dränarbeiten,
als Papierzeichnungen, 3fach,
davon 1 Satz farbig angelegt
sowie auf Datenträger (z.B. CD) im DXF bzw. DWG Format
und sind vor Abnahme der Leistungen dem AG zu
übergeben.

Ablage in DIN A4-Ordnern
(Farbe, Beschriftung und Einordnung nach Vorgabe des
AG)

Einzumessen und Einzuzeichnen sind alle Leitungen und
Einbauten,
die Drainage betreffend
(Dränleitungen, Kontrollschächte, Gebäude, Größen,
Maße, Koten, Verlauf etc. - analog dem Ausführungsplan)
Menge: 1,000 Psch
Zuordnung: 326_1

#### 01.10 Abdichtungsarbeiten

*Hinweis*
Abdichtung Aufstandsflächen

Aufstands- und Anschlussflächen vorweg abdichten.

Hinweis:
Die raumseitigen Anschlussstreifen auf der Bodenplatte
sind bis zur Ausführung der bauseitigen
Feuchtigkeitssperre zu schützen.

**01.10.0001 Abdichtung Aufstandsflächen, Wand D 20- 25cm 1-schichtig MDS rissüberbrückend**
Waagerechte Abdichtung
der Aufstandsflächen der Ortbeton- und HFT-Wände aus
Beton,
gegen Bodenfeuchte,
in Streifen,
Wanddicke über 20 bis 25 cm,
mit ein-/ bzw. beidseitigen raumseitigen Überstand von
10 cm.

Abdichtung einschichtig aus zweikomponentiger,
mineralischen Dichtungsschlämmen (MDS),
rissüberbrückend,
Auftragsmenge der Trockenmasse min. 3 kg/m2
nach den Richtlinien des Herstellers im
Streichverfahren,
zur Abdichtung von horizontalen Flächen zwischen der
Bewehrung aufbringen.

Abrechnung nach lfm Wand.
Menge: 160,000 m
Zuordnung: 325_1

*Hinweis*
Abdichtung erdberührter Wände DIN 18533-1 und DIN
18533-3

*Hinweis*
Hinweis:

Nachfolgende Abdichtungsarbeiten der Turnhalle sind im
Zuge der Hinterfüllarbeiten (Erdarbeiten für
Baugruben),
d.h. die Anbringung der Abdichtung erfolgt
abschnittsweise v.a. in der Höhe,
sukzessiv mit der im Abschnitt Erdarbeiten
ausgeschriebenen lagenweisen Verfüllung des
Arbeitsraumes.

Auf die Erschwernis durch z.T. beengte Arbeitsräume
wird nochmals hingewiesen.

**01.10.0002 Untergrund reinigen Wandfläche, Bodenplattenrand, Fundament H 1,0-1,5 m, waagrecht/senkrecht**
Untergrund reinigen Wandflächen,
Bodenplattenseitenflächen, Fundament
Reinigen des Betonuntergrundes von Erdreich,
Zementleim, Schmutz, Staub, Öl, Fett
und losen sowie haftungsmindernden Bestandteilen.

Ausführungshöhe über 1,0 bis 1,5 m, Flächen senkrecht
und waagrecht.
UK Köcher ca. 0,85 m unter OKG
bis 30 cm über OKG
Menge: 230,000 m2
Zuordnung: 325_1

**01.10.0003 Herstellen Abdichten Hohlkehle**
Herstellen und Abdichtung einer Hohlkehle im Wand-,
Sohlen- bzw. Fundamentübergang,
Bauteil mit Voranstrich aus starrer,
zementgebundener Dichtungsschlämme vorschlämmen.

Hohlkehle aus mineralischen Werk-Trockenmörtel,
mit mineralischen Werk-Trockenmörtel, aus
schwindkompensierter, wasserundurchlässiger,
schnellabbindender Egalisier- und Hohlkehlenspachtel,
frisch in frisch,
mit einer Schenkellänge von 4 cm, Radius ca. 5 cm, in
verspringenden Ecken.
Menge: 90,000 m
Zuordnung: 325_1

**01.10.0004 Voranstrich Wandflächen, Bodenplatte, Fundament H 1,0-1,5 m**
Voranstrich von Wandflächen, Bodenplattenstirnseiten,
Köcherfundamentvorsprüngen und -stirnseiten, (einschl.
Hohlkehle),
mit Bitumenemulsion,
Ausführungshöhe über 1,0 bis 1,5 m, Flächen senkrecht,
Teilflächen waagrecht,
UK Köcher ca. 0,85 m unter OKG
bis 30 cm über OKG
Untergrund Beton/Mauerwerk,
für nachfolgende Abdichtung,
mit Besenstrich nachbehandelt und gereinigt.
Menge: 230,000 m2
Zuordnung: 325_1

**01.10.0005 Abdichtung Wandflächen, DIN18533-1, 2-schichtig PMBC H 1,0-1,5 m**
Abdichtung erdberührter Wände,
nach DIN 18533-1 und DIN 18533-3
Ausführungshöhe über 1,0 bis 1,5 m, Flächen
senkrecht/waagrecht,
UK Köcher ca. 0,85 m unter OKG
bis 30 cm über OKG
Raumnutzungsklasse RN2-E (übliche Anforderung),
Wassereinwirkungsklasse W1.2-E (Bodenfeuchte und
nichtdrückendes Wasser
bei Bodenplatten und erdberührten Wänden mit Dränung),
Rissklasse R1-E (gering),
Rissüberbrückungsklasse RÜ2-E (mäßige Rissüberbrückung
bis 0,5 mm),
mit kunststoffmodifizierter Bitumen-Dickbeschichtung
(PMBC),
radondicht,
Trockenschichtdicke mind. 3 mm,
2-schichtig, im Spachtelverfahren aufbringen,
Untergrund Beton/Mauerwerk.
Menge: 230,000 m2
Zuordnung: 325_1

*Hinweis*
Abdichtung DIN 18533-3 gegen Chlorideintrag

**01.10.0006 Untergrundvorbereitung Hochdruckwasserstrahlen**
Vorbereiten des Betonuntergrundes
durch Hochdruckwasserstrahlen bis 80 MPa,
Bauteil flächenorientiert, Fläche senkrecht,
zu erzielende Rautiefe 0,2 mm,
entfernen von haftungsmindernde Schichten,
Normalbeton, DIN 1048-2 ermittelte Festigkeit über 30
bis 50 N/mm2,
Oberfläche glatt.

Angrenzende Bauteile sind zu schützen.
Menge: 20,000 m2
Zuordnung: 325_1

**01.10.0007 Besch OS5b Kratzspachtelung Polymer/Zement-Gemisch bis 0,5kg/m2 2xPolymer/Zement**
Beschichtung mit geringer Rissüberbrückungsfähigkeit
für nicht begeh- und befahrbare Flächen
gemäß DAfStb-Richtlinie "Schutz und Instandsetzung von
Betonbauteilen"
Teil 2: "Bauprodukte und Anwendung" bzw. TL/TP-BEL-EP
entsprechend ZTV-BEL-B,
Teil 1 bis 3 und DIN V 18026 auf vorbereiteten
Betonflächen ohne Altbeschichtung
als Oberflächenschutzsystem OS 5 b (OS D I),
als Arbeitsfugenschutz gemäß DBV-Heft 42 Punkt 6.2.2,
Bauteil flächenorientiert, Fläche senkrecht,
Kratzspachtelung mit zweikomponentigen
Polymer/Zement-Gemisch,
Verbrauch bis 0,5 kg/m2,
Beschichtung mit zweikomponentigen
Polymer/Zement-Gemisch
in mind. 2 Arbeitsgängen,
Mindestschichtdicke 2250 mym für Rautiefe 0,2 mm,
Erzeugnis im System geprüft.

Ausführung im aufgefüllten Sockelbereich der
Ortbetonstützen/ Fertigteilwände
als Schutz vor Eindringen von chloridhaltigen
Sickerwasser,
Höhe von OK. Fundamente von -3,70 m, mind. 15 cm
hochführen
und auf Fundamentoberseite in einer Breite von mind. 15
cm.
Menge: 20,000 m2
Zuordnung: 325_1

#### 01.11 Betonarbeiten

*Hinweis*
TECHNISCHE ANGABEN-DIN 18 331 Betonarbeiten

DIN 18 331 Betonarbeiten

Die Abschnitte 0 - 5 der ATV werden wie folgt ergänzt:

Umfang der Arbeiten und besondere Anforderungen:

Im Einzelnen sind das:

- Betonarbeiten in konventioneller Bauart
- Schalung und Bewehrung und Dämmung
- Fertigteile, einschl. Schalung und Bewehrung

*Hinweis*
ZU 1. GELTUNGSBEREICH

Es gelten jeweils die Normen und Regeln in der zum
Vertragsschluss gültigen Fassung einschließlich der
Änderungen, Berichtigungen und a
Die technische Ausführung ergibt sich aus den genannten
wie aus den im Folgenden aufgeführten Regelwerken.
Zusätzlich zu den in VOB, Teil C aufgeführten Normen
gelten:

DIN 4109-1 - Schallschutz im Hochbau - Teil 1:
Mindestanforderungen
DIN 4109-2 - Schallschutz im Hochbau - Teil 2:
Rechnerische Nachweise der Erfüllung der Anforderungen
DIN 4123 - Ausschachtungen, Gründungen und
Unterfangungen im Bereich bestehender Gebäude
DIN 4235 - Normenreihe Teil 1 bis Teil 5: Verdichten
von Beton durch Rütteln
DIN 18197 - Abdichten von Fugen in Beton mit
Fugenbändern
DIN 18217 - Betonflächen und Schalungshaut
DIN 18218 - Frischbetondruck auf lotrechte Schalungen
DIN 18541 - Fugenbänder aus thermoplastischen
Kunststoffen zur Abdichtung von Fugen in Ortbeton
DIN 1045-1000 - Grundlagen und Betonbauqualitätsklassen
(BBQ)

DIN EN 12620 - Gesteinskörnungen für Beton
DIN EN 13162 - Wärmedämmstoffe für Gebäude - Werkmäßig
hergestellte Produkte aus Mineralwolle (MW) -
Spezifikation
DIN EN 13164 - Wärmedämmstoffe für Gebäude - Werkmäßig
hergestellte Produkte aus extrudiertem Polystyrolschaum
(XPS) - Spezifikation
DIN EN 13747 - Betonfertigteile - Deckenplatten mit
Ortbetonergänzung

Richtlinien des Deutschen Ausschusses für Stahlbeton
(DAfStb)
DAfStb-Richtlinie - Richtlinie für Beton mit
verlängerter Verarbeitbarkeitszeit (Verzögerter Beton);
Eignungsprüfung, Herstellung, Verarbeitung und
Nachbehandlung.
DAfStb-Richtlinie - Richtlinie Vorbeugende Maßnahmen
gegen schädigende Alkalireaktion im Beton
(Alkali-Richtlinie)
DAfStb-Richtlinie - Richtlinie Beton nach DIN EN 206-1
und DIN 1045-2 mit rezyklierten Gesteinskörnungen nach
DIN EN 12620
DAfStb-Richtlinie - Richtlinie für die Herstellung und
Verwendung von Trockenbeton und Trockenmörtel
(Trockenbetonrichtlinie)
DAfStb-Richtlinie - Richtlinie Wasserundurchlässige
Bauwerke aus Beton (WU-Richtlinie)
DAfStb-Richtlinie - Richtlinie Massige Bauteile aus
Beton
DAfStb-Richtlinie - Richtlinie Herstellung und
Verwendung von zementgebundenem Vergussbeton und
Vergussmörtel
DAfStb-Richtlinie - Richtlinie für Herstellung von
Beton unter Verwendung von Restwasser, Restbeton und
Restmörtel
DAfStb-Richtlinie - Richtlinie für Beton mit
verlängerter Verarbeitbarkeitszeit (Verzögerter Beton)
DAfStb-Richtlinie - Richtlinie  Qualität der Bewehrung
- Ergänzende Festlegungen zur Weiterverarbeitung von
Betonstahl
und zum Einbau der Bewehrung
DAfStb-Richtlinie - Richtlinie  Wärmebehandlung von
Beton

Merkblätter des Deutschen Beton- und Bautechnik-Vereins
e.V. (DBV)
DBV-Merkblatt - Sichtbeton
DBV-Merkblatt - Abstandhalter nach EC2
DBV-Merkblatt - Unterstützungen nach EC2
DBV-Merkblatt - Rückbiegen von Betonstahl und
Anforderungen an Verwahrkästen nach EC2
DBV Merkblatt - Betondeckung und Bewehrung nach EC2
DBV-Merkblatt - Betonierbarkeit von Bauteilen aus Beton
und Stahlbeton - Planungs- und Ausführungsempfehlungen
für den Betoneinbau
DBV-Merkblatt - Begrenzung der Rissbildung im
Stahlbeton- und Spannbetonbau
DBV-Merkblatt - Betonieren im Winter
DBV-Merkblatt - Betonschalungen und Ausschalfristen
DBV-Merkblatt - Fugenausbildung für ausgewählte
Baukörper aus Beton
DBV-Merkblatt - Nicht geschalte Betonoberfläche

Merkblätter des Vereins Deutscher Zementwerke e.V.
Zement-Merkblatt B 2 - Gesteinskörnungen für
Normalbeton
Zement-Merkblatt B 3 - Betonzusätze, Zusatzmittel und
Zusatzstoffe
Zement-Merkblatt B 4 - Frischbeton - Eigenschaften und
Prüfungen
Zement-Merkblatt B 5 - Überwachen von Beton auf
Baustellen
Zement-Merkblatt B 6 - Transportbeton
Zement-Merkblatt B 7 - Bereiten und Verarbeiten von
Beton
Zement-Merkblatt B 8 - Nachbehandlung und Schutz des
jungen Betons
Zement-Merkblatt B 9 - Expositionsklassen von Beton
Zement-Merkblatt B 11 - Massige Bauteile aus Beton
Zement-Merkblatt B 18 - Risse im Beton
Zement-Merkblatt B 22 - Arbeitsfugen
Zement-Merkblatt B 27 - Ausblühungen - Entstehung,
Vermeidung
Zement-Merkblatt H 8 - Sichtbeton - Gestaltung von
Betonoberflächen
Zement-Merkblatt H 10 - Wasserundurchlässige
Betonbauwerke

*Hinweis*
ZU 2. STOFFE, BAUTEILE

Im Beton dürfen keine organischen Verunreinigungen
(Holz, Kohle u. dgl.) enthalten sein.
Betonschalungssteine dürfen nur nach Zustimmung der
Bauüberwachung verwendet werden, falls diese Leistung
nicht ausdrücklich ausgeschrieben ist.

Dämmplatten aus Polystyrol-Hartschaum müssen zur
Vermeidung von Schwindfugen ausreichend abgelagert
sein. Die Bauüberwachung kann einen Nachweis über das
Herstellungsdatum verlangen.

Die Lagerung von Zement auf der Baustelle hat nach
Abschnitt 1 Zementmerkblatt B 7 Ausgabe 8.2013 zu
erfolgen.

(Unter Mitgeltende Normen und Regeln: Allgemeines)
Zement-Merkblatt B 7 - Bereiten und Verarbeiten von
Beton, Herausgeber: Verein Deutscher Zementwerke e.V.

Im Bereich sich kreuzender Bewehrung (Haupt- und
Nebenunterzug mit Stützen) sowie für die darunter zu
betonierenden Bauteile ist das Größtkorn entsprechend
zu begrenzen. Diese Regelung geht dem Einhalten der
genormten Anteile von Überkorngrößen vor.

Der Einsatz von Dichtungsmitteln (DM) für
wasserundurchlässigen Beton bedarf der ausdrücklichen
Genehmigung durch die Bauüberwachung.

Der Auftragnehmer hat diese nachfolgenden Einteilungen
und Festlegungen bei seiner Kalkulation entsprechend zu
berücksichtigen.

Zur Herstellung des Betons ist zu verwenden:

- Zement DIN EN 197.

Festigkeitsklassen nach Festlegungen des Statikers:
nach DIN EN 206-1 und DIN 1045-2.

Alle tieferliegenden Bauteile, sowie die
Schachtbauwerke, werden mit Beton für
wasserundurchlässige Baukörper ("weiße Wanne")
ausgebildet.

BETON

Alle tragenden Stb-Bauteile werden in der Betongüte
mind. C25/30 ausgeführt.
Es ist ein Zement mit niederiger Hydrationswärme zu
verwenden.
Der Beton ist wegen der dehnfugenlosen Konstruktion mit
besonderer Sorgfalt herzustellen und entsprechend
nachzubehandeln.
Zur Vermeidung von Kiesnestern sind die unteren 15 cm
von Stahlbetonwänden mit einem speziellen
Anschlussbeton zu betonieren (Feinbeton 0/8, Sieblinie
im günstigen Bereich nach DIN 1045-2 bzw. DIN EN
206-1).

Verwendung von güteüberwachtem Beton.
Der Zusatz von Dichtungs- und Frostschutzmitteln ist
nur mit Genehmigung des Auftraggebers zulässig, soweit
er in den Positionen nicht ausdrücklich verlangt ist.

Der in der statischen Berechnung für Biegebauteile
angesetzte E-Modul des Betons ist als Richtwert der
Tabelle 3.1 der DIN EN 1991-1-1 einzuhalten, d.h. es
ist ein Zuschlagsstoff zu wählen, der den Richtwert
erfüllt. Die ist als Betoneigenschaft in der
LV-Position gesondert angeben. Lokal verbreitete
Zuschlagsstoffe, deren E-Modul vom angesetzten
Richtwert nach unten abweichen, sind nicht für die
Ausführung von Biegebauteilen zugelassen.

Für alle Bauteile mit Begrenzung der Rissbreite wurde
ein Beton angenommen, dessen Betonzugfestigkeit fct,eff
nach 5 Tagen höchstens 65% der mittleren Zugfestigkeit
fctm erreicht (max fct,eff = 0,65 fctm,28d). Die
Rezeptur des zu bestellenden Betons ist vom
Betontechnologen des Transportbetonwerks so zu wählen,
dass der o.g. Sachverhalt unterstützt und nicht
ungünstig beeinflusst wird.

Im DBV-Merkblatt "Begrenzung der Rissbildung im
Stahlbeton- und Spannbetonbau" wird empfohlen, dass das
Bauunternehmen einen Beton unter Berücksichtigung der
von ihm geplanten Nachbehandlungsmaßnahmen und der
Auswirkungen auf die Festigkeitsentwicklung, auch in
Abhängigkeit von den gegebenen Temperaturen, bestellt.

Überfestigkeiten sollten möglichst vermieden werden.

Anforderungen an Beton
Beton wird insbesondere in zwei Normen standardisiert:
DIN EN 206: Beton?- Festlegung, Eigenschaften,
Herstellung und Konformität, sowie DIN 1045-2:
Tragwerke aus Beton, Stahlbeton und Spannbeton, Teil?2:
Beton?- Festlegung, Eigenschaften, Herstellung und
Konformität.

Klassifizierungen
Die Festlegung des Betons muss mindestens Angaben
enthalten zu Druckfestigkeitsklasse,
Expositionsklassen, Größtkorn der Gesteinskörnung sowie
Klasse des Chloridgehalts. Für Leichtbeton gilt
zusätzlich: Rohdichteklasse oder Zielwert der
Rohdichte; für Schwerbeton gilt zusätzlich: Zielwert
der Rohdichte.

Expositionsklassen
Basierend auf den Regelungen in?DIN EN 206?und?DIN
1045-2?werden Betone (bewehrte Betone) in verschiedene
Klassen eingeteilt. Die Klassifizierung erfolgt nach
Umwelteinwirkungen (für die Bewehrung), nach Frost- und
Taumittelwiderstand (für den Beton), nach dem
Widerstand gegen chemische Angriffe (Beton), nach der
Verschleißbeanspruchung (Beton). Ebenso erfolgt eine
Klassifizierung nach Feuchtebeanspruchung (W-Klassen).

Einwirkungsarten sind:
0 - kein Angriffsrisiko (X0)

Bewehrungskorrosion
C - Karbonatisierung (XC)
D - Chloride (XD)
S - Chloride aus Meerwasser (XS)

Betonangriff
F - Frost und Taumittel-Widerstand (XF)
A - Chemischer Angriff (XA)
M - Verschleißbeanspruchung (XM)

Frischbeton
Frischbeton muss in seinen Eigenschaften ebenso
bestimmt werden wie der resultierende Festbeton. Der
Einsatz von Zusatzmitteln und Zusatzstoffen kann die
erforderlichen Frischbetoneigenschaften mit den
gewünschten Festbetoneigenschaften kombinieren.

Der Wasserzementwert
Zement kann eine Wassermenge von rund 40 % seiner Masse
binden. Steigt die Wassermenge bei gleicher
Zementmenge, steigt der Wasserzementwert. Für die
jeweiligen Expositionsklassen des Betons ist der
Wasserzementwert zu begrenzen, um eine ausreichende
Dichtigkeit und Dauerhaftigkeit des Zementsteingefüges
zu erhalten.

Konsistenz von Beton
Die Konsistenz des Betons muss vom Planer festgelegt
werden. Mit Konsistenz ist die Steifigkeit des
Frischbetons gemeint, was auch bedeutet: seine
Verarbeitbarkeit, seine Verdichtbarkeit, die
Förderbarkeit und die Einbaubarkeit.
DIN EN 206 unterscheidet vier Methoden zur Ermittlung
der Konsistenz des Betons:

Setzmaß nach?EN?12350-2 (Klassen S1 bis S5)
Setzfließmaß nach?EN?12350-8 (Klassen V0 bis V4)
Verdichtungsmaß nach?EN?12350-4
Klasse C0 - sehr steif; C1 - steif; C2 - plastisch; C3
- weich
Ausbreitmaß nach?EN?12350-5

In Deutschland wird i.d.R. das Ausbreitmaß zur
Konsistenzbestimmung herangezogen, bei steiferen
Konsistenzen auch das Verdichtungsmaß.

Hinweise zur Planung - die neue DIN 1045-1000
Die für Betonbauwerke relevanten Teile von DIN 1045
wurden im August 2023 neu gefasst und um den
vorgeordneten Teil 1000 ergänzt. Um der Komplexität
eines Bauwerks besser Rechnung zu tragen, wurden darin
sogenannte Betonbauqualitätsklassen (BBQ) eingeführt
und definiert.

Betonbauqualitätsklassen (BBQ)
Es werden drei BBQ-Klassen unterschieden:
BBQ-N - normales Anforderungsniveau
BBQ-E - erhöhtes Anforderungsniveau
BBQ-S - spezielles Anforderungsniveau

Planungsklassen
Planungsklasse N (PK-N)

- DIN EN 1992 mit nationalen Anhängen sowie bei
Baustoffen die Technischen Baubestimmungen sind zu
beachten.

Planungsklasse E (PK-E)
- Zusätzlich zu PK-N sind zu beachten:
 - fachbezogene DIN-Normen
 - DAfStb-Richtlinien
 - DIBt-Richtlinien
 - DBV-Merkblätter
 - andere fachbezogene Regelwerke
 - Angaben zu besonderen Annahmen bei der Bemessung, di
baustoffseitig umgesetzt und gegebenenfalls auch
  gesondert geprüft werden müssen
 - Angaben zu besonderen Bauverfahren

Planungsklasse S (PK-S)
- Zusätzlich zu PK-N sind zu beachten:
 - projekt- und verkehrsträgerspezifische Regelungen

Ausführungsklassen

Ausführungsklasse N (AK-N)

- Richtet sich nach Betonklasse N (DIN 1045-2)

Ausführungsklasse E (AK-E)

- Zusätzlich zu AK-N sind zu beachten:
 - Ausführung nach Betonbaukonzept bzw.
Leistungsbeschreibung
 - Vorhaltung Prüfgeräte
 - Geräte und Personal nach MHAVO (Muster-Hersteller un
Anwenderverordnung)
 - ggf. projektspezifischer Qualitätssicherungsplan

Ausführungsklasse S (AK-S)

- Zusätzlich zu AK-N sind zu beachten:
 - Ausführung nach Betonbaukonzept bzw.
Leistungsbeschreibung

Qualitätssicherung nach DIN 1045-1000
Die Qualitätssicherung von Betonbauwerken bei
Betonbauqualitätsklassen E und S wird nach DIN
1045-1000 vor allem auch durch eine strukturierte
Kommunikation unter den beteiligten Fachleuten und
Parteien erreicht. Teilnehmerkreis und Art dieser
sogenannten Betonfachgespräche sind abhängig von den
Anforderungen, die sich aus dem jeweiligen Projekt und
den Qualitätsklassen von Beton und Bauwerk ergeben. Man
unterscheidet in BBQ-Ausschreibungsgespräche und
BBQ-Ausführungsgespräche.
Teilnehmer an den Gesprächen sind:
- Objektplaner
- Tragwerkplaner
- fachkundige Personen
- bei Ausschreibungsgesprächen: Ausschreibender
- bei Ausführungsgesprächen: Betonhersteller;
ausführender Bauleiter
- Dazu kommen je nach projektspezifischen Anforderungen
und Gesprächsart: Bauherr, Architekt, Fachplaner,
  Betonpumpendienst, Vertreter der Betonprüfstelle,
BBQ-Koordinator.

WU-BETON

Für alle druckwasserdichten Bauteile ist Beton
wasserundurchlässig gemäß DIN 1045, Abschnitt 6.5.7.2
zu verwenden. Rissbreitenbeschränkung kleiner 0,30 mm.
Die Güteprüfung gem. DIN 1045, Abschnitt 7.4.3 ist
durchzuführen.

Der Wasserzementwert w/z muss kleiner 0,55 sein (DIN
1048). Wassereindringtiefe kleiner 3 cm. Der
Zementgehalt ist durch Eignungsprüfung festzulegen.

Besonders geeignet sind langsam erhärtende Zemente mit
niedriger Wärmeentwicklung (LH-Zement). Für das
nachträgliche Schließen von Rohrdurchführungen ist zu
berücksichtigen, dass der Beton von Hand in das Bauwerk
geschaffen werden muss.

Ausführung in Übereinstimmng mit der DAfStb-Richtlinie
(WU-Richtlinie) Wasserundurchlässige Bauwerke aus Beton
Ausgabe 2010 mit Erläuterungen zur WU-Richtlinie.
Deweiteren wird auf das Fachbuch G. Lohmeyer/ K.
Ebeling - Weiße Wannen einfach und sicher 10. Auflage
2013, vewiesen.

ZEMENT

Es sind Zemente mit niedriger Hydratationswärme zu
verwenden, z. B. L-Zementsorten,
d. h. gemäß DIN EN 197, in den ersten 7 Tagen darf
höchstens eine Wärmemenge von 270 J je g Zement
entwickelt werden.

Zement mit niedriger Hydratationswärme (Kennbuchstaben
LH) sind Hochofenzemente mit hohem Hüttensandgehalt
sowie Portlandzemente mit niedrigem Gehalt an
Tricaliciumaluminat.
Die Druckfestigkeit nach DIN 1164 muss eingehalten
werden.

Zemente mit hohem Sulfatwiderstand sind Portlandzemente
mit höchstens 3 Gew.-Prozent Tricalciumaluminat und
höchstens 5 Gew.-Prozent Aluminiumoxid sowie
Hochofenzement mit mindestens 70 Gew.-Prozent
Hüttensand.

Nach DIN EN 197 muss die Druckfestigkeit nach 28 Tagen
mindestens 32,5 N/mm2 betragen.

Bei Sichtbeton sind mind. 300 kg Zement/m3 Beton zu
verwenden.
Zur Einschränkung des Schwindens ist der
Gesamtwassergehalt pro Kubikmeter Beton auf  max. 170 l
zu begrenzen.
Die erforderliche Verarbeitungskonsistenz ist mit einem
geeignetem Betonverflüssiger (BV) oder Betonfließmittel
(FM) herzustellen.

BETONZUSCHLAG

Die Korndichte darf bei natürlichen Zuschlägen 26 bis
27 kN/m3 betragen.
Bei diesen Werten sind keine äußerlich erkennbaren
Einschlüsse von organischen oder wasserlöslichen
Bestandteilen vorhanden.

Anforderungen an den Zuschlag sind in DIN EN 12620,
festgelegt.

Das Zuschlaggemisch muss möglichst grobkörnig (zu
beachten: Bauteilabmessungen, Betondeckung),
hohlraumarm und nicht zu sandreich sein. Dies sind
Sieblinien im oberen Teil des günstigen Bereiches nach
DIN 1045-2.

Für Sichtbeton muss die Sieblinie des Korngemisches im
Bereich von 0 bis 2 mm, nahe der Regelsieblinie B
liegen.

BETONZUSATZMITTEL

Werden Betonzusatzmittel eingesetzt muss das Erzeugnis
und die Verwendung mit dem Statiker abgestimmt und vom
AG/der Bauüberwachung genehmigt werden.

Bei Betonzusatzmitteln dürfen - außer bei Fließmitteln
- nicht mehrere Zusatzmittel derselben Wirkungsgruppe
verwendet werden. Zusatzmittel dürfen für Spannbeton
nur dann verwendet werden, wenn dafür die Zulassung im
Prüfbescheid ausdrücklich erfolgt ist.

BETONZUSATZSTOFFE

Betonzusatzstoffe müssen genormt sein oder ein
Prüfzeichen besitzen. Eine Eignungsprüfung kann
verlangt werden. Sie dürfen keine korrosionsfördernden
Bestandteile haben.

*Hinweis*
ZU 3. AUSFÜHRUNG

Die nachfolgend beschriebenen Maßnahmen und Vorgaben
werden nicht gesondert vergütet und sind in die
Einheitspreise einzurechnen, soweit in den Positionen
nichts anderes erwähnt ist.

3.1 Allgemeines

Die nach ATV DIN 18299 Abschnitt 4.1.11 durch den
Auftragnehmer zu beseitigenden Verunreinigungen
beziehen sich auch auf die Verunreinigung der
öffentlichen Verkehrswege durch Fahrzeuge und Maschinen
des Auftragnehmers oder seiner Subunternehmer. Solche
Verunreinigungen sind durch geeignete Maßnahmen
möglichst zu vermeiden. Trotzdem auftretende
Verunreinigungen sind so rechtzeitig zu beseitigen,
dass durch sie keine Gefährdung des öffentlichen
Verkehrs entstehen kann.

Der Auftragnehmer hat eine eventuell erforderliche
Aufgrabungserlaubnis der Rechtsträger einzuholen.

Es obliegt grundsätzlich dem Auftragnehmer, die
Reihenfolge der Herstellung der einzelnen Bauteile zu
bestimmen. Die Betonierabschnitte sind vom AN
eigenverantwortlich festzulegen. Im Rahmen der
Arbeitsvorbereitung sind die Bewehrungspläne
diesbezüglich zu prüfen und ggf. vom AN auf seine
Belange hin zu ändern. Sämtliche Aufwendungen, die sich
aus den vom AN geänderten Ausführung über den normalen
Bauablauf hinaus ergeben, wie z.B.
Schalungsausschnitte, Sonderbewehrungen
(Rückbiegeanschlüsse, Schraubanschlüsse, Dübelleisten
etc.), Abstellungen usw. sind im Angebotspreis zu
berücksichtigen.
Die Planung des AN ist dem AG/ der Bauüberwachung zur
Freigabe vorzulegen.
Für die Freigabe durch den AG/ der Bauüberwachung sind
mind. 5 Arbeitstage einzukalkulieren.

Auf frisch betonierten Decken dürfen keine Arbeiten
ausgeführt werden. Dies gilt im Besonderen für das
Lagern von Material, Aufstellen von Gerüsten etc.; bei
niedrigen Temperaturen verlängern sich die
Belastungsfristen auf frisch betonierten Decken
entsprechend.

Öffnungen, Durchbrüche, Aussparungen in Decken sind
gegen Niederschlagswasser während der Rohbauarbeiten
provisorisch abzudichten.
Vor dem Betonieren sind die Hohlräume von
Hochlochziegeln so abzudecken, dass kein Beton in die
Hohlräume eindringen kann.
Das Verlegen von Rohren, z.B. Leerrohre für elektrische
Leitungen, sanitäre Installationen, und Einbauteilen,
z.B. Einbautöpfe für Einbauleuchten und spezielle Anker
und Befestigungsunterteile soll entweder unter
Anwesenheit der betreffenden Unternehmen erfolgen oder
ist diesen zu gestatten. Auf die entsprechende
Fixierung ist zu achten.

Tragende Innenwände sollen zusammen mit den Außenwänden
hergestellt werden.
Beim Einziehen von Stahlbetondecken in vorhandene
Bausubstanz sind die statischen Berechnungen für die
Auflager - falls nicht Bestandteil der
Ausführungsunterlagen - anzufordern. Falls aus den
Unterlagen nicht ersichtlich, sind die technologischen
Vorgänge, Größe und Tiefe der Aussparungen im Bereich
der Auflager sowie die Maßnahmen für den
kraftschlüssigen Verbund mit Tragwerksplaner und
Bauleitung abzustimmen. Einfüllöffnungen für die
Auflager sind nach oben abzuschrägen.

Die Flächen von Konstruktionsteilen, die Gleitlager
aufnehmen sollen, sind grundsätzlich eben und glatt
herzustellen.
Dafür sind die statischen Vorgaben einzusehen.

Der Beton ist entmischungsfrei einzubringen; das
Betonieren in freiem Fall ist unzulässig.

Bei allen Betonteilen sind die sichtbar bleibenden
Kanten mit Dreikantleisten 10/10 mm zu brechen.
Im Bereich von Sichtbetonteilen mit Anforderung an das
Aussehen sind die Kanten scharfkantig auszubilden.

Auf die Betonnachbehandlung ist besonderer Wert zu
legen.

Für alle tragenden Bauteile sind jeweils mindestens 3
Probewürfel nach den einzelnen Betonierabschnitten für
die Druckfestigkeitsprüfung anzufertigen. Die
Druckfestigkeitsprüfung ist von einem anerkannten
Institut durchzuführen. Das Ergebnis ist der
Bauüberwachung vorzulegen. Kosten entstehen dem
Auftraggeber hierfür nicht, sondern sind in die
Einheitspreise einzukalkulieren.

3.2 Schalung

Das Aufbringen von Trennmitteln im Sprühverfahren nach
Einbringung der Bewehrung bedarf der Zustimmung der
Bauüberwachung; die Verarbeitungsrichtlinien des
Herstellers sind dazu vorzulegen.

Weiterhin sind nur farblose Schalöle zugelassen, die
auf den Betonsichtflächen keinerlei nachteilige Spuren
hinterlassen. Es dürfen nur solche Trennemulsionen
verwendet werden, die die Haftung späterer Anstriche
und Imprägnierungen nicht beeinträchtigen und auf dem
Beton keine Flecken hinterlassen oder durch fehlenden
Haftgrund das Spachteln bzw. Putzen der Flächen
beeinträchtigen.

Die Löcher der Schalungsabstandhalter sind nach dem
Ausschalen zu schließen.

Werden zur Herstellung von Aussparungen Schaumkörper in
die Schalung eingebaut, sind sie beim Ausschalen
restlos zu entfernen. Das Ausbrennen von Schalungen für
Aussparungen ist untersagt.
Hilfsstützen sind grundsätzlich als verbleibende Teile
der Schalung auszubilden. Ein nachträgliches Einziehen
ist nur mit Zustimmung der Bauüberwachung zulässig.

Tragende Bauteile wie Balken und Unterzüge, die durch
die Schalung und das zu betonierende Bauteil belastet
werden und die noch nicht die erforderliche
Tragfähigkeit erreicht haben, sind abzustützen.

Während der Schalarbeiten der Betonwände bzw. Decken
müssen die Leerrohre für die Schwach- und
Starkstromanlagen bzw. die Auslassdosen,
Leuchtenanschlüsse in Beton durch den AN verlegt
werden.

Der Fundamenterder wird in den Pfahlkopfbalken und in
der Bodenplatte ausgeführt. Der Ringerder wird unter
der Bodenplatte installiert. Die Erdung-/
Fundamenterderanlage wird an den Stützen im Gebäude bis
auf das Dach nach oben gezogen. In den Decken werden
Äquipotentialflächen geschaffen, um die 0-Ebene auf das
Dach zu legen.

Die Kosten für die Koordinierung der Arbeiten, sowie
das einseitige Stellen der Wandschalung ist in die
Einheitspreise mit einzukalkulieren.

3.3 Sichtbeton

Sofern im Leistungsverzeichnis nichts anders angegeben
wird, ist Sichtbeton in der Sichtbetonklasse SB 2 gemäß
DBV-Merkblatt Sichtbeton auszuführen.

Eine nachträgliche Ausbesserung von Fehlstellen ist
ohne vorherige Abstimmung mit der Bauüberwachung
untersagt.

Betonflächen mit Anforderungen an das Aussehen (siehe
DIN 18217 "Betonflächen und Schalungshaut") kurz:
Ansichtsflächen - werden allgemein als "Sichtbeton"
bezeichnet.

Für den Begriff "Sichtbeton" wird eine Klassifizierung
in Sichtbetonklassen vorgenommen. Dabei wird
unterschieden zwischen Sichtbeton mit geringen
gestalterischen Anforderungen (SB1) und Sichtbeton mit
besonderen Anforderungen, dies für normale (SB2), hohe
(SB3) und besonders hoch (SB4) gestalterische Merkmale.
Die jeweilige Einstufung richtet sich nach den
Anforderungen an Textur/ Elementstoß, Porigkeit,
Farbtongleichheit, Ebenheit und Arbeits-/
Schalungsfugen.

Die Einzelanforderungen sind dem DBV-Merkblatt
"Sichtbeton" in der gültigen Fassung zu entnehmen.

Beim Belegen der Elementschalungen mit
Großflächenschalungsplatten, sind diese Rückseitig zu
verschrauben, sodass die Schalungshaut nicht beschädigt
wird.

3.4 Bewehrung

Abstandhalter müssen dem DBV-Merkblatt Abstandhalter
entsprechen. Das Einbringen der Bewehrung ohne
Abstandhalter ist unzulässig.

Die Bewehrung darf beim Betonieren nicht betreten
werden, geeignete Laufstege sind vorzusehen.

Die Angaben über die Überdeckung der Bewehrung sind den
Ausführungsplänen für die Bewehrung und den
Schalungszeichnungen zu entnehmen. Aus Gründen des
Brandschutzes oder der Gefahr der schnellen
Karbonatisierung des Betons können wesentlich höhere
Werte als die Mindestwerte nach EC2 gefordert sein.

Wird (spätestens) beim Einbau der Bewehrung im Bereich
von Kreuzungspunkten, z.B. an Stützen mit Unterzügen
oder Haupt- und Nebenunterzügen, erkannt, dass ein
ordnungsgemäßes Einbringen oder Verdichten des Betons
nicht möglich ist und keine Vorgaben für Rüttellücken
und Betoniergassen in den Ausführungsunterlagen
vorhanden sind, ist unverzüglich der Tragwerksplaner zu
konsultieren, um solche festzulegen.

Der Auftragnehmer vereinbart rechtzeitig die Termine
für vorgeschriebene Abnahmen mit der Baubehörde bzw.
dem Statiker oder Prüfingenieur. Die Bauüberwachung ist
darüber zu informieren.

Eine Ausfertigung des Abnahmeprotokolls der Bewehrung
ist dem Auftraggeber zu übergeben.

Die Abnahme der Bewehrung erfolgt durch den
Prüfingenieur oder dessen Beauftragten. Der
Abnahmetermin ist vom Auftragnehmer 3 Arbeitstage vor
Beginn des Betonierens zu vereinbaren.

Eine Ausfertigung des Abnahmeprotokolls der Bewehrung
ist dem Auftraggeber zu übergeben.

3.5 Abstandshalter

Die obere Bewehrung ist nur durch Rundeisenböcke in
ihrer Lage zu halten (z. B. SBA-Unterstützungskörbe,
keinesfalls APSTA-Unterstützungskörbe mit
Kunststoffüßen).
Für die untere und seitliche Bewehrung muss die
Betondeckung durch stabile Abstandshalter auf
Zementbasis (z.B. Faser-Zement) gesichert werden.
PVC-Abstandshalter sind unbedingt zu vermeiden, da sie
keinen Verbund mit dem Beton eingehen und Umläufigkeit
hervorrufen.
Die Abstandhalter der Wandschalung müssen zur Sicherung
kleinstmöglicher Toleranzen vom Hersteller in der
entsprechenden Länge zugeschnitten und geliefert
werden.
Nach dem Ausschalen sind die Abstandhalter mittels
eingeklebter faserverstärkter Betonstöpsel zu
schließen. Verbleibende Klebereste sind abzuwischen
oder abzustoßen.
Die Verschluss-Stöpsel müssen auf den jeweiligen
Verwendungszweck abgestimmt sein, z. B.
wasserundurchlässiger Beton, Brandschutz, Schallschutz.
Im Falle von Sichtbetonflächen mit besonderer
Anforderung an Farbgleichheit der Oberfläche sind die
Abstandhalter mit dem AG abzustimmen.
Einbetonierte Spanndrähte sind nicht zugelassen.
Bindedrähte zum Bewehren sind nicht rostend
einzusetzen. (z. B. verzinkt).

Geeignete Abstandhalter sind im DBV-Merkblatt
"Unterstützungen" nach Eurocode 2 aufgeführt. Spezielle
Schalungsanker - z.B. mit aufgeschweißter Wassersperre
- sind vor allem bei Druckwasserbeanspruchung zur
Sicherstellung der Wasserbeanspruchung an den
Ankerstellen erforderlich.

3.6 Stahlbetonfertigteile

Für Stahlbetonfertigteile hat der Auftragnehmer ohne
besondere Aufforderung den Lieferschein nach DIN 1045-4
der Bauüberwachung vorzulegen. Konstruktionszeichnungen
sind auf Verlangen zu liefern.

Werden statische Nachweise vom Auftragnehmer gefordert,
so umfasst die Leistung auch:
- Anforderungen an die Auflager
- Berücksichtigung der Anhängelasten
- Angabe der Verbindungsmittel
- Befestigungspunkte für provisorische Umwehrungen
- Montageabsteifungen einschließlich Befestigungspunkte
oder -linien

Kennzeichnungen nach 1045-4 müssen im Montagezustand
lesbar sein.

Herstellung, einschl. Hilfs- und Schutzgerüste,
Montagehalterungen, Konstruktionszeichnungen,
Bewehrungen soweit in der Position nicht anders
beschrieben, Kraneinsatz, Verschließen der Transport-
und Verankerungsöffnungen und Fugen.

Gefahrbereiche bei Montagearbeiten sind abzusperren und
zu kennzeichnen. Entstehen dadurch Behinderungen für
andere Unternehmer oder Dritte, sind der Zeitraum der
Absperrung sowie alternative Maßnahmen mit der
Bauleitung abzusprechen.

Für Sichtbetonflächen von Fertigteilen aus Beton und
Stahlbeton gilt das FDB-Merkblatt (Fachvereinigung
Deutscher Betonfertigteilbau e.V.)

3.7 Gründungen

Vor Einbringen des Betons bzw. von Sauberkeits- oder
kapillarbrechenden Schichten ist grundsätzlich die
Zustimmung der Bauüberwachung einzuholen.
Es darf nur auf ein ungestörtes Planum bzw. eine
Gründungssohle aus Fels (Wellenkalkstein) gegründet
werden. Die Fläche ist von losen Bestandteilen zu
befreien.
Stellt sich beim Aushub des Bodens/ Felses für Gründung
heraus, dass wegen ungeeigneten Untergrundes die in den
Plänen vorgegebene Gründungstiefe nicht eingehalten
werden kann, ist die Bauüberwachung davon zu
unterrichten. Vor dem Betonieren ist mit der
Bauüberwachung ein gemeinsames Aufmaß der
Fundamenttiefe durchzuführen.

Rohrleitungen dürfen durch Fundamente nicht belastet
werden. Aussparungen sind vorzunehmen.
Anschlussbögen für Grundleitungen in Bodenplatten sind
mit einer flexiblen Umhüllung zu versehen.

Vor der Durchführung von Unterfangungen ist die
Bauüberwachung rechtzeitig zu verständigen, damit eine
unmittelbare Überwachung vorgenommen werden kann.

3.8 Fugen

Wenn in den Projektunterlagen nichts anderes gefordert
wird, bleibt die Herstellung von Arbeitsfugen dem
Grunde nach dem Auftragnehmer überlassen. Das
Zement-Merkblatt B 22 Arbeitsfugen ist zu beachten.
Wenn sie bei Sichtbeton nicht vermieden werden können,
sind sie in Abstimmung mit der Bauüberwachung
anzuordnen.

Alle druckwasserdichten Arbeitsfugen sind mit
Fugenbändern zu sichern.

Der Abstand der senkrechten Arbeitsfugen in den Wänden
sollte ca. 8,00 - 10,00 m nicht überschreiten. Es ist
schachbrettartig zu betonieren.
Die max. Betonierabschnitte der Stb-Decken und
Bodenplatte sollen 300 bis 400 m2 nicht überschreiten.
(schachbrettartig betonieren)

Daran angrenzende Betonierabschnitte sind mit einem
Zeitabstand von mind. 5 Tagen zu betonieren, damit die
Schwindverkürzung des betonierten Bauteils nicht
zusätzlich behindert wird.

3.9 Transportbeton

Das Reinigen von Maschinen und Fahrzeugen für
Transportbeton darf nur an mit der Bauleitung
abgestimmten Stellen auf der Baustelle erfolgen.

Während des Transportes von Betonwerk zur Baustelle
darf die Frischbetonmischung nicht mehr durch Zugabe
von Stoffen verändert werden.
Bei langen Transportzeiten zwischen Betonwerk und
Baustelle oder bei absehbaren Wartezeiten ist die
Betonmischung ohne Wasser in das Mischfahrzeug
einzufüllen.

Bei Sichtbeton reichen die üblichen Mischzeiten für
Transportbeton nicht aus, die Mischzeit sollte
mindestens 120 s betragen.

Zur Vermeidung von Kiesnesterbildung sind die unteren
ca. 15 cm der Umfassungswände mit einem speziellen
Anschlussbeton zu betonieren (Feinbeton 0/8 mm,
Sieblinie im günstigen Bereich nach DIN 1045, 450 kg
Normzement je m3
Beton).

Die Baugrube muss vor dem Betonieren wasserfrei sein.

Sichtbetonflächen sind so herzustellen, dass eine
Nachbehandlung nicht erforderlich ist.
Das Einbringen und Verdichten des Betons muss so
sorgfältig geschehen, dass geschlossene, nesterfreie
und glatte Oberflächen entstehen.
Rissbreitenbeschränkung kleiner 0,25 mm.

3.9 Nachbehandlung

Der junge Beton muss vor mechanischen Beschädigung,
rascher Abkühlung, Fremdwasser und vorzeitiger
Austrocknung nach dem Ausschalen geschützt werden.

Abweichend von der DIN 1045-3 Abs. 8.7.4(2) ist auch
für die Stahlbetonwände mit der Expostionsklasse XC1
eine Nachbehandlung bis zum oberflächennahen Erreichen
von 50% der charakteristischen Zugfestigkeit des
verwendeten Betons erforderlich. Hierdurch soll die
Rissbreitenbegrenzung gesichert werden.

Die Nachbehandlungszeit ist für die Stb-Decken zu
verlängern.

Sichtbeton muss mind. drei Tage eingeschalt bleiben.
Auch während dieser Zeit ist der Beton vor
Wasserzutritt zu schützen. Ausschalen bei Regen ist
nicht zulässig. Wegen der Verletzungsgefahr der
Oberfläche durch Schaleisen sind Holzkeile zu
verwenden.

Die Oberflächen dürfen nicht berieselt und abgespritzt
werden, weil durch den raschen Entzug der Abbindewärme
Temperaturspannungen und nachfolgend Risse auftreten.

Für Sichtbeton sind die Nachbehandlungszeiten nach den
einschlägigen Richtlinien zu verdoppeln.
Es sich nur "trockene" Nachbehandlung mit vorgehängten
Folien, die den Beton nicht berühren dürfen. Auch nach
Ende der Nachbehandlungszeit müssen aus dem Beton
herausragende Bewehrungsanschlüsse abgedeckt sein,
damit auf den darunterliegenden Oberflächen keine
Rostfahnen entstehen. Verschmutzungen durch den
weiteren Bauablauf gelten als vermeidbare Mängel und
werden nach dem Verursacherprinzip geahndet.

Allgemein sind die Richtlinien zur Nachbehandlung von
Beton des deutschen Ausschusses für Stahlbeton in der
gültigen Fassung zu beachten.

Für Sichtbeton gilt das DVB-Merkblatt "Sichtbeton" in
der gültigen Fassung zu beachten.

Die Oberfläche der Bodenplatten ist bis zum Erhärten
durch geeignete Maßnahmen vor Witterungseinflüssen zu
schützen.

*Hinweis*
ZU 4. NEBENLEISTUNGEN, BESONDERE LEISTUNGEN

Soweit in der Ausschreibung und dem
Leistungsverzeichnis nichts anderes vorgesehen ist,
gilt in Ergänzung der DIN-Vorschriften:

Folgende Besondere Leistungen nach DIN 18331 Nr. 4.2
sind in die Einheitspreise einzukalkulieren:

- Schließen von Abstandshalterdurchdringungen in Wänden
u. ä.
 mit faserverstärkten Betonstöpseln gem. vorstehenden
Angaben (s. "Zu 3. Ausführung")
- Das Herstellen von Arbeitsfugen, die sich aus dem
Arbeitsablauf des Auftragnehmers ergeben bzw. nach
Vorgaben der Statik.
- Das Entfernen belassener Abdeckungen und Umwehrungen
von Öffnungen nach Aufforderung durch die Bauleitung.
- Das Entfernen von Halterungen für Konsolgerüste.

GÜTEÜBERWACHUNG BETON

Bei dem Bauvorhaben kommt Beton der Überwachungsklasse
2, nach DIN 1045-3, zum Einsatz, d.h. es ist eine
Überwachung durch eine anerkannte Überwachungsstelle
erforderlich. Der AN hat bezüglich der Anforderungen an
Überwachungsklasse 2 sämtliche Leistungen und Nachweise
zu erbringen und die notwendigen Fremdnachweise zu
veranlassen (z. B. Konsistenz, Probekörper), zu
dokumentieren und dem QM des AG einzureichen.
Die Zulassungsbescheide der Betonprüfstellen sind
während der gesamten Bauzeit auf der Baustelle zur
Einsicht vorzuhalten. (siehe gesonderte LV-Position)

*Hinweis*
ZU 5. ABRECHNUNG:

Für die Abrechnung gilt die DIN 18 331, Abs. 5.

Wenn in der Leistungsbeschreibung nichts anderes
angegeben ist, wird Beton/ Stahlbeton getrennt nach
Beton, Schalung und Bewehrung abgerechnet.
Für Ortbeton wird Schalung und Bewehrung extra
vergütet.

Geprüfte statische Berechnungen werden dem
Auftragnehmer kostenfrei zum Zeitpunkt der
Auftragsvergabe geliefert, sofern im Angebotstext
nichts anderes bestimmt ist.
Im Falle von Diskrepanzen zwischen Zeichnungen und den
statischen Berechnungen ist der Auftraggeber
unverzüglich zu informieren.

In den Endsummen der Stahllisten ist kein Verschnitt
und kein Zuschlag für eventuelle Walztoleranzen
enthalten. Dieser ist ebenfalls einzukalkulieren.

Nach ATV DIN 18299 ist der Abrechnung nach Zeichnung
Vorrang zu geben. Wenn trotzdem nach örtlichem Aufmaß
abgerechnet wird, sind auch hierbei die vereinbarten
Sollmaße Grundlage der Abrechnung. Abweichungen hiervon
werden nur in den Fällen bei der Abrechnung
berücksichtigt, in denen die Abweichung von den
Sollmaßen mit dem Auftraggeber oder seinem
Objektüberwacher vereinbart oder von diesen angeordnet
worden sind. Wenn eine solche Abweichung aufgrund der
örtlichen Verhältnisse zwingend erforderlich werden,
hat der Auftragnehmer den Auftraggeber unverzüglich
darüber zu informieren und die Maßabweichung zu
vereinbaren.

Sonstige Angaben

Zu den auf der Baustelle vorzuhaltenden
Ausführungsunterlagen zählt neben den Ausführungsplänen
auch eine Ausfertigung dieser Leistungsbeschreibung.

*Hinweis*
TECHNISCHE VORBEMERKUNGEN - Arbeitsfugen

Arbeitsfugen - Betonierabschnitte

Die Betonierabschnitte sind von der Baufirma
eigenverantwortlich festzulegen. Die Bewehrungsplanung
berücksichtigt keine Arbeitsfugen. Sie müssen von der
Arbeitsvorbereitung der Baufirma in Abhängigkeit vom
Bauablauf, Betonierreihenfolge und Schalungsvorrat
festgelegt und mit der Bauleitung abgestimmt werden.

Evtl. erforderliche Bewehrungsanpassungen (Schneiden,
Stoßeisen, etc, ) und die Abschalungen sind in die
Einheitspreise einzukalkulieren.

In Bereichen mit sichtbarem Beton sind die
Betonierabschnitte und -fugen zusätzlich mit dem
Architekten abzustimmen und vom Architekten freigeben
zu lassen.

Sofern nicht ausdrücklich anders beschrieben, sind
Arbeitsfugen als verzahnte Arbeitsfugen im Sinne der
DIN EN 1992-1-1, Bild 6.9, herzustellen Alle
Arbeitsfugen müssen sauber und frei von losen Stoffen
sein. Vor dem Betonieren sind die Anschlußflächen
ausreichend vorzunässen, so dass eine mattfeuchte
Oberfläche vorhanden ist.

Diese sind in die LV-Positionen der Bodenplatten,
Decken und Wände mit einzukalkulieren.

Arbeitsfugen WU-Konstruktion - Fugenbleche

Ergänzend zu der allgemeinen Ausführung der
Arbeitsfugen sind in der
WU-Konstruktion(Aufzugsunterfahrt, Lüftungskanal)
Fugenbleche in die Arbeitsfuge einzulegen.

a) Notwendige Arbeitsfugen zwischen Bodenplatte und
aufgehenden Wänden:
 Beschichtetes Fugenblech zur Abdichtung von
horizontalen und vertikalen Arbeitsfugen gegen
drückendes und nicht drückendes Wasser, sowie gegen
Bodenfeuchte liefern und gemäß Montageanleitung des
Herstellers in Arbeitsfugen einbauen und einbetonieren.

 z.B. System StekoX aquaproofX1, Pentaflex KB,  o.glw

Normen und Vorschriften - Fugenabdichtungen

Nachstehend die wichtigsten abdichtungs- und
fugenbandrelevanten Normen und Vorschriften:

DIN 18195 Bauwerksabdichtungen

DIN 18541 Fugenbänder aus thermoplastischen
Kunststoffen zur Abdichtung von Fugen im Ortbeton"
Teil 1: Begriffe, Formen, Maße / Teil 2: Anforderungen,
Prüfungen

DIN 18197 "Abdichten von Fugen in Beton mit
Fugenbändern" Bemessung und Anwendung

Ausführung - Fugenabdichtungen

Ausführung gemäß DBV-Merkblatt "Fugenausbildung für
ausgewählte Baukörper aus Beton".

Das Abdichtungssystem muss für den Einsatz in Bauwerken
der Beanspruchungsklasse 1 und Nutzungsklasse B nach
WU-Richtlinie geeignet sein.

Sämtliche Fugen in WU-Bauteilen müssen entsprechend der
definierten Beanspruchungs- und Nutzungsklasse
dauerhaft durch ein lückenloses, wasserundurchlässiges
und einheitliches Fugenabdichtungssystem gesichert
sein.

Für Fugenabdichtungen in WU - Bauteilen dürfen nur
Produkte verwendet werden, die mit einem
Verwendbarkeitsnachweis belegt sind. Ein allgemeines
bauaufsichtliches Prüfzeugnis (abP) stellt für nicht
genormte Produkte diesen Nachweis dar.
Alle in den Beton eingreifenden Fugenabdichtungen sind
vor dem Betonieren planmäßig positionsgenau zu
verlegen, an den Stoßstellen zu verbinden und zwingend
dauerhaft in ihrer Lage zu sichern.

Ein Fugenabdichtungssystem muss ein geschlossenes
System darstellen und an allen Anschluss- und
Kreuzungspunkten eine dichte Verbindung aufweisen. Bei
Fugenabdichtungen für Sollrissquerschnitte muss
sichergestellt sein, dass sie bei der Rissbildung und
der damit verbundenen Fugenaufweitung ihre dichtende
Wirkung behalten. Ein eingebautes Fugenblech nimmt
keinerlei Scherkräfte auf. Die Beschichtung muss eine
ausreichende Elastizität aufweisen, um eventuell
auftretende Verformungen schadlos überstehen zu können.
Dadurch wird auch ein vorübergehender Wasserdurchtritt
verhindert.
Bei beschichteten Fugenblechen sind erheblich geringere
Einbindetiefen in den Beton erforderlich, als dies z.B.
bei unbeschichteten Fugenblechen der Fall ist. Die
erforderliche Mindesteinbindetiefe ist durch den
Verwendbarkeitsnachweis (abP) zu belegen.

Der AG hat den Prüfingenieur mit der Abnahme der
Fugenbleche einschl. deren Verbund beauftragt. Die
Fugenbleche sind vom Prüfingenieur vor Beginn der
Betonierarbeiten bzw. stellen der zweiten Schalhaut
abnehmen zu lassen.Terminliche Koordinierung durch AN,
Abnahmetermine sind 3 Arbeitstage vor Beginn der
Betonagen zu vereinbaren.

*Hinweis*
__GRÜNDUNG

**01.11.0001 Ortbeton Sauberkeitsschicht Bodenplatte unbewehrt C12/15 X0 D 10cm**
Ortbeton Sauberkeitsschicht, für Bodenplatte,
als unbewehrter Beton, Normalbeton C 12/15 DIN 1045-2,

natürliche Gesteinskörnung,
Expositionsklasse X0 (kein Korrosions- oder
Angriffsrisiko),
Dicke 10 cm.

Bereich: unter Bodenplatten und
Bodenplattenvertiefungen
sowie Einzel- und Streifenfundamenten
Menge: 850,000 m2
Zuordnung: 322_1

**01.11.0002 Schalung Sauberkeitsschicht einhäuptig H bis 15cm**
Schalung Sauberkeitsschicht,
als Randschalung, einhäuptig,
Schalungshöhe bis 15 cm.

Bereich: unter Bodenplatten und
Bodenplattenvertiefungen
sowie Einzel- und Streifenfundamenten
Menge: 425,000 m
Zuordnung: 322_1

**01.11.0003 Trennlage PE-Folie 0,3 mm, zweilagig, auf Perimeterdämmung**
Trennlage aus PE-Folie 0,3 mm,
zweilagig, Stöße überlappen,
einbauen auf Perimeterdämmung.
Menge: 850,000 m2
Zuordnung: 322_1

**01.11.0004 Perimeterdämmung Bodenpl. Unterseite W1.2-E PS-Hartschaum XPS 0,035W/(mK) einlagig D 120mm PB dx**
Perimeterdämmung unter Bodenplatte,
Wassereinwirkungsklasse W1.2-E
(Bodenfeuchte und nichtdrückendes Wasser bei
Bodenplatten und erdberührten Wänden mit Dränung),
aus Polystyrol-Hartschaum XPS DIN EN 13164
Bemessungswert der Wärmeleitfähigkeit max. 0,040
W/(mK),
Nennwert der Wärmeleitfähigkeit max. 0,034 W/(mK),
einlagig,
Dicke 120 mm,
Anwendungsgebiet DIN 4108-10 PB, extrem hohe
Druckbelastbarkeit - dx,
Platten mit umlaufender Stufenfalz,
dicht gestoßen und im Verband auf waagrechter
Sauberkeitsschicht lose verlegt.

Einschließlich dem Herstellen aller erforderlichen
Schnitte,
in An- und Abschlussbereichen und Anarbeiten an alle
Durchdringungen.

Einbauort: unter Bodenplatten und
Bodenplattenvertiefungen
Menge: 850,000 m2
Zuordnung: 322_1

**01.11.0005 Perimeterdämmung Bodenpl. Stirnseiten/ Sockelaufk. W1.2-E PS-Hartschaum XPS 0,035W/(mK) einlagig D 120mm PW dh H 0,5-1,5m**
Perimeterdämmung an den Wandflächen,
Wassereinwirkungsklasse W1.2-E
(Bodenfeuchte und nichtdrückendes Wasser bei
Bodenplatten und erdberührten Wänden mit Dränung),
aus Polystyrol-Hartschaum XPS DIN EN 13164,
Bemessungswert der Wärmeleitfähigkeit max. 0,035
W/(mK),
Nennwert der Wärmeleitfähigkeit max. 0,034 W/(mK),
einlagig, Dicke 120 mm,
Anwendungsgebiet DIN 4108-10 PW, hohe
Druckbelastbarkeit - dh,
Platten mit umlaufender Stufenfalz,
mit Klebe- und Dichtungsmasse auf Bitumenbasis
(2-Komponentenkleber)
befestigen durch vollflächiges Verkleben.

Verlegung im Verband, spannungsfrei und planeben.
Fugenversatz = 15 cm.
Anarbeiten an Anschlussbereiche gemäß Planung

Höhe über 0,5 bis 1,5 m.

Einbauort: im Bereich der Bodenplatten und
Bodenplattenvertiefungen
Menge: 85,000 m2
Zuordnung: 335_1

**01.11.0006 Perimeterdämmung Bodenpl. Unterseite Aufzugsunterfahrt, W2.1-E PS-Hartschaum XPS 0,040W/(mK) einlagig D 120mm PB dx**
Perimeterdämmung unter Bodenplatte,
Wassereinwirkungsklasse W2.1-E
(mäßige Einwirkung von drückendem Wasser bis 3 m
Eintauchtiefe),
aus Polystyrol-Hartschaum XPS DIN EN 13164
Bemessungswert der Wärmeleitfähigkeit max. 0,040
W/(mK),
Nennwert der Wärmeleitfähigkeit max. 0,039 W/(mK),
einlagig,
Dicke 120 mm,
Anwendungsgebiet DIN 4108-10 PB, extrem hohe
Druckbelastbarkeit - dx,
Platten mit umlaufender Stufenfalz,
dicht gestoßen und im Verband auf waagrechter
Sauberkeitsschicht lose verlegt.

Einschließlich dem Herstellen aller erforderlichen
Schnitte,
in An- und Abschlussbereichen und Anarbeiten an alle
Durchdringungen.

Einbauort: Aufzugsunterfahrt
Menge: 18,000 m2
Zuordnung: 322_1

**01.11.0007 Perimeterdämmung Bodenpl. Aufzugsunterfahrt, W2.1-E PS-Hartschaum XPS 0,035W/(mK) einlagig D 120mm PW dh H 0,5-1,5m**
Perimeterdämmung an den Wandflächen
Ausführung im WU-Bereich der tieferliegenden
Aufzugsunterfahrt,
Wassereinwirkungsklasse W2.1-E
(mäßige Einwirkung von drückendem Wasser bis 3 m
Eintauchtiefe),
aus Polystyrol-Hartschaum XPS DIN EN 13164,
Bemessungswert der Wärmeleitfähigkeit max. 0,035
W/(mK),
Nennwert der Wärmeleitfähigkeit max. 0,034 W/(mK),
einlagig, Dicke 120 mm,
Anwendungsgebiet DIN 4108-10 PW, hohe
Druckbelastbarkeit - dh,
Platten mit umlaufender Stufenfalz,
mit Klebe- und Dichtungsmasse auf Bitumenbasis
(2-Komponentenkleber)
befestigen durch vollflächiges Verkleben.

Verlegung im Verband, spannungsfrei und planeben.
Fugenversatz = 15 cm.
Anarbeiten an Anschlussbereiche gemäß Detailplanung

Höhe über 0,5 bis 1,5 m.

Einbauort: Aufzugsunterfahrt
Menge: 25,000 m2
Zuordnung: 322_1

**01.11.0008 Perimeterdämmung Bodenpl. Stirnseiten/ Sockelaufk. W1.2-E PS-Hartschaum XPS 0,035W/(mK) einlagig D 160mm PW dh H 0,5-1,5m**
Perimeterdämmung an den Wandflächen,
Wassereinwirkungsklasse W1.2-E
(Bodenfeuchte und nichtdrückendes Wasser bei
Bodenplatten und erdberührten Wänden mit Dränung),
aus Polystyrol-Hartschaum XPS DIN EN 13164,
Bemessungswert der Wärmeleitfähigkeit max. 0,035
W/(mK),
Nennwert der Wärmeleitfähigkeit max. 0,034 W/(mK),
einlagig, Dicke 160 mm,
Anwendungsgebiet DIN 4108-10 PW, hohe
Druckbelastbarkeit - dh,
Platten mit umlaufender Stufenfalz,
mit Klebe- und Dichtungsmasse auf Bitumenbasis
(2-Komponentenkleber)
befestigen durch vollflächiges Verkleben.

Verlegung im Verband, spannungsfrei und planeben.
Fugenversatz = 15 cm.
Anarbeiten an Anschlussbereiche gemäß Planung
ca. 30cm über GOK vgl. Planung

Höhe über 0,5 bis 1,5 m.

Einbauort: im Bereich der Bodenplatten/aufgehenden
Wände
Menge: 60,000 m2
Zuordnung: 335_1

**01.11.0009 Vertikale Dränschicht Noppenbahn D 10mm**
STLB-Bau 2025-04 010
Vertikale Dränschicht DIN 4095 aus vlieskaschierten
Noppenbahnen, Schichtdicke 10 mm, Abflussspende im
Endzustand über 0,3 l/sm bei max. 40 kN/m2 horizontalem
Erddruck.
Menge: 100,000 m2
Zuordnung: 322_1 010

**01.11.0010 Zulage zu Pos. Zuschnitt Perimeterdämmung, Bereich Bestands-Fundamente/ Bodenplattenbereich**
Zulage zu Pos. zuvor im Bereich der Bestandsfundamente

* Zuschnitt Perimeterdämmung
- im Bodenplattenbereich
- Dicke ca. 12 cm

* Ausführung
- vor Montage der nachstehend beschriebenen
Perimeterdämmung
- für einfachen und passgenauen Anschluss

* Bereich
- Bestands-Fundamente/ Bodenplattenbereich
Menge: 40,000 m
Zuordnung: 322_1

**01.11.0011 Ortbeton Bodenplatte UG Stahlbeton C25/30 XC2 WF D 70cm**
Ortbeton Bodenplatte,
Untergrund waagerecht, obere Betonfläche waagerecht,
als Stahlbeton, Normalbeton C 25/30 DIN 1045-2,
natürliche Gesteinskörnung,
Expositionsklasse XC2 (Bewehrungskorrosion durch
Karbonatisierung, nass/selten trocken),
Feuchtigkeitsklasse WF (Betonkorrosion, feuchte
Umgebung),
mit hohem Wassereindringwiderstand,
Dicke 70 cm.
Menge: 740,000 m2
Zuordnung: 322_1

**01.11.0012 Schalung Bodenplatte einhäuptig, H 70cm**
Schalung der Bodenplatte,
einhäuptig,
als Abstellung,
Schalungshaut für Betonflächen ohne Anforderung.
Höhe der Abstellung 70 cm.
Menge: 360,000 m
Zuordnung: 322_1

**01.11.0013 Ortbeton Bodenplatte UG Stahlbeton C25/30 XC2 WF D 1,48m**
Ortbeton Bodenplatte,
Untergrund waagerecht, obere Betonfläche waagerecht,
als Stahlbeton, Normalbeton C 25/30 DIN 1045-2,
natürliche Gesteinskörnung,
Expositionsklasse XC2 (Bewehrungskorrosion durch
Karbonatisierung, nass/selten trocken),
Feuchtigkeitsklasse WF (Betonkorrosion, feuchte
Umgebung),
mit hohem Wassereindringwiderstand,
Dicke 1,48m.
Menge: 35,000 m2
Zuordnung: 322_1

**01.11.0014 Schalung Bodenplatte einhäuptig, H 1,48m**
Schalung der Bodenplatte,
einhäuptig,
als Abstellung,
Schalungshaut für Betonflächen ohne Anforderung.
Höhe der Abstellung 1,48m.
Menge: 86,000 m
Zuordnung: 322_1

**01.11.0015 Zulage Überlagerung der StB-Bodenplatten, d=1,1325m**
Zulage Überlagerung der StB-Bodenplatten, d=1,325m

Im Bereich der Gründung überlagern sich die
Bodenplatten in Teilbereichen.
Die Überlagerung führt zu einer Stärke der Bodenplatte
von 1,325m.
Der Mehraufwand für die Überlagerung ist in die
vorliegende Pos. einzukalkulieren. Ansonsten Abrechnung
der Bodenplatte mit der D: 70cm.

Bereich: vgl. Plan Übersicht Gründung
Menge: 6,100 m2
Zuordnung: 322_1

**01.11.0016 Ortbeton Bodenplatte UG Stahlbeton C25/30 XC2 WF D 30cm**
Ortbeton Bodenplatte,
Untergrund waagerecht, obere Betonfläche waagerecht,
als Stahlbeton, Normalbeton C 25/30 DIN 1045-2,
natürliche Gesteinskörnung,
Expositionsklasse XC2 (Bewehrungskorrosion durch
Karbonatisierung, nass/selten trocken),
Feuchtigkeitsklasse WF (Betonkorrosion, feuchte
Umgebung),
mit hohem Wassereindringwiderstand,
Dicke 30 cm.
Menge: 55,000 m2
Zuordnung: 322_1

**01.11.0017 Schalung Bodenplatte einhäuptig, H 30cm**
Schalung der Bodenplatte,
einhäuptig,
als Abstellung,
Schalungshaut für Betonflächen ohne Anforderung.
Höhe der Abstellung 30 cm.
Menge: 82,000 m
Zuordnung: 322_1

**01.11.0018 Zulage Verjüngung der Bodenplatte im Bereich der Bestandsfundamente um 0,25m**
Im Bereich der Bestandsfundamente sind die Bodenplatten
verjüngt auszuführen vgl. Übersichtsplan zur Gründung.

Die Verjüngung ist gemäß Plan auszuführen.
Die Tiefe beträgt in etwa 0,25 m
in die Pos. ist der Mehraufwand für das Abschalen und
Anarbeiten einzukalkulieren.

Bereich: Halle+Giebelwand
Menge: 9,000 m2
Zuordnung: 322_1

*Hinweis*
Schächte

*Hinweis*
Bauteile mit WU-Anforderung

Die Schächte der tieferliegenden Bereiche Technikräume
unterhalb der Bodenplatte werden mit Beton
für wasserundurchlässige Baukörper ("weiße Wanne")
ausgebildet.

Als Beanspruchungsklasse liegt die Klasse BK1-zaS für
den Lastfall "zeitweise aufstauendes Sickerwasser"
zugrunde.

Als Nutzungsklasse wird die Klasse NK-Au für
Installations- und Versorgungsschächte und -kanäle
festgelegt.

Rissbreitenbeschränkung RW kleiner 0,20 mm.

Im Bereich der Arbeits- und Dehnungsfugenbänder ist mit
einem speziellen Anschlussbeton zu betonieren
(Feinbeton 0/8, Sieblinie im günstigen Bereich nach DIN
1045-2 bzw. DIN EN 206-1).

Ausführung gemäß Statikplan.

*Hinweis*
Hinweis:

Das Bohren in die WU-Bodenplatte zwecks Verankerung
oder Abstützung der Schalungen der Wände ist nicht
erlaubt.
Ersatzmaßnahmen für Abstützungen sind in die
Einheitspreise einzukalkulieren.

**01.11.0019 Ortbeton Bodenplatte Aufzugsunterfahrt Stahlbeton C30/37 XC2 WU D 70cm**
Ortbeton Bodenplatte Aufzugsunterfahrt,
Untergrund waagerecht, obere Betonfläche waagerecht,
als Stahlbeton, Normalbeton C 30/37 DIN 1045-2,
natürliche Gesteinskörnung,
Expositionsklasse XC2 (Bewehrungskorrosion durch
Karbonatisierung, nass/selten trocken),
Feuchtigkeitsklasse WF (Betonkorrosion, feuchte
Umgebung),
mit hohem Wassereindringwiderstand,
Dicke 70 cm.
Menge: 16,000 m2
Zuordnung: 322_1

**01.11.0020 Schalung Bodenplatte Aufzugsunterfahrt, einhäuptig H 70cm**
Schalung Bodenplatte Aufzugsunterfahrt,
als Randschalung, einhäuptig,
Schalungshaut geeignet für das Aufbringen von
Beschichtungen auf erhärtete Betonflächen,
Schalungshöhe 70 cm.
Menge: 18,000 m
Zuordnung: 322_1

**01.11.0021 Bodenplatte Aufzugsunterfahrt von Hand glätten**
Frischbetonoberfläche
der vorbeschriebenen Schachtbodenplatte der
Aufzugsunterfahrt,
als flächenfertiger Nutzboden zur Aufnahme der
Beschichtung,
an der Oberseite von Hand glätten, möglichst porenfrei
und absatzfrei.
Menge: 8,000 m2
Zuordnung: 322_1

**01.11.0022 Ortbeton Aufzugsschachtwand Stahlbeton C30/37 XC2 WU D 30-40cm**
Ortbeton Aufzugsschachtwand,
obere Betonfläche waagerecht,
als Stahlbeton, Normalbeton C 30/37 DIN 1045-2,
natürliche Gesteinskörnung,
Expositionsklasse XC2 (Bewehrungskorrosion durch
Karbonatisierung, nass/selten trocken),
Feuchtigkeitsklasse WF (Betonkorrosion, feuchte
Umgebung),
mit hohem Wassereindringwiderstand,
Dicke 30-40 cm.
Menge: 4,200 m3
Zuordnung: 322_1

**01.11.0023 Schalung Aufzugsschachtwand Rahmenschalung D 25cm, H 1,7-1,8m**
Schalung Aufzugsschachtwand,
Schalungshaut für Betonflächen ohne Anforderung,
als Rahmenschalung,
Dicke 25 cm,
Bauteilhöhe 1,7-1,8m.
Menge: 1,500 m2
Zuordnung: 322_1

**01.11.0024 Schalung Aufzugsschachtwand Rahmenschalung D 40cm, H 0,5-1,5m**
Schalung Aufzugsschachtwand,
Schalungshaut für Betonflächen ohne Anforderung,
als Rahmenschalung,
Dicke 40 cm,
Bauteilhöhe 0,5-1,5m.
Menge: 6,000 m2
Zuordnung: 322_1

**01.11.0025 Ortbeton Bodenplatte Pumpensumpf Stahlbeton C30/37 XC2 WU D 30cm**
Ortbeton Bodenplatte Pumpensumpf,
Untergrund waagerecht, obere Betonfläche waagerecht,
als Stahlbeton, Normalbeton C 30/37 DIN 1045-2,
natürliche Gesteinskörnung,
Expositionsklasse XC2 (Bewehrungskorrosion durch
Karbonatisierung, nass/selten trocken),
Feuchtigkeitsklasse WF (Betonkorrosion, feuchte
Umgebung),
mit hohem Wassereindringwiderstand,
Dicke 30 cm.
Menge: 1,500 m2
Zuordnung: 322_1

**01.11.0026 Schalung Bodenplatte Pumpensumpf, einhäuptig H 30cm**
Schalung Bodenplatte Pumpensumpf,
als Randschalung, einhäuptig,
Schalungshaut geeignet für das Aufbringen von
Beschichtungen auf erhärtete Betonflächen,
Schalungshöhe 30 cm.
Menge: 5,000 m
Zuordnung: 322_1

*Hinweis*
Lüftungskanal

**01.11.0027 Ortbeton Bodenplatte Lüftungskanal Stahlbeton C30/37 XC2 WU D 30cm**
Ortbeton Bodenplatte Lüftungskanal,
Untergrund waagerecht, obere Betonfläche waagerecht,
als Stahlbeton, Normalbeton C 30/37 DIN 1045-2,
natürliche Gesteinskörnung,
Expositionsklasse XC2 (Bewehrungskorrosion durch
Karbonatisierung, nass/selten trocken),
Feuchtigkeitsklasse WF (Betonkorrosion, feuchte
Umgebung),
mit hohem Wassereindringwiderstand,
Dicke 30 cm.
Menge: 40,000 m2
Zuordnung: 322_1

**01.11.0028 Ortbeton Lüftungskanalwand Stahlbeton C30/37 XC2 WU D 25cm**
Ortbeton Lüftungskanalwand,
obere Betonfläche waagerecht,
als Stahlbeton, Normalbeton C 30/37 DIN 1045-2,
natürliche Gesteinskörnung,
Expositionsklasse XC2 (Bewehrungskorrosion durch
Karbonatisierung, nass/selten trocken),
Feuchtigkeitsklasse WF (Betonkorrosion, feuchte
Umgebung),
mit hohem Wassereindringwiderstand,
Dicke 25 cm.
Menge: 32,000 m2
Zuordnung: 322_1

**01.11.0029 Schalung Lüftungskanalwand Rahmenschalung D 25cm, H 0,6-2,5m**
Schalung Lüftungskanalwand,
Schalungshaut für Betonflächen ohne Anforderung,
als Rahmenschalung,
Dicke 25 cm,
Bauteilhöhe 0,6-2,5m.
Menge: 60,000 m2
Zuordnung: 322_1

**01.11.0030 Zulage Aussparung im Bereich der Lüftungskanal Wände, B: 13cm, H: 11cm**
Zulage Aussparung im Bereich der Lüftungskanal Wände
B: 13cm, H: 11cm

Die Aussparung dient als Auflager für die unter
Betonfertigteile
beschriebenen Massivdeckenelementen (D:10cm) im Bereich

des Lüftungkanals.

in Teilbereichen keine Aufkantung vgl. Schalpläne TWP
Menge: 28,000 m
Zuordnung: 322_1

*Hinweis*
Bestandskanal

**01.11.0031 Ortbeton Deckenpl., Decke Bestandskanal waager. Stahlbeton C25/30 XC1 Decken-D 8cm**
Ortbeton Deckenplatte, Bereich Bestandskanal,
obere Betonfläche waagerecht,
als Stahlbeton, Normalbeton C 25/30 DIN 1045-2,
natürliche Gesteinskörnung,
Elastizitätsmodul (E-Modul) gemäß DIN EN 1992-1-1
Abschnitt 3.1.3 Tabelle 3.1,
Ecm 31000 N/mm2, Abweichung nach unten max. 5%,
Expositionsklasse XC1 (Bewehrungskorrosion durch
Karbonatisierung, trocken/ständig nass),
Feuchtigkeitsklasse WO (Betonkorrosion, trockene
Umgebung),
Deckendicke 8 cm.

Hinweis: In dieser Position ist das erschwerte Arbeiten
im Bereich des Bestandskanals mit einzukalkulieren. Die
Ausführung kann erst erfolgen, wenn die angrenzenden
FT-Massivdeckenelemente bereits eingebaut sind; diese
Fertigteile sind im LV-Abschnitt "Betonfertigteile"
beschrieben.
Menge: 2,500 m2
Zuordnung: 351_1

**01.11.0032 Schalung Deckenpl.,Decke Bestandskanal, GF-Schalungspl. D 8cm H 0,8 bis 1m**
Schalung Deckenplatte, Decke Bestandskanal,
Schalungshaut für Betonflächen ohne Anforderung,
aus GF-Schalungsplatten DIN 68791, mit geordneten
Stößen,
Höhe Abstützung über 0,8 bis 1 m,
Aufstellebene Abstützung waagerecht,
Deckendicke 8 cm.

Hinweis 1: In dieser Position ist das erschwerte
Arbeiten im Bereich des Bestandskanals mit
einzukalkulieren. Die Ausführung kann erst erfolgen,
wenn die angrenzenden FT-Massivdeckenelemente bereits
eingebaut sind; diese Fertigteile sind im LV-Abschnitt
"Betonfertigteile" beschrieben.

Hinweis 2: Bei der Deckenplatte im Bestandskanal
handelt es sich um ein verbindendes Bauteil, das über
Eck ausgeführt und geschalt werden muss; die exakten
Abmessungen sind vor Ort zu prüfen. Die vorliegende
Position stellt im Bereich der Schalung eine
Sonderlösung dar.
Dies ist in die vorliegende Pos. mit einzukalkulieren.
Menge: 2,500 m2
Zuordnung: 351_1

*Hinweis*
Magerbetonauffüllung im UG als Fußbodenaufbau

**01.11.0033 Magerbetonauffüllung, UG, unbew, Normalbeton C 12/15, H 0,52-0,78m**
Auffüllung mit Magerbeton,
als unbewehrter Beton, Normalbeton C 12/15 DIN 1045-2,

natürliche Gesteinskörnung,
Expositionsklasse X0 (kein Korrosions- oder
Angriffsrisiko),

Ausführung als Auffüllung bis auf OK Bodenplatte,
als tragender Unterbau für Fußbodenaufbau,
Einbau im Bereich der Technikräume und Sanitärräume

Ausführung schichtenweise in mehreren Arbeitsgängen,
inkl. Verdichten,

Einbauhöhe über 0,52 bis 0,78 m,
vgl. Angabe Pläne
Untergrund waagerecht,
Oberfläche Beton waagerecht.

Bereich: vgl. Bodenbelagsplan Untergeschoss

Hinweis: Die Magerbetonauffüllung kann erst nach
Fertigstellung der Wände erfolgen.
Menge: 26,000 m3
Zuordnung: 322_1

**01.11.0034 siehe Vorpos. jedoch Normalbeton C25/30**
siehe Vorpos. jedoch Normalbeton C25/30

Ausführung der Magerbetonauffüllung im UG als
Normalbeton C25/30
statt als C12/15.
Pos. sonst wie zuvor.
Menge: 26,000 m3
Zuordnung: 322_1

*Hinweis*

*Hinweis*
Wände - Beton

**01.11.0035 Ortbeton Außen- und Innenwand Stahlbeton C25/30 XC3 D 20cm, Ecm 31000 N/mm2**
Ortbeton Außen- und Innenwand,
obere Betonfläche waagerecht,
als Stahlbeton, Normalbeton C 25/30 DIN 1045-2,
natürliche Gesteinskörnung,
Elastizitätsmodul (E-Modul) gemäß DIN EN 1992-1-1
Abschnitt 3.1.3 Tabelle 3.1,
Ecm 31000 N/mm2, Abweichung nach unten max. 5%,
Expositionsklasse XC3 (Bewehrungskorrosion durch
Karbonatisierung, mäßig feucht),
Feuchtigkeitsklasse WF (Betonkorrosion, feuchte
Umgebung).
Dicke 20 cm.
Menge: 54,000 m2
Zuordnung: 331_1

**01.11.0036 Wie Pos. Ortbeton Wand C25/30 XC3, jedoch D 24cm**
Leistung wie vorbeschriebener Ortbeton Wand,
Stahlbeton C25/30 XC3, WF,
jedoch Dicke 24cm.
Menge: 187,000 m2
Zuordnung: 331_1

**01.11.0037 Wie Pos. Ortbeton Wand C25/30 XC3, jedoch D 25cm**
Leistung wie vorbeschriebener Ortbeton Sockel,
Stahlbeton C25/30 XC3, WF,
jeodoch Dicke 25cm.
Menge: 352,000 m2
Zuordnung: 331_1

**01.11.0038 Wie Pos. Ortbeton Wand C25/30 XC3, jedoch Wandpfeiler, D25cm, B 50-100cm, H 2,5-3m**
Leistung wie vorbeschriebene Ortbeton Wand,
jedoch Ausführung als Wandpfeiler,
Dicke 25 cm,
Breite über 50 bis 100 cm,
Höhe 2,5 bis 3 m.
Menge: 4,000 m2
Zuordnung: 331_1

**01.11.0039 Wie Pos. Ortbeton Wand C25/30 XC3, jedoch Wandpfeiler, D25cm, B 50-100cm, H 3-3,5m**
Leistung wie vorbeschriebene Ortbeton Wand,
jedoch Ausführung als Wandpfeiler,
Dicke 25 cm,
Breite über 50 bis 100 cm,
Höhe 3 bis 3,5 m.
Menge: 14,000 m2
Zuordnung: 331_1

**01.11.0040 Ortbeton Wandpfeiler Stahlbeton C25/30 XF1 XC3 D 25cm, B 50-100cm, H 4-4;5m, Ecm 31000 N/mm2**
Ortbeton Außen- und Innenwand,
obere Betonfläche waagerecht,
als Stahlbeton, Normalbeton C 25/30 DIN 1045-2,
natürliche Gesteinskörnung,
Elastizitätsmodul (E-Modul) gemäß DIN EN 1992-1-1
Abschnitt 3.1.3 Tabelle 3.1,
Ecm 31000 N/mm2, Abweichung nach unten max. 5%,
Expositionsklasse XF1 (Frostangriff, mäßige
Wassersättigung ohne Taumittel),
Expositionsklasse XC3 (Bewehrungskorrosion durch
Karbonatisierung, mäßig feucht),
Feuchtigkeitsklasse WF (Betonkorrosion, feuchte
Umgebung),
Dicke 25 cm,
Breite über 50 bis 100 cm,
Höhe 4 bis 4,5 m.
Menge: 2,000 m2
Zuordnung: 331_1

**01.11.0041 Ortbeton Außen- und Innenwand Stahlbeton C25/30 XC1 D 25cm, Ecm 31000 N/mm2**
Ortbeton Außen- und Innenwand,
obere Betonfläche waagerecht,
als Stahlbeton, Normalbeton C 25/30 DIN 1045-2,
natürliche Gesteinskörnung,
Elastizitätsmodul (E-Modul) gemäß DIN EN 1992-1-1
Abschnitt 3.1.3 Tabelle 3.1,
Ecm 31000 N/mm2, Abweichung nach unten max. 5%,
Expositionsklasse XC1 (Bewehrungskorrosion durch
Karbonatisierung, trocken/ständig nass),
Feuchtigkeitsklasse WO (Betonkorrosion, trockene
Umgebung),
Dicke 25 cm.
Menge: 896,000 m2
Zuordnung: 331_1

**01.11.0042 Wie Pos. Ortbeton Wand C25/30 XC1, jedoch D 24cm**
Leistung wie vorbeschriebener Ortbeton Wand,
Stahlbeton C25/30 XC1, WO,
jeodoch Dicke 24cm.
Menge: 95,000 m2
Zuordnung: 331_1

**01.11.0043 Wie Pos. Ortbeton Wand C25/30 XC1, jedoch Wandpfeiler, D20cm, B 50-100cm, H 2,5-3m**
Leistung wie vorbeschriebene Ortbeton Wand,
jedoch Ausführung als Wandpfeiler,
Dicke 20 cm,
Breite über 50 bis 100 cm,
Höhe 2,5 bis 3 m.
Menge: 5,000 m2
Zuordnung: 331_1

**01.11.0044 Wie Pos. Ortbeton Wand C25/30 XC1, jedoch Wandpfeiler, D20cm, B 50-100cm, H 3,5-4m**
Leistung wie vorbeschriebene Ortbeton Wand,
jedoch Ausführung als Wandpfeiler,
Dicke 20 cm,
Breite über 50 bis 100 cm,
Höhe 3,5 bis 4 m.
Menge: 24,000 m2
Zuordnung: 331_1

**01.11.0045 Trennlage PE-Folie D 0,2mm 2lagig B bis 25cm, TS Beton**
Trennlage aus PE-Folie,
Tragschicht aus Beton, auf Stahlbetondecke,
als Trennlage zwischen Decke und wandartiger Träger,
Dicke 0,2 mm, 2-lagig,
Streifenbreite bis 25 cm.
Menge: 13,000 m
Zuordnung: 331_1

*Hinweis*
Wände - Schalung

*Hinweis*
Hinweis:

Bei nachfolgenden Schalungspositionen der Wände bezieht
sich die angegebene Bauteilhöhe
immer auf begrenzende/ einbindende Bauteile,
(Deckenplatte etc.)

**01.11.0046 Schalung Außen- und Innenwand Rahmenschalung H 1,5-2,0m**
Schalung Außen- und Innenwand,
Stirnabschalung wird gesondert vergütet,
Schalungshaut für Betonflächen ohne Anforderung,
als Rahmenschalung, mit Dreikantleiste für gefaste
Betonkanten,
Stöße geordnet,
Bauteilhöhe über 1,5 bis 2 m.
Menge: 4,000 m2
Zuordnung: 331_1

**01.11.0047 Schalung Außen- und Innenwand Rahmenschalung H 2,5-3,0m**
Schalung Außen- und Innenwand,
Stirnabschalung wird gesondert vergütet,
Schalungshaut für Betonflächen ohne Anforderung,
als Rahmenschalung, mit Dreikantleiste für gefaste
Betonkanten,
Stöße geordnet,
Bauteilhöhe über 2,5 bis 3,5 m.
Menge: 442,000 m2
Zuordnung: 331_1

**01.11.0048 Schalung Außen- und Innenwand Rahmenschalung H 3,0-3,5m**
Schalung Außen- und Innenwand,
Stirnabschalung wird gesondert vergütet,
Schalungshaut für Betonflächen ohne Anforderung,
als Rahmenschalung, mit Dreikantleiste für gefaste
Betonkanten,
Stöße geordnet,
Bauteilhöhe über 3,0 bis 3,5 m.
Menge: 2343,000 m2
Zuordnung: 331_1

**01.11.0049 Schalung Außen- und Innenwand Rahmenschalung H 3,5-4,0m**
Schalung Außen- und Innenwand,
Stirnabschalung wird gesondert vergütet,
Schalungshaut für Betonflächen ohne Anforderung,
als Rahmenschalung, mit Dreikantleiste für gefaste
Betonkanten,
Stöße geordnet,
Bauteilhöhe über 3,5 bis 4,0 m.
Menge: 386,000 m2
Zuordnung: 331_1

**01.11.0050 Schalung Außen- und Innenwand Rahmenschalung H 4-4,5m**
Schalung Außen- und Innenwand,
Stirnabschalung wird gesondert vergütet,
Schalungshaut für Betonflächen ohne Anforderung,
als Rahmenschalung, mit Dreikantleiste für gefaste
Betonkanten,
Stöße geordnet,
Bauteilhöhe über 4,0 bis 4,5 m.
Menge: 92,000 m2
Zuordnung: 331_1

**01.11.0051 Zulage Schalung Außenwand Rahmenschalung H 21,5-22m**
Zulage zu vorbeschriebener Schalung der Außen- und
Innenwände,
für Mehraufwand durch erschwerte Abstützungsmaßnahmen
von Schalung der Außenwände,

Schalungshaut für Betonflächen ohne Anforderung,
Bauteilhöhe über 21,5 bis 22 m.
Menge: 514,000 m2
Zuordnung: 331_1

**01.11.0052 Zulage Schalung auskragende Außenwand Rahmenschalung H 17-17,5m**
Zulage zu vorbeschriebener Schalung der Außen- und
Innenwände,
für Mehraufwand durch erschwerte Abstützungsmaßnahmen
von Schalung der Außenwände,
im Bereich der auskragenden Wandpfeiler Achse H,

Schalungshaut für Betonflächen ohne Anforderung,
Bauteilhöhe über 17 bis 17,5 m.
Menge: 58,000 m2
Zuordnung: 331_1

**01.11.0053 Zulage Schalung Treppenhauswand Rahmenschalung H 17-17,5m**
Zulage zu vorbeschriebener Schalung der Außen- und
Innenwände,
für Mehraufwand durch erschwerte Abstützungsmaßnahmen
von Schalung der Treppenhauswände aufgrund fehlender
Zwischendecken,

Schalungshaut für Betonflächen ohne Anforderung,
Bauteilhöhe über 17 bis 17,5 m.
Menge: 148,000 m2
Zuordnung: 331_1

**01.11.0054 Zulage Schalung Innenseite Aufzugsschacht Rahmenschalung H 22-22,5m, B/L: ca. 1,65/ 2,75m**
Zulage zu vorbeschriebener Schalung der Außen- und
Innenwände,
für Mehraufwand der Schalung der Innenseite der
Aufzugschachtwand,
mit rechteckigem Querschnitt,
Abmessung B/L: ca. 1,65/ 2,75 m,
Schalungshaut für Betonflächen ohne Anforderung,
Bauteilhöhe über 22 bis 22,5 m.
Menge: 200,000 m2
Zuordnung: 331_1

**01.11.0055 Zulage Schalung für Innen-/ Aussen-Eckausbildung 90 Grad**
Zulage zu vorbeschriebener Schalung der Wände,
für Innen-/ Aussen-Eckausbildung der Schalung,
von 90 Grad.
Menge: 457,000 m
Zuordnung: 331_1

**01.11.0056 Schalung Außen-/ Innenwand Stirnabschalung D 20cm H 2,5-3,0m**
Schalung der Außen-/ Innenwand,
als Stirnabschalung der freien Wandenden,
Dicke 20 cm,
Schalungshaut für Betonflächen ohne Anforderung,
Bauteilhöhe über 2,5 bis 3,0 m.
Menge: 17,000 m
Zuordnung: 331_1

**01.11.0057 Schalung Außen-/ Innenwand Stirnabschalung D 20cm H 3,5-4,0m**
Schalung der Außen-/ Innenwand,
als Stirnabschalung der freien Wandenden,
Dicke 20 cm,
Schalungshaut für Betonflächen ohne Anforderung,
Bauteilhöhe über 3,0 bis 3,5 m.
Menge: 29,000 m
Zuordnung: 331_1

**01.11.0058 Schalung Außen-/ Innenwand Stirnabschalung D 24cm H 2,5-3,0m**
Schalung der Außen-/ Innenwand,
als Stirnabschalung der freien Wandenden,
Dicke 24 cm,
Schalungshaut für Betonflächen ohne Anforderung,
Bauteilhöhe über 2,5 bis 3,0 m.
Menge: 6,000 m
Zuordnung: 331_1

**01.11.0059 Schalung Außen-/ Innenwand Stirnabschalung D 24cm H 3,0-3,5m**
Schalung der Außen-/ Innenwand,
als Stirnabschalung der freien Wandenden,
Dicke 24 cm,
Schalungshaut für Betonflächen ohne Anforderung,
Bauteilhöhe über 3,0 bis 3,5 m.
Menge: 40,000 m
Zuordnung: 331_1

**01.11.0060 Schalung Außen-/ Innenwand Stirnabschalung D 25cm H 1,5-2,0m**
Schalung der Außen-/ Innenwand,
als Stirnabschalung der freien Wandenden,
Dicke 25 cm,
Schalungshaut für Betonflächen ohne Anforderung,
Bauteilhöhe über 1,5 bis 4,0 m.
Menge: 1,000 m
Zuordnung: 331_1

**01.11.0061 Schalung Außen-/ Innenwand Stirnabschalung D 25cm H 2,0-2,5m**
Schalung der Außen-/ Innenwand,
als Stirnabschalung der freien Wandenden,
Dicke 25 cm,
Schalungshaut für Betonflächen ohne Anforderung,
Bauteilhöhe über 2,0 bis 2,5 m.
Menge: 33,000 m
Zuordnung: 331_1

**01.11.0062 Schalung Außen-/ Innenwand Stirnabschalung D 25cm H 2,5-3,0m**
Schalung der Außen-/ Innenwand,
als Stirnabschalung der freien Wandenden,
Dicke 25 cm,
Schalungshaut für Betonflächen ohne Anforderung,
Bauteilhöhe über 2,5 bis 3,0 m.
Menge: 9,000 m
Zuordnung: 331_1

**01.11.0063 Schalung Außen-/ Innenwand Stirnabschalung D 25cm H 3,0-3,5m**
Schalung der Außen-/ Innenwand,
als Stirnabschalung der freien Wandenden,
Dicke 25 cm,
Schalungshaut für Betonflächen ohne Anforderung,
Bauteilhöhe über 3,0 bis 3,5 m.
Menge: 54,000 m
Zuordnung: 331_1

**01.11.0064 Schalung Außen-/ Innenwand Stirnabschalung D 25cm H 4-4,5m**
Schalung der Außen-/ Innenwand,
als Stirnabschalung der freien Wandenden,
Dicke 25 cm,
Schalungshaut für Betonflächen ohne Anforderung,
Bauteilhöhe über 4 bis 4,5 m.
Menge: 8,000 m
Zuordnung: 331_1

*Hinweis*
Öffnungen/Aussparungen/Durchbrüche in Wände

*Hinweis*
Tür- und Fensteröffnungen, Öffnungsbreite <2,5m

**01.11.0065 Schal. Öffnung, Türöffnungen B/H: 0,885/ 2,135m, WD 25cm**
Schalung der Öffnungen,
der Türöffnungen,
in den Wänden,
Wandstärke 25 cm,
Schalung für Betonflächen ohne Anforderung,
mit Dreikantleiste für gefaste Betonkanten.

Maße B/H: ca. 1,885/ 2,135 m.
Menge: 3,000 St
Zuordnung: 331_1

**01.11.0066 Schal. Öffnung, Türöffnungen B/H: 1,01/ 2,135m, WD 25cm**
Schalung der Öffnungen,
der Türöffnungen,
in den Wänden,
Wandstärke 25 cm,
Schalung für Betonflächen ohne Anforderung,
mit Dreikantleiste für gefaste Betonkanten.

Maße B/H: ca. 1,01/ 2,135 m.
Menge: 15,000 St
Zuordnung: 331_1

**01.11.0067 Schal. Öffnung, Türöffnungen B/H: 1,01/ 3,00m, WD 25cm**
Schalung der Öffnungen,
der Türöffnungen,
in den Wänden,
Wandstärke 25 cm,
Schalung für Betonflächen ohne Anforderung,
mit Dreikantleiste für gefaste Betonkanten.

Maße B/H: ca. 1,01/ 3,00 m.
Menge: 2,000 St
Zuordnung: 331_1

**01.11.0068 Schal. Öffnung, Türöffnungen B/H: 1,13/ 2,225m, WD 25cm**
Schalung der Öffnungen,
der Türöffnungen,
in den Wänden,
Wandstärke 25 cm,
Schalung für Betonflächen ohne Anforderung,
mit Dreikantleiste für gefaste Betonkanten.

Maße B/H: ca. 1,13/ 2,225 m.
Menge: 7,000 St
Zuordnung: 331_1

**01.11.0069 Schal. Öffnung, Türöffnungen B/H: 1,135/ 2,135m, WD 25cm**
Schalung der Öffnungen,
der Türöffnungen,
in den Wänden,
Wandstärke 25 cm,
Schalung für Betonflächen ohne Anforderung,
mit Dreikantleiste für gefaste Betonkanten.

Maße B/H: ca. 1,135/ 2,135 m.
Menge: 1,000 St
Zuordnung: 331_1

**01.11.0070 Schal. Öffnung, Türöffnungen B/H: 1,885/ 2,135m, WD 25cm**
Schalung der Öffnungen,
der Türöffnungen,
in den Wänden,
Wandstärke 25 cm,
Schalung für Betonflächen ohne Anforderung,
mit Dreikantleiste für gefaste Betonkanten.

Maße B/H: ca. 1,885/ 2,135 m.
Menge: 1,000 St
Zuordnung: 331_1

**01.11.0071 Schal. Öffnung, Türöffnungen B/H: 1,51/ 3,00m, WD 25cm**
Schalung der Öffnungen,
der Türöffnungen,
in den Wänden,
Wandstärke 25 cm,
Schalung für Betonflächen ohne Anforderung,
mit Dreikantleiste für gefaste Betonkanten.

Maße B/H: ca. 1,51/ 3,00 m.
Menge: 1,000 St
Zuordnung: 331_1

**01.11.0072 Schal. Öffnung, Türöffnungen B/H: 2,01/ 2,26m, WD 25cm**
Schalung der Öffnungen,
der Türöffnungen,
in den Wänden,
Wandstärke 25 cm,
Schalung für Betonflächen ohne Anforderung,
mit Dreikantleiste für gefaste Betonkanten.

Maße B/H: ca. 2,01/ 2,26 m.
Menge: 2,000 St
Zuordnung: 331_1

**01.11.0073 Schal. Öffnung, Türöffnungen B/H: 2,01/ 2,615m, WD 25cm**
Schalung der Öffnungen,
der Türöffnungen,
in den Wänden,
Wandstärke 25 cm,
Schalung für Betonflächen ohne Anforderung,
mit Dreikantleiste für gefaste Betonkanten.

Maße B/H: ca. 2,01/ 2,615 m.
Menge: 1,000 St
Zuordnung: 331_1

*Hinweis*
Aussparungen/ Durchbrüche

**01.11.0074 Schal. Aussparung Wände T 25cm, 500 bis 2500 cm2**
Schalung Aussparung,
in den Wänden,
geeignet für späteren Verguss,
Schalungshaut für Betonflächen ohne Anforderungen,
Aussparungstiefe 24 bis 25 cm,
Einzelgröße der Aussparungen über 500 bis 2500 cm2.
Menge: 7,000 St
Zuordnung: 331_1

**01.11.0075 Schal. Aussparung Wände T 25cm, 2500-5000 cm2**
Schalung Aussparung,
in den Wänden,
geeignet für späteren Verguss,
Schalungshaut für Betonflächen ohne Anforderungen,
Aussparungstiefe 24 bis 25 cm,
Einzelgröße der Aussparungen über 2500 bis 5000 cm2.
Menge: 1,000 St
Zuordnung: 331_1

**01.11.0076 Schal. Aussparung Wände T 25cm, 5000-10000 cm2**
Schalung Aussparung,
in den Wänden,
geeignet für späteren Verguss,
Schalungshaut für Betonflächen ohne Anforderungen,
Aussparungstiefe 24 bis 25 cm,
Einzelgröße der Aussparungen über 5000 bis 10000 cm2.
Menge: 1,000 St
Zuordnung: 331_1

**01.11.0077 Schal. Aussparung Wände T 25cm, 10000-12500 cm2**
Schalung Aussparung,
in den Wänden,
geeignet für späteren Verguss,
Schalungshaut für Betonflächen ohne Anforderungen,
Aussparungstiefe 24 bis 25 cm,
Einzelgröße der Aussparungen über 10000 bis 12500 cm2.
Menge: 2,000 St
Zuordnung: 331_1

**01.11.0078 Schal. Aussparung Wände T 25cm, Wetterschutzgitter, B/H 1,60/1,70 m**
Schalung Aussparung,
in den Wänden,
Aussparung für Zuluft Wetterschutzgitter
im Untergeschoss, Raum Lüftung und Geräte HM,
geeignet für späteren Verguss,
Schalungshaut für Betonflächen ohne Anforderungen,
Aussparungstiefe 25 cm,
Breite 1,60 m,
Höhe 1,70 m.
Menge: 2,000 St
Zuordnung: 331_1

**01.11.0079 Schal. Aussparungen, Wände, Einbindung Unterzüge, rechteckig Q 25/20cm**
Schalung Aussparung,
in den Wänden,
Wandstärke 24 bis 25 cm,
für die Einbindung der Unterzüge, (Auflager)

Aussparungen rechteckig, Querschnitt B/H 25/ 20 cm

Abstellung aus Streckmetall, dreiseitig, (unten und
seitlich)

Die Unterzüge sind bis Aussenkante der Wand in einem
Arbeitsgang zubetonieren.

Die Ortbeton für die Aussparung wird über die
Wandposition abgerechnet.

Einzurechnen ist der Mehraufwand beim Schalen durch
mehrmaliges Abstellen
aufgrund der Durchführung der Bewehrung.
Menge: 1,000 St
Zuordnung: 331_1

**01.11.0080 Wie Pos Aussparung Einbindung Unterzüge, jedoch Q 25/28cm**
Leistung wie vorbeschriebene Aussparung für Einbindung
Unterzüge,
jedoch Aussparungen rechteckig, Querschnitt B/H 25/ 28
cm.
Menge: 1,000 St
Zuordnung: 331_1

**01.11.0081 Wie Pos Aussparung Einbindung Unterzüge, jedoch Q 25/16cm**
Leistung wie vorbeschriebene Aussparung für Einbindung
Unterzüge,
jedoch Aussparungen rechteckig, Querschnitt B/H 25/ 16
cm.
Menge: 1,000 St
Zuordnung: 331_1

**01.11.0082 Wie Pos Aussparung Einbindung Unterzüge, jedoch Q 25/22,5cm**
Leistung wie vorbeschriebene Aussparung für Einbindung
Unterzüge,
jedoch Aussparungen rechteckig, Querschnitt B/H 25/
22,5 cm.
Menge: 1,000 St
Zuordnung: 331_1

**01.11.0083 Wie Pos Aussparung Einbindung Unterzüge, jedoch Q 24/22,5cm**
Leistung wie vorbeschriebene Aussparung für Einbindung
Unterzüge,
jedoch Aussparungen rechteckig, Querschnitt B/H 24/
22,5 cm.
Menge: 5,000 St
Zuordnung: 331_1

**01.11.0084 Wie Pos Aussparung Einbindung Unterzüge, jedoch Q 24/24,5cm**
Leistung wie vorbeschriebene Aussparung für Einbindung
Unterzüge,
jedoch Aussparungen rechteckig, Querschnitt B/H 24/
24,5 cm.
Menge: 2,000 St
Zuordnung: 331_1

**01.11.0085 Wie Pos Aussparung Einbindung Unterzüge, jedoch Q 24/34,5cm**
Leistung wie vorbeschriebene Aussparung für Einbindung
Unterzüge,
jedoch Aussparungen rechteckig, Querschnitt B/H 24/
34,5 cm.
Menge: 1,000 St
Zuordnung: 331_1

**01.11.0086 Wie Pos Aussparung Einbindung Unterzüge, jedoch Q 25/29,5cm**
Leistung wie vorbeschriebene Aussparung für Einbindung
Unterzüge,
jedoch Aussparungen rechteckig, Querschnitt B/H 25/
29,5 cm.
Menge: 1,000 St
Zuordnung: 331_1

**01.11.0087 Wie Pos Aussparung Einbindung Unterzüge, jedoch Q 25/29,5cm, T 15cm**
Leistung wie vorbeschriebene Aussparung für Einbindung
Unterzüge,
jedoch Aussparungen rechteckig, Querschnitt B/H 25/
29,5 cm,
Einbindetiefe 15 cm.
Menge: 1,000 St
Zuordnung: 331_1

**01.11.0088 Kernbohrung Beton Durchm. 150-200mm T 20-25cm nicht schadstoffbelastet Geräteeinsatz mgl. Stoffe**
STLB-Bau 2025-10 084
Kernbohrung, Untergrundfläche senkrecht, aus
unbewehrtem Beton, Normalbeton, Bohrdurchmesser über
150 bis 200 mm, Bohrtiefe über 20 bis 25 cm, nicht
schadstoffbelastet,
Abfall ist nicht gefährlich, Werte gemäß
Ersatzbaustoffverordnung 2023 sind eingehalten,
Charakterisierung gemischter Bauschutt Klasse RC-1 nach
EBV 2023, Anlage 1, Tabelle 1, Wichte des
Abbruchstoffes DIN EN 1991-1-1 24 kN/m3, Arbeitshöhe
bis 3,5 m über der Standfläche des hierfür
erforderlichen Gerüstes,
Geräteeinsatz ist möglich, max. Gesamtgewicht bis 5 t,
Ausführung staubarm TRGS 559, Ausführung innerhalb des
Bauwerks,
aufgenommene Stoffe sammeln, ohne Zerkleinerung, im
Behälter des AN lagern, Behältergröße über 5 bis 7 m3,
auf LKW des AN laden, transportieren, entsorgen, zum
Lager oder zur Anlage nach Wahl des AN, Abfallschlüssel
nach AVV (Abfallverzeichnis-Verordnung) 170101 Beton,
Mengenermittlung nach Aufmaß,
Vergütung der Entsorgung übernimmt AN.
Menge: 10,000 St
Zuordnung: 331_1 084

*Hinweis*
Stützen - Beton

**01.11.0089 Ortbeton Innenstütze, Stahlbeton C25/30 XC1 rechteckig L 200-250cm B 24 cm H 30 cm, Ecm 31000 N/mm2**
Ortbeton Stütze, innen, als Stahlbeton,
Normalbeton C 25/30 DIN 1045-2, natürliche
Gesteinskörnung,
Elastizitätsmodul (E-Modul) gemäß DIN EN 1992-1-1
Abschnitt 3.1.3 Tabelle 3.1,
Ecm 31000 N/mm2, Abweichung nach unten max. 5%,
Expositionsklasse XC1 (Bewehrungskorrosion durch
Karbonatisierung, trocken/ständig nass),
Feuchtigkeitsklasse WO (Betonkorrosion, trockene
Umgebung),
rechteckig, Länge über 200 bis 250 cm,
Querschnittsbreite 24 cm,
Querschnittshöhe 30 cm,
Menge: 2,000 m
Zuordnung: 343_1

**01.11.0090 Wie Pos. Ortbeton Innenstütze C25/30 XC1 rechteckig, jedoch L 250-300cm B 25 cm H 25 cm**
Leistung wie vorbeschriebener Ortbeton Innenstütze
rechteckig,
Stahlbeton C25/30 XC1, WO,
jedoch andere Abmessungen,
Länge über 250 bis 300 cm,
Querschnittsbreite 25 cm,
Querschnittshöhe 25 cm,
Menge: 3,000 m
Zuordnung: 343_1

**01.11.0091 Wie Pos. Ortbeton Innenstütze C25/30 XC1 rechteckig, jedoch L 250-300cm B 25 cm H 40 cm**
Leistung wie vorbeschriebener Ortbeton innenstütze
rechteckig,
Stahlbeton C25/30 XC1, WO,
jedoch andere Abmessungen,
Länge über 250 bis 300 cm,
Querschnittsbreite 25 cm,
Querschnittshöhe 40 cm,
Menge: 6,000 m
Zuordnung: 343_1

**01.11.0092 Wie Pos. Ortbeton Innenstütze C25/30 XC1 rechteckig, jedoch L 250-300cm B 25 cm H 50 cm**
Leistung wie vorbeschriebener Ortbeton Innenstütze
rechteckig,
Stahlbeton C25/30 XC1, WO,
jedoch andere Abmessungen,
Länge über 250 bis 300 cm,
Querschnittsbreite 25 cm,
Querschnittshöhe 50 cm,
Menge: 3,000 m
Zuordnung: 343_1

**01.11.0093 Wie Pos. Ortbeton Innenstütze C25/30 XC1 rechteckig, jedoch L 250-300cm B 30 cm H 30 cm**
Leistung wie vorbeschriebener Ortbeton Innenstütze
rechteckig,
Stahlbeton C25/30 XC1, WO,
jedoch andere Abmessungen,
Länge über 250 bis 300 cm,
Querschnittsbreite 30 cm,
Querschnittshöhe 30 cm,
Menge: 3,000 m
Zuordnung: 343_1

**01.11.0094 Wie Pos. Ortbeton Innenstütze C25/30 XC1 rechteckig, jedoch L 250-300cm B 35 cm H 35 cm**
Leistung wie vorbeschriebener Ortbeton Innenstütze
rechteckig,
Stahlbeton C25/30 XC1, WO,
jedoch andere Abmessungen,
Länge über 250 bis 300 cm,
Querschnittsbreite 35 cm,
Querschnittshöhe 35 cm.
Menge: 3,000 m
Zuordnung: 343_1

**01.11.0095 Wie Pos. Ortbeton Innenstütze C25/30 XC1 rechteckig, jedoch L 250-300cm B 35 cm H 50 cm**
Leistung wie vorbeschriebener Ortbeton Innenstütze
rechteckig,
Stahlbeton C25/30 XC1, WO,
jedoch andere Abmessungen,
Länge über 250 bis 300 cm,
Querschnittsbreite 35 cm,
Querschnittshöhe 50 cm,
Menge: 3,000 m
Zuordnung: 343_1

**01.11.0096 Wie Pos. Ortbeton Innenstütze C25/30 XC1 rechteckig, jedoch L 250-300cm B 40 cm H 40 cm**
Leistung wie vorbeschriebener Ortbeton Innenstütze
rechteckig,
Stahlbeton C25/30 XC1, WO,
jedoch andere Abmessungen,
Länge über 250 bis 300 cm,
Querschnittsbreite 40 cm,
Querschnittshöhe 40 cm,
Menge: 3,000 m
Zuordnung: 343_1

**01.11.0097 Wie Pos. Ortbeton Innenstütze C25/30 XC1 rechteckig, jedoch L 300-350cm B 24 cm H 40 cm**
Leistung wie vorbeschriebener Ortbeton Innenstütze
rechteckig,
Stahlbeton C25/30 XC1, WO,
jedoch andere Abmessungen,
Länge über 300 bis 350 cm,
Querschnittsbreite 24 cm,
Querschnittshöhe 40 cm,
Menge: 3,000 m
Zuordnung: 343_1

**01.11.0098 Wie Pos. Ortbeton Innenstütze C25/30 XC1 rechteckig, jedoch L 300-350cm B 25 cm H 40 cm**
Leistung wie vorbeschriebener Ortbeton Innenstütze
rechteckig,
Stahlbeton C25/30 XC1, WO,
jedoch andere Abmessungen,
Länge über 300 bis 350 cm,
Querschnittsbreite 25 cm,
Querschnittshöhe 40 cm,
Menge: 34,000 m
Zuordnung: 343_1

**01.11.0099 Ortbeton Innenstütze, Stahlbeton C25/30 XC3 rechteckig L 300-350cm B 25 cm H 40 cm, Ecm 31000 N/mm2**
Ortbeton Stütze, innen, als Stahlbeton,
Normalbeton C 25/30 DIN 1045-2, natürliche
Gesteinskörnung,
Elastizitätsmodul (E-Modul) gemäß DIN EN 1992-1-1
Abschnitt 3.1.3 Tabelle 3.1,
Ecm 31000 N/mm2, Abweichung nach unten max. 5%,
Expositionsklasse XC1 (Bewehrungskorrosion durch
Karbonatisierung, trocken/ständig nass),
Feuchtigkeitsklasse WO (Betonkorrosion, trockene
Umgebung),
rechteckig, Länge über 300 bis 350 cm,
Querschnittsbreite 25 cm,
Querschnittshöhe 40 cm,
Menge: 17,000 m
Zuordnung: 343_1

**01.11.0100 Ortbeton Innenstütze, Stahlbeton C25/30 SV XC1 rechteckig L 300-350cm B 24 cm H 36,5 cm, Ecm 31000 N/mm2, in Bestand**
Ortbeton Stütze, innen, als Stahlbeton,
Normalbeton C 25/30 DIN 1045-2, natürliche
Gesteinskörnung,
Elastizitätsmodul (E-Modul) gemäß DIN EN 1992-1-1
Abschnitt 3.1.3 Tabelle 3.1,
Ecm 31000 N/mm2, Abweichung nach unten max. 5%,
selbstverdichtender Beton
Expositionsklasse XC1 (Bewehrungskorrosion durch
Karbonatisierung, trocken/ständig nass),
Feuchtigkeitsklasse WO (Betonkorrosion, trockene
Umgebung),

Die Herstellung der Stahlbetonstütze erfolgt im
Bestandsgebäude. Hierzu ist der Stützenfuß mittels
Bewehrungsstäben  durch nachträgliches Einkleben mit
Injektionsmörtel (Hilti HIT HY 200 oder gleichwertig)
kraftschlüssig in der vorhandenen Bodenplatte bzw.
Deckenplatte zu verankern.
Im Stützenkopf sind zusätzlich  Bewehrungsstäbe durch
Einkleben mit Injektionsmörtel zu befestigen. Für die
Betoneinbringung ist im Bereich des Stützenkopfes eine
geeignete Einfüllöffnung in der Schalung vorzusehen.
Die Betonage erfolgt mit selbstverdichtendem Beton
(SVB), einschließlich aller erforderlichen Maßnahmen
zur Sicherstellung einer vollständigen und
hohlraumfreien Ausfüllung der Schalung.

rechteckig, Länge über 300 bis 350 cm,
Querschnittsbreite 24 cm,
Querschnittshöhe 36,5 cm,
Menge: 21,000 m
Zuordnung: 343_1

**01.11.0101 Ortbeton Außenstütze, Stahlbeton C25/30 XC1 rechteckig L 200-250cm B 25 cm H 90,5 cm, Ecm 31000 N/mm2**
Ortbeton Stütze, außen, als Stahlbeton,
Normalbeton C 25/30 DIN 1045-2, natürliche
Gesteinskörnung,
Elastizitätsmodul (E-Modul) gemäß DIN EN 1992-1-1
Abschnitt 3.1.3 Tabelle 3.1,
Ecm 31000 N/mm2, Abweichung nach unten max. 5%,
Expositionsklasse XC1 (Bewehrungskorrosion durch
Karbonatisierung, trocken/ständig nass),
Feuchtigkeitsklasse WO (Betonkorrosion, trockene
Umgebung),
rechteckig, Länge über 200 bis 250 cm,
Querschnittsbreite 25 cm,
Querschnittshöhe 90,5 cm,
Menge: 4,000 m
Zuordnung: 333_1

**01.11.0102 Wie Pos. Ortbeton Außenstütze C25/30 XC1 rechteckig, jedoch L 200-250cm B 25 cm H 36,5 cm**
Leistung wie vorbeschriebener Ortbeton Außenstütze
rechteckig,
Stahlbeton C25/30 XC1, WO,
jedoch andere Abmessungen,
Länge über 200 bis 250 cm,
Querschnittsbreite 25 cm,
Querschnittshöhe 36,5 cm,
Menge: 9,000 m
Zuordnung: 333_1

**01.11.0103 Wie Pos. Ortbeton Außenstütze C25/30 XC1 rechteckig, jedoch L 200-250cm B 25 cm H 53 cm**
Leistung wie vorbeschriebener Ortbeton Außenstütze
rechteckig,
Stahlbeton C25/30 XC1, WO,
jedoch andere Abmessungen,
Länge über 200 bis 250 cm,
Querschnittsbreite 25 cm,
Querschnittshöhe 53 cm,
Menge: 2,000 m
Zuordnung: 333_1

**01.11.0104 Wie Pos. Ortbeton Außenstütze C25/30 XC1 rechteckig, jedoch L 200-250cm B 25 cm H 73 cm**
Leistung wie vorbeschriebener Ortbeton Außenstütze
rechteckig,
Stahlbeton C25/30 XC1, WO,
jedoch andere Abmessungen,
Länge über 200 bis 250 cm,
Querschnittsbreite 25 cm,
Querschnittshöhe 73 cm,
Menge: 9,000 m
Zuordnung: 333_1

**01.11.0105 Wie Pos. Ortbeton Außenstütze C25/30 XC1 rechteckig, jedoch L 200-250cm B 25 cm H 75 cm**
Leistung wie vorbeschriebener Ortbeton Außenstütze
rechteckig,
Stahlbeton C25/30 XC1, WO,
jedoch andere Abmessungen,
Länge über 200 bis 250 cm,
Querschnittsbreite 25 cm,
Querschnittshöhe 75 cm,
Menge: 11,000 m
Zuordnung: 333_1

**01.11.0106 Wie Pos. Ortbeton Außenstütze C25/30 XC1 rechteckig, jedoch L 200-250cm B 25 cm H 89 cm**
Leistung wie vorbeschriebener Ortbeton Außenstütze
rechteckig,
Stahlbeton C25/30 XC1, WO,
jedoch andere Abmessungen,
Länge über 200 bis 250 cm,
Querschnittsbreite 25 cm,
Querschnittshöhe 89 cm,
Menge: 9,000 m
Zuordnung: 333_1

**01.11.0107 Wie Pos. Ortbeton Außenstütze C25/30 XC1 rechteckig, jedoch L 200-250cm B 25 cm H 105 cm**
Leistung wie vorbeschriebener Ortbeton Außenstütze
rechteckig,
Stahlbeton C25/30 XC1, WO,
jedoch andere Abmessungen,
Länge über 200 bis 250 cm,
Querschnittsbreite 25 cm,
Querschnittshöhe 105 cm,
Menge: 13,000 m
Zuordnung: 333_1

**01.11.0108 Ortbeton Außenstütze, Stahlbeton C25/30 XC3 rechteckig L 200-250cm B 25 cm H 105 cm, Ecm 31000 N/mm2**
Ortbeton Stütze, außen, als Stahlbeton,
Normalbeton C 25/30 DIN 1045-2, natürliche
Gesteinskörnung,
Elastizitätsmodul (E-Modul) gemäß DIN EN 1992-1-1
Abschnitt 3.1.3 Tabelle 3.1,
Ecm 31000 N/mm2, Abweichung nach unten max. 5%,
Expositionsklasse XC3 (Bewehrungskorrosion durch
Karbonatisierung, mäßig feucht),
Feuchtigkeitsklasse WF (Betonkorrosion, feuchte
Umgebung).
rechteckig,
Länge über 200 bis 250 cm,
Querschnittsbreite 25 cm,
Querschnittshöhe 105 cm,
Menge: 13,000 m
Zuordnung: 333_1

*Hinweis*
Stützen - Schalung

**01.11.0109 Schalung Innenstütze, rechteckig, L 200-250cm B/H 24/30cm Rahmenschalung**
Schalung Stütze, Innenbereich,
Querschnitt rechteckig,
Schalungshaut für Betonflächen ohne Anforderung,
Länge über 200 bis 250 cm,
Querschnitt B/H 24/ 30 cm,

als Rahmenschalung, mit Dreikantleiste für gefaste
Betonkanten,
die Schalung ist exakt in den Gebäudeachsen
zu fixieren und gegen Verschieben und Auftrieb zu
sichern,

Abrechnung von OK. Bodenplatte bis UK. Deckenplatte.
Menge: 2,000 m
Zuordnung: 343_1

**01.11.0110 Wie Pos. Schalung Innenstütze, rechteckig, Rahmenschalung, jedoch L 250-300cm B/H 25/25cm**
Leistung wie vorbeschriebener Schalung Innenstütze
rechteckig,
Rahmenschalung,
jedoch andere Abmessungen,
Länge über 250 bis 300 cm,
Querschnittsbreite 25 cm,
Querschnittshöhe 25 cm,
Menge: 3,000 m
Zuordnung: 343_1

**01.11.0111 Wie Pos. Schalung Innenstütze, rechteckig, Rahmenschalung, jedoch L 250-300cm B/H 25/40cm**
Leistung wie vorbeschriebener Schalung Innenstütze
rechteckig,
Rahmenschalung,
jedoch andere Abmessungen,
Länge über 250 bis 300 cm,
Querschnittsbreite 25 cm,
Querschnittshöhe 40 cm,
Menge: 6,000 m
Zuordnung: 343_1

**01.11.0112 Wie Pos. Schalung Innenstütze, rechteckig, Rahmenschalung, jedoch L 250-300cm B/H 25/50cm**
Leistung wie vorbeschriebener Schalung Innenstütze
rechteckig,
Rahmenschalung,
jedoch andere Abmessungen,
Länge über 250 bis 300 cm,
Querschnittsbreite 25 cm,
Querschnittshöhe 50 cm,
Menge: 3,000 m
Zuordnung: 343_1

**01.11.0113 Wie Pos. Schalung Innenstütze, rechteckig, Rahmenschalung, jedoch L 250-300cm B/H 30/30cm**
Leistung wie vorbeschriebener Schalung Innenstütze
rechteckig,
Rahmenschalung,
jedoch andere Abmessungen,
Länge über 250 bis 300 cm,
Querschnittsbreite 30 cm,
Querschnittshöhe 30 cm,
Menge: 3,000 m
Zuordnung: 343_1

**01.11.0114 Wie Pos. Schalung Innenstütze, rechteckig, Rahmenschalung, jedoch L 250-300cm B/H 35/35cm**
Leistung wie vorbeschriebener Schalung Innenstütze
rechteckig,
Rahmenschalung,
jedoch andere Abmessungen,
Länge über 250 bis 300 cm,
Querschnittsbreite 35 cm,
Querschnittshöhe 35 cm,
Menge: 3,000 m
Zuordnung: 343_1

**01.11.0115 Wie Pos. Schalung Innenstütze, rechteckig, Rahmenschalung, jedoch L 250-300cm B/H 35/50cm**
Leistung wie vorbeschriebener Schalung Innenstütze
rechteckig,
Rahmenschalung,
jedoch andere Abmessungen,
Länge über 250 bis 300 cm,
Querschnittsbreite 35 cm,
Querschnittshöhe 50 cm,
Menge: 3,000 m
Zuordnung: 343_1

**01.11.0116 Wie Pos. Schalung Innenstütze, rechteckig, Rahmenschalung, jedoch L 250-300cm B/H 40/40cm**
Leistung wie vorbeschriebener Schalung Innenstütze
rechteckig,
Rahmenschalung,
jedoch andere Abmessungen,
Länge über 250 bis 300 cm,
Querschnittsbreite 40 cm,
Querschnittshöhe 40 cm,
Menge: 3,000 m
Zuordnung: 343_1

**01.11.0117 Wie Pos. Schalung Innenstütze, rechteckig, Rahmenschalung, jedoch L 300-350cm B/H 24/40cm**
Leistung wie vorbeschriebener Schalung Innenstütze
rechteckig,
Rahmenschalung,
jedoch andere Abmessungen,
Länge über 300 bis 350 cm,
Querschnittsbreite 24 cm,
Querschnittshöhe 40 cm,
Menge: 3,000 m
Zuordnung: 343_1

**01.11.0118 Wie Pos. Schalung Innenstütze, rechteckig, Rahmenschalung, jedoch L 300-350cm B/H 25/40cm**
Leistung wie vorbeschriebener Schalung Innenstütze
rechteckig,
Rahmenschalung,
jedoch andere Abmessungen,
Länge über 300 bis 350 cm,
Querschnittsbreite 25 cm,
Querschnittshöhe 40 cm,
Menge: 51,000 m
Zuordnung: 343_1

**01.11.0119 Schalung Außenstütze, rechteckig, L 200-250cm B/H 25/90,5cm Rahmenschalung**
Schalung Stütze, Bereich Außenwand,
Querschnitt rechteckig,
Schalungshaut für Betonflächen ohne Anforderung,
Länge über 200 bis 250 cm,
Querschnitt B/H 24/ 90,5 cm,

als Rahmenschalung, mit Dreikantleiste für gefaste
Betonkanten,
die Schalung ist exakt in den Gebäudeachsen
zu fixieren und gegen Verschieben und Auftrieb zu
sichern,

Abrechnung von OK. Überzug bis UK. Unterzug.
Menge: 4,000 m
Zuordnung: 333_1

**01.11.0120 Wie Pos. Schalung Außenstütze, rechteckig, Rahmenschalung, jedoch L 200-250cm B/H 25/36,5cm**
Leistung wie vorbeschriebener Schalung Innenstütze
rechteckig,
Rahmenschalung,
jedoch andere Abmessungen,
Länge über 200 bis 250 cm,
Querschnittsbreite 25 cm,
Querschnittshöhe 36,5 cm,
Menge: 9,000 m
Zuordnung: 333_1

**01.11.0121 Wie Pos. Schalung Außenstütze, rechteckig, Rahmenschalung, jedoch L 200-250cm B/H 25/53cm**
Leistung wie vorbeschriebener Schalung Innenstütze
rechteckig,
Rahmenschalung,
jedoch andere Abmessungen,
Länge über 200 bis 250 cm,
Querschnittsbreite 25 cm,
Querschnittshöhe 53 cm,
Menge: 2,000 m
Zuordnung: 333_1

**01.11.0122 Wie Pos. Schalung Außenstütze, rechteckig, Rahmenschalung, jedoch L 200-250cm B/H 25/73cm**
Leistung wie vorbeschriebener Schalung Innenstütze
rechteckig,
Rahmenschalung,
jedoch andere Abmessungen,
Länge über 200 bis 250 cm,
Querschnittsbreite 25 cm,
Querschnittshöhe 73 cm,
Menge: 9,000 m
Zuordnung: 333_1

**01.11.0123 Wie Pos. Schalung Außenstütze, rechteckig, Rahmenschalung, jedoch L 200-250cm B/H 25/75cm**
Leistung wie vorbeschriebener Schalung Innenstütze
rechteckig,
Rahmenschalung,
jedoch andere Abmessungen,
Länge über 200 bis 250 cm,
Querschnittsbreite 25 cm,
Querschnittshöhe 75 cm,
Menge: 11,000 m
Zuordnung: 333_1

**01.11.0124 Wie Pos. Schalung Außenstütze, rechteckig, Rahmenschalung, jedoch L 200-250cm B/H 25/89cm**
Leistung wie vorbeschriebener Schalung Innenstütze
rechteckig,
Rahmenschalung,
jedoch andere Abmessungen,
Länge über 200 bis 250 cm,
Querschnittsbreite 25 cm,
Querschnittshöhe 89 cm,
Menge: 9,000 m
Zuordnung: 333_1

**01.11.0125 Wie Pos. Schalung Außenstütze, rechteckig, Rahmenschalung, jedoch L 200-250cm B/H 25/105cm**
Leistung wie vorbeschriebener Schalung Innenstütze
rechteckig,
Rahmenschalung,
jedoch andere Abmessungen,
Länge über 200 bis 250 cm,
Querschnittsbreite 25 cm,
Querschnittshöhe 105 cm,
Menge: 26,000 m
Zuordnung: 333_1

**01.11.0126 Schalung Innenstütze, rechteckig, L 300-350cm B/H 24/36,5 cm Rahmenschalung in Bestand**
Schalung Stütze, Innenbereich, Bestand
Querschnitt rechteckig,
Schalungshaut für Betonflächen ohne Anforderung,
Länge über 300 bis 350 cm,
Querschnitt B/H 24/ 36,5 cm,

als Rahmenschalung, mit Dreikantleiste zur Ausbildung
gefaster Betonkanten,
die Schalung ist lage- und fluchtgerecht entsprechend
den Gebäudeachsen auszurichten, zu fixieren sowie gegen
Verschieben und Auftrieb standsicher zu befestigen.
Bei der Auswahl und Ausführung der Rahmenschalung ist
zu berücksichtigen, dass der Abstand zur vorhandenen
Bestandsstütze lediglich 17 cm beträgt. Die
Schalungsdicke bzw. Systembreite ist entsprechend so zu
wählen, dass diese Einbausituation eingehalten werden
kann und eine ordnungsgemäße Montage sowie Demontage
gewährleistet ist.
Abrechnung von OK. Bodenplatte bis UK. Deckenplatte.
Menge: 21,000 m
Zuordnung: 333_1

*Hinweis*
Sockel

**01.11.0127 Ortbeton Sockel Stahlbeton C25/30 XC3 D 20cm, Ecm 31000 N/mm2**
Ortbeton Außen- und Innenwand,
obere Betonfläche waagerecht,
als Stahlbeton, Normalbeton C 25/30 DIN 1045-2,
natürliche Gesteinskörnung,
Elastizitätsmodul (E-Modul) gemäß DIN EN 1992-1-1
Abschnitt 3.1.3 Tabelle 3.1,
Ecm 31000 N/mm2, Abweichung nach unten max. 5%,
Expositionsklasse XC3 (Bewehrungskorrosion durch
Karbonatisierung, mäßig feucht),
Feuchtigkeitsklasse WF (Betonkorrosion, feuchte
Umgebung).
Dicke 20 cm.
Menge: 1,000 m2
Zuordnung: 331_1

**01.11.0128 Wie Pos. Ortbeton Sockel C25/30 XC3, jedoch D 25cm**
Leistung wie vorbeschriebener Ortbeton Sockel,
Stahlbeton C25/30 XC3, WF,
jeodoch Dicke 25cm.
Menge: 1,000 m2
Zuordnung: 331_1

**01.11.0129 Schalung Sockel, Rahmenschalung H bis 25 cm**
Schalung Sockel,
Stirnabschalung wird gesondert vergütet,
Schalungshaut für Betonflächen ohne Anforderung,
als Rahmenschalung, mit Dreikantleiste für gefaste
Betonkanten,
Stöße geordnet,
Bauteilhöhe bis 25 cm.
Menge: 3,000 m2
Zuordnung: 331_1

**01.11.0130 Schal. Schlitz Sockel, T 4 cm, H 5,5 cm, L 113 cm**
Schalung Schlitz,
in den Sockel,
im Untergeschoss, Bereich Aufzug
geeignet für späteren Verguss,
Schalungshaut für Betonflächen ohne Anforderungen,
Aussparungstiefe 25 cm,
Tiefe 4 cm,
Höhe 5,5 cm,
Länge 113 cm.
Menge: 2,000 St
Zuordnung: 331_1

*Hinweis*
Attiken

**01.11.0131 Ortbeton Attika Stahlbeton C25/30 XC3 B 25cm H 50cm, Ecm 31000 N/mm2**
Ortbeton Attika,
obere Betonfläche waagerecht,
als Stahlbeton, Normalbeton C 25/30 DIN 1045-2,
natürliche Gesteinskörnung,
Elastizitätsmodul (E-Modul) gemäß DIN EN 1992-1-1
Abschnitt 3.1.3 Tabelle 3.1,
Ecm 31000 N/mm2, Abweichung nach unten max. 5%,
Expositionsklasse XC3 (Bewehrungskorrosion durch
Karbonatisierung, trocken/ständig nass),
Feuchtigkeitsklasse WO (Betonkorrosion, trockene
Umgebung),
Querschnittsbreite 25 cm,
Querschnittshöhe 50 cm.
Menge: 2,000 m2
Zuordnung: 331_1

**01.11.0132 Wie Pos. Ortbeton Attika C25/30 XC3 rechteckig, jedoch B 25 cm H 60 cm**
Leistung wie vorbeschriebener Ortbeton Unterzug
rechteckig,
Stahlbeton C25/30 XC3, WO,
jedoch andere Abmessungen,
Querschnittsbreite 25 cm,
Querschnittshöhe 60 cm,
Menge: 25,000 m
Zuordnung: 331_1

**01.11.0133 Schalung Attika, Randbereich, Rahmenschalung H 50 bis 60 cm**
Schalung Attika im Randbereich,
Stirnabschalung wird gesondert vergütet,
Schalungshaut für Betonflächen ohne Anforderung,
als Rahmenschalung, mit Dreikantleiste für gefaste
Betonkanten,
Stöße geordnet,
Bauteilhöhe über 50 bis 60 cm.
Menge: 54,000 m2
Zuordnung: 331_1

*Hinweis*
Überzüge - Beton

**01.11.0134 Ortbeton Überzug Stahlbeton C25/30 XC1 B 25 cm H 84 cm, Ecm 31000 N/mm2**
Ortbeton Überzug,
obere Betonfläche waagerecht,
als Stahlbeton, Normalbeton C 25/30 DIN 1045-2,
natürliche Gesteinskörnung,
Elastizitätsmodul (E-Modul) gemäß DIN EN 1992-1-1
Abschnitt 3.1.3 Tabelle 3.1, Ecm 31000 N/mm2,
Abweichung nach unten max. 5%,
Expositionsklasse XC1 (Bewehrungskorrosion durch
Karbonatisierung, trocken/ständig nass),
Feuchtigkeitsklasse WO (Betonkorrosion, trockene
Umgebung),
rechteckig,
Querschnittsbreite '25' cm,
Querschnittshöhe '84' cm.
Menge: 156,000 m
Zuordnung: 351_1

**01.11.0135 Wie Pos. Ortbeton Überzug C25/30 XC1 rechteckig, jedoch B 25 cm H 39,5 cm**
Leistung wie vorbeschriebener Ortbeton Überzug
rechteckig,
Stahlbeton C25/30 XC1, WO,
jedoch andere Abmessungen,
Querschnittsbreite 25 cm,
Querschnittshöhe 39,5 cm,
Menge: 10,000 m
Zuordnung: 351_1

**01.11.0136 Wie Pos. Ortbeton Überzug C25/30 XC1 rechteckig, jedoch B 25 cm H 63 cm**
Leistung wie vorbeschriebener Ortbeton Überzug
rechteckig,
Stahlbeton C25/30 XC1, WO,
jedoch andere Abmessungen,
Querschnittsbreite 25 cm,
Querschnittshöhe 63 cm,
Menge: 2,000 m
Zuordnung: 351_1

**01.11.0137 Wie Pos. Ortbeton Überzug C25/30 XC1 rechteckig, jedoch B 25 cm H 107 cm**
Leistung wie vorbeschriebener Ortbeton Überzug
rechteckig,
Stahlbeton C25/30 XC1, WO,
jedoch andere Abmessungen,
Querschnittsbreite 25 cm,
Querschnittshöhe 107 cm,
Menge: 2,000 m
Zuordnung: 351_1

**01.11.0138 Wie Pos. Ortbeton Überzug C25/30 XC1 rechteckig, jedoch B 20 cm H 125,5 cm**
Leistung wie vorbeschriebener Ortbeton Überzug
rechteckig,
Stahlbeton C25/30 XC1, WO,
jedoch andere Abmessungen,
Querschnittsbreite 20 cm,
Querschnittshöhe 125,5 cm,
Menge: 38,000 m
Zuordnung: 351_1

*Hinweis*
Überzüge - Schalung

**01.11.0139 Schalung Überzug, Randbereich, Rahmenschalung H 40 bis 85 cm**
Schalung Überzug im Randbereich,
Stirnabschalung wird gesondert vergütet,
Schalungshaut für Betonflächen ohne Anforderung,
als Rahmenschalung, mit Dreikantleiste für gefaste
Betonkanten,
Stöße geordnet,
Bauteilhöhe über 40 bis 85 cm.
Menge: 336,000 m2
Zuordnung: 351_1

**01.11.0140 Schalung Überzug, Randbereich Bestand, Rahmenschalung H bis 126 cm**
Schalung Überzug,im Randbereich,
angrenzend an Bestand Turnhalle
Stirnabschalung wird gesondert vergütet,
Schalungshaut für Betonflächen ohne Anforderung,
als Rahmenschalung, mit Dreikantleiste für gefaste
Betonkanten,
Stöße geordnet,
Bauteilhöhe bis 126 cm.
Menge: 38,000 m2
Zuordnung: 351_1

**01.11.0141 Schalung Überzug, Rahmenschalung H bis 110 cm**
Schalung Überzug,
Stirnabschalung wird gesondert vergütet,
Schalungshaut für Betonflächen ohne Anforderung,
als Rahmenschalung, mit Dreikantleiste für gefaste
Betonkanten,
Stöße geordnet,
Bauteilhöhe bis 110 cm.
Menge: 3,000 m2
Zuordnung: 351_1

*Hinweis*
Unterzüge - Beton

*Hinweis*
Unterzüge ohne bzw. mit Betonierabschnitt

Die tragenden Unterzüge sind zusammen mit den
Betondecken zu betonieren, einschl. evtl.
erforderlicher Queraussteifung.

Die nicht tragenden Unterzüge sind getrennt, mit 2 cm
Trennfuge, von den Betondecken zu betonieren.

Die Unterzüge sind konstruktiv in die beiden Wände
einzuspannen.

Ein Abweichen von dieser Betoniervorgabe z.B. durch ein
Vorbetonieren der Unterzüge ist nur möglich, wenn die
Anschlussfugen als raue
bzw. verzahnte Schubfugen nach DIN 1045-1, 10.3.6
Tabelle 13, Zeile 1 bzw. 2 ausgeführt werden.

Die statische Nachweisführung und Änderungen der
Ausführungsplanung sind im Falle des Abweichens
von der Betoniervorgabe Sache des AN.

Ausführungsart nach Wahl AN in Absprache mit dem
Statiker.

Evtl. Mehrkosten sind in die Einheitspreise
einzurechnen und werden nicht gesondert vergütet.

**01.11.0142 Ortbeton Unterzug Stahlbeton, C25/30 XC1 B 25 cm H 32,5 cm, Ecm 31000 N/mm2**
Ortbeton Unterzug,
obere Betonfläche waagerecht, als Stahlbeton,
als Stahlbeton, Normalbeton C 25/30 DIN 1045-2,
natürliche Gesteinskörnung,
Elastizitätsmodul (E-Modul) gemäß DIN EN 1992-1-1
Abschnitt 3.1.3 Tabelle 3.1, Ecm 31000 N/mm2,
Abweichung nach unten max. 5%,
Expositionsklasse XC1 (Bewehrungskorrosion durch
Karbonatisierung, trocken/ständig nass),
Feuchtigkeitsklasse WO (Betonkorrosion, trockene
Umgebung),
rechteckig,
Querschnittsbreite 25 cm,
Querschnittshöhe 32,5 cm,
Menge: 123,000 m
Zuordnung: 351_1

**01.11.0143 Wie Pos. Ortbeton Unterzug C25/30 XC1 rechteckig, jedoch B 25 cm H 22,5 cm**
Leistung wie vorbeschriebener Ortbeton Unterzug
rechteckig,
Stahlbeton C25/30 XC1, WO,
jedoch andere Abmessungen,
Querschnittsbreite 25 cm,
Querschnittshöhe 22,5 cm,
Menge: 3,000 m
Zuordnung: 351_1

**01.11.0144 Wie Pos. Ortbeton Unterzug C25/30 XC1 rechteckig, jedoch B 25 cm H 28 cm**
Leistung wie vorbeschriebener Ortbeton Unterzug
rechteckig,
Stahlbeton C25/30 XC1, WO,
jedoch andere Abmessungen,
Querschnittsbreite 25 cm,
Querschnittshöhe 28 cm,
Menge: 4,000 m
Zuordnung: 351_1

**01.11.0145 Wie Pos. Ortbeton Unterzug C25/30 XC1 rechteckig, jedoch B 25 cm H 29,5 cm**
Leistung wie vorbeschriebener Ortbeton Unterzug
rechteckig,
Stahlbeton C25/30 XC1, WO,
jedoch andere Abmessungen,
Querschnittsbreite 25 cm,
Querschnittshöhe 29,5 cm,
Menge: 2,000 m
Zuordnung: 351_1

**01.11.0146 Wie Pos. Ortbeton Unterzug C25/30 XC1 rechteckig, jedoch B 25 cm H 34,5 cm**
Leistung wie vorbeschriebener Ortbeton Unterzug
rechteckig,
Stahlbeton C25/30 XC1, WO,
jedoch andere Abmessungen,
Querschnittsbreite 25 cm,
Querschnittshöhe 34,5 cm,
Menge: 34,000 m
Zuordnung: 351_1

**01.11.0147 Wie Pos. Ortbeton Unterzug C25/30 XC1 rechteckig, jedoch B 25 cm H 38,5 cm**
Leistung wie vorbeschriebener Ortbeton Unterzug
rechteckig,
Stahlbeton C25/30 XC1, WO,
jedoch andere Abmessungen,
Querschnittsbreite 25 cm,
Querschnittshöhe 38,5 cm,
Menge: 7,000 m
Zuordnung: 351_1

**01.11.0148 Wie Pos. Ortbeton Unterzug C25/30 XC1 rechteckig, jedoch B 25 cm H 40,5 cm**
Leistung wie vorbeschriebener Ortbeton Unterzug
rechteckig,
Stahlbeton C25/30 XC1, WO,
jedoch andere Abmessungen,
Querschnittsbreite 25 cm,
Querschnittshöhe 40,5 cm,
Menge: 3,000 m
Zuordnung: 351_1

**01.11.0149 Wie Pos. Ortbeton Unterzug C25/30 XC1 rechteckig, jedoch B 25 cm H 44,5 cm**
Leistung wie vorbeschriebener Ortbeton Unterzug
rechteckig,
Stahlbeton C25/30 XC1, WO,
jedoch andere Abmessungen,
Querschnittsbreite 25 cm,
Querschnittshöhe 44,5 cm,
Menge: 2,000 m
Zuordnung: 351_1

**01.11.0150 Wie Pos. Ortbeton Unterzug C25/30 XC1 rechteckig, jedoch B 24 cm H 16,5 cm**
Leistung wie vorbeschriebener Ortbeton Unterzug
rechteckig,
Stahlbeton C25/30 XC1, WO,
jedoch andere Abmessungen,
Querschnittsbreite 24 cm,
Querschnittshöhe 16,5 cm,
Menge: 3,000 m
Zuordnung: 351_1

**01.11.0151 Wie Pos. Ortbeton Unterzug C25/30 XC1 rechteckig, jedoch B 24 cm H 20 cm**
Leistung wie vorbeschriebener Ortbeton Unterzug
rechteckig,
Stahlbeton C25/30 XC1, WO,
jedoch andere Abmessungen,
Querschnittsbreite 24 cm,
Querschnittshöhe 20 cm,
Menge: 4,000 m
Zuordnung: 351_1

**01.11.0152 Wie Pos. Ortbeton Unterzug C25/30 XC1 rechteckig, jedoch B 24 cm H 22,5 cm**
Leistung wie vorbeschriebener Ortbeton Unterzug
rechteckig,
Stahlbeton C25/30 XC1, WO,
jedoch andere Abmessungen,
Querschnittsbreite 24 cm,
Querschnittshöhe 22,5 cm,
Menge: 6,000 m
Zuordnung: 351_1

**01.11.0153 Wie Pos. Ortbeton Unterzug C25/30 XC1 rechteckig, jedoch B 24 cm H 24,5 cm**
Leistung wie vorbeschriebener Ortbeton Unterzug
rechteckig,
Stahlbeton C25/30 XC1, WO,
jedoch andere Abmessungen,
Querschnittsbreite 24 cm,
Querschnittshöhe 24,5 cm,
Menge: 3,000 m
Zuordnung: 351_1

**01.11.0154 Wie Pos. Ortbeton Unterzug C25/30 XC1 rechteckig, jedoch B 24 cm H 64,5 cm**
Leistung wie vorbeschriebener Ortbeton Unterzug
rechteckig,
Stahlbeton C25/30 XC1, WO,
jedoch andere Abmessungen,
Querschnittsbreite 24 cm,
Querschnittshöhe 64,5 cm,
Menge: 4,000 m
Zuordnung: 351_1

**01.11.0155 Wie Pos. Ortbeton Unterzug C25/30 XC1 rechteckig, jedoch B 24 cm H 76,5 cm**
Leistung wie vorbeschriebener Ortbeton Unterzug
rechteckig,
Stahlbeton C25/30 XC1, WO,
jedoch andere Abmessungen,
Querschnittsbreite 24 cm,
Querschnittshöhe 76,5 cm,
Menge: 2,000 m
Zuordnung: 351_1

**01.11.0156 Ortbeton Unterzug Stahlbeton, C50/60 XC1 B 25 cm H 32,5 cm, Ecm 31000 N/mm2**
Ortbeton Unterzug,
obere Betonfläche waagerecht, als Stahlbeton,
als Stahlbeton, Normalbeton C 50/60 DIN 1045-2,
natürliche Gesteinskörnung,
Elastizitätsmodul (E-Modul) gemäß DIN EN 1992-1-1
Abschnitt 3.1.3 Tabelle 3.1, Ecm 31000 N/mm2,
Abweichung nach unten max. 5%,
Expositionsklasse XC1 (Bewehrungskorrosion durch
Karbonatisierung, trocken/ständig nass),
Feuchtigkeitsklasse WO (Betonkorrosion, trockene
Umgebung),
rechteckig,
Querschnittsbreite 25 cm,
Querschnittshöhe 32,5 cm,
Menge: 8,000 m
Zuordnung: 351_1

**01.11.0157 Ortbeton Unterzug Stahlbeton, TRH 4.OG, C25/30 XC1 B 25 cm H 95 cm, Ecm 31000 N/mm2**
Ortbeton Unterzug,
Bereich Treppenhaus im 4.Obergeschoss,
obere Betonfläche waagerecht, als Stahlbeton,
als Stahlbeton, Normalbeton C 25/30 DIN 1045-2,
natürliche Gesteinskörnung,
Elastizitätsmodul (E-Modul) gemäß DIN EN 1992-1-1
Abschnitt 3.1.3 Tabelle 3.1, Ecm 31000 N/mm2,
Abweichung nach unten max. 5%,
Expositionsklasse XC1 (Bewehrungskorrosion durch
Karbonatisierung, trocken/ständig nass),
Feuchtigkeitsklasse WO (Betonkorrosion, trockene
Umgebung),
rechteckig,
Querschnittsbreite 25 cm,
Querschnittshöhe 95 cm,
Menge: 2,900 m
Zuordnung: 351_1

**01.11.0158 Zulage Ortbeton Unterzug C25/30 XC1, TRH 4.OG, Konsole**
Zulage zu vorbeschriebenen Ortbeton Unterzug C25/30
XC1,
Bereich Treppenhaus im 4.Obergeschoss,
Herstellung einer Konsole als Treppenauflager,
an unterem Ende des Unterzugs,
Dicke 12 cm,
Höhe 15 cm,
siehe "RO19 - Längsschnitt 5.OG",
auf Plan "ARC 1162".
Menge: 1,250 m
Zuordnung: 351_1

*Hinweis*
Unterzüge - Schalung

**01.11.0159 Schalung Unterzug, rechteckig Schalungspl. H 3,0 m bis 3,5 m, B 25 cm,H 22,5 cm**
Schalung Unterzug,
mit rechteckigem Querschnitt,

Schalungshaut für Betonflächen ohne Anforderung, aus
Schalungsplatten,
mit geordneten Stößen,

Höhe Abstützung über 3,0 bis 3,5 m,
Aufstellebene Abstützung waagerecht,

Breite 25 cm,
Höhe 22,5 cm,
Menge: 6,000 m2
Zuordnung: 351_1

**01.11.0160 Schalung Unterzug, rechteckig Schalungspl. H 2,5 m bis 3,0 m, B 25 cm,H 28 cm**
Schalung Unterzug,
mit rechteckigem Querschnitt,

Schalungshaut für Betonflächen ohne Anforderung, aus
Schalungsplatten,
mit geordneten Stößen,

Höhe Abstützung über 2,5 bis 3,0 m,
Aufstellebene Abstützung waagerecht,

Breite 25 cm,
Höhe 28 cm,
Menge: 10,000 m2
Zuordnung: 351_1

**01.11.0161 Schalung Unterzug, rechteckig Schalungspl. H 2,5 m bis 3,0 m, B 25 cm,H 38,5 cm**
Schalung Unterzug,
mit rechteckigem Querschnitt,

Schalungshaut für Betonflächen ohne Anforderung, aus
Schalungsplatten,
mit geordneten Stößen,

Höhe Abstützung über 2,5 bis 3,0 m,
Aufstellebene Abstützung waagerecht,

Breite 25 cm,
Höhe 38,5 cm,
Menge: 15,000 m2
Zuordnung: 351_1

**01.11.0162 Schalung Unterzug, rechteckig Schalungspl. H 2,5 m bis 3,0 m, B 25 cm,H 40,5 cm**
Schalung Unterzug,
mit rechteckigem Querschnitt,

Schalungshaut für Betonflächen ohne Anforderung, aus
Schalungsplatten,
mit geordneten Stößen,

Höhe Abstützung über 2,5 bis 3,0 m,
Aufstellebene Abstützung waagerecht,

Breite 25 cm,
Höhe 40,5 cm,
Menge: 7,000 m2
Zuordnung: 351_1

**01.11.0163 Schalung Unterzug, rechteckig Schalungspl. H 2,5 m bis 3,0 m, B 25 cm,H 44,5 cm**
Schalung Unterzug,
mit rechteckigem Querschnitt,

Schalungshaut für Betonflächen ohne Anforderung, aus
Schalungsplatten,
mit geordneten Stößen,

Höhe Abstützung über 2,5 bis 3,0 m,
Aufstellebene Abstützung waagerecht,

Breite 25 cm,
Höhe 44,5 cm,
Menge: 5,000 m2
Zuordnung: 351_1

**01.11.0164 Schalung Unterzug, rechteckig Schalungspl. H 3,0 m bis 3,5 m, B 24 cm,H 16,5 cm**
Schalung Unterzug,
mit rechteckigem Querschnitt,

Schalungshaut für Betonflächen ohne Anforderung, aus
Schalungsplatten,
mit geordneten Stößen,

Höhe Abstützung über 3,0 bis 3,5 m,
Aufstellebene Abstützung waagerecht,

Breite 24 cm,
Höhe 16,5 cm,
Menge: 6,000 m2
Zuordnung: 351_1

**01.11.0165 Schalung Unterzug, rechteckig Schalungspl. H 3,0 m bis 3,5 m, B 24 cm,H 20 cm**
Schalung Unterzug,
mit rechteckigem Querschnitt,

Schalungshaut für Betonflächen ohne Anforderung, aus
Schalungsplatten,
mit geordneten Stößen,

Höhe Abstützung über 3,0 bis 3,5 m,
Aufstellebene Abstützung waagerecht,

Breite 24 cm,
Höhe 20 cm,
Menge: 9,000 m2
Zuordnung: 351_1

**01.11.0166 Schalung Unterzug, rechteckig Schalungspl. H 3,0 m bis 3,5 m, B 24 cm,H 22,5 cm**
Schalung Unterzug,
mit rechteckigem Querschnitt,

Schalungshaut für Betonflächen ohne Anforderung, aus
Schalungsplatten,
mit geordneten Stößen,

Höhe Abstützung über 3,0 bis 3,5 m,
Aufstellebene Abstützung waagerecht,

Breite 24 cm,
Höhe 22,5 cm,
Menge: 13,000 m2
Zuordnung: 351_1

**01.11.0167 Schalung Unterzug, rechteckig Schalungspl. H 3,0 m bis 3,5 m, B 24 cm,H 24,5 cm**
Schalung Unterzug,
mit rechteckigem Querschnitt,

Schalungshaut für Betonflächen ohne Anforderung, aus
Schalungsplatten,
mit geordneten Stößen,

Höhe Abstützung über 3,0 bis 3,5 m,
Aufstellebene Abstützung waagerecht,

Breite 24 cm,
Höhe 24,5 cm,
Menge: 6,000 m2
Zuordnung: 351_1

**01.11.0168 Schalung Unterzug, rechteckig Schalungspl. H 2,0 m bis 2,5 m, B 24 cm,H 64,5 cm**
Schalung Unterzug,
mit rechteckigem Querschnitt,

Schalungshaut für Betonflächen ohne Anforderung, aus
Schalungsplatten,
mit geordneten Stößen,

Höhe Abstützung über 2,0 bis 2,5 m,
Aufstellebene Abstützung waagerecht,

Breite 24 cm,
Höhe 64,5 cm,
Menge: 8,000 m2
Zuordnung: 351_1

**01.11.0169 Schalung Unterzug, rechteckig Schalungspl. H 2,0 m bis 2,5 m, B 24 cm,H 74,5 cm**
Schalung Unterzug,
mit rechteckigem Querschnitt,

Schalungshaut für Betonflächen ohne Anforderung, aus
Schalungsplatten,
mit geordneten Stößen,

Höhe Abstützung über 2,0 bis 2,5 m,
Aufstellebene Abstützung waagerecht,

Breite 24 cm,
Höhe 74,5 cm,
Menge: 4,000 m2
Zuordnung: 351_1

**01.11.0170 Schalung Unterzug, Randbereich, rechteckig Schalungspl. H 3,0 m bis 3,5 m, B 25 cm,H 29,5 cm**
Schalung Unterzug im Randbereich,
mit rechteckigem Querschnitt,

Schalungshaut für Betonflächen ohne Anforderung, aus
Schalungsplatten,
mit geordneten Stößen,

Höhe Abstützung über 3,0 bis 3,5 m,
Aufstellebene Abstützung waagerecht,

Breite 25 cm,
Höhe 29,5 cm,
Menge: 5,000 m2
Zuordnung: 351_1

**01.11.0171 Schalung Unterzug, Rand- & Brüstungsbereich, rechteckig Schalungspl. H 2,0 m bis 2,5 m, B 25 cm, H 32,5 cm**
Schalung Unterzug im Rand- und Brüstungsbereich,
mit rechteckigem Querschnitt,

Schalungshaut für Betonflächen ohne Anforderung, aus
Schalungsplatten,
mit geordneten Stößen,

Höhe Abstützung über 2,0 bis 2,5 m,
Aufstellebene Abstützung waagerecht, Aufstellebene OK
Ortbetonbrüstung,

Breite 25 cm,
Höhe 32,5 cm,
Menge: 294,000 m2
Zuordnung: 351_1

**01.11.0172 Schalung Unterzug, Rand- & Brüstungsbereich, rechteckig Schalungspl. H 2,0 m bis 2,5 m, B 25 cm, H 34,5 cm**
Schalung Unterzug im Rand- und Brüstungsbereich,
mit rechteckigem Querschnitt,

Schalungshaut für Betonflächen ohne Anforderung, aus
Schalungsplatten,
mit geordneten Stößen,

Höhe Abstützung über 2,0 bis 2,5 m,
Aufstellebene Abstützung waagerecht, Aufstellebene OK
Ortbetonbrüstung,

Breite 25 cm,
Höhe 34,5 cm,
Menge: 77,000 m2
Zuordnung: 351_1

**01.11.0173 Schalung Unterzug, TRH 4.OG rechteckig Schalungspl., Seitenflächen, H 2,0 m bis 2,5 m, B 25 cm,H 95 cm**
Schalung Unterzug,
mit rechteckigem Querschnitt,
Schalung der Seitenflächen

Schalungshaut für Betonflächen ohne Anforderung, aus
Schalungsplatten,
mit geordneten Stößen,

Höhe Abstützung über 2,0 bis 2,5 m,
Aufstellebene Abstützung waagerecht,

Breite 25 cm,
Höhe 95 cm,
Menge: 5,620 m2
Zuordnung: 351_1

**01.11.0174 Schalung Unterzug, TRH 4.OG rechteckig Schalungspl., Unterseite waagerecht, H 2,0 m bis 2,5 m, B 25 cm,H 95 cm**
Schalung Unterzug,
mit rechteckigem Querschnitt,
Schalung der Unterseite,
Verlauf Unterseite waagerecht,

Schalungshaut für Betonflächen ohne Anforderung, aus
Schalungsplatten,
mit geordneten Stößen,

Höhe Abstützung über 2,0 bis 2,5 m,
Aufstellebene Abstützung waagerecht,

Breite 25 cm,
Höhe 95 cm,
Menge: 1,280 m
Zuordnung: 351_1

**01.11.0175 Schalung Unterzug, TRH 4.OG rechteckig Schalungspl., Unterseite geneigt, H 2,0 m bis 3,5 m, B 25 cm,H 95 cm**
Schalung Unterzug,
mit rechteckigem Querschnitt,
Schalung der Unterseite,
Verlauf Unterseite geneigt,
im Verlauf der Fertigteiltreppen,
Neigung über 34 bis 35 Grad,

Schalungshaut für Betonflächen ohne Anforderung, aus
Schalungsplatten,
mit geordneten Stößen,

Höhe Abstützung über 2,0 bis 3,5 m,
Aufstellebene Abstützung waagerecht,

Breite 25 cm,
Höhe 95 cm,
Menge: 1,630 m
Zuordnung: 351_1

**01.11.0176 Schal. Aussparung Unterzüge T 25cm, bis 500 cm2**
Schalung Aussparung,
in den Unterzügen,
geeignet für späteren Verguss,
Schalungshaut für Betonflächen ohne Anforderungen,
Aussparungstiefe 25 cm,
Einzelgröße der Aussparungen bis 500 cm2.
Menge: 1,000 St
Zuordnung: 351_1

**01.11.0177 Schal. Aussparung Unterzüge T 25cm, 500-2500 cm2**
Schalung Aussparung,
in den Wänden,
geeignet für späteren Verguss,
Schalungshaut für Betonflächen ohne Anforderungen,
Aussparungstiefe 25 cm,
Einzelgröße der Aussparungen über 500 bis 2500 cm2.
Menge: 1,000 St
Zuordnung: 351_1

**01.11.0178 Schal. Aussparung Unterzüge T 25cm, 2500-5000 cm2**
Schalung Aussparung,
in den Wänden,
geeignet für späteren Verguss,
Schalungshaut für Betonflächen ohne Anforderungen,
Aussparungstiefe 25 cm,
Einzelgröße der Aussparungen über 2500 bis 5000 cm2.
Menge: 1,000 St
Zuordnung: 351_1

*Hinweis*
Ortbetondecken

*Hinweis*
Für erhöhte Anforderungen an die Ebenheit bei der
Ausführung nachstehend beschriebener Leistungen
gilt die DIN 18202 Ausgabe 2019-07 mit folgenden
Anforderungen:

- Nichtflächenfertigen Oberseiten von Decken Tabelle 3
Zeile 2a,
- Unterseiten von Decken mit erhöhten Anforderungen
Tabelle 3 Zeile 7.

**01.11.0179 Fugeneinlage Trennlage Wandkrone MW D 20mm B 20cm**
Fugeneinlage als Trennlage,
auf der Wandkrone zur darüberliegenden Decke,
zur Vermeidung der Lasteinleitung in die nichttragenden
Wände und Unterzüge,
am Bauteil befestigen,
aus Mineralwolle, DIN EN 13162 MW, als Platte,
Anwendungsgebiet DIN V 4108-10 WTH-, geringe
Zusammendrückbarkeit - sg,
mit einseitiger anorganischer Beschichtung, durchgehend
wasserabweisend,
Bemessungswert der Wärmeleitfähigkeit max. 0,04 W/(mK)
Baustoffklasse A DIN 4102-1, nichtbrennbar,
Einbau waagerecht.

Fugendicke 20 mm
Wandbreite 20 cm

Gegen Verrutschen bzw. Auftrieb durch nicht
beschädigende Maßnahmen sichern.
Menge: 53,000 m
Zuordnung: 351_1

**01.11.0180 Ortbeton Deckenpl., Decke ü. UG, waager. Stahlbeton C25/30 XC3 Decken-D 24cm**
Ortbeton Deckenplatte, Decke über Untergeschoss,
obere Betonfläche waagerecht,
als Stahlbeton, Normalbeton C 25/30 DIN 1045-2,
natürliche Gesteinskörnung,
Elastizitätsmodul (E-Modul) gemäß DIN EN 1992-1-1
Abschnitt 3.1.3 Tabelle 3.1,
Ecm 31000 N/mm2, Abweichung nach unten max. 5%,
Expositionsklasse XC3 (Bewehrungskorrosion durch
Karbonatisierung, mäßig feucht),
Feuchtigkeitsklasse WF (Betonkorrosion, feuchte
Umgebung).
Deckendicke 22 cm.
Menge: 47,000 m2
Zuordnung: 351_1

**01.11.0181 Ortbeton Deckenpl., Decke ü. 4.OG, waager. Stahlbeton C25/30 XC1 Decken-D 22cm**
Ortbeton Deckenplatte, Decke über 4.Obergeschoss,
obere Betonfläche waagerecht,
als Stahlbeton, Normalbeton C 25/30 DIN 1045-2,
natürliche Gesteinskörnung,
Elastizitätsmodul (E-Modul) gemäß DIN EN 1992-1-1
Abschnitt 3.1.3 Tabelle 3.1,
Ecm 31000 N/mm2, Abweichung nach unten max. 5%,
Expositionsklasse XC1 (Bewehrungskorrosion durch
Karbonatisierung, trocken/ständig nass),
Feuchtigkeitsklasse WO (Betonkorrosion, trockene
Umgebung),
Deckendicke 22 cm.
Menge: 22,000 m2
Zuordnung: 351_1

**01.11.0182 Ortbeton Deckenpl. ü. UG, Deckenversprung, Stahlbeton C25/30 XC1 D 25cm, H20,5cm**
Ortbeton Deckenversprung,
obere Betonfläche waagerecht,
als Stahlbeton, Normalbeton C 35/45 DIN 1045-2,
natürliche Gesteinskörnung,
Elastizitätsmodul (E-Modul) gemäß DIN EN 1992-1-1
Abschnitt 3.1.3 Tabelle 3.1,
Ecm 31000 N/mm2, Abweichung nach unten max. 5%,
Expositionsklasse XC1 (Bewehrungskorrosion durch
Karbonatisierung, trocken/ständig nass),
Feuchtigkeitsklasse WO (Betonkorrosion, trockene
Umgebung),
Dicke 25 cm,
Höhe 20,5 cm,
Ausführung im Erdgeschoss.
Menge: 44,000 m
Zuordnung: 351_1

**01.11.0183 Schalung Deckenpl.,Decke ü. UG, GF-Schalungspl. D 24cm H 3,0 bis 3,5m**
Schalung Deckenplatte, Decke über 4. Obergeschoss,
Schalungshaut für Betonflächen ohne Anforderung,
aus GF-Schalungsplatten DIN 68791, mit geordneten
Stößen,
Höhe Abstützung über 3,0 bis 3,5 m,
Aufstellebene Abstützung waagerecht,
Deckendicke 24 cm.
Menge: 47,000 m2
Zuordnung: 351_1

**01.11.0184 Schalung Deckenpl.,Decke ü. 4.OG, GF-Schalungspl. D 22cm H 3,0 bis 3,5m**
Schalung Deckenplatte, Decke über 4. Obergeschoss,
Schalungshaut für Betonflächen ohne Anforderung,
aus GF-Schalungsplatten DIN 68791, mit geordneten
Stößen,
Höhe Abstützung über 3,0 bis 3,5 m,
Aufstellebene Abstützung waagerecht,
Deckendicke 22 cm.
Menge: 22,000 m2
Zuordnung: 351_1

**01.11.0185 Zulage Schalung Decke für Anpassen der Schalungsunterseite an Stützen rechteckig**
Zulage zu vorbeschriebener Schalung der Decken
für Anpassen der Schalungsunterseite
an die einbindenden Stützen,
Stützen-Querschnitt rechteckig,
Stützenbreite über 15 bis 45 cm
Menge: 20,000 St
Zuordnung: 351_1

**01.11.0186 Schal. Deckenversprung, Decke ü. UG, Deckenunterseite H 15-25cm**
Schalung Deckenversprung,
als Randschalung, einhäuptig,
als Abstellung zwischen der unteren Deckenplatte OK
-0,075 m,
Deckendicke 24 cm,
und der oberen angrenzenden Deckenplatte OK +0,37 m,
Deckendicke 24 cm,
im Untergeschoss,

an der Deckenunterseite und Versprungkante,
Schalungshöhe über 15 bis 25 cm,
Schalungshaut für Betonflächen ohne Anforderung.
Menge: 44,000 m
Zuordnung: 351_1

**01.11.0187 Schal. Deckenversprung, Decke ü. UG, Deckenoberseite H 15-25cm**
Schalung Deckenversprung,
als Randschalung, einhäuptig,
als Abstellung zwischen der unteren Deckenplatte OK
-0,075 m,
Deckendicke 24 cm,
und der oberen angrenzenden Deckenplatte OK +0,37 m,
Deckendicke 24 cm,
im Untergeschoss,

an der Deckenoberseite und Versprungkante,
Schalungshöhe über 15 bis 25 cm,
Schalungshaut für Betonflächen ohne Anforderung.
Menge: 44,000 m
Zuordnung: 351_1

**01.11.0188 Frischbetonoberfläche Deckenoberseite maschinell glätten/ abscheiben**
Frischbetonoberfläche der vorbeschriebenen
Deckenplatte,
an der Oberseite maschinell glätten bzw. abscheiben,
wellenfrei und absatzfrei,
mit Grenzwerten für Ebenheitsabweichungen DIN 18202
Ausgabe 2013-04 Tabelle 3 Zeile 3.
Menge: 415,000 m2
Zuordnung: 351_1

**01.11.0189 Schal. Aussparung, Decken, D 35cm, bis 500cm2**
Schalung Aussparung,
in den Decken,
Deckenstärke 35 cm,
Schalungshaut für Betonflächen ohne Anforderungen,
Einzelgröße der Aussparungen bis 500 cm2.
Menge: 6,000 St
Zuordnung: 351_1

**01.11.0190 Schal. Aussparung, Decken, D 35cm, 500-2500 cm2**
Schalung Aussparung,
in den Decken,
Deckenstärke 35 cm,
Schalungshaut für Betonflächen ohne Anforderungen,
Einzelgröße der Aussparungen über 500 bis 2500 cm2.
Menge: 41,000 St
Zuordnung: 351_1

**01.11.0191 Schal. Aussparung, Decken, D 35cm, 2500-5000 cm2**
Schalung Aussparung,
in den Decken,
Deckenstärke 35 cm,
Schalungshaut für Betonflächen ohne Anforderungen,
Einzelgröße der Aussparungen über 2500 bis 5000 cm2.
Menge: 9,000 St
Zuordnung: 351_1

*Hinweis*
Treppenpodeste

**01.11.0192 Ortbeton Deckenpl., Treppenpdest EG-3.OG, waager. Stahlbeton C25/30 XC1 D 36cm**
Ortbeton Deckenplatte,
obere Betonfläche waagerecht,
als Stahlbeton, Normalbeton C 25/30 DIN 1045-2,
natürliche Gesteinskörnung, Elastizitätsmodul (E-Modul)
gemäß DIN EN 1992-1-1 Abschnitt 3.1.3 Tabelle 3.1,
Ecm 31000 N/mm2, Abweichung nach unten max. 5%,
Expositionsklasse XC1 (Bewehrungskorrosion durch
Karbonatisierung, trocken/ständig nass),
Feuchtigkeitsklasse WO (Betonkorrosion, trockene
Umgebung),
Deckendicke 36 cm.
Menge: 29,000 m2
Zuordnung: 351_1

**01.11.0193 Schalung Deckenpl. Treppenpodest EG, GF-Schalungspl. D 36cm H 1 bis 1,5m**
Schalung Deckenplatte für Treppenpodest Erdgeschoss,
Schalungshaut für Betonflächen ohne Anforderung,
aus GF-Schalungsplatten DIN 68791, mit geordneten
Stößen,
Höhe Abstützung über 1 bis 1,5 m,
Aufstellebene Abstützung waagerecht,
Deckendicke 36 cm.
Menge: 7,000 m2
Zuordnung: 351_1

**01.11.0194 Schalung Deckenpl. Treppenpodest 1.OG-3.OG, GF-Schalungspl. D 36cm H 3 bis 3,5m**
Schalung Deckenplatte für Treppenpodest Erdgeschoss,
Schalungshaut für Betonflächen ohne Anforderung,
aus GF-Schalungsplatten DIN 68791, mit geordneten
Stößen,
Höhe Abstützung über 3 bis 3,5 m,
Aufstellebene Abstützung waagerecht,
Deckendicke 36 cm.
Menge: 22,000 m2
Zuordnung: 351_1

**01.11.0195 Schal. Deckenpl., Treppenpodest EG-3.OG, Randschalung, H 10-15cm**
Schalung der Deckenplatten, Treppenpodest Erdgeschoss
bis 3. Obergeschoss,
als Randschalung,
einhäuptig,
als Abstellung der Deckenplatte im Wandauflagerbereich,
Schalungshöhe über 10 bis 15 cm,
Schalungshaut für Betonflächen ohne Anforderung.
Menge: 11,000 m
Zuordnung: 351_1

**01.11.0196 Schal. Deckenpl., Treppenpodest EG-3.OG, Randschalung, H 36cm**
Schalung der Deckenplatten, Treppenpodest Erdgeschoss
bis 3. Obergeschoss,
als Randschalung,
einhäuptig,
als Abstellung der Deckenplatte im Wandauflagerbereich,
Schalungshöhe 36 cm,
Schalungshaut für Betonflächen ohne Anforderung.
Menge: 20,000 m
Zuordnung: 351_1

**01.11.0197 Zulage Schalung Deckenplatte, Treppenpodest, Randschalung freier Deckenrand**
Zulage zu vorbeschriebener Elementdeckenplatten,
als Randabschalung,
für Montage- und Schalungsmehraufwand,
im Bereich der freien Deckenränder.
Menge: 20,000 m
Zuordnung: 351_1

**01.11.0198 Zulage Schalung Deckenpl., Sichtschalung, SB2**
Zulage zu vorbeschriebener Schalung der Deckenplatten,
Schalungshaut geeignet für sichtbar bleibende
Betonflächen,
mit besonderen Anforderungen, Klasse SB 2 gemäß
DBV-Merkblatt "Sichtbeton",
Schalhautklasse SHK2, Sichtbeton glatt.

Unter Belegen der Schalung mit Schalungsplatten nach
Wahl AN.
Menge: 29,000 m2
Zuordnung: 351_1

**01.11.0199 Zulage Randschal. Deckenpl., Sichtschalung, SB2 H 36cm**
Zulage zu vorbeschriebener Randschalung der
Deckenplatten,
Schalungshaut geeignet für sichtbar bleibende
Betonflächen,
mit besonderen Anforderungen, Klasse SB 2 gemäß
DBV-Merkblatt "Sichtbeton",
Schalhautklasse SHK2, Sichtbeton glatt.

Schalungshöhe 36 cm

Unter Belegen der Schalung mit Schalungsplatten nach
Wahl AN.
Menge: 20,000 m
Zuordnung: 351_1

*Hinweis*
Stürze

**01.11.0200 Öffnung überdecken mit Ortbetonsturz, tragend, H 24cm, D 36,5 cm, B 170 cm Anschluss an Stahlbetonstütze**
Öffnung überdecken mit einem tragenden Ortbetonsturz
gemäß statischen Erfordernissen, Einbau in Innenwand,
Sturzhöhe 24 cm, Wanddicke 36,5 cm,
Öffnungsbreite bis 1,70 cm.
Ausführung des Sturzes als Ortbetonbauteil mit und
Bewehrung entsprechend statischer Berechnung und
Ausführungsplanung.
Der Anschluss des Ortbetonsturzes erfolgt einseitig an
die vorhandene Stahlbetonstütze erfolgt kraftschlüssig
mittels eingeklebter Bewehrungsstäbe. Hierfür sind
Bewehrungseisen mit Injektionsmörtel (z. B. Hilti HIT
HY 200-R oder gleichwertig) gemäß statischer Zeichnung
fachgerecht in die bestehende Stahlbetonstütze
einzukleben.
Im Anschlussbereich ist die Betondeckung der
bestehenden Stahlbetonstütze bis zur freigelegten
Bewehrung abzutragen, um eine raue, tragfähige Fuge
herzustellen. Ziel ist die Sicherstellung eines
ausreichenden Verbundes zwischen Bestand und neu
herzustellendem Ortbetonsturz.
Auf der gegenüberliegenden Seite lagert der
Ortbetonsturz entsprechend den statischen Vorgaben mit
ausreichender Auflagerlänge auf dem vorhandenen
Mauerwerk auf.
Abrechnung nach lfm Öffnungsbreite.
Menge: 5,000 m
Zuordnung: 351_1

**01.11.0201 Schalung Ortbetonsturz, rechteckig Schalungspl. H 2,0 bis 2,5 m, B 24 cm, H 36,5 cm**
Schalung Unterzug,
mit rechteckigem Querschnitt,

Schalungshaut für Betonflächen ohne Anforderung, aus
Schalungsplatten,
mit geordneten Stößen,

Höhe Abstützung über 2,0 bis 2,5 m,
Aufstellebene Abstützung waagerecht,

Breite 24 cm,
Höhe 36,5 cm,
Menge: 5,000 m2
Zuordnung: 351_1

*Hinweis*
__DACH

*Hinweis*
Kniestock

**01.11.0202 Ortbeton Kniestock Stahlbeton C25/30 XC1 B 25 cm H 40-100 cm**
Ortbeton Kniestock
obere Betonfläche geneigt,
als Stahlbeton, Normalbeton C 25/30 DIN EN 206, DIN
1045-2, natürliche Gesteinskörnung,
Expositionsklasse XC1 (Bewehrungskorrosion durch
Karbonatisierung, trocken/ständig nass),
Feuchtigkeitsklasse WO (Betonkorrosion, trockene
Umgebung),
rechteckig,
Querschnittsbreite '25' cm,
Querschnittshöhe '40 bis 100' cm.

Ausführung auf der Decke über Ebene 5 (Dachdecke)
Menge: 8,000 m3
Zuordnung: 331_1

**01.11.0203 Schalung Ortbeton Kniestock rechteckig B 25 cm H 40-100 cm**
Schalung Ortbeton Kniestock,
mit rechteckigem Querschnitt,
Querschnittsbreite '25' cm,
Querschnittshöhe '40 bis 100' cm.

Schalungshaut für Betonflächen ohne Anforderung.

Ausführung im 5. Obergeschoss
Menge: 65,000 m2
Zuordnung: 331_1

**01.11.0204 Ortbeton Kniestock Stahlbeton C25/30 XC1 B 25 cm H 100-150 cm**
Ortbeton Kniestock
obere Betonfläche geneigt,
als Stahlbeton, Normalbeton C 25/30 DIN EN 206, DIN
1045-2, natürliche Gesteinskörnung,
Expositionsklasse XC1 (Bewehrungskorrosion durch
Karbonatisierung, trocken/ständig nass),
Feuchtigkeitsklasse WO (Betonkorrosion, trockene
Umgebung),
rechteckig,
Querschnittsbreite '25' cm,
Querschnittshöhe '100 bis 150' cm.

Ausführung auf der Decke über Ebene 5 (Dachdecke)
Bereich Treppenhaus
Menge: 2,000 m3
Zuordnung: 331_1

**01.11.0205 Schalung Ortbeton Kniestock rechteckig B 25 cm H 100-150 cm**
Schalung Ortbeton Kniestock,
mit rechteckigem Querschnitt,
Querschnittsbreite '25' cm,
Querschnittshöhe '100 bis 150' cm.

Schalungshaut für Betonflächen ohne Anforderung.

Ausführung auf der Decke über Ebene 5 (Dachdecke)
Bereich Treppenhaus
Menge: 16,000 m2
Zuordnung: 331_1

**01.11.0206 Zulage Schal. Stahlbeton Kniestock, Krone Längsrichtung geneigt, 20 Grad, D 25cm**
Zulage zu vorbeschriebener Schalung des Stahlbeton
Kniestocks,
Breite 25 cm,
für Krone in Längsrichtung geneigt,
in Dachneigung, Neigung ca. 20 Grad.

Einschl. glätten der Wandkrone, möglichst porenfrei und
absatzfrei.

Die Oberkante ist so zu glätten, dass beidseitig eine
gefaste Betonkante,
mit Dreikantleiste ca. 10/10 mm entsteht.
Menge: 60,000 m
Zuordnung: 331_1

**01.11.0207 Zulage Schal. Stahlbeton Kniestock, Krone Querrichtung geneigt, 20 Grad, D 25cm**
Zulage zu vorbeschriebener Schalung des Stahlbeton
Kniestocks,
Breite 25 cm,
für Überzugskrone in Querrichtung geneigt,
in Dachneigung, Neigung ca. 20 Grad.

Einschl. glätten der Wandkrone, möglichst porenfrei und
absatzfrei.

Die Oberkante ist so zu glätten, dass beidseitig eine
gefaste Betonkante,
mit Dreikantleiste ca. 10/10 mm entsteht.
Menge: 10,000 m
Zuordnung: 331_1

**01.11.0208 Zulage Schalung Stahlbeton Kniestock für Innen-/ Aussen-Eckausbildung 90 Grad**
Zulage zu vorbeschriebener Schalung des Stahlbeton
Kniestocks,
für Innen-/ Aussen-Eckausbildung der Schalung,
von 90 Grad.
Menge: 3,000 m
Zuordnung: 331_1

*Hinweis*
Überzug

**01.11.0209 Ortbeton Überzug Stahlbeton C25/30 XC1 B 25 cm H 40-80 cm**
Ortbeton Überzug
obere Betonfläche waagerecht,
als Stahlbeton, Normalbeton C 25/30 DIN EN 206, DIN
1045-2, natürliche Gesteinskörnung,
Expositionsklasse XC1 (Bewehrungskorrosion durch
Karbonatisierung, trocken/ständig nass),
Feuchtigkeitsklasse WO (Betonkorrosion, trockene
Umgebung),
rechteckig,
Querschnittsbreite '25' cm,
Querschnittshöhe '40 bis 80' cm.

Ausführung auf der Decke über Ebene 5 (Dachdecke)
Achse K/5-7
Menge: 1,000 m3
Zuordnung: 351_1

**01.11.0210 Schalung Überzug echteckig B 25 cm H 40-80 cm**
Schalung Ortbeton Überzug,
mit rechteckigem Querschnitt,
Querschnittsbreite '25' cm,
Querschnittshöhe '40 bis 80' cm.

Schalungshaut für Betonflächen ohne Anforderung.

Ausführung auf der Decke über Ebene 5 (Dachdecke)
Achse K/5-7
Menge: 9,000 m2
Zuordnung: 351_1

**01.11.0211 Schalung Überzug Stirnabschalung D 25cm H 0,4-0,8m**
Schalung des Überzugs,
als Stirnabschalung der freien Wandenden,
Dicke 25 cm,
Schalungshaut für Betonflächen ohne Anforderung,
Bauteilhöhe über 0,4 bis 0,8 m.
Menge: 1,000 m2
Zuordnung: 351_1

*Hinweis*
Sturz

**01.11.0212 Ortbetonsturz, dreieckig geneigt, über Türöffnung**
Ortbetonsturz über Türöffnung,
obere Betonfläche in Längsrichtung geneigt ca. 20 Grad,
Querschnitt dreieckig ausgebildet,
als Stahlbeton, Normalbeton C 25/30 DIN 1045-2,
natürliche Gesteinskörnung,
Elastizitätsmodul (E-Modul) gemäß DIN EN 1992-1-1
Abschnitt 3.1.3 Tabelle 3.1, Ecm 31000 N/mm²,
Abweichung nach unten max. 5 %,
Expositionsklasse XC1 (Bewehrungskorrosion durch
Karbonatisierung, trocken/ständig nass),
Feuchtigkeitsklasse WO (Betonkorrosion, trockene
Umgebung),
Sturzlänge 2,30 m,
Wandstärke / Bauteilbreite 24 cm,
Bauteilhöhe linear ansteigend bis max. 1,00 m,

einschließlich porenfreies Glätten / Abreiben der
geneigten Oberfläche.
Menge: 0,300 m3
Zuordnung: 351_1

**01.11.0213 Schalung Ortbetonsturz, dreieckig, Schalungspl. H 2,0 - 3,0 m, B 24 cm**
Schalung, Ortbetonsturz
mit dreieckigem Querschnitt,

Schalungshaut für Betonflächen ohne Anforderung, aus
Schalungsplatten,
mit geordneten Stößen, an Untersicht und Seitenflächen

Höhe Abstützung über Öffnung 2,0 bis 2,5 m,
Aufstellebene Abstützung waagerecht,

Tiefe 0,24 m,
Breite ca. 2,3 m
Höhe bis ca.1,0 m
Menge: 0,600 m2
Zuordnung: 351_1

*Hinweis*
Decke/Unterzug

**01.11.0214 Deckenanschluss, unbewehrtes Zentrierlager, D 10mm, B 240mm, F90**
Deckenanschluss mit unbewehrten Zentrierlager,
Herstellung von Auflager der Ortbetondecke auf
waagrechten und geneigten Mauerwerkswänden,
zur Zentrierung der Lasteinleitung ins Mauerwerk,
mit unbewehrtem Elastomerlager mit Prüfzeugnis
der Feuerwiderstandsklasse F90,

Dicke 10 mm,
Breite 240 mm,

Einbau nach Angabe des Herstellers.
Menge: 18,000 m
Zuordnung: 351_1

**01.11.0215 Ortbeton Unterzug Stahlbeton, C25/30 XC1 B 25 cm H 30 cm, Ecm 31000 N/mm2**
Ortbeton Unterzug,
obere Betonfläche geneigt ca 20 Grad,
als Stahlbeton, Normalbeton C 25/30 DIN 1045-2,
natürliche Gesteinskörnung,
Elastizitätsmodul (E-Modul) gemäß DIN EN 1992-1-1
Abschnitt 3.1.3 Tabelle 3.1, Ecm 31000 N/mm2,
Abweichung nach unten max. 5%,
Expositionsklasse XC1 (Bewehrungskorrosion durch
Karbonatisierung, trocken/ständig nass),
Feuchtigkeitsklasse WO (Betonkorrosion, trockene
Umgebung),
rechteckig,
Querschnittsbreite 25 cm,
Querschnittshöhe 30 cm,
Menge: 8,000 m
Zuordnung: 351_1

**01.11.0216 Schalung Unterzug, rechteckig Schalungspl. H 0,5 m bis 2,5 m, B 25 cm,H 30 cm**
Schalung Unterzug, geneigt
mit rechteckigem Querschnitt,

Schalungshaut für Betonflächen ohne Anforderung, aus
Schalungsplatten,
mit geordneten Stößen,

Höhe Abstützung über 0,5 bis 2,5 m,
Aufstellebene Abstützung waagerecht,

Breite 25 cm,
Höhe 30 cm,
Menge: 7,000 m2
Zuordnung: 351_1

**01.11.0217 Ortbeton Deckenpl.oberer Bauwerksabschluss geneigt untere Fläche geneigt Stahlbeton C25/30 XC1 D bis 12cm**
Ortbeton Deckenplatte als oberer Bauwerksabschluss,
obere Betonfläche geneigt, Neigung ca 20 Grad, untere
Betonfläche geneigt, als Stahlbeton, Normalbeton C
25/30 DIN 1045-2, natürliche Gesteinskörnung,
Expositionsklasse XC1 (Bewehrungskorrosion durch
Karbonatisierung, trocken/ständig nass), Deckendicke
bis 12 cm.
Menge: 4,000 m3
Zuordnung: 351_1

**01.11.0218 Schalung Deckenpl.,Decke ü. TRH, geneigt, GF-Schalungspl. D 12cm H 0,5 bis 2,5m**
Schalung Deckenplatte, Decke über 5. Obergeschoss,
Deckenplatte geneigt 10 bis 25 grad
Schalungshaut für Betonflächen ohne Anforderung,
aus GF-Schalungsplatten DIN 68791, mit geordneten
Stößen,
Höhe Abstützung über 0,5 bis 2,5 m,
Aufstellebene Abstützung waagerecht,
Deckendicke 24 cm.

Einschl. glätten der geneigten Oberfläche, möglichst
porenfrei und absatzfrei.
Menge: 33,000 m2
Zuordnung: 351_1

**01.11.0219 Schal. Deckenpl, geneigt, TRH, Randschalung, H 10-15cm**
Schalung der Deckenplatte, Treppenhaus Dach, 5. OG,
waagrecht
als Randschalung,
einhäuptig,
als Abstellung der Deckenplatte im Wandauflagerbereich,
Schalungshöhe über 10 bis 15 cm,
Schalungshaut für Betonflächen ohne Anforderung.
Menge: 22,000 m
Zuordnung: 351_1

**01.11.0220 Zulage geneigte Randabschalung**
Zulage zu Pos. vor für Randabschalung
Neigung ca. 25 Grad
Menge: 15,000 m
Zuordnung: 351_1

**01.11.0221 Schal. Aussparung, Decken, D 12cm, 500-2500 cm2**
Schalung Aussparung,
in den Decken,
Deckenstärke 12 cm,
Schalungshaut für Betonflächen ohne Anforderungen,
Einzelgröße der Aussparungen über 500 bis 2500 cm2.
Menge: 1,000 St
Zuordnung: 351_1

*Hinweis*
Sonstiges

**01.11.0222 Überwachung Betoneinbau Überwachungskl. 2**
Überwachung des Einbaus von Beton
der Überwachungsklasse 2 DIN 1045-3 durch eine
anerkannte Prüfstelle.

Der AN hat bezüglich der Anforderungen an
Überwachungsklasse 2
sämtliche Leistungen und Nachweise zu erbringen
und die notwendigen Fremdnachweise zu veranlassen
(z. B. Konsistenz, Probekörper), zu dokumentieren und
dem QM des AG einzureichen.
Die Zulassungsbescheide der Betonprüfstellen sind
während
der gesamten Bauzeit auf der Baustelle zur Einsicht
vorzuhalten.

Die dadurch entstehenden Kosten einschließlich der
damit verbundenen Nebenkosten,
wie z. B. Prüfgebühren, gehen zu Lasten des AN und sind
in den Einheitspreis einzurechnen.
Menge: 1,000 Psch
Zuordnung: 399_1

**01.11.0223 Traggerüst Bemessungsklasse B zur Abstützung der Decken/Treppenpodeste, Deckenstärke 36 cm, H ü 3,5m**
Zulage zu vorbeschriebener Notabstützung,
Traggerüst der Bemessungsklasse B nach Abschnitt 4.3
DIN EN 12812,
zur Abstützung der Decken und Treppenpodeste,
aufgrund der Überschreitung der Kriterien der
Bemessungsklasse A,
Deckenbereich im Untergeschoss Höhe der Betonunterseite
über 3,5 m,
Treppenpodeststärke 36 cm,

System nach Wahl des AN.

Das Traggerüst muss selbststehend ausgeführt werden.
Eine Lagesicherung am zu unterstützenden Bauteil ist
einzukalkulieren.
Die Lastabtragung muss bis zum Baugrund sichergestellt
sein.

Zum Traggerüst ist eine prüffähige Statische Berechnung
zu erstellen.
Menge: 1,000 Psch
Zuordnung: 392_1

**01.11.0224 Notunterstützung Deckenplatten UG AH 2,5-3,0m**
Notunterstützung (Joche) der Deckenplatten
zur Reduzierung der Verformungen infolge Kriechen und
Schwinden des jungen Betons
über die Regelausschalzeit (28 Tage) hinaus für die
Dauer von 56 Tagen.

Notunterstützung der Decken durch alle Geschosse bis
zum EG
bis zur Fertigstellung obersten Geschossdecke
(Dachdecke).

Notunterstützung muss während des Ausschalvorganges
wirksam sein.

Abstützung der Geschossdecken nur bei durchlaufender
Unterstützung
bis in die Gründungsbauteile (Notunterstützung
geschossweise übereinander angeordnet).

Abschließender Ausbau der Notunterstützung von oben
nach unten.

Ausführung der Abstände der Hilfsstützen nach DIN
1045-3.

Vorhalten für Abstützungszeitraum und Ausbau nach
Beendigung.

Abstützhöhe bis UK. Decke EG über 2,5 bis 3,0 m.
Menge: 402,000 m2
Zuordnung: 351_1

**01.11.0225 Wie Pos Notunterstützung, jedoch Decken UG-4.OG, AH 3,0-3,5m**
Leistung wie vor beschriebene Notunterstützung (Joche)
der Deckenplatten

jedoch Ausführung zur Abstützung der Deckenplatten,
über Untergeschoss bis 4. Obergeschoss.

Abstützhöhe über 3,0 bis 3,5 m.
Menge: 2309,000 m2
Zuordnung: 351_1

**01.11.0226 Wie Pos Notunterstützung, jedoch zur Abstütz. der Wandartigen Träger, EG - 4.OG**
Leistung wie vor beschriebene Notunterstützung (Joche)
der Deckenplatten

jedoch Ausführung zur Abstützung der wandartigen
Träger,
Wandscheiben im Erdgeschoss bis 4. Obergeschoss,
Wandstärke 25 cm,
Wandhöhe 3,0 bis 3,5 m.

Abstützhöhe über 3,0 bis 3,5 m.

Abrechnung pro Geschoss.
Menge: 74,000 m
Zuordnung: 351_1

**01.11.0227 Rohbetonsohle Aufzugsschacht reinigen**
Rohbetonsohle der tieferliegenden
Aufzugsschachtbodenplatte,
durch Absaugen und Abschaben reinigen
für das Aufbringen der nachfolgend beschriebenen
Grundierung.
Anfallende Material wird Eigentum des AN und ist zu
entsorgen.

Schuttmaterial: Staub, Mörtelreste, Steinreste, usw.
Menge: 5,000 m2
Zuordnung: 324_1

**01.11.0228 Beschichtungssystem Beton innen Dispersionsfarbe, Schacht**
Heizöl-/ dieselkraftstoffbeständiges
Beschichtungssystem
einschl. aller Vorarbeiten,
auf Beton, innen,
Wand- und Bodenflächen,
aus Dispersionsfarbe, lösemittelfrei,
Auftragsmenge gemäß Herstellervorschrift,
zwei Beschichtungen,
mit Farbwechsel auftragen.

Ausführung in den tieferliegenden Aufzugsschächten,
(Einzel-Grundfläche ca. 4 bis 5 m2, Aufkantung/ Wand
ca. 1 m hoch)
Menge: 14,000 m2
Zuordnung: 324_1

*Hinweis*
Treppenhaus Dachgeschoss

**01.11.0229 Aufbauen Traggerüst für Schalungsunterkonstruktion L 2,6 B 4,96 m Kl. B**
Aufbauen Traggerüst mit Trägerlage,
Bereich TRH, im 5. Obergeschoss,
Achse I-J/3-4,

Einrüstung zur Herstellung einer Standfläche der
Schalungsunterkonstruktion der darüberliegenden
Stahlbetondecke und Unterzug,

Abstützung auf Treppen nicht möglich,
Verankerung an Bauwerkswänden möglich,
Lasten sind von Gerüst aufzunehmen und in Decke bzw.
Wände einzuleiten,
Bemessungsklasse B DIN EN 12812,
vorgesehene Auflast Gerüst bestehend aus
Schalungsunterkonstruktion und Betonage von
Stahlbetondecke und Unterzüge,

Standfläche Gerüst dreiseitig über Treppenloch,
Grundfläche rechteckig, aufbauen auf Geschossdecke,
Gerüstlage zwischen Brüstung und Unterzug durchführen,
Standfläche waagerecht, direkt belastbar,

Länge Treppenloch ca. 2,60 m,
Breite Treppenloch ca. 3,96 m,

siehe Plan A1127 "Grundriss 5.Obergeschoss",
siehe Plan A1162 "TR-Rohbaudetails Treppenhaus BA1
Teilgrundrisse, Schnitte UG + 5.OG-V",

mit einer Gerüst- bzw Podestlage, vollflächig über dem
Treppenloch ausgebildet.

Standsicherheitsnachweis wird gesondert vergütet.
Menge: 12,000 m2
Zuordnung: 392_1

**01.11.0230 Vorhalten vorbeschriebenes Traggerüst**
Vorhalten von vorbeschriebenen Traggerüst,
für die Schalungszeit der Stahlbetondecke und
Unterzüge.
Menge: 177,000 m2Mt
Zuordnung: 392_1

**01.11.0231 Abbauen vorbeschriebenes Traggerüst**
Abbauen von vorbeschriebenen Traggerüst.
Menge: 12,000 m2
Zuordnung: 392_1

#### 01.12 Betonfertigteile

*Hinweis*
VORBEMERKUNGEN ZU STAHLBETON-FERTIGTEILEN

*Hinweis*
1. Grundlagen

Die Ausschreibungstexte wurden erstellt auf der
Grundlage der allgemein anerkannten Regeln
der Technik, insbesondere:

- DIN 1045 Beton und Stahlbeton; Bemessung und
Ausführung
- DIN 4102 Brandverhalten von Baustoffen und Bauteilen
- DIN 4227 Teil 1 Spannbeton; Bauteile aus Normalbeton
mit beschränkter oder voller Vorspannung
- DIN 4219 Teil 1 Leichtbeton und Stahlleichtbeton mit
geschlossenem Gefüge;
  Anforderungen an den Beton,
Herstellung und Überwachung.
- DIN 4219 Teil 2 Bemessung und Ausführung
- DIN 18201 Toleranzen im Bauwesen; Begriffe,
Grundsätze, Anwendungen, Prüfung
- DIN 18203 Teil 1 Toleranzen im Hochbau; Vorgefertigte
Teile aus Beton, Stahlbeton und Spannbeton
- DIN 18217 Betonflächen und Schalungshaut

bei Montagearbeiten zusätzlich:

- DIN 18299 VOB Verdingungsordnung für Bauleistungen;
Teil C:
  AllgemeineTechnische Vertagsbedingungen für
Bauleistungen (ATV);
  Allgemeine Reglungen für Bauarbeiten jeder Art
- DIN 18331 VOB Verdingungsordnung für Bauleistungen;
  Teil C: Allgemeine Technische Vertragsbedingungen für
Bauleistungen (ATV);
  Beton- und Stahlbetonarbeiten
- DIN 18202 Toleranzen im Hochbau; Bauwerke

*Hinweis*
2. Planung

2.7 Leistungsumfang der Ausführungsplanung für
Fertigteile

Die Tragwerksplanung für Fertigteile umfasst den
Nachweis der Standsicherheit und der ausreichenden
Bemessung der Fertigteile.

Die Berücksichtigung von Verformungen, z.B. aus
Schwinden, Kriechen, Vorspannung,
Auflagerungsbedingungen usw., die Angabe von
Überhöhungen sowie die Berücksichtigung von
Herstellungs- und Montagetoleranzen ist ausdrücklich
Inhalt der Statik.

Die Ausführungspläne für die in Auftrag gegebenen
Fertigteile umfassen Übersichtspläne und Detailpläne,
Positionspläne sowie Schalungs- u. Bewehrungspläne
einschl. Stahlliste als Grundlage für die Ausführung
der Elementpläne, insbesondere enthalten sie:
- Lagerungsanweisung,
- Transportanweisung,- Montageanweisung,
- Nachweis der Auflager,
- Angaben über Verbindungspunkte,
- Anweisungen über Zwischenaussteifungen,
- Nachweis der Schnittstellen zum Ortbeton und anderen
Folgegewerken.

Der Ersteller der statischen Berechnung für Fertigteile
erhält alle notwendigen Angaben und Unterlagen wie z.B.
- Bodengutachten, behördliche Auflagen und dergl. sowie
statische Berechnungen,
- alle notwendigen Lastannahmen wie Bodenpressungen,
Flächenlasten, Einzellasten, Anprallasten usw.
- sowie festgelegte Sonderanforderungen an Bauteile wie
z.B. Angabe von Feuerwiderstandsklassen.

Die Gewähr für die Vollständigkeit und Richtigkeit der
vorgenannten Angaben trägt der Auftraggeber/.

2.8 Besondere Leistungen für Fertigteile

Übersichtspläne über Fertigteilpositionen,
Elementpläne,Details, Stahllisten, Einbauteil- und
Montageteillisten, Stücklisten.Dieser Leistungsumfang
hat die Gegebenheiten des Fertigteilwerkes
bzw. der Produktionsstätte zu berücksichtigen in bezug
auf vorhandene Formen, Produktionseinrichtungen,
betriebliche Organisation sowie Darstellungsarten auf
Plänen. Falls notwendig,
stellt das Fertigteilwerk Musterpläne als Vorlage zur
Verfügung.

2.9 Ingenieursonderleistungen

Sondernachweise für Wärmeschutz, Schallschutz,
Bauphysik, brandschutztechnische Planung,
Entsorgungen, Emissionen, Umweltschutz usw. sind nicht
Inhalt der Leistungen unter 2.6 bis 2.8.

2.10 Prüfungen, Gebühren

Die Prüfung der Unterlagen wird vom Auftraggeber
veranlasst und durchgeführt. Gebühren für
Prüfungen der eingereichten Unterlagen, für evtl.
geforderte Nachträge sowie aus Änderungen
der Objektplanung resultierend zusätzliche Prüfungen
trägt der Auftraggeber.

2.11 Kosten von Änderungen

Kosten, die sich aus Änderungen und Kosten, die sich
aus Änderungen wegen zusätzlicher oder veränderter
Anforderungen ergeben, trägt der Auftraggeber.

*Hinweis*
3. Produktion

3.1 Produktionsüberwachung

Die vorgeschriebene Überwachung der ordnungsgemäßen
Herstellung der Fertigteile erfolgt durch eine
normgemäße Eigenüberwachung
und eine Fremdüberwachung durch eine anerkannte
Überwachungs- und Zertifizierungsstelle.
Der Nachweis darüber wird auf Anforderung vom
Auftragnehmer erbracht.

3.2 Produktionsfreigabe

Die Produktion erfolgt unter Verwendung geprüfter und
durch den Auftraggeber freigegebener Unterlagen.

3.3 Herstellungsart

Fertigteile, auch Stützen und Wandplatten, werden in
der Regel waagerecht hergestellt.

Die Unter- und Seitenflächen werden geschalt, die
Oberseite bei der Herstellung bleibt ungeschalt. Diese
wird roh abgezogen,
sofern keine andere Oberflächenausführung festgelegt
wird (siehe Abschnitt4.).

Kanten in rechtwinkligen Schalungsecken werden,sofern
nicht anders vereinbart, durch Dreikantleisten 1 x 1.
cm abgefast.

Ankerschienen werden mit Schaumfüllung eingebaut. Die
Schaumfüllung wird nicht entfernt.

Schlaffbewehrte Fertigteile erhalten die in den
Elementplänen angegebene Überhöhung.
Bei Spannbetonbauteilen kann die Vorspannung zu einer
Überhöhung führen.

3.4 Herstellungstoleranzen

Herstellungstoleranzen für stabförmige Bauteile
(Stützen, Balken, Pfetten, Binder) und flächenförmige
Bauteile (Deckenplatten, Wandtafeln, Fassadentafel):

Gemäß DIN 18201 soll die Einhaltung von Toleranzen nur
geprüft werden, wenn es erforderlich ist.
Dabei sind zeit- und lastabhängige Verformungen sowie
Verwölbungen zusätzlich zu berücksichtigen.

3.5 Betondeckung gemäß DIN 1045

Die zu berücksichtigenden Umweltbedingungen werden vom
Auftraggeber sind den beiliegenden Unterlagen zu
entnehmen

3.6 Feuerwiderstandsklassen

Es gelten folgende Feuerwiderstandsklassen nach DIN
4102 Brandverhalten von Baustoffen und Bauteilen:
- siehe beiliegende Unterlagen

*Hinweis*
4. Oberflächenausführung

4.0 Allgemeines

Gemäß DIN 18 331 (VOB) - Beton- u. Stahlbetonarbeiten -
werden in den Positionstexten nach den Erfordernissen
des Einzelfalles die nachfolgenden Angaben gemacht:

4.1 Geschalte Oberflächen

Art der Schalung: glatt nach Wahl des Auftragnehmers,
Sonderschalungen z.B. raue Schalungen,
Matrizenschalungen
Ausbildung der Schalungsstöße: immer sichtbar, mit
regelmäßiger oder unregelmäßig Anordnung.
Schraub- und Nagelstellen: immer sichtbar, mit
regelmäßiger oder unregelmäßiger Anordnung.

4.2 Nicht geschalte Oberflächen (= Oberseite bei
Herstellung)

Abgezogene Oberflächen zeigen die Spuren der
Abziehlatte und / oder die Spuren des letzten
Rüttelvorganges.
Die Ebenheit entspricht DIN 18 202 für
nichtflächenfertige Oberseiten.
Abgeriebene Oberflächen sind mit der Abziehbohle
abgezogen und danach mit dem Reibbrett abgerieben.
Die Ansätze und Übergänge der Reibbewegung sind
sichtbar. Die Oberflächenstruktur ist nicht
einheitlich.
Wegen Wasserüberschuß zeigt die Oberfläche teilweise
sogenannte "Apfelsinenhaut".
Die Ebenheit entspricht DIN 18 202 für
nichtflächenfertige Oberseiten.
Geglättete Oberflächen sind abgezogen und geglättet.
Die Ansätze der Glättkelle sind erkennbar.
Die Oberflächenstruktur zeigt neben glattgestrichenen
Stellen auch Stellen sogenannter "Wasserglättung",
die nach der Trocknung die genannte
"Apfelsinenhaut"aufweisen.
Die Ebenheit entspricht DIN 18 202 für flächenfertige
Böden bzw. flächenfertige Wände.

4.3 Bearbeitete Oberflächen

Derartige Oberflächen, z.B. Waschbeton, steinmetzartige
Bearbeitung (wie Stocken, Scharrieren),
Sandstrahlen, Schleifen, Polieren werden als
Sonderleistungen besonders vereinbart und vergütet.

4.4 Sondermaßnahmen

Hydrophobierungen und porenschließende Spachtelungen
werden als Sonderleistungen besonders
vereinbart und vergütet.

*Hinweis*
5. Sichtbetonflächen

5.1 Anforderungen

Sichtbetonflächen sind gemäß DIN 18 217 sichtbar
bleibende Betonflächen, die eine gestalterische
Funktion übernehmen.

Nachfolgende Merkmale entsprechen dem Stand der
Technik:

- gleichbleibende Betonzusammensetzung - geschlossenes
Gefüge - dichte, rüttelfeste Schalung -
- sachgemäße Fugenausbildung - sachgemäße
Kantenausbildung.
- Nach dem Stand der Technik können folgende
ästhetischen Merkmale wegen natürlichen Eigenschaften
  des Betons nur eingeschränkt erzielt werden:
- einheitliche Farbtönung - frei von Ausblühungen -
Porenfreiheit - einheitliche Porenerscheinung
- Freiheit von Flecken sowie Wolkenerscheinungen bei
Waschbeton und farbigem Beton - Porenfreiheit
- Farbgleichheit an Stirnseiten und Leibungen -
Porenfreiheit, Struktur- und Farbgleichheit
  an Eckwinkelelementen - Freiheit von Haarrissen in
Form von Oberflächennetzrissen.

5.2 Beurteilungskriterien

Die Beurteilung von Sichtbeton soll nach objektiven,
möglichst meßbaren Kriterien und aus einer den
Abmessungen des Bauwerkes angemessenen Entfernung
erfolgen. Sachgemäße Nachbearbeitung
ist zulässig.

5.4 Bewertung von Rissen

Unbedenklich sind bei Außenbauteilen Risse mit einer
mittleren Rissbreite von 0,3 mm, bei Innenbauteilen
von 0,4 mm.

*Hinweis*
7. Transport

7.3 Lieferungen einschließlich Montage

Die Befestigung und Unterhaltung der Flächen für die
gefahrenfreie Zufahrt mit 60 to-
Fahrzeugen bis in den Schwenkbereich des Montagekranes
ist Leistung des Auftragnehmers,
einschl. eventuell erforderlicher Sondermaßnahmen wie
Deckenabstützungen, Abdeckung von
Schächten, Gräben, Leitungen usw.

Die Befestigung und Unterhaltung von Lagerflächen für
eine Zwischenlagerung der Bauteile
übernimmt der Auftragnehmer.

Transportgenehmigungen gehören zur Leistung des
Auftragnehmers

Verbindungsmittel zwischen Fertigteilen sind in den
Einzelpositionen beschrieben. Einbauteile,
Anker, Hängezuganker, Lager usw. werden in besonderen
Positionen angeführt.
Einbauteile für Transport sind im Preis enthalten.

*Hinweis*
8. Montage

8.1 Zufahrten, Standplätze

Die Lage und Anzahl der Zufahrten und Standplätze für
den Montagekran werden vom Auftragnehmer festgelegt.
Die Herstellung und Unterhaltung der Zufahrten und
Standplätze einschließlich erforderlicher Rampen in
ausreichender Tragfähigkeit
zur gefahrfreien Befahrung erfolgt durch den
Auftraggeber, einschließlich erforderlicher
Absteifungen, Entfernung von Freileitungen,
Abdeckung von Schächten und Gräben, Durchführung von
Räumarbeiten, usw.
.

8.2 Beistellungen

Vom Auftraggeber werden, gemäß der Vertragsbedingungen,
kostenfrei oder gegen Kostenerstattung beigestellt:
Entnahmestellen und Verbrauch von Strom und Wasser im
Bereich der Montagestelle, die Benutzung
vorhandener Sanitäreinrichtungen und Tagesunterkünfte,
vorhandene Gerüste.

8.3 Hilfskonstruktionen

Soweit besondere Hilfskonstruktionen wie Gerüste,
Verspannungen, Aussteifungen, Abstützungen und dergl.
für Nachfolgegewerke erforderlich sind, werden diese
als Sonderleistungen in besonderen Positionen
ausgeschrieben.

8.4 Vorleistungen

Fixpunkte, Höhenmarken, Schnurgerüste, Fluchtangaben im
Bereich der Montagestellen werden bauseits
zur Verfügung gestellt, ebenso Fundamente in
ausreichender Betonfestigkeit mit
Höhenausgleichsmöglichkeit
bis ............... cm unter Stützenunterkante frei von
Schutt, Wasser und Eis, sowie Auflagerpunkte in der
festgelegten Ausführung.

8.5 Montageunterbrechungen

Vom Auftragsnehmer nicht zu vertretende
Montageunterbrechungen werden als erbrachte Leistung
behandelt.

8.6 Fachbauleitung

Für die Fertigteilmontage übernimmt der Auftragnehmer
die Fachbauleitung im Sinne der Bauordnung.
Mit Montageende endet diese Fachbauleitung.

8.7 Unfallverhütungsmaßnahmen

Vorhandene Unfallverhütungseinrichtungen werden vom
Auftragnehmer mitbenutzt.
Für die Dauer seiner Montageleistung führt der
Auftragnehmer alle notwendigen
Unfallverhütungsmaßnahmen durch.
Die Aufrechterhaltung und Wartung dieser Maßnahmen
endet mit dem Montageende.

8.8 Toleranzen

Gemäß DIN 18201 soll die Einhaltung von Toleranzen nur
geprüft werden, wenn es erforderlich ist.
Dabei sind last- und zeitabhängige Verformungen sowie
Verwölbungen zusätzlich zu berücksichtigen

*Hinweis*
9. Nebenleistungen

9.0 Definition

Nebenleistungen gemäß DIN 18 299 - Allgemeine
Regelungen für Bauleistungen aller Art - sind:

9.1 Nebenleistungen bei Lieferung ab Werk

Nachweis der Güte für Baustoffe, Bauteile und Beton

9.2 Nebenleistungen bei Lieferung frei Bau

Leistungen gemäß 9.1
Einholung von Transportgenehmigungen
Erfüllung von Transportauflagen

9.3 Nebenleistungen bei Lieferung einschl. Montage

Leistung gemäß 9.2
Einhaltung der Unfallverhütungsvorschriften
Entsorgen des eigenen Abfalls
Messungen für die Ausführung und Abrechnung der
Vertragsleistung
ab bauseitig im Baustellenbereich gestellter Fixpunkte
Vorhalten von Geräten, Kleingeräten, Werkzeugen
Sicherung der Leistung gegen normales
Niederschlagwasser
Entfernung normalen Niederschlagwassers
Herstellen der Verbindungen zwischen den Fertigteilen
Herstellen des Vergusses zwischen Fertigteilen, jedoch
ohne elastische Verfugung
Liefern und Einbau von Unterlagsplatten zwischen
Fertigteilen,
soweit sie zum Höhenausgleich dienen und keine
statischen Anforderungen haben.

*Hinweis*
10. Besondere Leistungen

10.0 Definition

Besondere Leistungen gemäß DIN 18 299 - Allgemeine
Regelungen für Bauleistungen aller Art sind:

10.3 Besondere Leistungen bei Lieferung einschl.
Montage

Untersuchungen von Baugrund, Bodenverhältnissen, Wasser
Bauphysikalische Nachweise für Baustoffe oder Bauteile
Lieferung und/oder Einbau von Einbauteilen jeglicher
Art
Lieferung und/oder Einbau von Befestigungsteilen im
Ortbeton
Anlegen und/oder Schließen von Aussparungen, Schlitzen,
Durchbrüchen
Verfugungen jeglicher Art, Herstellen von Bewegungs-
und Scheinfugen
Abdecken,Verstopfen oder Vermörteln von Wand- und
Deckenfugen,soweit sie nicht der Verbindung
der im Leistungsumfang enthaltenen Fertigteile dienen
Abschalungen für Ortbeton
Herstellen von Aufbeton
Vorkehrungen, Abstützungen u. dergl. für das An- u.
Aufbetonieren von Ortbeton
Lager
Spachtelarbeiten an Fertigteiloberflächen
Entfernen von Schaumfüllungen aus Ankerschienen
Sicherungen an Absturzkanten, Öffnungen, Treppen u.ä.
nach Montageende
Beteiligung an der allgemeinen Baureinigung
Reinigung der Fundamentköcher vor Montagebeginn
Winterbaumaßnahmen, Schnee- und Eisräumen
Verkehrssicherungsmaßnahmen

*Hinweis*
12. Weitere Unterlagen

- Merkblatt Korrosionsschutz von nicht zugänglichen
stählernen Verbindungselementen
  (Einbauteile) in Betonfertigteilen
- Merkblatt Sichtbetonflächen von Fertigteilen aus
Beton und Stahlbeton
- Muster-Montageanweisungen für den Betonfertigteilbau
Herausgeber: Fachvereinigung Deutscher
Betonfertigteilbau e.V. (FDB), Bonn

*Hinweis*
WEITERE TECHNISCHE VORBEMERKUNGEN -
Stahlbeton-Fertigteile

* Sichtbetonflächen

Für Sichtbetonflächen von Fertigteilen aus Beton und
Stahlbeton gilt das FDB-Merkblatt (Fachvereinigung
Deutscher Betonfertigteilbau e.V.)

* Merkblätter:

- DBV-Merkblatt 1 "Sichtbetonflächen von Fertigteilen"
- DBV-Merkblatt 7 "Brandschutz mit Betonfertigteilen"
- DBV-Merkblatt 8 "Betonfertigteile aus
Architekturbeton"

* Verschluss

Alle Vertiefungen für z. B. Abhebe- oder Montageanker
sowie Vergussaussparungen sind mit Reparaturmörtel
(Betonersatz) zu verschließen und glatt zu verreiben,
sodass die Sichtbetonqualität des Bauteils nicht
beeinträchtigt wird.

* Allgemein

Bei Anlieferung, Montage und Betonage ist die
Montageanleitung des Herstellers der Bauteile zu
berücksichtigen.

* Herstellung

Herstellung einschl. Hilfs- und Schutzgerüste,
Montagehalterungen, Konstruktionszeichnungen,
Kraneinsatz, Verschließen der Transport- und
Verankerungsöffnungen und Fugen.

* Systembedingten Einbauteile und Montagezubehör

Alle systembedingten Einbauteile und Montagezubehör wie
z. B.:
- Abhebe- und Transportanker, Montagehüllrohre
- Feuerverzinkte Stahlwinkel einschließlich
Ankerschienen oder Dübelbefestigungen, Schraubdorne,
Verstiftungen
- Vergusstaschen, Sacklöcher, Hüllrohre einschließlich
nachträglichem Verguss mit hochfestem Vergussmörtel
sind in die Preise einzukalkulieren.

* Preisinhalt:

Herstellung, einschl. Hilfs- und Schutzgerüste,
Montagehalterungen, Elementstatik,
Konstruktionszeichnungen, Montagepläne, Bewehrungen
(Gitterträger), Beischalung, Montageabstützung
(Schrägstützen), Kraneinsatz,
Verschließen der Transport- und Verankerungsöffnungen
und Fugen ist in die Einheitspreise einzukalkulieren.
Die Bewehrung, außer den Gitterträgern, sowie
notwendige Erprobungsflächen zur Abstimmung der
Betonzusammensetzung, der Oberflächenbearbeitung und
der Oberflächenbehandlung werden gesondert vergütet.

* Arbeitssicherheit / Gefahrenbereiche
Gefahrbereiche bei Montagearbeiten sind abzusperren und
zu kennzeichnen.
Entstehen dadurch Behinderungen für andere Unternehmer
oder Dritte, sind der Zeitraum der Absperrung
sowie alternative Maßnahmen mit der Bauüberwachung
abzusprechen.

* Nebenleistungen

Folgende Leistungen sind (ergänzend zu den
Nebenleistungen gemäß VOB) in die Einheitspreise
einkalkuliert:
- Anfertigen der Werkzeichnungen, einschließlich
Einbauteile
- Werkzeichnungen werden dem Auftraggeber zur
rechtzeitigen Freigabe vor Beginn der Erzeugung
innerhalb der
  zu vereinbarenden Frist vorgelegt.
- durch den Auftragnehmer zu vertretenden
Zwischentransporte
- Einmessen der Fertigteile
- Vergießen von Hüllrohr- und Dornverbindungen
- Ausbilden abgefaster Kanten

* Oberflächen

Die geschalten Sichtoberflächen werden mit
wassersperrenden Schalungen (aus Stahl, Kunststoff oder
oberflächen- vergüteten, mehrschichtigen Platten) gemäß
ÖNORM B 2204 Klasse 2P, S2, F1 und A1 hergestellt.

Die Einfüllseite ist waagrecht abgezogen.

* Bewehrung

Bewehrungen werden in BSt. 550 (Rippen-Stabstahl) oder
M 550 (Bewehrungsmatten) ausgeführt.
Als Standardbewehrung gelten alle Stabstahl Positionen
ohne Unterschied der Durchmesser von 8 bis 36 mm mit
einer Werkslänge von höchstens 14 m und
Bewehrungsmatten mit einem Flächengewicht über 2,1
kg/m2. Die Abrechnung erfolgt nach Stahlauszugslisten.

*Hinweis*
ZUSÄTZLICHE TECHNISCHE VERTRAGSBEDINGUNGEN

DIN 18 331 Betonarbeiten

siehe LV-Bereich Betonarbeiten

ergänzend gilt:

STAHLBETON-FERTIGTEILE

Wenn in den Einzelpositionen nicht anders vermerkt gilt
für alle Fertigteile:

Herstellung, einschl. Hilfs- und Schutzgerüste,
Montagehalterungen, Konstruktionszeichnungen,
Kraneinsatz,
Verschließen der Transport- und Verankerungsöffnungen
und Fugen.

Alle sichtbar verbleibenden Flächen sind glatt zu
schalen bzw. zu glätten, Kanten mit Dreikantleiste 7/ 7
mm für gefaste Betonkanten.

Alle Vertiefungen für z. B. Abhebe- oder Montageanker
sowie Vergussaussparungen sind mit Reparaturmörtel
(Betonersatz)
zu verschließen und glatt zu verreiben, sodass die
Sichtbetonqualität des Bauteils nicht beeinträchtigt
wird

Alle systembedingten Einbauteile und Montagezubehör wie
z. B.:

- Abhebe- und Transportanker, Montagehüllrohre
- Feuerverzinkte Stahlwinkel einschließlich
Halfenschienen oder Dübelbefestigungen,
- Schraubdorne, Verstiftungen,
- Vergusstaschen, Sacklöcher, Hüllrohre einschließlich
nachträglichem Verguss mit hochfestem Vergussmörtel

sind in die Preise einzukalkulieren.

Gefahrbereiche bei Montagearbeiten sind abzusperren und
zu kennzeichnen.
Entstehen dadurch Behinderungen für andere Unternehmer
oder Dritte,
sind der Zeitraum der Absperrung sowie alternative
Maßnahmen mit der Bauüberwachung abzusprechen.

Für Sichtbetonflächen von Fertigteilen aus Beton und
Stahlbeton gilt das FDB-Merkblatt (Fachvereinigung
Deutscher Betonfertigteilbau e.V.)
und das Merkblatt Sichtbetonfertigteile - Hrsg.:
Verband Beton- und Fertigteilindustrie Nord e. V.;
Unternehmerverband Mineralische Baustoffe e. V.;
Bayerischer Industrieverband Baustoffe, Steine und
Erden e. V.

Die Betonstahlbewehrung wird gesondert vergütet.

*Hinweis*
Fertigteile:

Die statische Berechnung liegt vor,
die Tragwerks- einschl. Elementplanung ist durch AN zu
erstellen und zur Prüfung vorzulegen.

Die Leistung wird gesondert vergütet siehe hierzu
gesonderte LV-Position im  LV-Abschnitt Dokumentation
und technische Bearbeitung.

*Hinweis*
Elementwände

**01.12.0001 Elementwand-/Betondoppelwandtafel C25/30 XC3 WF D 24cm, H 3-3,5m**
Betonfertigteilwand,
aus Elementwand-/ Betondoppelwandtafeln, (Hohlwand) DIN
EN 13369 und DIN EN 14992,
mit statisch mitwirkender Ortbetonergänzung,
Innen- und Außenschale tragend.

Betonoberfläche beidseitig schalungsglatt, streich- und
tapezierfähig nach DIN 18217,
als Stahlbeton, Normalbeton C 25/30 DIN EN 206, DIN
1045-2,
natürliche Gesteinskörnung,
Expositionsklasse XC3 (Bewehrungskorrosion durch
Karbonatisierung, mäßig feucht),
Feuchtigkeitsklasse WF (Betonkorrosion, feuchte
Umgebung).

Gesamtwanddicke 24 cm,
Dicke der Innen-/ Außenschale sowie Ortbetonkern nach
Wahl AN,
Wandhöhe über 3 bis 3,5 m,
Wandlänge bis 3 m.

Fugenverschluss der Stoßfugen,
als sichtbar bleibende vertiefte Fuge, trapezförmig,
Fuge geglättet,
in F90 A-Brandschutzausführung nach DIN 4102-A1,
mit Fugenfüllsystem mit bauaufsichtlicher Zulassung.

Einschl. Beischalung und Montageabstützung
(Schrägstützen)

Die Bewehrung, einschl. Gitterträger wird gesondert
vergütet.
Menge: 96,000 m2
Zuordnung: 331_1

**01.12.0002 Elementwand-/Betondoppelwandtafel, Giebelwand, C25/30 XC3 WF D 24cm, H 0,5-3,5m**
Betonfertigteilwand, als Giebelwand,
aus Elementwand-/ Betondoppelwandtafeln, (Hohlwand) DIN
EN 13369 und DIN EN 14992,
mit statisch mitwirkender Ortbetonergänzung,
Innen- und Außenschale tragend.

Betonoberfläche beidseitig schalungsglatt, streich- und
tapezierfähig nach DIN 18217,
als Stahlbeton, Normalbeton C 25/30 DIN EN 206, DIN
1045-2,
natürliche Gesteinskörnung,
Expositionsklasse XC3 (Bewehrungskorrosion durch
Karbonatisierung, mäßig feucht),
Feuchtigkeitsklasse WF (Betonkorrosion, feuchte
Umgebung).

Gesamtwanddicke 24 cm,
Dicke der Innen-/ Außenschale sowie Ortbetonkern nach
Wahl AN,
Wandhöhe über 0,5 bis 3,5 m,
Wandlänge bis 3 m.
Oberkante Wand geneigt, an Dachfläche angepasst,
Neigung ca. 20 Grad,

Fugenverschluss der Stoßfugen,
als sichtbar bleibende vertiefte Fuge, trapezförmig,
Fuge geglättet,
in F90 A-Brandschutzausführung nach DIN 4102-A1,
mit Fugenfüllsystem mit bauaufsichtlicher Zulassung.

Einschl. Beischalung und Montageabstützung
(Schrägstützen)

Die Bewehrung, einschl. Gitterträger wird gesondert
vergütet.
Menge: 24,000 m2
Zuordnung: 331_1

**01.12.0003 Elementwand-/Betondoppelwandtafel C25/30 XC3 WF D 25cm, H 3-3,5m**
Betonfertigteilwand,
aus Elementwand-/ Betondoppelwandtafeln, (Hohlwand) DIN
EN 13369 und DIN EN 14992,
mit statisch mitwirkender Ortbetonergänzung,
Innen- und Außenschale tragend.

Betonoberfläche beidseitig schalungsglatt, streich- und
tapezierfähig nach DIN 18217,
als Stahlbeton, Normalbeton C 25/30 DIN EN 206, DIN
1045-2,
natürliche Gesteinskörnung,
Expositionsklasse XC3 (Bewehrungskorrosion durch
Karbonatisierung, mäßig feucht),
Feuchtigkeitsklasse WF (Betonkorrosion, feuchte
Umgebung).

Gesamtwanddicke 25 cm,
Dicke der Innen-/ Außenschale sowie Ortbetonkern nach
Wahl AN,
Wandhöhe über 3 bis 3,5 m,
Wandlänge bis 3 m.

Fugenverschluss der Stoßfugen,
als sichtbar bleibende vertiefte Fuge, trapezförmig,
Fuge geglättet,
in F90 A-Brandschutzausführung nach DIN 4102-A1,
mit Fugenfüllsystem mit bauaufsichtlicher Zulassung.

Einschl. Beischalung und Montageabstützung
(Schrägstützen)

Die Bewehrung, einschl. Gitterträger wird gesondert
vergütet.
Menge: 117,000 m2
Zuordnung: 331_1

**01.12.0004 Elementwand-/Betondoppelwandtafel C25/30 XC3 WF D 25cm, H 3,5-4m**
Betonfertigteilwand,
aus Elementwand-/ Betondoppelwandtafeln, (Hohlwand) DIN
EN 13369 und DIN EN 14992,
mit statisch mitwirkender Ortbetonergänzung,
Innen- und Außenschale tragend.

Betonoberfläche beidseitig schalungsglatt, streich- und
tapezierfähig nach DIN 18217,
als Stahlbeton, Normalbeton C 25/30 DIN EN 206, DIN
1045-2,
natürliche Gesteinskörnung,
Expositionsklasse XC3 (Bewehrungskorrosion durch
Karbonatisierung, mäßig feucht),
Feuchtigkeitsklasse WF (Betonkorrosion, feuchte
Umgebung).

Gesamtwanddicke 25 cm,
Dicke der Innen-/ Außenschale sowie Ortbetonkern nach
Wahl AN,
Wandhöhe über 3,5 bis 4 m,
Wandlänge bis 3 m.

Fugenverschluss der Stoßfugen,
als sichtbar bleibende vertiefte Fuge, trapezförmig,
Fuge geglättet,
in F90 A-Brandschutzausführung nach DIN 4102-A1,
mit Fugenfüllsystem mit bauaufsichtlicher Zulassung.

Einschl. Beischalung und Montageabstützung
(Schrägstützen)

Die Bewehrung, einschl. Gitterträger wird gesondert
vergütet.
Menge: 29,000 m2
Zuordnung: 331_1

**01.12.0005 Elementwand-/Betondoppelwandtafel C25/30 XC3 WF D 25cm, H 4-4,5m**
Betonfertigteilwand,
aus Elementwand-/ Betondoppelwandtafeln, (Hohlwand) DIN
EN 13369 und DIN EN 14992,
mit statisch mitwirkender Ortbetonergänzung,
Innen- und Außenschale tragend.

Betonoberfläche beidseitig schalungsglatt, streich- und
tapezierfähig nach DIN 18217,
als Stahlbeton, Normalbeton C 25/30 DIN EN 206, DIN
1045-2,
natürliche Gesteinskörnung,
Expositionsklasse XC3 (Bewehrungskorrosion durch
Karbonatisierung, mäßig feucht),
Feuchtigkeitsklasse WF (Betonkorrosion, feuchte
Umgebung).

Gesamtwanddicke 25 cm,
Dicke der Innen-/ Außenschale sowie Ortbetonkern nach
Wahl AN,
Wandhöhe über 4 bis 4,5 m,
Wandlänge bis 3 m.

Fugenverschluss der Stoßfugen,
als sichtbar bleibende vertiefte Fuge, trapezförmig,
Fuge geglättet,
in F90 A-Brandschutzausführung nach DIN 4102-A1,
mit Fugenfüllsystem mit bauaufsichtlicher Zulassung.

Einschl. Beischalung und Montageabstützung
(Schrägstützen)

Die Bewehrung, einschl. Gitterträger wird gesondert
vergütet.
Menge: 6,000 m2
Zuordnung: 331_1

**01.12.0006 Schalung Doppelwand Stirnabschalung freien Wandenden D 24cm H 3,0-3,5m**
Schalung Betonfertigteilwand
aus Betondoppelwandtafeln (Hohlwand),
als Stirnabschalung der freien Wandenden,
Dicke 24 cm,
Schalungshaut für Betonflächen ohne Anforderung,
mit Dreikantleiste 10/10 mm für gefaste Betonkanten.
Bauteilhöhe über 3,0 bis 3,5 m.
Menge: 7,000 m
Zuordnung: 331_1

**01.12.0007 Schalung Doppelwand Stirnabschalung freien Wandenden D 25cm H 2,5-3,0m**
Schalung Betonfertigteilwand
aus Betondoppelwandtafeln (Hohlwand),
als Stirnabschalung der freien Wandenden,
Dicke 25 cm,
Schalungshaut für Betonflächen ohne Anforderung,
mit Dreikantleiste 10/10 mm für gefaste Betonkanten.
Bauteilhöhe über 2,5 bis 3,0 m.
Menge: 9,000 m
Zuordnung: 331_1

*Hinweis*
Öffnungen/Aussparungen/Durchbrüche/Schlitze in
Betonfertigteilwänden

**01.12.0008 Türöffnungen Betonfertigteilwand, D 24cm, B/H: 1,26/2,55-2,60m**
Öffnung, rechteckig,
als Türöffnungen,
in der vorbeschriebenen Betonfertigteilwand
aus Betondoppelwandtafeln, (Hohlwand)
einschl. Abschalung,
Wandstärke 24 cm.

Maße B/ H: 1,26 / 2,55 bis 2,60 m
Menge: 2,000 St
Zuordnung: 331_1

**01.12.0009 Türöffnungen Betonfertigteilwand, D 24cm, B/H: 2,15/2,915m**
Öffnung, rechteckig,
als Türöffnungen,
in der vorbeschriebenen Betonfertigteilwand
aus Betondoppelwandtafeln, (Hohlwand)
einschl. Abschalung,
Wandstärke 24 cm.

Maße B/ H: 2,15 / 2,915 m
Menge: 2,000 St
Zuordnung: 331_1

**01.12.0010 Türöffnungen Betonfertigteilwand, D 24cm, B/H: 2,15/3,02m**
Öffnung, rechteckig,
als Türöffnungen,
in der vorbeschriebenen Betonfertigteilwand
aus Betondoppelwandtafeln, (Hohlwand)
einschl. Abschalung,
Wandstärke 24 cm.

Maße B/ H: 2,15 / 3,02 m
Menge: 1,000 St
Zuordnung: 331_1

**01.12.0011 Türöffnungen Betonfertigteilwand, D 24cm, B/H: 2,26/2,60m**
Öffnung, rechteckig,
als Türöffnungen,
in der vorbeschriebenen Betonfertigteilwand
aus Betondoppelwandtafeln, (Hohlwand)
einschl. Abschalung,
Wandstärke 24 cm.

Maße B/ H: 2,26 / 2,60 m
Menge: 1,000 St
Zuordnung: 331_1

*Hinweis*
Durchbrüche/ Aussparungen

**01.12.0012 Aussparung, rechteckig, TGA+ELT, Betonfertigteilwand, D 24cm, 2500-5000cm2**
Aussparung, rechteckig,
als Wanddurchbrüche für Installationen, TGA+ELT,
in der vorbeschriebenen Betonfertigteilwand aus
Betondoppelwandtafeln (Hohlwand),
einschl. Abschalung,
Wandstärke 24 cm.

Einzelgröße der Aussparungen über 2500 bis 5000 cm2.
Menge: 2,000 St
Zuordnung: 331_1

**01.12.0013 Aussparungen, Betonfertigteilwand, Einbindung Unterzug, rechteckig, B/H/T 25/44,5/24cm**
Aussparung,
in der vorbeschriebenen Betonfertigteilwand
aus Betondoppelwandtafeln, (Hohlwand)
Wandstärke 24 bis 25 cm,
für die Einbindung der Unterzüge, (Auflager)

Aussparungen rechteckig, Querschnitt B/H/T ca. 25/
44,5/ 25 cm.

Abstellung aus Streckmetall, dreiseitig, (unten und 2 x
seitlich).

Die Ortbeton für die Aussparung wird über die
Unterzugsposition abgerechnet.

Einzurechnen ist der Mehraufwand beim Schalen durch
mehrmaliges Abstellen
aufgrund der Durchführung der Bewehrung.
Menge: 1,000 St
Zuordnung: 331_1

**01.12.0014 Wie Pos Aussparung Einbindung Unterzüge, jedoch B/H/T 24/76,5/24cm**
Leistung wie vorbeschriebene Aussparung für Einbindung
Unterzüge,
jedoch Aussparungen rechteckig, Querschnitt B/H/T 24/
76,5/ 24 cm.
Menge: 1,000 St
Zuordnung: 351_1

**01.12.0015 Wie Pos Aussparung Einbindung Unterzüge, jedoch B/H/T 20/20,5/25cm**
Leistung wie vorbeschriebene Aussparung für Einbindung
Unterzüge,
jedoch Aussparungen rechteckig, Querschnitt B/H/T 20/
20,5/ 25 cm.
Menge: 2,000 St
Zuordnung: 351_1

**01.12.0016 Wie Pos Aussparung Einbindung Unterzüge, jedoch B/H/T 25/38,5/24cm**
Leistung wie vorbeschriebene Aussparung für Einbindung
Unterzüge,
jedoch Aussparungen rechteckig, Querschnitt B/H/T 25/
38,5/ 24 cm.
Menge: 2,000 St
Zuordnung: 351_1

**01.12.0017 Wie Pos Aussparung Einbindung Unterzüge, jedoch B/H/T 25/38,5/25cm**
Leistung wie vorbeschriebene Aussparung für Einbindung
Unterzüge,
jedoch Aussparungen rechteckig, Querschnitt B/H/T 25/
38,5/ 25 cm.
Menge: 2,000 St
Zuordnung: 351_1

**01.12.0018 Wie Pos Aussparung Einbindung Unterzüge, jedoch B/H/T 25/40,5/24cm**
Leistung wie vorbeschriebene Aussparung für Einbindung
Unterzüge,
jedoch Aussparungen rechteckig, Querschnitt B/H/T 25/
40,5/ 24 cm.
Menge: 1,000 St
Zuordnung: 351_1

**01.12.0019 Wie Pos Aussparung Einbindung Unterzüge, jedoch B/H/T 25/40,5/25cm**
Leistung wie vorbeschriebene Aussparung für Einbindung
Unterzüge,
jedoch Aussparungen rechteckig, Querschnitt B/H/T 25/
40,5/ 25 cm.
Menge: 1,000 St
Zuordnung: 351_1

*Hinweis*
Elementplattendecken

*Hinweis*
Hinweis:

Die Decken sind als linienförmig gestützte,
Flachdecken, als Durchlaufträgerdecken,
zweiachsig gespannt bemessen, die Ausführung erfolgt in
Elementplattenbauweise.

Durchbiegung:

Um den Durchhang der Decke zu minimieren wird die Decke
in den relevanten Durchbiegungsbereichen
um 1 bis 1,5 cm überhöht und zwar um l /300.

Zusätzliche Maßnahmen zur konstruktiven Begrenzung des
Durchhangs:

- Es ist ein Beton mit geringer Wärmeentwicklung zu
wählen.
- Die Nachbehandlung ist auch für die Expositionsklasse
XC1 der DIN 1045-3, Tabelle 2 anzupassen,  jedoch
mind. 3 Tage.
 Es wird jedoch eine Verlängerung der
Nachbehandlungszeit empfohlen.
- Das Belassen der Decke in der Schalung gehört zur
Nachbehandlung.
 Es ist DIN 1045-3, 6.5.1 (3) zu beachten (Ausschalfris
entsprechend Nachbehandlung)
- Um Verformungen aus elastischem und plastischem
Verhalten des Betons gering zu halten,
 ist die Decke mind. für 56 Tage mit Hilfsstützen zu
unterstützen, siehe gesonderte Position.
- Der E-Modul des einzubauenden Betons gemäß
Betonrezeptur des Betonlieferwerks ist vom
 Auftragnehmer bei der Herstellung der Decken
nachzuweisen.

*Hinweis*
Für erhöhte Anforderungen an die Ebenheit bei der
Ausführung nachstehend beschriebener Leistungen
gilt die DIN 18202 Ausgabe 2019-07 mit folgenden
Anforderungen:

- Nichtflächenfertigen Oberseiten von Decken Tabelle 3
Zeile 2a,
- Unterseiten von Decken mit erhöhten Anforderungen
Tabelle 3 Zeile 7.

**01.12.0020 Elementdeckenplatte Fertigteil (Filigrandecke), Decke ü. UG, C25/30 XC1 WO D 24cm H 2,5-3,0m**
Elementdeckenplatte mit Aufbeton (Filigrandecke)
als Fertigteil DIN EN 13369 und DIN EN 13747,
mit statisch mitwirkender Ortbetonergänzung (Aufbeton),
obere Betonfläche waagrecht, aufgeraut für
nachträglichen Verbund,
Gitterträgerdeckendicke nach statischen Erfordernissen,
Gesamtdicke einschl. Ortbetonergänzung (Aufbeton) 24
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 2,5 bis 3,0 m.

Einschl. Beischalung, Montageunterstützung o. ä. im
Fertigteil.

Die Bewehrung, einschl. Gitterträger wird gesondert
vergütet.

Die Gitterträgerhöhe ist als Abstandhalter zur Aufnahme
der oberen Bewehrungslage ausgebildet.

Bereich: Decke über Untergeschoss
Menge: 402,000 m2
Zuordnung: 351_1

**01.12.0021 Elementdeckenplatte Fertigteil (Filigrandecke), Decke ü. UG, C25/30 XC3 WF D 24cm H 3,0-3,5m**
Elementdeckenplatte mit Aufbeton (Filigrandecke)
als Fertigteil DIN EN 13369 und DIN EN 13747,
mit statisch mitwirkender Ortbetonergänzung (Aufbeton),
obere Betonfläche waagrecht, aufgeraut für
nachträglichen Verbund,
Gitterträgerdeckendicke nach statischen Erfordernissen,
Gesamtdicke einschl. Ortbetonergänzung (Aufbeton) 24
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 3,0 bis 3,5 m.

Einschl. Beischalung, Montageunterstützung o. ä. im
Fertigteil.

Die Bewehrung, einschl. Gitterträger wird gesondert
vergütet.

Die Gitterträgerhöhe ist als Abstandhalter zur Aufnahme
der oberen Bewehrungslage ausgebildet.

Bereich: Decke über Untergeschoss
Menge: 263,000 m2
Zuordnung: 351_1

**01.12.0022 Elementdeckenplatte Fertigteil (Filigrandecke), Decke ü. 1.OG, C50/60 XC1 WO D 24cm H 3,0-3,5m**
Elementdeckenplatte mit Aufbeton (Filigrandecke)
als Fertigteil DIN EN 13369 und DIN EN 13747,
mit statisch mitwirkender Ortbetonergänzung (Aufbeton),
obere Betonfläche waagrecht, aufgeraut für
nachträglichen Verbund,
Gitterträgerdeckendicke nach statischen Erfordernissen,
Gesamtdicke einschl. Ortbetonergänzung (Aufbeton) 24
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 3,0 bis 3,5 m.

Einschl. Beischalung, Montageunterstützung o. ä. im
Fertigteil.

Die Bewehrung, einschl. Gitterträger wird gesondert
vergütet.

Die Gitterträgerhöhe ist als Abstandhalter zur Aufnahme
der oberen Bewehrungslage ausgebildet.

Bereich: Decke über 1. Obergeschoss
Menge: 10,000 m2
Zuordnung: 351_1

**01.12.0023 Elementdeckenplatte Fertigteil (Filigrandecke), Decke ü. EG-3.OG, C25/30 XC1 WO D 24cm H 3,0-3,5m**
Elementdeckenplatte mit Aufbeton (Filigrandecke)
als Fertigteil DIN EN 13369 und DIN EN 13747,
mit statisch mitwirkender Ortbetonergänzung (Aufbeton),
obere Betonfläche waagrecht, aufgeraut für
nachträglichen Verbund,
Gitterträgerdeckendicke nach statischen Erfordernissen,
Gesamtdicke einschl. Ortbetonergänzung (Aufbeton) 24
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 3,0 bis 3,5 m.

Einschl. Beischalung, Montageunterstützung o. ä. im
Fertigteil.

Die Bewehrung, einschl. Gitterträger wird gesondert
vergütet.

Die Gitterträgerhöhe ist als Abstandhalter zur Aufnahme
der oberen Bewehrungslage ausgebildet.

Bereich: Decke über Erdgeschoss bis 3. Obergeschoss
Menge: 1494,000 m2
Zuordnung: 351_1

**01.12.0024 Elementdeckenplatte Fertigteil (Filigrandecke), Decke ü. 3.OG, C25/30 XC1 WO D 30cm H 3,0-3,5m**
Elementdeckenplatte mit Aufbeton (Filigrandecke)
als Fertigteil DIN EN 13369 und DIN EN 13747,
mit statisch mitwirkender Ortbetonergänzung (Aufbeton),
obere Betonfläche waagrecht, aufgeraut für
nachträglichen Verbund,
Gitterträgerdeckendicke nach statischen Erfordernissen,
Gesamtdicke einschl. Ortbetonergänzung (Aufbeton) 30
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 3,0 bis 3,5 m.

Einschl. Beischalung, Montageunterstützung o. ä. im
Fertigteil.

Die Bewehrung, einschl. Gitterträger wird gesondert
vergütet.

Die Gitterträgerhöhe ist als Abstandhalter zur Aufnahme
der oberen Bewehrungslage ausgebildet.

Bereich: Decke über 3. Obergeschoss
Menge: 51,000 m2
Zuordnung: 351_1

**01.12.0025 Elementdeckenplatte Fertigteil (Filigrandecke), Decke ü. 4.OG, C25/30 XC1 WO D 22cm H 3,0-3,5m**
Elementdeckenplatte mit Aufbeton (Filigrandecke)
als Fertigteil DIN EN 13369 und DIN EN 13747,
mit statisch mitwirkender Ortbetonergänzung (Aufbeton),
obere Betonfläche waagrecht, aufgeraut für
nachträglichen Verbund,
Gitterträgerdeckendicke nach statischen Erfordernissen,
Gesamtdicke einschl. Ortbetonergänzung (Aufbeton) 22
cm,
Betondeckung 2,5 cm,
als Plattendecke, zweiachsig gespannt,
Flachdecke, linienförmig bzw. im Stützenbereich
punktförmig gestützt.

Fertigteile und Aufbeton
als Stahlbeton, Normalbeton C 25/30 DIN EN 206, DIN
1045-2, natürliche Gesteinskörnung,
Expositionsklasse XC1 (Bewehrungskorrosion durch
Karbonatisierung, trocken/ständig nass),
Feuchtigkeitsklasse WO (Betonkorrosion, trockene
Umgebung),
mit Scheibenwirkung, mit Verbundbewehrung, Auflagerung
mit Anschlussbewehrung,
geschalte Betonflächen glatt, einschl. Fugenverschluss
F90.

Deckenstützweiten siehe beiliegende Positionspläne,
Höhe der Betonunterseite über 3,0 bis 3,5 m.

Einschl. Beischalung, Montageunterstützung o. ä. im
Fertigteil.

Die Bewehrung, einschl. Gitterträger wird gesondert
vergütet.

Die Gitterträgerhöhe ist als Abstandhalter zur Aufnahme
der oberen Bewehrungslage ausgebildet.

Bereich: Decke über 4. Obergeschoss
Menge: 393,000 m2
Zuordnung: 351_1

**01.12.0026 Zulage Elementdeckenplatte Fertigteil, Decke ü. 4.OG, Aufzugsschacht**
Zulage zu vorbeschriebene Elementdeckenplatte
Fertigteil,
im Bereich des Aufzugsschachtes,
mit verstärkter Ausführung der Fertigteilplatte
(Filigranplatte)
zum freien überspannen der Decke über Aufzugsschacht,
Unterstützungsfrei, ohne Montageunterstützung.
Menge: 5,000 m2
Zuordnung: 351_1

**01.12.0027 Zulage für Sichtbeton, SB2, Farbton grau**
Zulage für vorbeschriebenen Ortbeton
für Rezeptur für Sichtbeton.

Ausführung als Sichtbeton,
mit besonderen Anforderungen, Klasse SB 2  gemäß
DBV-Merkblatt "Sichtbeton",
mit heller Oberfläche / -Färbung,
Farbton grau durch Zugabe von Pigmenten DIN EN 12878
und/ oder Gesteinskörnungen,
Menge: 418,000 m3
Zuordnung: 351_1

**01.12.0028 Zulage Überhöhung der Elementplattendecken, 1 cm**
Zulage zu vorbeschriebenen Decken aus Ortbeton,
für 1 cm Überhöhung,
für Schalungs- und Montagemehraufwand.

Ausführung in den stark Durchbiegungsgefährdeten
Bereichen,
nach Angabe des Statikers.
Menge: 202,000 m2
Zuordnung: 351_1

**01.12.0029 Zulage Überhöhung der Elementplattendecken, 1,5 cm**
Zulage zu vorbeschriebenen Decken aus Ortbeton,
für 1,5 cm Überhöhung,
für Schalungs- und Montagemehraufwand.

Ausführung in den stark Durchbiegungsgefährdeten
Bereichen,
nach Angabe des Statikers.
Menge: 71,000 m2
Zuordnung: 351_1

**01.12.0030 Schal. Elementdeckenplatte, Decke ü. UG-3.OG, Randschalung, H 24cm**
Schalung der Elementdeckenplatten, Decke über
Untergeschoss bis 3. Obergeschoss,
als Randschalung,
einhäuptig,
als Abstellung der Deckenplatte im Wandaufalgerbereich,
Schalungshöhe 24 cm,
Schalungshaut für Betonflächen ohne Anforderung.
Menge: 500,000 m
Zuordnung: 351_1

**01.12.0031 Schal. Elementdeckenplatte, Decke ü. 3.OG, Randschalung, H 30cm**
Schalung der Elementdeckenplatten, Decke über 3.
Obergeschoss,
als Randschalung,
einhäuptig,
als Abstellung der Deckenplatte im Wandaufalgerbereich,
Schalungshöhe 30 cm,
Schalungshaut für Betonflächen ohne Anforderung.
Menge: 14,000 m
Zuordnung: 351_1

**01.12.0032 Schal. Elementdeckenplatte, Decke ü. 4.OG, Randschalung, H 22cm**
Schalung der Elementdeckenplatten, Decke über 4.
Obergeschoss,
als Randschalung,
einhäuptig,
als Abstellung der Deckenplatte im Wandaufalgerbereich,
Schalungshöhe 22 cm,
Schalungshaut für Betonflächen ohne Anforderung.
Menge: 88,000 m
Zuordnung: 351_1

**01.12.0033 Zulage Schalung Elementdeckenplatte, Randschalung freier Deckenrand**
Zulage zu vorbeschriebener Elementdeckenplatten,
als Randabschalung,
für Montage- und Schalungsmehraufwand,
im Bereich der freien Deckenränder.
Menge: 121,000 m
Zuordnung: 351_1

**01.12.0034 Deckenanschluss, unbewehrtes Zentrierlager, D 10mm, B 240mm, F90**
Deckenanschluss mit unbewehrten Zentrierlager,
Herstellung von Auflager Elementplattendecke auf
Mauerwerkswände,
zur Zentrierung der Lasteinleitung ins Mauerwerk,
mit unbewehrtem Elastomerlager mit Prüfzeugnis
der Feuerwiderstandsklasse F90,

Dicke 10 mm,
Breite 240 mm,

Einbau nach Angabe des Herstellers.
Menge: 361,000 m
Zuordnung: 351_1

*Hinweis*
FERTIGTEIL-DECKEL IM LÜFTUNGSKANAL

**01.12.0035 Massivdeckenelement in Fertigbauweise, Bereich Lüftungskanal, C25/30 XC1 WO D 10cm H 0,8-1m, L: ca. 1,24-1,5m**
Massivdeckenelement
als Fertigteil DIN EN 13369 und DIN EN 13747,
obere Betonfläche waagrecht,
Gesamtdicke 10 cm,
Betondeckung 2,5 cm,
als Plattendecke, zweiachsig gespannt,
Flachdecke, linienförmig bzw. im Stützenbereich
punktförmig gestützt.

Elementabmessungen:
L: ca. 1,24-1,5m, B: nach FT-Planung

Auflager: Das Auflager der Fertigteil-Elemente wird im
Bereich der
Ortbetonwände ausgebildet. In Teilbereichen gibt es
keine Aufkantungen/ Auflager. Die Angaben sind den
Tragwerksplänen zu entnehmen.
Die Elementbreite ist durch den AN in der FT-Planung
festzulegen und
durch die örtliche Bauüberwachung zu bestätigen. Die
Fertigteilpläne sind
wie unter dem LV Abschnitt "Dokumentation und
technische Bearbeitung" zu erstellen.

Die auszubildende Fuge zwischen den Elementen ist mit
2cm auszuführen.

Fertigteile
als Stahlbeton, Normalbeton C 25/30 DIN EN 206,
DIN 1045-2, natürliche Gesteinskörnung,
Expositionsklasse XC1 (Bewehrungskorrosion durch
Karbonatisierung, trocken/ständig nass),
Feuchtigkeitsklasse WO (Betonkorrosion, trockene
Umgebung),
mit Scheibenwirkung, mit Verbundbewehrung, Auflagerung
mit Anschlussbewehrung,
geschalte Betonflächen glatt, einschl. Fugenverschluss
F90.

Deckenstützweiten siehe beiliegende Positionspläne,
Höhe der Betonunterseite über 0,8 bis 1,0 m.

Einschl. Beischalung, Montageunterstützung o. ä. im
Fertigteil.

Die Bewehrung,wird gesondert vergütet.

Bereich: Lüftungskanal
Menge: 26,000 m2
Zuordnung: 351_1

**01.12.0036 Schal. Elementdeckenplatte, Decke Lüftungskanal, Randschalung, H 10cm**
Schalung der Elementdeckenplatten,
Decke Lüftungskanal,
als Randschalung,
einhäuptig,
als Abstellung der Deckenplatte im Wandauflagerbereich,
Schalungshöhe 10 cm,
Schalungshaut für Betonflächen ohne Anforderung.
Menge: 38,000 m
Zuordnung: 351_1

*Hinweis*
FERTIGTEIL-DECKEL IM BESTANDSKANAL

**01.12.0037 Massivdeckenelement in Fertigbauweise, Bereich Bestandskanal, C25/30 XC1 WO D 8cm H 0,8-1m, L: ca. 1,54-1,7m, B:ca. 1,0m**
Massivdeckenelement
als Fertigteil DIN EN 13369 und DIN EN 13747,
obere Betonfläche waagrecht,
Gesamtdicke 8cm,
Betondeckung 2,5 cm,
als Plattendecke, zweiachsig gespannt,
Flachdecke, linienförmig bzw. im Stützenbereich
punktförmig gestützt.

Elementabmessungen:
L: ca. 1,54-1,7m, B: ca. 1,0m
Die Elemente sind als 1m- Platten auszuführen.
Vor Ort ist ein Nachmessen der Abmessungen notwendig.
Angegebene Abmessungen lt. Bestandsplänen.

In die vorliegende Pos. ist das Einmessen vor Ort
einzukalkulieren.
Anschließend können die Elemente erst nach vorheriger
Freigabe der
örtlichen Bauüberwachung bestellt werden.

Die auszubildende Fuge zwischen den Elementen ist mit
2cm auszuführen.

Fertigteile
als Stahlbeton, Normalbeton C 25/30 DIN EN 206,
DIN 1045-2, natürliche Gesteinskörnung,
Expositionsklasse XC1 (Bewehrungskorrosion durch
Karbonatisierung, trocken/ständig nass),
Feuchtigkeitsklasse WO (Betonkorrosion, trockene
Umgebung),
mit Scheibenwirkung, mit Verbundbewehrung, Auflagerung
mit Anschlussbewehrung,
geschalte Betonflächen glatt, einschl. Fugenverschluss
F90.

Deckenstützweiten siehe beiliegende Positionspläne,
Höhe der Betonunterseite über 0,8 bis 1,0 m.

Einschl. Beischalung, Montageunterstützung o. ä. im
Fertigteil.

Die Bewehrung,wird gesondert vergütet.

Bereich: Bestandskanal
Menge: 45,000 m2
Zuordnung: 351_1

**01.12.0038 Passelement in Fertigbauweise, Bereich Bestandskanal, C25/30 XC1 WO D 8cm H 0,8-1m, L: ca. 1,54-1,7m, B:ca. 0,755m**
siehe Pos. zuvor jedoch als Passelement

Massivdeckenelement
Elementabmessungen:
L: ca. 1,54-1,7m, B: ca. 0,755m
Menge: 1,200 m2
Zuordnung: 351_1

**01.12.0039 Schal. Elementdeckenplatte, Decke Bestandskanal, Randschalung, H 8cm**
Schalung der Elementdeckenplatten,
Decke Bestandskanal,
als Randschalung,
einhäuptig,
als Abstellung der Deckenplatte im Wandauflagerbereich,
Schalungshöhe 8 cm,
Schalungshaut für Betonflächen ohne Anforderung.
Menge: 62,000 m
Zuordnung: 351_1

*Hinweis*
FUGENAUSBILDUNG IN SICHTBETONBEREICH

*Hinweis*
Fertigteilunterzüge

**01.12.0040 Unterzug Fertigteil Rechteckquer. C25/30 XC1 WO H/B 22,5/17,5cm L 1,61m**
Unterzug als Fertigteil DIN EN 13369 und DIN EN 13225,
Rechteckquerschnitt,
als Stahlbeton, Normalbeton C 25/30 DIN EN 206-1, DIN
1045-2,
ohne RC-Baustoffe und industriell hergestellte
Gesteinskörnungen,
Expositionsklasse Bewehrungskorrosion, ausgelöst durch
Karbonatisierung XC1,
Feuchtigkeitsklasse Betonkorrosion, in trockener
Umgebung WO.

Abmessungen:

Höhe 0,225 m, Breite 0,175 m, Länge 1,61 m
Menge: 3,000 St
Zuordnung: 351_1

**01.12.0041 Unterzug Fertigteil Rechteckquer. C25/30 XC1 WO H/B 24,5/17,5cm L 1,61m**
Unterzug als Fertigteil DIN EN 13369 und DIN EN 13225,
Rechteckquerschnitt,
als Stahlbeton, Normalbeton C 25/30 DIN EN 206-1, DIN
1045-2,
ohne RC-Baustoffe und industriell hergestellte
Gesteinskörnungen,
Expositionsklasse Bewehrungskorrosion, ausgelöst durch
Karbonatisierung XC1,
Feuchtigkeitsklasse Betonkorrosion, in trockener
Umgebung WO.

Abmessungen:

Höhe 0,245 m, Breite 0,175 m, Länge 1,61 m
Menge: 2,000 St
Zuordnung: 351_1

**01.12.0042 Unterzug Fertigteil Rechteckquer. C25/30 XC1 WO H/B 20,5/20cm L 1,61m**
Unterzug als Fertigteil DIN EN 13369 und DIN EN 13225,
Rechteckquerschnitt,
als Stahlbeton, Normalbeton C 25/30 DIN EN 206-1, DIN
1045-2,
ohne RC-Baustoffe und industriell hergestellte
Gesteinskörnungen,
Expositionsklasse Bewehrungskorrosion, ausgelöst durch
Karbonatisierung XC1,
Feuchtigkeitsklasse Betonkorrosion, in trockener
Umgebung WO.

Abmessungen:

Höhe 0,205 m, Breite 0,20 m, Länge 1,61 m
Menge: 2,000 St
Zuordnung: 351_1

**01.12.0043 Unterzug Fertigteil Rechteckquer. C25/30 XC1 WO H/B 20,5/20cm L 1,685m**
Unterzug als Fertigteil DIN EN 13369 und DIN EN 13225,
Rechteckquerschnitt,
als Stahlbeton, Normalbeton C 25/30 DIN EN 206-1, DIN
1045-2,
ohne RC-Baustoffe und industriell hergestellte
Gesteinskörnungen,
Expositionsklasse Bewehrungskorrosion, ausgelöst durch
Karbonatisierung XC1,
Feuchtigkeitsklasse Betonkorrosion, in trockener
Umgebung WO.

Abmessungen:

Höhe 0,205 m, Breite 0,20 m, Länge 1,685 m
Menge: 2,000 St
Zuordnung: 351_1

**01.12.0044 Unterzug Fertigteil Rechteckquer. C25/30 XC1 WO H/B 22,5/20cm L 1,61m**
Unterzug als Fertigteil DIN EN 13369 und DIN EN 13225,
Rechteckquerschnitt,
als Stahlbeton, Normalbeton C 25/30 DIN EN 206-1, DIN
1045-2,
ohne RC-Baustoffe und industriell hergestellte
Gesteinskörnungen,
Expositionsklasse Bewehrungskorrosion, ausgelöst durch
Karbonatisierung XC1,
Feuchtigkeitsklasse Betonkorrosion, in trockener
Umgebung WO.

Abmessungen:

Höhe 0,225 m, Breite 0,20 m, Länge 1,61 m
Menge: 3,000 St
Zuordnung: 351_1

**01.12.0045 Unterzug Fertigteil Rechteckquer. C25/30 XC1 WO H/B 22,5/24cm L 1,45m**
Unterzug als Fertigteil DIN EN 13369 und DIN EN 13225,
Rechteckquerschnitt,
als Stahlbeton, Normalbeton C 25/30 DIN EN 206-1, DIN
1045-2,
ohne RC-Baustoffe und industriell hergestellte
Gesteinskörnungen,
Expositionsklasse Bewehrungskorrosion, ausgelöst durch
Karbonatisierung XC1,
Feuchtigkeitsklasse Betonkorrosion, in trockener
Umgebung WO.

Abmessungen:

Höhe 0,225 m, Breite 0,24 m, Länge 1,45 m
Menge: 3,000 St
Zuordnung: 351_1

**01.12.0046 Unterzug Fertigteil Rechteckquer. C25/30 XC1 WO H/B 22,5/24cm L 1,51m**
Unterzug als Fertigteil DIN EN 13369 und DIN EN 13225,
Rechteckquerschnitt,
als Stahlbeton, Normalbeton C 25/30 DIN EN 206-1, DIN
1045-2,
ohne RC-Baustoffe und industriell hergestellte
Gesteinskörnungen,
Expositionsklasse Bewehrungskorrosion, ausgelöst durch
Karbonatisierung XC1,
Feuchtigkeitsklasse Betonkorrosion, in trockener
Umgebung WO.

Abmessungen:

Höhe 0,225 m, Breite 0,24 m, Länge 1,51 m
Menge: 2,000 St
Zuordnung: 351_1

**01.12.0047 Unterzug Fertigteil Rechteckquer. C25/30 XC1 WO H/B 22,5/24cm L 1,80m**
Unterzug als Fertigteil DIN EN 13369 und DIN EN 13225,
Rechteckquerschnitt,
als Stahlbeton, Normalbeton C 25/30 DIN EN 206-1, DIN
1045-2,
ohne RC-Baustoffe und industriell hergestellte
Gesteinskörnungen,
Expositionsklasse Bewehrungskorrosion, ausgelöst durch
Karbonatisierung XC1,
Feuchtigkeitsklasse Betonkorrosion, in trockener
Umgebung WO.

Abmessungen:

Höhe 0,225 m, Breite 0,24 m, Länge 1,80 m
Menge: 3,000 St
Zuordnung: 351_1

**01.12.0048 Unterzug Fertigteil Rechteckquer. C25/30 XC1 WO H/B 22,5/24cm L 2,01m**
Unterzug als Fertigteil DIN EN 13369 und DIN EN 13225,
Rechteckquerschnitt,
als Stahlbeton, Normalbeton C 25/30 DIN EN 206-1, DIN
1045-2,
ohne RC-Baustoffe und industriell hergestellte
Gesteinskörnungen,
Expositionsklasse Bewehrungskorrosion, ausgelöst durch
Karbonatisierung XC1,
Feuchtigkeitsklasse Betonkorrosion, in trockener
Umgebung WO.

Abmessungen:

Höhe 0,225 m, Breite 0,24 m, Länge 2,01 m
Menge: 5,000 St
Zuordnung: 351_1

**01.12.0049 Unterzug Fertigteil Rechteckquer. C25/30 XC1 WO H/B 22,5/24cm L 2,11m**
Unterzug als Fertigteil DIN EN 13369 und DIN EN 13225,
Rechteckquerschnitt,
als Stahlbeton, Normalbeton C 25/30 DIN EN 206-1, DIN
1045-2,
ohne RC-Baustoffe und industriell hergestellte
Gesteinskörnungen,
Expositionsklasse Bewehrungskorrosion, ausgelöst durch
Karbonatisierung XC1,
Feuchtigkeitsklasse Betonkorrosion, in trockener
Umgebung WO.

Abmessungen:

Höhe 0,225 m, Breite 0,24 m, Länge 2,11 m
Menge: 1,000 St
Zuordnung: 351_1

**01.12.0050 Unterzug Fertigteil Rechteckquer. C25/30 XC1 WO H/B 24,5/24cm L 2,01m**
Unterzug als Fertigteil DIN EN 13369 und DIN EN 13225,
Rechteckquerschnitt,
als Stahlbeton, Normalbeton C 25/30 DIN EN 206-1, DIN
1045-2,
ohne RC-Baustoffe und industriell hergestellte
Gesteinskörnungen,
Expositionsklasse Bewehrungskorrosion, ausgelöst durch
Karbonatisierung XC1,
Feuchtigkeitsklasse Betonkorrosion, in trockener
Umgebung WO.

Abmessungen:

Höhe 0,245 m, Breite 0,24 m, Länge 2,01 m
Menge: 1,000 St
Zuordnung: 351_1

**01.12.0051 Unterzug Fertigteil Rechteckquer. C25/30 XC1 WO H/B 24,5/24cm L 2,06m**
Unterzug als Fertigteil DIN EN 13369 und DIN EN 13225,
Rechteckquerschnitt,
als Stahlbeton, Normalbeton C 25/30 DIN EN 206-1, DIN
1045-2,
ohne RC-Baustoffe und industriell hergestellte
Gesteinskörnungen,
Expositionsklasse Bewehrungskorrosion, ausgelöst durch
Karbonatisierung XC1,
Feuchtigkeitsklasse Betonkorrosion, in trockener
Umgebung WO.

Abmessungen:

Höhe 0,245 m, Breite 0,24 m, Länge 2,06 m
Menge: 1,000 St
Zuordnung: 351_1

**01.12.0052 Unterzug Fertigteil Rechteckquer. C25/30 XC1 WO H/B 34,5/24cm L 3,60m**
Unterzug als Fertigteil DIN EN 13369 und DIN EN 13225,
Rechteckquerschnitt,
als Stahlbeton, Normalbeton C 25/30 DIN EN 206-1, DIN
1045-2,
ohne RC-Baustoffe und industriell hergestellte
Gesteinskörnungen,
Expositionsklasse Bewehrungskorrosion, ausgelöst durch
Karbonatisierung XC1,
Feuchtigkeitsklasse Betonkorrosion, in trockener
Umgebung WO.

Abmessungen:

Höhe 0,345 m, Breite 0,24 m, Länge 3,60 m
Menge: 1,000 St
Zuordnung: 351_1

*Hinweis*
Fertigteiltreppen

*Hinweis*
TECHNISCHE VORBEMERKUNGEN - Fertigteiltreppen -
Innenbereich

* Anforderungen
- Feuerwiderstandsklasse F 90,
- untere Betondeckung mindestens 2,5 cm,
- Verkehrslast von 5,0 kN/m2.

*Hinweis*
Fertigteil-Treppen - Innenbereich

**01.12.0053 Treppenanlage, einläufig, UG - EG, Fertigteil, Statik Pos. T1, SB3-FT**
*** Leitbeschreibung
Treppenanlage, einläufig,
Treppenhaus UG, Achse H-J/ 3-4, Statik Pos. T1

von UG, OK. FFB -2,895 m
bis EG, OK.  FFB ±0,00 m.

Bestehend aus:

Treppenlaufplatten einschl. Stufen,
als Fertigteile DIN EN 13369 und DIN EN 14843,
geradläufig,
mit angeformtem An- und Austritt,
bzw. Fußausbildung im Antritt, zur Auflagerung auf
Bodenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt auf der Bodenplatte,
als tragendes Trittschallelement, vollflächig
aus hoch widerstandsfähigem PE-Schaum, selbstklebend.
Zur sicheren schallbrückenfreien Ausführung der Fuge.
Lagerlänge 1300mm, Lagerbreite 350 mm, Lagerdicke 15
mm.
Bewertete Trittschallpegeldifferenz: ?L*n,w = 32 dB,
gepru¨ft bei maximal zulässiger Eigenlast nach DIN
7396,
Bewertete Lauf-Trittschallpegeldifferenz: ?L*w,Lauf =
28 dB,
gepru¨ft bei maximal zulässiger Eigenlast nach DIN
7396,
Bewerteter Norm-Trittschallpegel: Ln,w = 35 dB,
gepru¨ft bei maximal zulässiger Eigenlast nach DIN
7396,
Horizontalsicherung zur Lagesicherung im Bereich des
Antritts (Fuß),
durch 2 Querkraftdorne mit Schalldämmhülse, je Auflager
einschl. erforderlicher Bohrung in der Bodenplatte aus
Stahlbeton und Verguss.

Fabrikat/ Typ: Schöck Tronsole Typ B-V1-L1300-B350-3.2
oder gleichwertig

Angebotenes Fabrikat/ Typ:

'......................................................
..............................'
(vom Bieter einzutragen)

Horizontalsicherung zur Lagefixierung im Bereich des
Antritts (Fuß),
durch 2 Querkraftdorne mit Schalldämmhülse, je Auflager
einschl. erforderlicher Bohrung in der Bodenplatte aus
Stahlbeton und Verguss.

Fabrikat/ Typ: Schöck/ Tronsole Typ D-H
 oder gleichwertig

Angebotenes Fabrikat/ Typ:

'......................................................
..............................'
(vom Bieter einzutragen)

Treppenauflager am Austritt an der Geschossdecke,
auf der Mauerwerkswand,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 1 Treppenlauf LB 2,57m, 18 Stg. 16,1/31cm*
UG

Anzahl Treppenläufe: 1 Stück

Von Bodenplatte UG
OK. RFB -3,095 m
bis Deckenplatte UG
OK. RFB -0,075 m bzw. OK. FFB ±0,00 m

Treppenlaufbreite: 2,57 m
Treppenlaufplattendicke: 25 cm
Treppenfuß ca. B/H: 69,7 /31,6 cm
Austrittlänge: 65 cm
Austrittdicke:  63,4 cm
Steigungsverhältnis: 16,1 / 31cm
Anzahl Stg.: 18 Stg
Zwischenpodestauflagerung: 4 Stück Tragkonsolen
Treppenauflager/ Antritt : 2,60 m

**01.12.0054 Treppenanlage, zweiläufig, EG - 3.OG, Fertigteil, Statik Pos. T2, SB3-FT**
*** Leitbeschreibung
Treppenanlage, zweiläufig, auf Treppenpodeste
(Ortbeton)
Treppenhaus, Achse H-J/ 3-4, Statik Pos. T2

von EG, OK. FFB ±0,00 m
bis 3.OG, OK. FFB +14,16m.

Bestehend aus:

Treppenlaufplatten einschl. Stufen,
als Fertigteile DIN EN 13369 und DIN EN 14843,
geradeläufig,
mit angeformtem An- und Austritt,
bzw. Fußausbildung im Antritt, zur Auflagerung auf
Bodenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt an den
Geschossdecken/Treppenpodesten,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Treppenauflager am Austritt an den
Geschossdecken/Treppenpodesten,
als tragendes Trittschalldämmelement, mit geradem
Fugenprofil
mit Übertragung positiver Querkräfte
Lagerhöhe 240mm, Lagerbreite 1300 mm

Bewertete Trittschallpegeldifferenz: ?L*n,w = 29 dB,
gepru¨ft bei maximal zulässiger Eigenlast nach DIN
7396,
Bewertete Lauf-Trittschallpegeldifferenz: ?L*w,Lauf =
25 dB,
gepru¨ft bei maximal zulässiger Eigenlast nach DIN
7396,
Bewerteter Norm-Trittschallpegel: Ln,w = 38 dB,
gepru¨ft bei maximal zulässiger Eigenlast nach DIN
7396,

Fabrikat/ Typ: Schöck / Tronsole Typ T-V6-H240-L1300
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 8 Treppenläufe LB 2,55m, Stg. 16,9/30cm*
EG - 3.OG

Anzahl Treppenläufe: 8 Stück

Treppenlauf 1 + 3:  2 Stück

Von Deckenplatte EG(1.OG)
OK. RFB -0,075(+3,465) m bzw. OK. FFB ±0,00(+3,54) m
bis Zwischenpodest EG(1.OG)
OK. RFB +1,78(5,32) m bzw. OK. FFB +1,855(5,395) m

Treppenlaufbreite: 2,55 m
Treppenlaufplattendicke: 20 cm
Treppenfuß ca. B/H: 35,3/ 19,8 cm
Austrittlänge: 28,5 cm
Austrittdicke:  24 cm
Steigungsverhältnis: 16,9/ 29,8 cm
Anzahl Stg.: 11 Stg
Zwischenpodestauflagerung: 2 Stück Tragkonsolen
Treppenauflager/ Antritt : 2,55 m

Treppenlauf 5 + 7:  2 Stück

Von Deckenplatte 2.OG(3.OG)
OK. RFB +7,005(10,545) m bzw. OK. FFB +7,08(+10,62) m
bis Zwischenpodest 2.OG(3.OG)
OK. RFB +8,69(5,32) m bzw. OK. FFB +12,23(12,305) m

Treppenlaufbreite: 2,55 m
Treppenlaufplattendicke: 20 cm
Treppenfuß ca. B/H: 35,3/ 19,8 cm
Austrittlänge: 28,6 cm
Austrittdicke:  24 cm
Steigungsverhältnis: 16,9/ 29,8 cm
Anzahl Stg.: 10 Stg
Zwischenpodestauflagerung: 2 Stück Tragkonsolen
Treppenauflager/ Antritt : 2,55 m

Treppenlauf 2 + 4 + 6 + 8:  4 Stück

Von Zwischenpodest EG(1.OG/2.OG/3.OG)
OK. RFB +1,78(5,32/8,69/12,23) m bzw. OK. FFB
+1,855(5,395/8,765/12,305)m
bis Geschossdecke EG(1.OG/2.OG/3.OG)
OK. RFB +3,465(7,005/10,545/14,085) m bzw. OK. FFB
+3,54(7,08/10,62/14,16) m

Treppenlaufbreite: 2,55 m
Treppenlaufplattendicke: 20 cm
Treppenfuß ca. B/H: 35,3/ 19,8 cm
Austrittlänge: 26,8 cm
Austrittdicke:  28,5 cm
Steigungsverhältnis: 16,9/ 29,8 cm
Anzahl Stg.: 10 Stg
Zwischenpodestauflagerung: 2 Stück Tragkonsolen
Treppenauflager/ Antritt :  2,55 m

**01.12.0055 Treppenanlage, zweiläufig, 4.OG - 5.OG, Fertigteil, Statik Pos. T4, SB3-FT**
*** Leitbeschreibung
Treppenanlage, zweiläufig, mit Treppenpodest
Treppenhaus, Achse H-J/ 3-4, Statik Pos. T4

von 4. OG, OK. FFB + 14,16m,
bis 5. OG FFB + 17,625

Bestehend aus:

Treppenlaufplatten einschl. Stufen und Treppenpodest
als Fertigteile DIN EN 13369 und DIN EN 14843,
geradeläufig,
mit angeformtem An- und Austritt, bzw. mit verlängertem
Austritt als Zwischenpodest
bzw. Fußausbildung im Antritt, zur Auflagerung auf
Deckenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt/Austritt an den
Geschossdecken
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Treppenauflager am Antritt/Austritt des Treppenpodests

als tragendes Trittschalldämmelement, mit geradem
Fugenprofil
Lagerdicke: 10 mm Lagerbreite: 60mm,

Fabrikat/ Typ: Halfen HTF-T T1
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 2 Treppenläufe LB 1,88m, 13+5 Stg. 18,2/27cm*
4.- 5. OG

Anzahl Treppenläufe: 2 Stück

Treppenlauf 1:  1 Stück

Von Deckenplatte 4. OG
OK. RFB +14,09 m bzw. OK. FFB +14,16 m
bis Zwischenpodest 4. OG
OK. RFB +16,51 m bzw. OK. FFB +16,54 m

Treppenlaufbreite: 1,18 m
Treppenlaufplattendicke: 20 cm
Treppenfuß ca. B/H: 27/ 21,2 cm
Austritt-/ Zwischenpodestdicke: 25,4 cm
Austritt-/ Zwischenpodestlänge: 1,745 m mit Ausklinkung
für Treppenauflager
Steigungsverhältnis: 18,2/27 cm
Anzahl Stg.: 13 Stg
Treppenauflager/ Austritt: 1,23 m

Treppenlauf 2: 1 Stück

Von Zwischenpodest 4. OG
OK. RFB +16,51 m bzw. OK. FFB +16,54 m
bis Deckenplatte 5. OG
OK. RFB +17,63 m bzw. OK. FFB +17,63 m

Treppenlaufbreite: 1,18 m
Treppenlaufplattendicke: 20 cm
Antrittsdicke: 25 cm
Antrittslänge 21,5 cm mit Ausklinkung für
Zwischenpodestauflager
Austrittdicke: 25 cm mit Ausklinkung für Deckenauflager
Austrittlänge: 48 cm
Steigungsverhältnis: 18,2/27 cm
Anzahl Stg.: 5 Stg
Treppenauflager/ Austritt: 1,23 m

**01.12.0056 Treppenanlage, einläufig, UG, Fertigteil, SB3-FT**
*** Leitbeschreibung
Treppenanlage, einläufig mit Treppenpodest
Treppenhaus, Achse M-L/ 2-4 Foyer

von UG FFB - 3,88
bis UG FFB - 3,72

Bestehend aus:

Treppenlaufplatten einschl. Stufen und Treppenpodest
als Fertigteile DIN EN 13369 und DIN EN 14843,
geradeläufig,
mit angeformtem An- und Austritt,
bzw. Fußausbildung im Antritt, zur Auflagerung auf
Deckenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt auf der Bodenplatte,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Treppenauflager am Austritt des Treppenlaufs
als tragendes Trittschalldämmelement, mit geradem
Fugenprofil
Lagerdicke: 10 mm Lagerbreite: 60mm,

Fabrikat/ Typ: Halfen HTF-T T1
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 1 Treppenlauf LB 4,025 m, 5 Stg. 16,5/31 cm*
UG

Treppenlauf 1:  1 Stück

Von Bodenplatte UG
OK. RFB -3,88 m bzw. OK. FFB -3,72 m
bis Höhe Flur
OK. RFB -3.095 m bzw. OK FFB. -2,895

Treppenlaufbreite: 4,025 m
Treppenlaufplattendicke: 20 cm
Treppenfuß ca. B/H: 21,5/27,5 cm
Austrittsdicke: 39 cm
Austrittsbreite:  27,5 cm
Steigungsverhältnis: 31/16,5 cm
Anzahl Stg.: 5 Stg
Treppenauflager/ Austritt: 4,055 m

**01.12.0057 Treppenanlage, einläufig, UG, Fertigteil, SB3-FT**
*** Leitbeschreibung
Treppenanlage, einläufig mit Treppenpodest
Treppenhaus, Achse M-L/ 5-6, Heizung

von UG FFB - 3,775
bis UG FFB - 2,895

Bestehend aus:

Treppenlaufplatten einschl. Stufen und Treppenpodest
als Fertigteile DIN EN 13369 und DIN EN 14843,
geradeläufig,
mit angeformtem An- und Austritt, bzw. mit verlängertem
Austritt als Zwischenpodest
bzw. Fußausbildung im Antritt, zur Auflagerung auf
Deckenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt auf der Bodenplatte,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 1 Treppenlauf LB 1,485m, 5 Stg. 17,5/28 cm*
UG

Treppenlauf 1:  1 Stück

Von Bodenplatte UG
OK. RFB -3,875  m bzw. OK. FFB -3,775 m
bis Höhe Flur
OK. RFB -2,895

Treppenlaufbreite: 1,485 m
Treppenlaufplattendicke: 20 cm
Treppenfuß ca. B/H: 40/26,1 cm
Austritt-/ Zwischenpodestdicke: 20 cm
Austritt-/ Zwischenpodestlänge: 1,456 m
Steigungsverhältnis: 28/17,5 cm
Anzahl Stg.: 5 Stg
Treppenauflager/ Austritt: 1,50 m

**01.12.0058 Treppenanlage, einläufig, UG, Fertigteil, SB3-FT**
*** Leitbeschreibung
Treppenanlage, einläufig mit Treppenpodest
Treppenhaus, Achse M-L/ 6-7 Lüftung

von UG FFB - 3,775
bis UG FFB - 2,895

Bestehend aus:

Treppenlaufplatten einschl. Stufen und Treppenpodest
als Fertigteile DIN EN 13369 und DIN EN 14843,
geradeläufig,
mit angeformtem An- und Austritt, bzw. mit verlängertem
Austritt als Zwischenpodest
bzw. Fußausbildung im Antritt, zur Auflagerung auf
Deckenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt auf der Bodenplatte,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Treppenauflager am Austritt des Treppenpodests
als tragendes Trittschalldämmelement, mit geradem
Fugenprofil
Lagerdicke: 10 mm Lagerbreite: 60mm,

Fabrikat/ Typ: Halfen HTF-T T1
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 1 Treppenlauf LB 1,235m, 5 Stg. 17,5/28 cm*
UG

Treppenlauf 1:  1 Stück

Von Bodenplatte UG
OK. RFB -3,875  m bzw. OK. FFB -3,775 m
bis Höhe Flur
OK. RFB -2,895

Treppenlaufbreite: 1,235 m
Treppenlaufplattendicke: 20 cm
Treppenfuß ca. B/H: 30/17,5 cm
Austritt-/ Zwischenpodestdicke: 20 cm
Austritt-/ Zwischenpodestlänge: 2,495 m
Steigungsverhältnis: 28/17,5 cm
Anzahl Stg.: 5 Stg
Treppenauflager/ Austritt: 1,25 m

**01.12.0059 Treppenanlage, einläufig, UG, Fertigteil, SB3-FT**
*** Leitbeschreibung
Treppenanlage, einläufig mit Treppenpodest
Treppenhaus, Achse F-G/ 7-8 Konditionsraum

von UG FFB - 3,37
bis UG FFB - 2,895

Bestehend aus:

Treppenlaufplatten einschl. Stufen und Treppenpodest
als Fertigteile DIN EN 13369 und DIN EN 14843,
geradeläufig,
mit angeformtem An- und Austritt, bzw. mit verlängertem
Austritt als Zwischenpodest
bzw. Fußausbildung im Antritt, zur Auflagerung auf
Deckenplatte,
als Fertigteiltreppenläufe,
als Stahlbeton, Normalbeton C 30/37 DIN EN 206, DIN
1045-2, natürliche Gesteinskörnung,
Elastizitätsmodul (E-Modul) gemäß DIN EN 1992-1-1
Abschn. 3.1.3 Tabelle 3.1,
Ecm 33000 N/mm2, Abweichung nach unten max. 5%.
Expositionsklasse XC1 (Bewehrungskorrosion durch
Karbonatisierung, trocken/ständig nass),
Feuchtigkeitsklasse WO (Betonkorrosion, trockene
Umgebung),
als flächenfertige Fertigteiltreppen nach DIN 18065,
Abschnitt 4,
einschl. erforderlicher Kopf- und Fußausbildung.

Anforderungen an die Schalungshaut der
Betonoberflächen,
Treppenlauffläche, Treppenseitenwange,
Treppenunterseite Sichtbeton glatt,
Sichtbetonklasse SB3-FT,
Treppenseitenwange auf Wandseite geglättet, Kanten
gefast,
mit Dreikantleiste 10/10 mm.

Treppenläufe werden stehend gefertigt.

Aufgrund der dreiseitigen Sichbetonanforderung der
Betonoberflächen, ist auf eine präzise
Schalkonstruktion zu achten, um Bautoleranzen möglichst
gering zu halten.

Treppenauflager am Antritt/Austritt auf der
Bodenplatte,
im Bereich der Konsolen mit Schallschutzlager,
mit linienförmigem Elastomerlager,
als unbewehrtes Elastomerlager mit beidseitig
trapezprofilierten Druckkontaktflächen,
Lagerstreifenbreite 100 mm, Lagerdicke 15 mm.

Fabrikat/ Typ: Calenberg/ bi-Trapezlager
oder gleichwertig

Angebotenes Fabrikat/ Typ:

'......................................................
..............................'
(vom Bieter einzutragen)

Freiflächen zwischen den Elastomerlagern füllen mit
Fugenplatten,
für die schallbrückenfreie Fugenausbildung,
aus hoch widerstandsfähigen PE-Schaum, selbstklebend.

Fugenausbildung zwischen Treppenlauf, Wand und Konsole,
mit Fugenplatte, schallbrückenfrei,
aus hoch widerstandsfähiger PE-Schaum nach DIN EN
14313, selbstklebend,
zur sicheren schallbrückenfreien Ausführung der Fuge,
Baustoffklasse B 2 gemäß DIN 4102,
zur Ausbildung der Schallschutzsysteme für Treppen
zum sicheren Einhalten der Schalldämmwerte,
Höhe/ Dicke = 420/15 mm.

Fabrikat/ Typ: Schöck/ Tronsole Typ L-420
 oder gleichwertig

Angebotenes Fabrikat/ Typ:

'......................................................
..............................'
(vom Bieter einzutragen)

Werkseitige Betonimprägnierung, farblos, zur Schaffung
einer wasserabweisenden,
UV-lichtbeständigen, wasserdampfdurchlässigen, vor
allem schmutzabweisenden Betonoberfläche,
ohne die Charakteristik der behandelten Flächen zu
verändern.

Schutz während der Bauzeit, mit PE-Folie 200 my,
und aufgelegter Holzschutzverwahrung,
unverschieblich mit dem Treppenlauf durch PVC-Gurte
gesichert,
einschl. entfernen der Schutzabdeckung, nach Angabe AG
am Ende der Bauzeit.

Montage der Treppenläufe geschossweise gemäß
Baufortschritt.

Montage ohne sichtbar bleibenden Verankerungsmittel,
Transportanker in der Treppenlauffläche.

Hilfskonstruktionen und Abstützungen sind durch den AN
zu stellen,

Abhebe- und Montageanker zum Versetzen der Fertigteile
der Treppenläufe vom AN,

Bewehrung wird gesondert vergütet.
Menge: 1,000 St
Zuordnung: 351_1
*Unterbeschreibung 01 Einzelabmessungen wie folgt: 1 Treppenlauf LB 1,485m, 5 Stg. 15,8/32 cm*
UG

Treppenlauf 1:  1 Stück

Von Bodenplatte UG
OK. FFB -3,77  m
bis Höhe Flur UG
OK. FFB -2,895

Treppenlaufbreite: 1,485 m
Treppenlaufplattendicke: 20 cm
Treppenfuß ca. B/H: 64/22 cm
Austritt-/ Zwischenpodestdicke: 20 cm
Austritt-/ Zwischenpodestlänge: 2,565 m
Steigungsverhältnis: 32/15,8 cm
Anzahl Stg.: 5 Stg
Treppenauflager/ Austritt: 1,50 m

**01.12.0060 Zulage Kantenschutz Trittkante PVC-Schutzkante 40/20mm, schwarz**
Zulage zu vorbeschriebenen Fertigteiltreppenläufe,
für Ausführung der Trittkante,
mit Kantenschutzprofil,
als PVC-Schutzkante, Profil mit Riffelung, R10
Profilquerschnitt B/H ca. 40/ 20 mm,
Farbton schwarz.

Einbau flächenbündig eingegossen in Trittkante,
vom Rand beidseitig ca. 50 mm eingerückt.
Menge: 14,000 m
Zuordnung: 351_1

#### 01.13 Bewehrung

*Hinweis*
Bewehrung Ortbetonbauteile

*Hinweis*
Kalkulationshinweise

Mit den nachfolgenden Positionen werden Bewehrungen in
Ortbetonbauteilen abgerechnet.
Bewehrungen in Stahlbetonfertigteilen werden gesondert
vergütet.

Es sind alle Biegeformen (A bis E und X) inkl. nicht
einheitlicher Biegerollendurchmesser
(min. dBr und 2-mal = 10 ds) mit einzukalkulieren.
Der Anteil nicht gleicher Biegerollendurchmesser bei
einer Biegeform entspricht 5 % aller Biegeformen.

Bei Decken- und Wanddurchbrüchen, Ausführungsform rund
oder eckig, sind folgende Arbeiten
in die Einheitspreise mit einzukalkulieren:

  Schneiden der durchlaufenden Längs- und Querbewehrung
  Einbau der notwendigen Auswechselbewehrung
  Einbau der notwendigen Randverbügelung

**01.13.0001 Betonstabstahl B500B Durchm. 8 bis 12mm L bis 12m Gründung**
Bewehrung aus Betonstabstahl B500B DIN 488-1, DIN
488-2,
Durchmesser 8 bis 12 mm,
alle Längen bis 12 m,
einschl. Schneiden, Biegen, Verlegen.
Kalkulation nach den Stahllisten des Statikers.
Verschnitt wird nicht gesondert vergütet.

Bauteil: Gründung
bestehend aus Aufzugsunterfahrt, Bodenplatte,
Lüftungskanal
Menge: 11000,000 kg
Zuordnung: 322_1

**01.13.0002 Betonstabstahl B500B Durchm. 14 bis 20mm L bis 12m Gründung**
Bewehrung aus Betonstabstahl B500B DIN 488-1, DIN
488-2,
Durchmesser 14 bis 20 mm,
alle Längen bis 12 m,
einschl. Schneiden, Biegen, Verlegen.
Kalkulation nach den Stahllisten des Statikers.
Verschnitt wird nicht gesondert vergütet.

Bauteil: Gründung
bestehend aus Aufzugsunterfahrt, Bodenplatte,
Lüftungskanal
Menge: 62000,000 kg
Zuordnung: 322_1

**01.13.0003 Betonstabstahl B500B Durchm. 8 bis 12mm L bis 12m Stützen und Wände**
Bewehrung aus Betonstabstahl B500B DIN 488-1, DIN
488-2,
Durchmesser 8 bis 12 mm,
alle Längen bis 12 m,
einschl. Schneiden, Biegen, Verlegen.
Kalkulation nach den Stahllisten des Statikers.
Verschnitt wird nicht gesondert vergütet.

Bauteil: Wände und Stützen
bestehend aus Stützen, Wände, Unterzügen, Ringbalken,
Attika, Brüstungen
Menge: 54500,000 kg
Zuordnung: 331_1

**01.13.0004 Betonstabstahl B500B Durchm. 14 bis 20mm L bis 12m Stützen und Wände**
Bewehrung aus Betonstabstahl B500B DIN 488-1, DIN
488-2,
Durchmesser 14 bis 20 mm,
alle Längen bis 12 m,
einschl. Schneiden, Biegen, Verlegen.
Kalkulation nach den Stahllisten des Statikers.
Verschnitt wird nicht gesondert vergütet.

Bauteil: Wände und Stützen
bestehend aus Stützen, Wände, Unterzügen, Ringbalken,
Attika, Brüstungen
Menge: 8500,000 kg
Zuordnung: 331_1

**01.13.0005 Betonstabstahl B500B Durchm. 8 bis 12mm L bis 12m Decken und Zwischenpodeste**
Bewehrung aus Betonstabstahl B500B DIN 488-1, DIN
488-2,
Durchmesser 8 bis 12 mm,
alle Längen bis 12 m,
einschl. Schneiden, Biegen, Verlegen.
Kalkulation nach den Stahllisten des Statikers.
Verschnitt wird nicht gesondert vergütet.

Bauteil: Decken und Zwischenpodeste
Menge: 34500,000 kg
Zuordnung: 351_1

**01.13.0006 Betonstabstahl B500B Durchm. 14 bis 25mm L bis 12m Decken und Zwischenpodeste**
Bewehrung aus Betonstabstahl B500B DIN 488-1, DIN
488-2,
Durchmesser 14 bis 25 mm,
alle Längen bis 12 m,
einschl. Schneiden, Biegen, Verlegen.
Kalkulation nach den Stahllisten des Statikers.
Verschnitt wird nicht gesondert vergütet.

Bauteil: Decken und Zwischenpodeste
Menge: 6500,000 kg
Zuordnung: 351_1

**01.13.0007 Unterstützungskörbe obere Bewehrung DBV-Merkblatt "Unterstützungen" nach Eurocode 2**
Mattenabstandshalter/ Unterstützungskörbe
aus Betonstahl BSt500S DIN 488 alle Dimensionen,
bzw. aus Betonstahlmatten BSt500M,
gemäß DBV-Merkblatt "Unterstützungen" nach Eurocode 2,
für die obere Bewehrung in Decke und Sohle
in Schlangenform,
einschl. Schneiden, Biegen, Verlegen,
auf die untere Bewehrung einbauen.

Abrechnung nach den Stahllisten des Statikers.
Verschnitt wird nicht gesondert vergütet.
Menge: 150,000 kg
Zuordnung: 399_1

**01.13.0008 Betonstabstahl wie vor beschrieben, jedoch als zusätzliche Leistung als Zulage**
Betonstabstahl
wie vor beschrieben,
jedoch als zusätzliche Leistung,
nicht in den Stahllisten erfasster Betonstabstahl,
nach Angaben des Statikers vor Ort,
als Zulage, Wechselung und dergleichen einbringen.
Menge: 1000,000 kg
Zuordnung: 399_1

*Hinweis*
Bewehrung Fertigteile

**01.13.0009 Betonstabstahl B500B Durchm. bis 16mm FT-Elementdecken (Filigrandecken)**
Bewehrung aus Betonstabstahl B500B DIN 488-1, DIN
488-2,
Durchmesser bis 16 mm,
alle Längen,
einschl. Schneiden, Biegen, Verlegen.
Kalkulation nach den Stahllisten des Statikers.
Verschnitt wird nicht gesondert vergütet.

Bauteil: Elementdecken (Filigrandecken) als
Betonfertigteil
Menge: 15500,000 kg
Zuordnung: 351_1

**01.13.0010 Zulagebewehrung Betonstahlmatte B500A Lagermatte**
Bewehrung aus Betonstahlmatten B500A DIN 488-1, DIN
488-4,
als Lagermatte,
einschl. Schneiden, Biegen, Verlegen.
Kalkulation nach den Stahllisten des Statikers.
als Zulagebewehrung
zu vorbeschriebenen Elementdecke
Menge: 13000,000 kg
Zuordnung: 399_1

**01.13.0011 Gitterträger Betonstahl/ Stahlband FT-Elementdecken (Filigrandecken) als Betonfertigteil**
Gitterträger als Bewehrung,
aus Betonstahl/ Stahlband DIN 488-5.

Die Gitterträger dienen als Abstandhalter der oberen
Lage.

Bauteil: FT-Elementdecken (Filigrandecken) als
Betonfertigteil
Menge: 7500,000 kg
Zuordnung: 351_1

**01.13.0012 Betonstabstahl B500B Durchm. bis 16mm HFT-Wände (3-Fachwände)**
Bewehrung aus Betonstabstahl B500B DIN 488-1, DIN
488-2,
Durchmesser bis 16 mm,
alle Längen,
einschl. Schneiden, Biegen, Verlegen.
Kalkulation nach den Stahllisten des Statikers.
Verschnitt wird nicht gesondert vergütet.

Bauteil: HFT-Wände (3-Fachwände)
Menge: 4700,000 kg
Zuordnung: 331_1

**01.13.0013 Zulagebewehrung Betonstahlmatte B500A Lagermatte**
Bewehrung aus Betonstahlmatten B500A DIN 488-1, DIN
488-4,
als Lagermatte,
einschl. Schneiden, Biegen, Verlegen.
Kalkulation nach den Stahllisten des Statikers.
als Zulagebewehrung
zu vorbeschriebenen Elementwand-/
Betondoppelwandtafeln, (Hohlwand) als Betonfertigteil.

Die Bewehrung ist an den Plattenstößen, Wandecken
und Wandanschlüssen mit Mattenkörben vor Ort zu
ergänzen.
Menge: 1100,000 kg
Zuordnung: 399_1

**01.13.0014 Gitterträger Betonstahl/ Stahlband HFT-Wände (3-Fachwände) als Betonfertigteil**
Gitterträger als Bewehrung,
aus Betonstahl/ Stahlband DIN 488-5.

Bauteil: HFT-Wände (3-Fachwände) als Betonfertigteil
Menge: 8500,000 kg
Zuordnung: 331_1

**01.13.0015 Betonstabstahl B500B Durchm. bis 16mm L bis 12m Fertigteil-Treppenäufe**
Bewehrung aus Betonstabstahl B500B DIN 488-1, DIN
488-2,
Durchmesser bis 16 mm,
alle Längen bis 12 m,
einschl. Schneiden, Biegen, Verlegen.
Kalkulation nach den Stahllisten des Statikers.
Verschnitt wird nicht gesondert vergütet.

Bauteil: Fertigteil-Treppenläufe
Menge: 2700,000 kg
Zuordnung: 351_1

**01.13.0016 Unterstützungskörbe obere Bewehrung DBV-Merkblatt "Unterstützungen" nach Eurocode 2**
Mattenabstandshalter/ Unterstützungskörbe
aus Betonstahl BSt500S DIN 488 alle Dimensionen,
bzw. aus Betonstahlmatten BSt500M,
gemäß DBV-Merkblatt "Unterstützungen" nach Eurocode 2,
für die obere Bewehrung in Decke und Sohle
in Schlangenform,
einschl. Schneiden, Biegen, Verlegen,
auf die untere Bewehrung einbauen.

Bauteil: Fertigteiltreppen

Abrechnung nach den Stahllisten des Statikers.
Verschnitt wird nicht gesondert vergütet.
Menge: 50,000 kg
Zuordnung: 399_1

*Hinweis*
Durchstanzbewehrung

Die nachfolgende Leistung umfasst die
Durchstanzbewehrung mit bauaufsichtlichen Zulassung,
als Schubbewehrung im Stützenbereich von punktförmig
gestützten Deckenplatten.

Hinweis:

Die Bemessung der Durchstanzbewehrung als Teil des
Standsicherheitsnachweises erfolgt durch den
Tragwerksplaner,

Die Durchstanzelemente sind nach den Bewehrungsplänen
sowie den Verlegevorschriften des Herstellers
im Bereich der Stützen einzubauen.

Als Betondeckung sind die vom Planer entsprechend den
Anforderungen an die Umweltbedingungen
bzw. an die Feuersicherheit gewählten Abstände nach DIN
1045; 1988-07, Tabelle 10 bzw. DIN 4102; 1981-03
einzuhalten.

Da die Durchstanzelemente für viele Anwendungsfälle
individuell hergestellt und zusammengesetzt werden,
sind bei der Bauabwicklung entsprechende Fertigungs-
und Lieferzeiten einzuplanen.

**01.13.0017 Durchstanzbewehrung, Gründung Ortbeton BOLE 25/720-4/B1735**
Durchstanzbewehrung für Ortbeton-Bodenplatte mit
bauaufsichtlicher Zulassung,
zur Bewehrung durchstanzgefährdeter Bereiche,
im Bereich der Bodenplatte,
als Montageleiste (Dübelleiste) mit aufgeschweißten
Doppelkopfdübeln aus BST 500 S,
Abstand der einzelnen Dübel untereinander nach Angabe
des Tragwerksplaners,
unter Verwendung einer ausreichenden Anzahl von
Klemmbügeln
bzw. Abstandshaltern (Zubehörteile) für die
ordnungsgemäße Lagesicherung einbauen.

Produkt: Schöck BOLE 25/720-4/B1735
(220/360/540/540/75) oder gleichwertig

Dübeldurchmesser: dA =  25 mm
Dübelhöhe:  hA = 720mm
Dübelanzahl: nE = 4 Anker/ Element
Länge der Dübelleiste: lE = 1735 mm
Menge: 6,000 St
Zuordnung: 322_1

**01.13.0018 Durchstanzbewehrung, Gründung Ortbeton U 12/170-6/720**
Durchstanzbewehrung für Ortbeton-Deckenplatte mit
bauaufsichtlicher Zulassung,
zur Bewehrung durchstanzgefährdeter Bereiche,
im Bereich der Deckenplatte,
als Montageleiste (Dübelleiste) mit aufgeschweißten
Doppelkopfdübeln aus BST 500 S,
Abstand der einzelnen Dübel untereinander nach Angabe
des Tragwerksplaners,
unter Verwendung einer ausreichenden Anzahl von
Klemmbügeln
bzw. Abstandshaltern (Zubehörteile) für die
ordnungsgemäße Lagesicherung einbauen.

Produkt: Schöck BOLE  U 12/170-6/720 ( 60/5x120/60)
oder gleichwertig

Dübeldurchmesser: dA =  12 mm
Dübelhöhe:  hA =170 mm
Dübelanzahl: nE = 6 Anker/ Element
Länge der Dübelleiste: lE = 720 mm
Menge: 3,000 St
Zuordnung: 322_1

*Hinweis*
Rückbiegeanschlüsse

**01.13.0019 Rückbiegeanschluss Gründung P80WH-12/10-625**
Rückbiegeanschluss mit vorgefertigter einreihiger
Rückbiegebewehrung in einem verzinkten perforierten
Verwahrkasten mit Reißverschlussabdeckung für den
statisch konstruktiven Übergang zweier
Betonierabschnitte,
mit allgemeiner bauaufsichtlicher Zulassung Nr.
Z-21.8-2056; CARES und KOMO zertifiziert;
Rauigkeitsbeiwert c: längs 0,4 / quer 0,5
liefern und gemäß den Montagerichtlinien des
Herstellers einbauen.
Typ COMAX P WH 80 Ø12/10 - 625 oder gleichwertig
mit einreihiger Bewehrung B500B und Standardabmessungen
B = 60 mm
H = 30 mm
h = 150 mm
b = 80 mm
L = 350 mm
l  = 625 mm
In den Einheitspreisen ist das nach dem Ausschalen
notwendige Entfernen der Abdeckung als auch das
erforderliche Ausbiegen der Anschlusseisen mit
einzukalkulieren
Menge: 7,000 St
Zuordnung: 322_1

**01.13.0020 Rückbiegeanschluss Gründung P80WH-12/10-1250**
Rückbiegeanschluss mit vorgefertigter einreihiger
Rückbiegebewehrung in einem verzinkten perforierten
Verwahrkasten mit Reißverschlussabdeckung für den
statisch konstruktiven Übergang zweier
Betonierabschnitte,
mit allgemeiner bauaufsichtlicher Zulassung Nr.
Z-21.8-2056; CARES und KOMO zertifiziert;
Rauigkeitsbeiwert c: längs 0,4 / quer 0,5
liefern und gemäß den Montagerichtlinien des
Herstellers einbauen.
Typ COMAX P WH 80 Ø12/10 - 1250 oder gleichwertig
mit einreihiger Bewehrung B500B und Standardabmessungen
B = 60 mm
H = 30mm
h = 150 mm
b = 80 mm
L = 350 mm
l = 1250 mm
In den Einheitspreisen ist das nach dem Ausschalen
notwendige Entfernen der Abdeckung als auch das
erforderliche Ausbiegen der Anschlusseisen mit
einzukalkulieren
Menge: 2,000 St
Zuordnung: 322_1

**01.13.0021 Rückbiegeanschluss P 190 Ø8/15 - 1250**
Rückbiegeanschluss mit vorgefertigter zweireihiger
Rückbiegebewehrung in einem verzinkten perforierten
Verwahrkasten mit Reißverschlussabdeckung für den
statisch konstruktiven Übergang zweier
Betonierabschnitte,
mit allgemeiner bauaufsichtlicher Zulassung Nr.
Z-21.8-2056; CARES und KOMO zertifiziert;
Rauigkeitsbeiwert c: längs 0,4 / quer 0,5
liefern und gemäß den Montagerichtlinien des
Herstellers einbauen.
Typ COMAX P 190 Ø8/15 - 1250 oder gleichwertig
mit zweireihiger Bewehrung B500B und
Standardabmessungen
B = 190 mm
H = 30mm
h = 150 mm
b = 160 mm
L = 320 mm
l = 1250 mm
In den Einheitspreisen ist das nach dem Ausschalen
notwendige Entfernen der Abdeckung als auch das
erforderliche Ausbiegen der Anschlusseisen mit
einzukalkulieren
Menge: 3,000 St
Zuordnung: 331_1

#### 01.14 Betoneinbauteile

*Hinweis*
TECHNISCHE VORBEMERKUNGEN - Arbeitsfugen

Arbeitsfugen - Betonierabschnitte

Die Betonierabschnitte sind von der Baufirma
eigenverantwortlich festzulegen. Die Bewehrungsplanung
berücksichtigt keine Arbeitsfugen. Sie müssen von der
Arbeitsvorbereitung der Baufirma in Abhängigkeit vom
Bauablauf, Betonierreihenfolge und Schalungsvorrat
festgelegt und mit der Bauleitung abgestimmt werden.

Evtl. erforderliche Bewehrungsanpassungen (Schneiden,
Stoßeisen, etc, ) und die Abschalungen sind in die
Einheitspreise einzukalkulieren.

In Bereichen mit sichtbarem Beton sind die
Betonierabschnitte und -fugen zusätzlich mit dem
Architekten abzustimmen und vom Architekten freigeben
zu lassen.

Sofern nicht ausdrücklich anders beschrieben, sind
Arbeitsfugen als verzahnte Arbeitsfugen im Sinne der
DIN EN 1992-1-1, Bild 6.9, herzustellen Alle
Arbeitsfugen müssen sauber und frei von losen Stoffen
sein. Vor dem Betonieren sind die Anschlußflächen
ausreichend vorzunässen, so dass eine mattfeuchte
Oberfläche vorhanden ist.

Diese sind in die LV-Positionen der Bodenplatten,
Decken und Wände mit einzukalkulieren.

Arbeitsfugen WU-Konstruktion - Fugenbleche

Ergänzend zu der allgemeinen Ausführung der
Arbeitsfugen sind in der
WU-Konstruktion(Aufzugsunterfahrt, Lüftungskanal)
Fugenbleche in die Arbeitsfuge einzulegen.

a) Notwendige Arbeitsfugen zwischen Bodenplatte und
aufgehenden Wänden:
 Beschichtetes Fugenblech zur Abdichtung von
horizontalen und vertikalen Arbeitsfugen gegen
drückendes und nicht drückendes Wasser, sowie gegen
Bodenfeuchte liefern und gemäß Montageanleitung des
Herstellers in Arbeitsfugen einbauen und einbetonieren.

 z.B. System StekoX aquaproofX1, Pentaflex KB,  o.glw

Normen und Vorschriften - Fugenabdichtungen

Nachstehend die wichtigsten abdichtungs- und
fugenbandrelevanten Normen und Vorschriften:

DIN 18195 Bauwerksabdichtungen

DIN 18541 Fugenbänder aus thermoplastischen
Kunststoffen zur Abdichtung von Fugen im Ortbeton"
Teil 1: Begriffe, Formen, Maße / Teil 2: Anforderungen,
Prüfungen

DIN 18197 "Abdichten von Fugen in Beton mit
Fugenbändern" Bemessung und Anwendung

Ausführung - Fugenabdichtungen

Ausführung gemäß DBV-Merkblatt "Fugenausbildung für
ausgewählte Baukörper aus Beton".

Das Abdichtungssystem muss für den Einsatz in Bauwerken
der Beanspruchungsklasse 1 und Nutzungsklasse B nach
WU-Richtlinie geeignet sein.

Sämtliche Fugen in WU-Bauteilen müssen entsprechend der
definierten Beanspruchungs- und Nutzungsklasse
dauerhaft durch ein lückenloses, wasserundurchlässiges
und einheitliches Fugenabdichtungssystem gesichert
sein.

Für Fugenabdichtungen in WU - Bauteilen dürfen nur
Produkte verwendet werden, die mit einem
Verwendbarkeitsnachweis belegt sind. Ein allgemeines
bauaufsichtliches Prüfzeugnis (abP) stellt für nicht
genormte Produkte diesen Nachweis dar.
Alle in den Beton eingreifenden Fugenabdichtungen sind
vor dem Betonieren planmäßig positionsgenau zu
verlegen, an den Stoßstellen zu verbinden und zwingend
dauerhaft in ihrer Lage zu sichern.

Ein Fugenabdichtungssystem muss ein geschlossenes
System darstellen und an allen Anschluss- und
Kreuzungspunkten eine dichte Verbindung aufweisen. Bei
Fugenabdichtungen für Sollrissquerschnitte muss
sichergestellt sein, dass sie bei der Rissbildung und
der damit verbundenen Fugenaufweitung ihre dichtende
Wirkung behalten. Ein eingebautes Fugenblech nimmt
keinerlei Scherkräfte auf. Die Beschichtung muss eine
ausreichende Elastizität aufweisen, um eventuell
auftretende Verformungen schadlos überstehen zu können.
Dadurch wird auch ein vorübergehender Wasserdurchtritt
verhindert.
Bei beschichteten Fugenblechen sind erheblich geringere
Einbindetiefen in den Beton erforderlich, als dies z.B.
bei unbeschichteten Fugenblechen der Fall ist. Die
erforderliche Mindesteinbindetiefe ist durch den
Verwendbarkeitsnachweis (abP) zu belegen.

Der AG hat den Prüfingenieur mit der Abnahme der
Fugenbleche einschl. deren Verbund beauftragt. Die
Fugenbleche sind vom Prüfingenieur vor Beginn der
Betonierarbeiten bzw. stellen der zweiten Schalhaut
abnehmen zu lassen.

*Hinweis*
Einbauteile Gründung

*Hinweis*
Fugenbleche Arbeitsfugen in WU-Ortbeton

**01.14.0001 Fugenblech, B 167mm, Betonbauteile unterhalb Bodenplatte, verzinkt, beschichtet**
Fugenblech für Arbeitsfugen Betonbauteile unterhalb
Bodenplatte
für Anschlussbereich Bodenplatte Aufzugsunterfahrt,
Pumpensumpf und Lüftungskanal zu Wände
Aufzugsunterfahrt, Pumpensumpf und Lüftungskanal
Einbaulage vertikal,
Beanspruchung durch zeitweise aufsteigendes
Sickerwasser,

Fugenblech in der Mitte der Wand,
aus verzinktem Stahlblech mit beidseitiger
Beschichtung,
Blechbreite ca. 167 mm
Anschluss bei durchlaufender Bewehrung,
Einbindetiefe mind. 30mm
Fugenelement direkt auf obere Lage der Bewehrung
fixiert,
(eine Aufkantung ist nicht notwendig),
Einbau nach Herstellervorschrift,

Alle Haltebügel, Klammern, Stoßverbindungen,
Eckausbildungen und Abschalungen sind in den
Einzelpreis mit einzukalkulieren.
Menge: 70,000 m
Zuordnung: 322_1

**01.14.0002 Fugenblech, B 80mm, Betonbauteile unterhalb Bodenplatte, verzinkt, beschichtet**
Fugenblech für Arbeitsfugen Betonbauteile unterhalb
Bodenplatte
für Anschlussbereich Wand Aufzugsunterfahrt,
Pumpensumpf und Lüftungskanal zu Bodenplatte
Erdgeschoss.
Einbaulage vertikal,
Beanspruchung durch zeitweise aufsteigendes
Sickerwasser,

Fugenblech in der Mitte der Wand,
aus verzinktem Stahlblech mit beidseitiger
Beschichtung,
Blechbreite ca. 80 mm
Anschluss bei durchlaufender Bewehrung,
Einbindetiefe mind. 30mm
Fugenelement direkt auf obere Lage der Bewehrung
fixiert,
(eine Aufkantung ist nicht notwendig),
Einbau nach Herstellervorschrift,

Alle Haltebügel, Klammern, Stoßverbindungen,
Eckausbildungen und Abschalungen sind in den
Einzelpreis mit einzukalkulieren.
Menge: 30,000 m
Zuordnung: 322_1

**01.14.0003 Zulage Eckausbildung Formstück Arbeitsfugen WU-Bodenpl.-WU-Sockelaufk.**
Zulage zur vorbeschriebenen Fugenblech von
Arbeitsfugen,
im Anschluss WU-Bodenplatte zur WU-Sockelaufkantung,
für die Ausbildung der Gebäudeecken mit Formstücken
Menge: 32,000 St
Zuordnung: 322_1

**01.14.0004 Maueranschlussschiene HMS 25/15-D**
Maueranschlussschiene HMS 25/15-D

zum Einbetonieren, zur Befestigung von Mauerwerk mit
Maueranschlussankern Typ ML, Sendzimirverzinkt (SV) mit
Vollschaumfüllung (Vf),

Einzellänge 2500mm, Belastung Z/Q = 1,2/1,5kN /
Befestigungspunkt,

oder gleichwertig zum Einbetonieren
Menge: 280,000 m
Zuordnung: 341_1

**01.14.0005 Vom Gewerk Aufzugsanlage gestellte Einbauteile für den Personenaufzug**
Vom Gewerk Aufzugsanlage gestellte Einbauteile für den
Personaufzug,
für Aufzüge wie Ankerschienen und Lasthaken,

42x HAC 40 400
14x HAC 40 1550
3x,  HLX Lift-Box in Schachtdecke (Ausrichtung
beachten)

in die Schalung nach Plan und Angabe Aufzugsbauer
einbauen.
Menge: 2,000 St
Zuordnung: 331_1

#### 01.15 Mauerarbeiten

*Hinweis*
Ausführungshinweis für die Errichtung der
Mauerwerkswand,
zwischen Lüftungsraum und Geräte HM,

Errichtung der Kalksandsteinwand erst nach Einbringung
der Lüftungsanlage.

*Hinweis*
Mauerwerk - Kalksandstein (Außen- & Innenwände,
tragend)

**01.15.0001 Waagerechte Abdichtung Wand D 24cm Bitumenbahn R500N einlagig**
Waagerechte Abdichtung unter Wänden,
Wanddicke 24 cm,
Auflagerflächen mit Mörtel MG III abgleichen,
aus Bitumenbahnen, Bitumen-Dachbahn DIN EN 14967 - R
500 N,
einlagig, Anwendungstyp DIN SPEC 20000-202 MSB
(Mauersperrbahn).

einschl. Ausgleichsschicht am Wandfuß
in MG III Dickenbereich bis 3 cm,
Untergrund waagrechte Betonplatte.
Menge: 361,000 m
Zuordnung: 341_1

**01.15.0002 Mauerwerk Innenwand KS SFK20 RDK1,8 D 24cm M10 5DF(300/240/113)**
Mauerwerk der Innenwand, DIN EN 1996
für späteren Putzauftrag, mit Stoßfugenvermörtelung,
obere Wandfläche waagerecht,

Kalksandstein, DIN EN 771-2 in Verbindung mit DIN
20000-402,
KS, Festigkeitsklasse 20,
Rohdichteklasse 1,8,
Mauerwerksdicke 24 cm,

Mauermörtel M 10 DIN 18580 oder DIN 20000-412
in Verbindung mit DIN EN 998-2, 5 DF (300/240/113),

Arbeitshöhe bis 3,5 m.
Menge: 1164,000 m2
Zuordnung: 341_1

**01.15.0003 Zulage Mauerwerk Innenwand, Ausgleichsschicht/Kimmschicht, Wandfuß, H 12,5-15cm D 24cm**
Zulage zu vorbeschriebener Mauerwerkswand aus
Kalksandstsein,
Ausgleichsschicht/Kimmschicht am Wandfuß,
aus Kalksandstein-Ausgleichssteinen,
Höhe der Ausgleichsschicht über 12,5 bis 15 cm,
Mauerwerksdicke 24 cm.
in MG III, Dickenbereich Normalmörtel bis 3 cm,
Untergrund waagrecht.
Menge: 361,000 m
Zuordnung: 341_1

**01.15.0004 Zulage Mauerwerkswand Kalksandstein, Oberkante abgetreppt,geneigt 29-30 Grad, D 24cm**
Zulage zu vorbeschriebener Mauerwerkswand
Kalksandstein,
Bereich Treppenhaus Erdgeschoss,
Breite 25 cm,
für Krone in Längsrichtung abgetreppt und geneigt,
an Fertigteiltreppe angepasst,
Neigung über 29 bis 30 Grad.
Menge: 10,000 m
Zuordnung: 341_1

**01.15.0005 Zulage Mauerwerkswand Kalksandstein, Oberkante abgetreppt,geneigt 20 Grad Grad, D 24cm**
Zulage zu vorbeschriebener Mauerwerkswand
Kalksandstein,
Bereich Dachgeschoss,
Breite 24 cm,
für Krone in Längsrichtung abgetreppt und geneigt,
an Dachneigung angepasst,
Neigung 20 Grad.
Menge: 26,000 m
Zuordnung: 341_1

*Hinweis*
Mauerwerk - Kalksandstein (Innenwände, nichttragend)

**01.15.0006 Waagerechte Abdichtung Wand D 11,5cm Bitumenbahn R500N einlagig**
Waagerechte Abdichtung unter Wänden,
Wanddicke 11,5 cm,
Auflagerflächen mit Mörtel MG III abgleichen,
aus Bitumenbahnen, Bitumen-Dachbahn DIN EN 14967 - R
500 N,
einlagig, Anwendungstyp DIN SPEC 20000-202 MSB
(Mauersperrbahn).

einschl. Ausgleichsschicht am Wandfuß
in MG III Dickenbereich bis 3 cm,
Untergrund waagrechte Betonplatte.
Menge: 3,000 m
Zuordnung: 341_1

**01.15.0007 Mauerwerk Innenwand KS SFK20 RDK1,8 D 11,5cm M10 2DF(240/175/113)**
Mauerwerkder Innenwand, DIN EN 1996,
für späteren Putzauftrag, mit Stoßfugenvermörtelung,
obere Wandfläche waagerecht,

Kalksandstein, DIN EN 771-2 in Verbindung mit DIN
20000-402, KS,
Festigkeitsklasse 20,
Rohdichteklasse 1,8,
Mauerwerksdicke 11,5 cm,

Mauermörtel M 10 DIN 18580 oder DIN 20000-412
in Verbindung mit DIN EN 998-2, 2 DF (240/175/113),

Arbeitshöhe bis 3,5 m.
Menge: 9,000 m2
Zuordnung: 341_1

**01.15.0008 Zulage Mauerwerk Innenwand, Ausgleichsschicht/Kimmschicht, Wandfuß, H 12,5-15cm D 11,5cm**
Zulage zu vorbeschriebener Mauerwerkswand aus
Kalksandstsein,
Ausgleichsschicht/Kimmschicht am Wandfuß,
aus Kalksandstein-Ausgleichssteinen,
Höhe der Ausgleichsschicht über 12,5 bis 15 cm,
Mauerwerksdicke 11,5 cm.
in MG III, Dickenbereich Normalmörtel bis 3 cm,
Untergrund waagrecht.
Menge: 3,000 m
Zuordnung: 341_1

**01.15.0009 Gleitender Deckenanschluss 11,5 cm F90**
Gleitender Deckenanschluss,
für nichttragenden oberen Wandanschluss,
der vorbeschriebenen Innenwand,
mit Brandschutzanforderung F90,
Wanddicke 11,5 cm,
aus Mineralwolle, DIN EN 13162 MW, als Platte,
Rohdichte 30 kg/m3,
Bemessungswert der Wärmeleitfähigkeit max. 0,04 W/(mK)
Baustoffklasse A DIN 4102 Teil 1, nichtbrennbar,
Schmelzpunkt größer 1000 Grad C, DIN 4102-17,
Nenndicke min. 30 mm.
Menge: 3,000 m
Zuordnung: 341_1

**01.15.0010 Waagerechte Abdichtung Wand D 17,5cm Bitumenbahn R500N einlagig**
Waagerechte Abdichtung unter Wänden,
Wanddicke 17,5 cm,
Auflagerflächen mit Mörtel MG III abgleichen,
aus Bitumenbahnen, Bitumen-Dachbahn DIN EN 14967 - R
500 N,
einlagig, Anwendungstyp DIN SPEC 20000-202 MSB
(Mauersperrbahn).

einschl. Ausgleichsschicht am Wandfuß
in MG III Dickenbereich bis 3 cm,
Untergrund waagrechte Betonplatte.
Menge: 24,000 m
Zuordnung: 341_1

**01.15.0011 Mauerwerk Innenwand KS SFK20 RDK1,8 D 17,5cm M10 3DF(240/175/113)**
Mauerwerk der Innenwand,  DIN EN 1996
für späteren Putzauftrag, mit Stoßfugenvermörtelung,
obere Wandfläche waagerecht,

Kalksandstein, DIN EN 771-2 in Verbindung mit DIN
20000-402,
KS, Festigkeitsklasse 20,
Rohdichteklasse 1,8,
Mauerwerksdicke 17,5 cm,

Mauermörtel M 10 DIN 18580 oder DIN 20000-412
in Verbindung mit DIN EN 998-2, 3 DF (240/175/113),

Arbeitshöhe bis 3,5 m.
Menge: 75,000 m2
Zuordnung: 341_1

**01.15.0012 Zulage Mauerwerk Innenwand, Ausgleichsschicht/Kimmschicht, Wandfuß, H 12,5-15cm D 17,5cm**
Zulage zu vorbeschriebener Mauerwerkswand aus
Kalksandstsein,
Ausgleichsschicht/Kimmschicht am Wandfuß,
aus Kalksandstein-Ausgleichssteinen,
Höhe der Ausgleichsschicht über 12,5 bis 15 cm,
Mauerwerksdicke 17,5 cm.
in MG III, Dickenbereich Normalmörtel bis 3 cm,
Untergrund waagrecht.
Menge: 24,000 m
Zuordnung: 341_1

**01.15.0013 Gleitender Deckenanschluss 17,5 cm F90**
Gleitender Deckenanschluss,
für nichttragenden oberen Wandanschluss,
der vorbeschriebenen Innenwand,
mit Brandschutzanforderung F90,
Wanddicke 17,5 cm,
aus Mineralwolle, DIN EN 13162 MW, als Platte,
Rohdichte 30 kg/m3,
Bemessungswert der Wärmeleitfähigkeit max. 0,04 W/(mK)
Baustoffklasse A DIN 4102 Teil 1, nichtbrennbar,
Schmelzpunkt größer 1000 Grad C, DIN 4102-17,
Nenndicke min. 30 mm.
Menge: 24,000 m
Zuordnung: 341_1

*Hinweis*
Bereich Fertigteiltreppe

**01.15.0014 Mauerwerk 24 cm Mauerwerk Innenwand D 24?cm KS-R P SFK12 RDK1,8 Dünnbettmörtel, H 0,6-1,0?m, im Bereich Fertigteiltreppe UG**
Herstellen eines nichttragenden Mauerwerks gemäß DIN EN
1996 der Innenwand als Untermauerung und Auflager für
eine Fertigteiltreppe, geeignet für das spätere
Aufbringen von Beschichtungen oder Putz.
Mauerwerksdicke: 24 cm
Material: Kalksandstein, KS-R P, Festigkeitsklasse =
12, Rohdichteklasse = 1,8
Dünnbettmörtel
Stoßfugen: ohne Stoßfugenvermörtelung
Besondere Einbaubedingungen:
Ausführung erfolgt unter der Fertigteiltreppe,  als
Auflager der Treppe.
Die Ausführungshöhen variieren von ca. 0,60 m bis 1,00
m.
Ort: Technikräume / Konditionsraum
Leistungsinhalt: Zuschnitt, Versetzen, Einmessen,
Mörtelauftrag
Anarbeiten an Wand, kraftschlüssig Anarbeitung an
Verlauf der Treppenuntersicht, ggf. Abstimmung mit
Montageteam der Treppe.
Menge: 5,000 m2
Zuordnung: 341_1

*Hinweis*
Anschlüsse

**01.15.0015 Stumpfstoß Mauerwerk-Beton D 17,5 cm einschl. Anker einlegen**
Mauerwerk mit Stumpfstoß
an vorh. Wand aus Beton anschließen,
mit Anker in vorh. Anschlussschiene
(Pos. Schiene in Abschn. Betonarb.),
Mauerwerksdicke 17,5 cm.
Menge: 7,000 m
Zuordnung: 341_1

**01.15.0016 Stumpfstoß Mauerwerk-Beton D 17,5 cm mit Brandschutzanf. F90, einschl. Anker einl.**
Mauerwerk mit Stumpfstoß
an vorh. Wand aus Beton anschließen,
inkl. Anker in vorh. Anschlussschiene (in Abschn.
Betonarb.),
Mauerwerksdicke 17,5 cm,

Anschluss mit Brandschutzanforderung F90.
Menge: 29,000 m
Zuordnung: 341_1

**01.15.0017 Stumpfstoß Mauerwerk-Beton D 24 cm einschl. Anker einlegen**
Mauerwerk mit Stumpfstoß
an vorh. Wand aus Beton anschließen,
mit Anker in vorh. Anschlussschiene
(Pos. Schiene in Abschn. Betonarb.),
Mauerwerksdicke 24 cm.
Menge: 73,000 m
Zuordnung: 341_1

**01.15.0018 Stumpfstoß Mauerwerk-Beton D 24 cm mit Brandschutzanf. F90, einschl. Anker einl.**
Mauerwerk mit Stumpfstoß
an vorh. Wand aus Beton anschließen,
inkl. Anker in vorh. Anschlussschiene (in Abschn.
Betonarb.),
Mauerwerksdicke 24 cm,

Anschluss mit Brandschutzanforderung F90.
Menge: 153,000 m
Zuordnung: 341_1

**01.15.0019 Stumpfstoß Mauerwerk-Mauerwerk D 17,5 - 24cm, Brandschutzanf. F90**
Mauerwerk mit Stumpfstoß an vorh. Wand aus Mauerwerk
anschließen,
mit Anker und Schiene,
Mauerwerksdicke über 17,5 bis 24 cm,

Anschluss mit Brandschutzanforderung F90.
Menge: 95,000 m
Zuordnung: 341_1

*Hinweis*
Öffnungen

**01.15.0020 Öffnung aufmauern B 0,76m H 2,135m D 24cm**
Herstellen von Öffnungen beim Aufmauern,
in Innenwänden,
als Türöffnung,
lichte Breite 0,76 m
lichte Höhe 2,135 m,
Wanddicke 24 cm.
Menge: 4,000 St
Zuordnung: 341_1

**01.15.0021 Öffnung aufmauern B 1,01m H 2,135m D 24cm**
Herstellen von Öffnungen beim Aufmauern,
in Innenwänden,
als Türöffnung,
lichte Breite 1,01 m
lichte Höhe 2,135 m,
Wanddicke 24 cm.
Menge: 9,000 St
Zuordnung: 341_1

**01.15.0022 Öffnung aufmauern B 1,01m H 2,26m D 24cm**
Herstellen von Öffnungen beim Aufmauern,
in Innenwänden,
als Türöffnung,
lichte Breite 1,01 m
lichte Höhe 2,135 m,
Wanddicke 24 cm.
Menge: 1,000 St
Zuordnung: 341_1

**01.15.0023 Öffnung aufmauern B 1,01m H 3,00m D 24cm**
Herstellen von Öffnungen beim Aufmauern,
in Innenwänden,
als Türöffnung,
lichte Breite 1,01 m
lichte Höhe 3,00 m,
Wanddicke 24 cm.
Menge: 5,000 St
Zuordnung: 341_1

**01.15.0024 Öffnung aufmauern B 1,135m H 2,90m D 24cm**
Herstellen von Öffnungen beim Aufmauern,
in Innenwänden,
als Türöffnung,
lichte Breite 1,135 m
lichte Höhe 2,90 m,
Wanddicke 24 cm.
Menge: 1,000 St
Zuordnung: 341_1

**01.15.0025 Öffnung aufmauern B 1,135m H 2,425m D 24cm**
Herstellen von Öffnungen beim Aufmauern,
in Innenwänden,
als Türöffnung,
lichte Breite 1,135 m
lichte Höhe 2,425 m,
Wanddicke 24 cm.
Menge: 1,000 St
Zuordnung: 341_1

**01.15.0026 Öffnung aufmauern B 1,51m H 3,00m D 24cm**
Herstellen von Öffnungen beim Aufmauern,
in Innenwänden,
als Türöffnung,
lichte Breite 1,51 m
lichte Höhe 3,00 m,
Wanddicke 24 cm.
Menge: 8,000 St
Zuordnung: 341_1

**01.15.0027 Öffnung aufmauern B 1,88m H 2,375m D 24cm**
Herstellen von Öffnungen beim Aufmauern,
in Innenwänden,
als Türöffnung,
lichte Breite 1,88 m
lichte Höhe 2,375 m,
Wanddicke 24 cm.
Menge: 1,000 St
Zuordnung: 341_1

**01.15.0028 Öffnung aufmauern B 2,51m H 2,2m D 24cm**
Herstellen von Öffnungen beim Aufmauern,
in Innenwänden,
als Türöffnung,
lichte Breite 2,51 m
lichte Höhe 2,20 m,
Wanddicke 24 cm.
Menge: 1,000 St
Zuordnung: 341_1

*Hinweis*
Durchbrüche/Aussparungen

**01.15.0029 Durchbruch rechteckig, herstellen Mauerwerk Größe 500-750cm2 D 24cm**
Durchbruch rechteckig, beim Aufmauern herstellen,
Untergrund Kalksandsteinmauerwerk,
Querschnitt über 500 bis 750 cm2,
Wanddicke 24cm.
Menge: 4,000 St
Zuordnung: 341_1

**01.15.0030 Durchbruch rechteckig, herstellen Mauerwerk Größe 1000-2000cm2 D 24cm**
Durchbruch rechteckig, beim Aufmauern herstellen,
Untergrund Kalksandsteinmauerwerk,
Querschnitt über 1000 bis 2000 cm2,
Wanddicke 24cm.
Menge: 4,000 St
Zuordnung: 341_1

**01.15.0031 Durchbruch rechteckig, herstellen Mauerwerk Größe 2000-3500cm2 D 24cm**
Durchbruch rechteckig, beim Aufmauern herstellen,
Untergrund Kalksandsteinmauerwerk,
Querschnitt über 2000 bis 3500 cm2,
Wanddicke 24cm.
Menge: 2,000 St
Zuordnung: 341_1

**01.15.0032 Durchbruch rechteckig, herstellen Mauerwerk Größe 5000-6500cm2 D 24cm**
Durchbruch rechteckig, beim Aufmauern herstellen,
Untergrund Porenbetonsteinmauerwerk,
Querschnitt über 5000 bis 6500 cm2,
Wanddicke 24cm.
Menge: 2,000 St
Zuordnung: 341_1

**01.15.0033 Durchbruch rechteckig, herstellen Mauerwerk Größe 8000-9000cm2 D 24cm**
Durchbruch rechteckig, beim Aufmauern herstellen,
Untergrund Porenbetonsteinmauerwerk,
Querschnitt über 8000 bis 9000 cm2,
Wanddicke 24cm.
Menge: 1,000 St
Zuordnung: 341_1

**01.15.0034 Aussparungen, Mauerwerkswand, Einbindung Unterzug, rechteckig, B/H/T 24/64,5/30cm**
Aussparung,
in der vorbeschriebenen Mauerwerkswänden
aus Kalksandstein,
Wandstärke 17,5 bis 24 cm,
für die Einbindung der Unterzüge, (Auflager)

Aussparungen rechteckig, Querschnitt B/H/T ca. 24/
64,5/ 30 cm.

Abstellung, dreiseitig, (unten und 2 x seitlich),
inklusive Trennlage zwischen Mauerwerk und Stahlbeton,
mit Brandschutzanforderung F90,
Menge: 3,000 St
Zuordnung: 341_1

**01.15.0035 Wie Pos Aussparung Einbindung Unterzüge, jedoch B/H/T 20/20,5/17,5cm**
Leistung wie vorbeschriebene Aussparung für Einbindung
Unterzüge,
jedoch Aussparungen rechteckig, Querschnitt B/H/T 20/
20,5/ 17,5 cm.
Menge: 22,000 St
Zuordnung: 341_1

**01.15.0036 Wie Pos Aussparung Einbindung Unterzüge, jedoch B/H/T 24/22,5/30cm**
Leistung wie vorbeschriebene Aussparung für Einbindung
Unterzüge,
jedoch Aussparungen rechteckig, Querschnitt B/H/T 24/
22,5/ 30 cm.
Menge: 5,000 St
Zuordnung: 341_1

**01.15.0037 Wie Pos Aussparung Einbindung Unterzüge, jedoch B/H/T 24/22,5/25cm**
Leistung wie vorbeschriebene Aussparung für Einbindung
Unterzüge,
jedoch Aussparungen rechteckig, Querschnitt B/H/T 24/
22,5/ 25 cm.
Menge: 24,000 St
Zuordnung: 341_1

**01.15.0038 Wie Pos Aussparung Einbindung Unterzüge, jedoch B/H/T 24/22,5/19cm**
Leistung wie vorbeschriebene Aussparung für Einbindung
Unterzüge,
jedoch Aussparungen rechteckig, Querschnitt B/H/T 24/
22,5/ 19 cm.
Menge: 1,000 St
Zuordnung: 341_1

**01.15.0039 Wie Pos Aussparung Einbindung Unterzüge, jedoch B/H/T 24/22,5/15cm**
Leistung wie vorbeschriebene Aussparung für Einbindung
Unterzüge,
jedoch Aussparungen rechteckig, Querschnitt B/H/T 24/
22,5/ 15 cm.
Menge: 1,000 St
Zuordnung: 341_1

**01.15.0040 Wie Pos Aussparung Einbindung Unterzüge, jedoch B/H/T 24/24,5/24cm**
Leistung wie vorbeschriebene Aussparung für Einbindung
Unterzüge,
jedoch Aussparungen rechteckig, Querschnitt B/H/T 24/
24,5/ 24 cm.
Menge: 1,000 St
Zuordnung: 341_1

**01.15.0041 Bohrung KS Durchm. 150-200mm T 20-25cm nicht schadstoffbelastet Geräteeinsatz mgl. Stoffe**
STLB-Bau 2025-10 084
Bohrung, Untergrundfläche senkrecht, aus Mauerwerk aus
Kalksandstein, Bohrdurchmesser über 150 bis 200 mm,
Bohrtiefe über 20 bis 25 cm, nicht schadstoffbelastet,
Abfall ist nicht gefährlich, Werte gemäß
Ersatzbaustoffverordnung 2023 sind eingehalten,
Charakterisierung gemischter Bauschutt Klasse RC-1 nach
EBV 2023, Anlage 1, Tabelle 1, Wichte des
Abbruchstoffes DIN EN 1991-1-1 15 kN/m3, Arbeitshöhe
bis 3,5 m über der Standfläche des hierfür
erforderlichen Gerüstes,
Geräteeinsatz ist möglich, max. Gesamtgewicht bis 5 t,
Ausführung staubarm TRGS 559, Ausführung innerhalb des
Bauwerks,
aufgenommene Stoffe sammeln, ohne Zerkleinerung, auf
LKW des AN laden, transportieren, entsorgen, zum Lager
oder zur Anlage nach Wahl des AN, Abfallschlüssel nach
AVV (Abfallverzeichnis-Verordnung) 170102 Ziegel,
Vergütung der Entsorgung übernimmt AN.
Menge: 20,000 St
Zuordnung: 341_1 084

**01.15.0042 Öffnung überdecken Kalksandsteinsturz nichttragend B 76cm**
Öffnung überdecken mit Kalksandsteinsturz nach
Flachsturzrichtlinie,
nichttragend,
als Zulage zum Mauerwerk,
Oberfläche sichtbar bleibend im Innenbereich,
Sturzhöhe 12,3 cm,
Sturzbreite 24 cm,
Wanddicke 24 cm,
größte Rohbaubreite der Öffnung 76 cm.
Menge: 4,000 St
Zuordnung: 341_1

**01.15.0043 Öffnung überdecken Kalksandsteinsturz nichttragend B 101cm**
Öffnung überdecken mit Kalksandsteinsturz nach
Flachsturzrichtlinie,
nichttragend,
als Zulage zum Mauerwerk,
Oberfläche sichtbar bleibend im Innenbereich,
Sturzhöhe 12,3 cm,
Sturzbreite 24 cm,
Wanddicke 24 cm,
größte Rohbaubreite der Öffnung 101 cm.
Menge: 15,000 St
Zuordnung: 341_1

**01.15.0044 Öffnung überdecken Kalksandsteinsturz nichttragend B 113,5cm**
Öffnung überdecken mit Kalksandsteinsturz nach
Flachsturzrichtlinie,
nichttragend,
als Zulage zum Mauerwerk,
Oberfläche sichtbar bleibend im Innenbereich,
Sturzhöhe 12,3 cm,
Sturzbreite 24 cm,
Wanddicke 24 cm,
größte Rohbaubreite der Öffnung 113,5 cm.
Menge: 2,000 St
Zuordnung: 341_1

**01.15.0045 Öffnung überdecken Kalksandsteinsturz nichttragend B 151cm**
Öffnung überdecken mit Kalksandsteinsturz nach
Flachsturzrichtlinie,
nichttragend,
als Zulage zum Mauerwerk,
Oberfläche sichtbar bleibend im Innenbereich,
Sturzhöhe 12,3 cm,
Sturzbreite 24 cm,
Wanddicke 24 cm,
größte Rohbaubreite der Öffnung 151 cm.
Menge: 8,000 St
Zuordnung: 341_1

**01.15.0046 Öffnung überdecken Kalksandsteinsturz nichttragend B 188cm**
Öffnung überdecken mit Kalksandsteinsturz nach
Flachsturzrichtlinie,
nichttragend,
als Zulage zum Mauerwerk,
Oberfläche sichtbar bleibend im Innenbereich,
Sturzhöhe 12,3 cm,
Sturzbreite 24 cm,
Wanddicke 24 cm,
größte Rohbaubreite der Öffnung 188 cm.
Menge: 1,000 St
Zuordnung: 341_1

**01.15.0047 Öffnung überdecken Kalksandsteinsturz nichttragend B 251cm**
Öffnung überdecken mit Kalksandsteinsturz nach
Flachsturzrichtlinie,
nichttragend,
als Zulage zum Mauerwerk,
Oberfläche sichtbar bleibend im Innenbereich,
Sturzhöhe 12,3 cm,
Sturzbreite 24 cm,
Wanddicke 24 cm,
größte Rohbaubreite der Öffnung 251 cm.
Menge: 1,000 St
Zuordnung: 341_1

**01.15.0048 Ausmauerung F 90 Fensteröffnung 1,01/1,01 m**
Ausmauerung Fensteröffnung

Ausmauerung der Fensteröffnung in Außenwand,
Fensteröffnungsgröße (B x H) ca. 1,01 x1,01 m
Feuerwiederstandsklasse F90

Kalksandstein, DIN EN 771-2 in Verbindung mit
DIN V 20000-402 oder DIN V 106,
KS L-RP 12 DF (365),
Festigkeitsklasse 12,
Rohdichteklasse 1,4,
Mauerwerksdicke 36,5 cm,

für späteren Putzauftrag beidseitig

Mauermörtel MG II a
DIN V 18580 oder DIN V 20000-412
in Verbindung mit DIN EN 998-2

Ausgleichsschicht aus Mörtel
Höhe der Ausgleichsschicht bis 2 cm

Oberer Wandabschluss
unter Decke oder Unterzug
kraftschlüssig mit Mörtel ausstopfen,

mit Stumpfstoß
an Stütze  aus Stahlbeton beidseitig
mit Anker und Schiene anschließen, (wird in gesonderter
Position vergütet)
Fuge vollflächig mit Mörtel füllen,
Menge: 1,000 St
Zuordnung: 341_1

**01.15.0049 Ausmauerung F 90 Fensteröffnung 1,26/1,51 m**
Ausmauerung Fensteröffnung

Ausmauerung der Fensteröffnung in Außenwand,
Fensteröffnungsgröße (B x H) ca. 1,26 x 1,51 m
Feuerwiederstandsklasse F90

Kalksandstein, DIN EN 771-2 in Verbindung mit
DIN V 20000-402 oder DIN V 106,
KS L-RP 12 DF (365),
Festigkeitsklasse 12,
Rohdichteklasse 1,4,
Mauerwerksdicke 36,5 cm,

für späteren Putzauftrag beidseitig

Mauermörtel MG II a
DIN V 18580 oder DIN V 20000-412
in Verbindung mit DIN EN 998-2

Ausgleichsschicht aus Mörtel
Höhe der Ausgleichsschicht bis 2 cm

Oberer Wandabschluss
unter Decke oder Unterzug
kraftschlüssig mit Mörtel ausstopfen,

mit Stumpfstoß
an Stütze  aus Stahlbeton beidseitig
mit Anker und Schiene anschließen, (wird in gesonderter
Position vergütet)
Fuge vollflächig mit Mörtel füllen,
Menge: 2,000 St
Zuordnung: 341_1

**01.15.0050 Ausmauerung F 90 Fensteröffnung 2,135/1,20 m**
Ausmauerung Fensteröffnung

Ausmauerung der Fensteröffnung in Außenwand,
Fensteröffnungsgröße (B x H) ca. 1,20 x 2,135 m
Feuerwiederstandsklasse F90

Kalksandstein, DIN EN 771-2 in Verbindung mit
DIN V 20000-402 oder DIN V 106,
KS L-RP 12 DF (365),
Festigkeitsklasse 12,
Rohdichteklasse 1,4,
Mauerwerksdicke 36,5 cm,

für späteren Putzauftrag beidseitig

Mauermörtel MG II a
DIN V 18580 oder DIN V 20000-412
in Verbindung mit DIN EN 998-2

Ausgleichsschicht aus Mörtel
Höhe der Ausgleichsschicht bis 2 cm

Oberer Wandabschluss
unter Decke oder Unterzug
kraftschlüssig mit Mörtel ausstopfen,

mit Stumpfstoß
an Stütze  aus Stahlbeton beidseitig
mit Anker und Schiene anschließen, (wird in gesonderter
Position vergütet)
Fuge vollflächig mit Mörtel füllen,
Menge: 5,000 St
Zuordnung: 341_1

**01.15.0051 Ausmauerung F90 Fensteröffnung 1,675/2,135 m**
Ausmauerung Fensteröffnung

Ausmauerung der Fensteröffnung in Außenwand,
Fensteröffnungsgröße (B x H) ca. 1,675x2,135 m
Feuerwiederstandsklasse F90

Kalksandstein, DIN EN 771-2 in Verbindung mit
DIN V 20000-402 oder DIN V 106,
KS L-RP 12 DF (365),
Festigkeitsklasse 12,
Rohdichteklasse 1,4,
Mauerwerksdicke 36,5 cm,

für späteren Putzauftrag beidseitig

Mauermörtel MG II a
DIN V 18580 oder DIN V 20000-412
in Verbindung mit DIN EN 998-2

Ausgleichsschicht aus Mörtel
Höhe der Ausgleichsschicht bis 2 cm

Oberer Wandabschluss
unter Decke oder Unterzug
kraftschlüssig mit Mörtel ausstopfen,

mit Stumpfstoß
an Stütze  aus Stahlbeton beidseitig
Fuge vollflächig mit Mörtel füllen,

mit Anker und Schiene anschließen, (wird in gesonderter
Position vergütet)
Menge: 5,000 St
Zuordnung: 341_1

**01.15.0052 Ausmauerung F90 Einfüllöffnung StB-Stütze 24/ 17,5/ 36,5 cm**
Ausmauerung Einfüllöffnung

Ausmauerung der Einfüllöffnung zur Betonage der
StB-Stütze,
Öffnungsgröße (B x H X L) ca. 24 / 17,5 / 36,5 cm
Feuerwiederstandsklasse F90

Kalksandstein, DIN EN 771-2 in Verbindung mit
DIN V 20000-402 oder DIN V 106,
KS Vollstein,
Festigkeitsklasse 20,
Rohdichteklasse 2,0,
Wanddicke t = 17,5 cm,
Steinhöhe h = 11,3 cm
Mörtelgruppe: NM III

für späteren Putzauftrag beidseitig

Mauermörtel MG II a
DIN V 18580 oder DIN V 20000-412
in Verbindung mit DIN EN 998-2

Ausgleichsschicht aus Mörtel
Höhe der Ausgleichsschicht bis 2 cm

Oberer Wandabschluss
unter Decke oder Unterzug
kraftschlüssig mit Mörtel ausstopfen,
Menge: 6,000 St
Zuordnung: 341_1

*Hinweis*
Turnhalle

**01.15.0053 Ausmauerung Türöffnung 1,135/2,51 m**
Ausmauerung Türöffnung

Ausmauerung der Türöffnung der Außenwand
Türöffnungsgröße (B x H) ca. 1,135 m x 2,51 m,

Kalksandstein, DIN EN 771-2 in Verbindung mit
DIN V 20000-402 oder DIN V 106,
KS L-RP 12 DF (365),
Festigkeitsklasse 12,
Rohdichteklasse 1,4,
Mauerwerksdicke 36,5 cm,
für späteren Putzauftrag beidseitig,

Mauermörtel MG II a
DIN V 18580 oder DIN V 20000-412
in Verbindung mit DIN EN 998-2

Ausgleichsschicht aus Mörtel
Höhe der Ausgleichsschicht bis 2 cm

mit Stumpfstoß an Wand aus Mauerwerk einseitig
und Stahlbetonstütze einseitig
mit Anker und Schiene anschließen, (wird in gesonderter
Position vergütet)
Fuge vollflächig mit Mörtel füllen,

Oberer Wandabschluss unter Sturz
kraftschlüssig mit Mörtel ausstopfen.
Menge: 2,000 St
Zuordnung: 341_1

**01.15.0054 Ausmauerung Fensteröffnung 1,01/1,01 m**
Ausmauerung Fensteröffnung

Ausmauerung der Fensteröffnung in Außenwand,
Fensteröffnungsgröße (B x H) ca. 1,01 m x 1,01 m,

Brüstungshöhe ca. 1,1 m

Kalksandstein, DIN EN 771-2 in Verbindung mit
DIN V 20000-402 oder DIN V 106,
KS L-RP 12 DF (365),
Festigkeitsklasse 12,
Rohdichteklasse 1,4,
Mauerwerksdicke 36,5 cm,
für späteren Putzauftrag beidseitig,

Mauermörtel MG II a
DIN V 18580 oder DIN V 20000-412
in Verbindung mit DIN EN 998-2

Ausgleichsschicht aus Mörtel
Höhe der Ausgleichsschicht bis 2 cm

Oberer Wandabschluss
unter Decke oder Unterzug
kraftschlüssig mit Mörtel ausstopfen,

mit Stumpfstoß
an Mauerwerk, beidseitig
mit Anker und Schiene anschließen, (wird in gesonderter
Position vergütet)
Fuge vollflächig mit Mörtel füllen,
Menge: 1,000 St
Zuordnung: 341_1

**01.15.0055 Ausmauerung Fensteröffnung 2,60/5,15 m**
Ausmauerung Fensteröffnung

Ausmauerung der Fensteröffnung in Außenwand,
Fensteröffnungsgröße (B x H) ca. 2,58 m x 5,15 m,

Höhe bis ca. 7,2 m.

Einrüstung ist miteinzukalkulieren.

Kalksandstein, DIN EN 771-2 in Verbindung mit
DIN V 20000-402 oder DIN V 106,
KS L-RP 12 DF (365),
Festigkeitsklasse 12,
Rohdichteklasse 1,4,
Mauerwerksdicke 36,5 cm,

für späteren Putzauftrag innen, WDVS außen

Mauermörtel MG II a
DIN V 18580 oder DIN V 20000-412
in Verbindung mit DIN EN 998-2

Ausgleichsschicht aus Mörtel
Höhe der Ausgleichsschicht bis 2 cm

Oberer Wandabschluss
unter Decke oder Unterzug
kraftschlüssig mit Mörtel ausstopfen,

mit Stumpfstoß
an Stütze  aus Stahlbeton beidseitig
mit Anker und Schiene anschließen, (wird in gesonderter
Position vergütet)
Fuge vollflächig mit Mörtel füllen,
Menge: 2,000 St
Zuordnung: 341_1

**01.15.0056 Ausmauerung Fensteröffnung 2,60/7,15 m**
Ausmauerung Fensteröffnung

Ausmauerung der Fensteröffnung in Außenwand,
Fensteröffnungsgröße (B x H) ca. 2,58 m x 7,15 m,

Höhe bis ca. 7,2 m

Einrüstung ist miteinzukalkulieren.

Kalksandstein, DIN EN 771-2 in Verbindung mit
DIN V 20000-402 oder DIN V 106,
KS L-RP 12 DF (365),
Festigkeitsklasse 12,
Rohdichteklasse 1,4,
Mauerwerksdicke 36,5 cm,

für späteren Putzauftrag innen, WDVS außen

Mauermörtel MG II a
DIN V 18580 oder DIN V 20000-412
in Verbindung mit DIN EN 998-2

Ausgleichsschicht aus Mörtel
Höhe der Ausgleichsschicht bis 2 cm

Oberer Wandabschluss
unter Decke oder Unterzug
kraftschlüssig mit Mörtel ausstopfen,

mit Stumpfstoß
an Stütze  aus Stahlbeton beidseitig
mit Anker und Schiene anschließen, (wird in gesonderter
Position vergütet)
Fuge vollflächig mit Mörtel füllen,
Menge: 6,000 St
Zuordnung: 341_1

**01.15.0057 Öffnung überdecken Kalksandsteinsturz B 113,5 cm**
Öffnung überdecken mit Kalksandsteinstürzen nach
Flachsturzrichtlinie,
als Zulage zum Mauerwerk,
Oberfläche sichtbar bleibend im Innenbereich,
Sturzhöhe 11,3 cm,
Sturzbreite 36,5 cm (2x 17,5 cm),
Wanddicke 36,5 cm,
größte Rohbaubreite der Öffnung 113,5 cm.
Menge: 1,000 St
Zuordnung: 341_1

**01.15.0058 Öffnung überdecken Kalksandsteinsturz B 126 cm**
Öffnung überdecken mit Kalksandsteinstürzen nach
Flachsturzrichtlinie,
als Zulage zum Mauerwerk,
Oberfläche sichtbar bleibend im Innenbereich,
Sturzhöhe 11,3 cm,
Sturzbreite 36,5 cm (2x 17,5 cm),
Wanddicke 36,5 cm,
größte Rohbaubreite der Öffnung 126 cm.
Menge: 2,000 St
Zuordnung: 341_1

**01.15.0059 Öffnung überdecken Kalksandsteinsturz B 140 cm**
Öffnung überdecken mit Kalksandsteinstürzen nach
Flachsturzrichtlinie,
als Zulage zum Mauerwerk,
Oberfläche sichtbar bleibend im Innenbereich,
Sturzhöhe 11,3 cm,
Sturzbreite 36,5 cm (2x 17,5 cm),
Wanddicke 36,5 cm,
größte Rohbaubreite der Öffnung 140 cm.
Menge: 1,000 St
Zuordnung: 341_1

**01.15.0060 Öffnung überdecken Kalksandsteinsturz B 226 cm**
Öffnung überdecken mit Kalksandsteinstürzen nach
Flachsturzrichtlinie,
als Zulage zum Mauerwerk,
Oberfläche sichtbar bleibend im Innenbereich,
Sturzhöhe 11,3 cm,
Sturzbreite 36,5 cm (2x 17,5 cm),
Wanddicke 36,5 cm,
größte Rohbaubreite der Öffnung 226 cm.
Menge: 1,000 St
Zuordnung: 341_1

**01.15.0061 Öffnung überdecken Kalksandsteinsturz B 282 cm**
Öffnung überdecken mit Kalksandsteinstürzen nach
Flachsturzrichtlinie,
als Zulage zum Mauerwerk,
Oberfläche sichtbar bleibend im Innenbereich,
Sturzhöhe 11,3 cm,
Sturzbreite 36,5 cm (2x 17,5 cm),
Wanddicke 36,5 cm,
größte Rohbaubreite der Öffnung 282 cm.
Menge: 1,000 St
Zuordnung: 341_1

#### 01.16 Winterbau

*Hinweis*
WINTERBAUZEIT - Definition und Preisinhalt

Definition

Zur Sicherstellung eines kontinuierlichen Bauablaufes
werden nachfolgende Vorsorge- und Schutzmaßnahmen
für die Ausführung der Leistungen bei Außentemperaturen
unter +5 Grad C bis -5 Grad C
als besondere Leistung in Absprache und gemeinsamer
Festlegung mit dem AG vergütet.

Preisinhalt

In die Einheitspreise sind winterbedingte Maßnahmen an
Maschinen und Geräten für deren Einsatz
(z. B. Anwärmen, Warmlaufen, zusätzliche Schmierung,
Abdeckung)
sowie das Beseitigen von Schäden an Maschinen und
Geräten infolge Frosteinwirkung einzurechnen.

**01.16.0001 Heizzuschlag für Anmachwasser und Zuschläge**
Heizzuschlag für Anmachwasser und Zuschläge ab 0°C
als Zulage für Beton- und Stahlbetonarbeiten
des Leistungsverzeichnisses für die Durchführung der
Arbeiten
bei Winterbedingungen von +5°C bis -5°C
Tiefsttemperatur Tag/ Nacht.
Menge: 450,000 m3
Zuordnung: 399_1

**01.16.0002 Winterzuschlag für Transportbeton**
Winterzuschlag für Transportbeton ab dem Werk,
als Zulage für Beton- und Stahlbetonarbeiten des
Leistungsverzeichnisses
für die Durchführung der Arbeiten bei Winterbedingungen
von +5° bis -5°C
Tiefstemperatur Tag/ Nacht.
Menge: 450,000 m3
Zuordnung: 399_1

**01.16.0003 Mehraufwand für den Schutz von frisch betonierten Deckenplatten**
Mehraufwand für den Schutz von frisch betonierten
Deckenplatten

mit Winterschutzmatten.
Menge: 1200,000 m2
Zuordnung: 399_1

**01.16.0004 Mehraufwand für Schutzabdeckung von aufgestellten Schalungen**
Mehraufwand für die Schutzabdeckung von aufgestellten
Schalungen
bzw. teilverlegten Bewehrungen vor Schnee und
Eislagerungen,
als Zulage für Beton- und Stahlbetonarbeiten
des Leistungsverzeichnisses für die Durchführung der
Arbeiten
bei Winterbedingungen von +5°C bis -5°C
Tiefsttemperatur Tag/ Nacht.
Menge: 550,000 m2
Zuordnung: 399_1

**01.16.0005 Mehraufwand für Erwärmung Schalung**
Mehraufwand für die Erwärmung der Schalung der Wände
mit Heißluft, vor dem Betonieren,
als Zulage für Beton- und Stahlbetonarbeiten
des Leistungsverzeichnisses für die Durchführung der
Arbeiten
bei Winterbedingungen von +5°C bis -5°C
Tiefsttemperatur Tag/ Nacht.
Menge: 550,000 m2
Zuordnung: 399_1

#### 01.17 Dokumentation und technische Bearbeitung

**01.17.0001 Baustelleneinrichtungsplan**
Baustelleneinrichtungsplan

Erstellen eines Baustelleneinrichtungsplanes
auf der Basis des Entwurfs für die
Baustelleneinrichtung.

Der Baustelleneinrichtungsplan ist mit der
Bauüberwachung des AG
abzustimmen und verbindlich einzuhalten.

Folgende Informationen sind anzugeben:

- Anzahl und Lage der Lagerplätze
- Standorte von Kränen, stationären Baumaschinen und
Anlagen,
  Platzbedarf von Geräteeinheiten
- Wege für Geh- und Fahrverkehr; Zugangsrampen,
Überfahrten
- Anzahl und Lage und Anschlusswerte der zusätzlichen
vom AN
  zu errichtenden Versorgungsanlagen (Strom, Wasser)
sowie der Verteiler und Anschlussleitungen
  von den vom AG vorgegebenen Anschlusspunkten der
bauseitigen Versorgungstellen
  zu den Entnahmestellen des AN
- Entsorgungseinrichtungen und Sammelbehälter
- Sicherheitseinrichtung

Der Baustelleneinrichtungsplan ist fristgemäß durch den
AN vorzulegen
Menge: 1,000 St
Zuordnung: 399_3

**01.17.0002 Baufristenplan erstellen**
Baufristenplan erstellen

Auf der Grundlage der vertraglichen Ausführungsfristen
hat der AN
einen Baufristenplan (Balkenplan) über seine
vertraglichen Leistungen zu erstellen,
anhand dessen die Einhaltung der Vertragsfristen
nachgewiesen und überwacht werden kann.
Für die jeweiligen Teilleistungen ist die
Personalstärke anzugeben.
Die Festlegungen des AG, z. B. zur baufachlichen oder
terminlichen Koordinierung
mit den übrigen Leistungsbereichen, sind zu
berücksichtigen.
Der Plan ist dem AG vor Ausführungsbeginn zu übergeben.
Bei erheblichen, durch den AN verursachten,
Abweichungen von den geschuldeten Vertragsfristen (z.
B. aufgrund von Bauverzug) ist der Plan unverzüglich zu
überarbeiten.

Der Bauzeitenplan ist dem Auftraggeber jeweils in
2-facher Ausfertigung in Papierform sowie einfach in
Datenform nach Abstimmung mit dem AG zu übergeben.
Menge: 1,000 St
Zuordnung: 399_3

**01.17.0003 Bestandsdokumentation**
Bestandsdokumentation

bestehend aus:

- Bautagebuch
- Dokumentation Einmessung Baukörper und Medien
- Dokumentation aller verwendeten Baustoffe und
Werkstoffe,
  Bauprodukten samt den zugehörigen Erklärungen der
Hersteller
- freigegebene Verlege- und Detailpläne
- Übereinstimmungserklärungen der Ausführenden,
- wesentliche Protokolle,
- Verdichtungsnachweise,
- Gütenachweise der gelieferten Stoffe und dergleichen
- statische Nachweise
- Sonstige Unterlagen

2 - fach, in Ordnern DIN A4 mit beschriftetem Rücken
Inhaltsverzeichnis nach Registern geordnet
sowie einfach in Datenform nach Abstimmung mit dem AG,
mit statischer Berechnung, freigegebenen Verlegeplänen
und Detailplänen.

Die Dokumentation aller verwendeten Bau- und Werkstoffe
sowie
Bauprodukte, samt den zugehörigen Erklärungen der
Hersteller ist jeweils rechtzeitig vor Ausführung der
Bauüberwachung zur Freigabe vorzulegen.

Die vollständige Bestandsdokumentation ist spätestens 3
Wochen vor Abnahme zu Übergeben und ist Bestandteil der
geschuldeten Leistung.

Die Abnahme der Leistung erfolgt erst nach Vorlage
sämtlicher geforderter Dokumentationsunterlagen.
Fehlende oder unvollständige Dokumentationsunterlagen
stellen einen wesentlichen Mangel dar.
Menge: 1,000 Psch
Zuordnung: 399_3

**01.17.0004 Erstellen von Werk- und Montageplänen, Betonfertigteil Fertigteiltreppen**
Erstellen von Werk- und Montageplänen
für die im LV-Abschnitt Betonfertigteile beschriebenen
Fertigteiltreppen
auf der Grundlage aller Ausführungsunterlagen.

In den Einheitspreis sind alle erforderlichen Arbeiten
einzurechnen,
einschl. Erstellung der Planunterlagen, ergänzend
einzukalkulieren sind:

- Tragwerks-, einschl. Elementplanung

Die statische Berechnung wird als Grundlage vom AG zur
Verfügung gestellt.
Menge: 1,000 Psch
Zuordnung: 399_3

**01.17.0005 Erstellen von Werk- und Montageplänen, Elementdeckenplatte Fertigteil (Filigrandecke)**
Erstellen von Werk- und Montageplänen
für die im LV-Abschnitt Betonfertigteile beschriebenen
Elementdeckenplatte
Fertigteil (Filigrandecke)
auf der Grundlage aller Ausführungsunterlagen.

In den Einheitspreis sind alle erforderlichen Arbeiten
einzurechnen,
einschl. Erstellung der Planunterlagen, ergänzend
einzukalkulieren sind:

- Tragwerks-, einschl. Elementplanung

Die statische Berechnung wird als Grundlage vom AG zur
Verfügung gestellt.
Menge: 1,000 Psch
Zuordnung: 399_3

**01.17.0006 Erstellen von Werk- und Montageplänen, Massivdeckenplatten Fertigteile**
Erstellen von Werk- und Montageplänen
für die im LV-Abschnitt Betonfertigteile beschriebenen
Massivdeckenplatten
auf der Grundlage aller Ausführungsunterlagen.

In den Einheitspreis sind alle erforderlichen Arbeiten
einzurechnen,
einschl. Erstellung der Planunterlagen, ergänzend
einzukalkulieren sind:

- Tragwerks-, einschl. Elementplanung

Die statische Berechnung wird als Grundlage vom AG zur
Verfügung gestellt.
Menge: 1,000 Psch
Zuordnung: 399_3

**01.17.0007 Erstellen von Werk- und Montageplänen, Betonfertigteil Elementwände (Beton-Doppelwand-/ Thermowand Elementen)**
Erstellen von Werk- und Montageplänen
für die im LV-Abschnitt Betonfertigteile beschriebenen
Elementwände
(Beton-Halbfertigteilen aus Beton-Doppelwand-/
Thermowand Elementen)
auf der Grundlage aller Ausführungsunterlagen.

In den Einheitspreis sind alle erforderlichen Arbeiten
einzurechnen,
einschl. Erstellung der Planunterlagen, ergänzend
einzukalkulieren sind:

- Tragwerks-, einschl. Elementplanung

Die statische Berechnung wird als Grundlage vom AG zur
Verfügung gestellt.
Menge: 1,000 Psch
Zuordnung: 399_3

**01.17.0008 Erstellen von Werk- und Montageplänen, Betonfertigteil Fertigteilsturz**
Erstellen von Werk- und Montageplänen
für die im LV-Abschnitt Betonfertigteile beschriebenen
Fertigteilsturz
auf der Grundlage aller Ausführungsunterlagen.

In den Einheitspreis sind alle erforderlichen Arbeiten
einzurechnen,
einschl. Erstellung der Planunterlagen, ergänzend
einzukalkulieren sind:

- Tragwerks-, einschl. Elementplanung

Die statische Berechnung wird als Grundlage vom AG zur
Verfügung gestellt.
Menge: 1,000 Psch
Zuordnung: 399_3

**01.17.0009 Dokumentation Entsorgung, nicht gefährliche Abfälle**
Dokumentation Entsorgung, nicht gefährliche Abfälle
Dokumentation Entsorgung, nicht gefährliche Abfälle
für alle anfallenden nicht gefährlichen Abfälle.
Tabellarische Erfassung in einer Excel-Tabelle, an
welche Stellen welche Abfallmengen verbracht wurden.
mit folgende Mindestangaben: Name des Entsorgers,
Anfallstelle, AVV-Schlüssel, Bezeichnung des Abfalls,
Abfallmenge in t, Abgabedatum.
Die Dokumentation ist dem AG zeitnah, spätestens zur
Abnahme in Papier- und elektronischer Form (Excel) zu
übergeben.
Wiegescheine und die dem Entsorger übermittelten
Formblätter sind lückenlos beizufügen.
Menge: 1,000 Psch
Zuordnung: 399_3

#### 01.18 Stundenlohnarbeiten

*Hinweis*
Stundenlohnarbeiten dürfen nur auf ausdrückliche
Anordnung bzw. Genehmigung durch die Bauüberwachung
ausgeführt werden.Stundenlohnarbeiten, die ohne
Genehmigung oder ohne Anordnung durch die Bauleitung
ausgeführt werden, können  nicht vergütet werden. Für
Stundenlohnarbeiten sind getrennt nach ausgeführter
Leistung Rapporte zu führen. Diese Rapporte sind der
Bauleitung täglich zur Unterschrift vorzulegen.
Verspätet vorgelegte Rapporte können nicht mehr
anerkannt werden.

Verrechnungssätze für Löhne:

Die Verrechnungssätze für die nachstehenden Lohn- und
Berufsgruppen sind unaufgegliedert anzubieten.

In ihnen sind enthalten:

- Lohn- und Gehaltskosten,
- Lohn- und Gehaltsnebenkosten,
- Sozialkosten einschließlich Sozialkassenbeiträge,
- Gemeinkostenanteile,
- Gewinn.

Zuschläge zu den Verrechnungssätzen für vom
Auftraggeber angeordnete oder zu vertretende Nacht-,
Sonntags-, Feiertags- und Mehrarbeit (Überstunden) sind
gesondert  nachzuweisen; sie werden in Höhe der
tariflichen Vereinbarung vergütet.Für Nacht-, Sonntags-
und Feiertagsarbeit wird als Zuschlag nur der Beitrag
zur gesetzlichen Unfallversicherung vergütet.  Für
Mehrarbeit werden zusätzlich die Sozialkosten vergütet.
Beschäftigt der Bieter bei einer der nachstehenden
Lohn-/Berufsgruppen keine Arbeitskräfte, hat er dies
anzugebenund statt dessen den Einsatz möglichst
gleichwertiger  Arbeitskräfte anzubieten.

*Hinweis*
Bauhauptgewerbe

**01.18.0001 Baustellen-Mittellohn Stundenlohnarbeiten sämtliche Kosten/Zuschläge**
Stundenlohnarbeiten mit Baustellen-Mittellohn
auf Anordnung des AG ausführen,
der Verrechnungssatz für die jeweilige Arbeitskraft
umfasst sämtliche Aufwendungen wie Lohn- und
Gehaltskosten,
Lohn- und Gehaltsnebenkosten, Zuschläge,
lohngebundene und lohnabhängige Kosten, sonstige
Sozialkosten,
Gemeinkosten, Wagnis und Gewinn.
Menge: 80,000 h
Zuordnung: 399_3

*Hinweis*
Liefern von Stoffen frei Verwendungsstelle

**01.18.0002 Beton C8/10 W0 WF**
Menge: 2,000 m3
Zuordnung: 399_3

**01.18.0003 Beton C25/30 XC1 WO**
Menge: 2,000 m3
Zuordnung: 399_3

**01.18.0004 Rauhe Schalung 20 mm**
Menge: 10,000 m2
Zuordnung: 399_3

**01.18.0005 Lose Mineralwolle**
Lose Mineralwolle aus Steinwolle,
als Stopfdämmung
nichtbrennbar (A 1) nach DIN 4102,
Schmelzpunkt >= 1000 °C nach DIN 4102-17,
um Ringspalte bei Wand,- Deckendurchbrüchen zu
verschließen.
Menge: 20,000 kg
Zuordnung: 399_3

**01.18.0006 Natursand 0/2 mm liefern frei Baustelle**
Menge: 3,000 t
Zuordnung: 399_3

**01.18.0007 Schotter 0/32 mm liefern frei Baustelle**
Menge: 3,000 t
Zuordnung: 399_3

### 02 Leistungen Schnittstelle ELT

#### 02.01 Blitzschutzerder

*Hinweis*
Technische Beschreibung der Fundamenterderanlage

Fundamenterderanlage nach DIN 18014.

Die Einhaltung eines Erdausbreitungswiderstandes von
maximal 2 Ohm ist gefordert.

Für jedes Gebäude ist, entsprechend DIN 18014, in der
Regel ein Fundamenterder zu errichten.
Erreicht die Erdungsanlage nicht den gewünschten
Erdausbreitungswiderstand, der gemäß
DIN VDE 0100, bzw. DIN VDE 0141 für die Durchführung
der angewendeten Schutzmaßnahmen erforderlich ist, so
ist der Errichter der Erdungsanlagen verpflichtet, dies
sofort mitzuteilen, damit rechtzeitig geeignete
Maßnahmen getroffen werden können, den
Erdausbreitungswiderstand der Erdungsanlage in
geeigneter Weise zu verbessern.

Die Anordnung von Anschlussfahnen für den äußeren
Blitzschutz und den Potentialausgleich, sowie für den
inneren Blitzschutz / Blitzschutz-Potentialausgleich,
ist vor Errichtung der Erdungsanlage nochmals vor Ort
abzustimmen.

Alle Anschlussfahnen, die am Fundamenterder oder der
Stahlbeton-Armierung angeschlossen werden, sind aus
Runddraht Edelstahl V4A 10 mm auszuführen.
Anschlussleitungen des Fundamenterders aus dem Beton
ins Erdreich, bzw. ins Mauerwerk, sind besonders zu
schützen.

Auf die Errichtung einer flächenhaften Erdungsanlage
ist zu achten.

**02.01.0001 Fundamenterder Flachbandstahl 30 x 3,5 mm**
nach DIN 48 801, stark feuerverzinkt, entsprechend
DIN 18014 senkrecht in das Betonfundament einlegen,
gemäß Baufortschritt, kompl. mit allen Anschluss-,
Verbindungs-, Kreuzklemmen und allem Zubehör,
in Teillängen liefern und verlegen
Menge: 160,000 m
Zuordnung: 446_1

**02.01.0002 Ringerder Edelstahl**
Material: Rund-Edelstahl 10 mm, nicht rostend,
Werkstoff-Nr. 1.457 (V4A), einlegen in Erdreich,
kompl. mit allen Anschluss-, Verbindungs-,
Kreuzklemmen und allem Zubehör
Menge: 340,000 m
Zuordnung: 446_1

**02.01.0003 Anschlussfahnen Edelstahl 10 mm**
gemäß DIN VDE 0151, Edelstahl V4A 10 mm, für
Blitzschutzanlage oder Potentialausgleichsschiene,
Länge mind. 1,5 m aus dem Beton, bzw. über Terrain,
kompl. mit Trenn-, Verbindungs-, Kreuzklemmen und
allem Zubehör
Menge: 20,000 St
Zuordnung: 446_1

**02.01.0004 Messpunkt Fundamenterder**
Messung und Kontrolle der Erdungsanlage, Messung
des Widerstandes der Gesamtanlage und der einzelnen
Erdungen mit Auflistung der gemessenen Widerstandswerte, und Ausarbeitung eines Prüfprotokolles mit
maßstabsgerechter Zeichnung in dreifacher Ausfertigung
inkl. Fotodokumentation der Erdungsanlage
Menge: 20,000 St
Zuordnung: 446_1

#### 02.02 Verlegesysteme

*Hinweis*
Technische Beschreibung Verlegesysteme

Sämtliches Rohrzubehör für alle Rohre und Rohrarten,
wie Muffen, Endtüllen, usw.,
sowie sämtliches Klein-, Isolier-, Dichtungs- und
Befestigungsmaterial, ist in die
Angebotspreise einzukalkulieren.

Während der Bauzeit sind alle erforderlichen
Anlagenteile wirksam zu schützen,
Rohre sind gegen Verschmutzung zu sichern.

**02.02.0001 Flexibles Kabelschutzrohr DN 110**
Kabelschutzrohr Type 110,
biegsam, Ringware aus PE, halogenfrei, Farbe schwarz.
Optimierte Verbundrohrbauweise (höhere
Druckfestigkeit), außen gewellt mit grüner gleitfähiger
Innenhaut für den schnellen Kabeleinzug.
Druckbeanspruchung Typ 450 und Schlagfestigkeit N
nach DIN EN 61386-24; unter Beachtung der EN 1610
und der Verlegeanleitung des Herstellers,
liefern und fachgerecht nach Planung verlegen.
Menge: 60,000 m
Zuordnung: 444_1

**02.02.0002 Pressringdichtung**
Pressringdichtung 110 mm, für wasserdichte
Mauerdurchführung vorstehender Kabelschutzrohre,
druckwasserdicht bis 1,5 bar, liefern und fachgerecht
einbauen.
Dichtbreite: 40 mm
Pressplatten und Schrauben aus Edelstahl V2A.
Außengummi aus weichem PUR Material in gelb,
Kern aus EPDM in schwarz.

Außendurchmesser: 150 mm
Innendurchmesser:  110 mm
Menge: 3,000 St
Zuordnung: 444_1

**02.02.0003 Druckwasserdichte Kabeldurchführung**
Gas- und druckwasserdichte Kabeldurchführung,
für 2 Kabel 9-18 mm / 9-36 mm,
in erdverlegte Kabelschutzrohre von vorstehendem Typ,
geteilte Ausführung zur nachträglichen Installation,
in Segmentringtechnik zur Anpassung
an verschiedene Kabeldurchmesser,
gas- und druckwasserdicht bis 0,5 bar,
liefern und fachgerecht einbauen.
Dichtbreite: 30 mm
Pressplatten und Schrauben aus Edelstahl V2A.
Außengummi aus weichem PUR Material in gelb,
Kern aus EPDM in schwarz.

Außendurchmesser: 92 mm
Menge: 6,000 St
Zuordnung: 444_1

**02.02.0004 Mauerkragen**
Mauerkragen 110, für wasserdichte Mauerdurchführung
der Kabelschutzrohre, liefern und fachgerecht einbauen.

Zur Mauerdurchführung von vorstehenden
Kabelschutzrohren DN110.
Menge: 3,000 St
Zuordnung: 444_1

**02.02.0005 Faserzement Futterrohr**
Futterrohr aus Spezialfaserzement,
als Aussparung für Durchdringungen,
zur Aufnahme von Dichtungseinsätzen,
spezielle Rillung der äußeren Oberfläche für eine
homogene Verbindung,
Dichtigkeit gegen drückendes und nichtdrückendes
Wasser, gasdicht gegen Bodengase,
Futterrohrinnendurchmesser DN 150
Einzellänge: 500 mm

Liefern und nach Einbauanleitung des Herstellers
einbauen.
Menge: 3,000 St
Zuordnung: 444_1

**02.02.0006 Flexibles Isolierstoffrohr 1250 N DN 20**
flexibles, gewelltes, flammwidriges Kunststoffrohr,
schwere Druckfestigkeit 1250 N, einschl. Zugdraht,
anteiligem Befestigungszubehör, Muffen, etc.
DIN EN 50086-2-2-Klassifizierung 43212
Menge: 250,000 m
Zuordnung: 444_1

**02.02.0007 Flexibles Isolierstoffrohr 1250 N DN 25**
flexibles, gewelltes, flammwidriges Kunststoffrohr,
schwere Druckfestigkeit 1250 N, einschl. Zugdraht,
anteiligem Befestigungszubehör, Muffen, etc.
DIN EN 50086-2-2-Klassifizierung 43212
Menge: 1550,000 m
Zuordnung: 444_1

**02.02.0008 Gerätedose auf Schalung**
Gerätedose DIN VDE 0606 als Unterputzdose
DIN 49 073 aus Isolierstoff, für Schraubbefestigung,
Innendurchmesser 58 mm, mit Stutzen.
Auf Schalung gegen Eindringen von Beton abdichten.
Menge: 25,000 St
Zuordnung: 444_1

**02.02.0009 Geräte-Verbindungsdose auf Schalung**
Geräte-Verbindungsdose DIN VDE 0606
als Abzweig-Schalterdose DIN 49 073 aus Isolierstoff,
Innendurchmesser  58 mm
Tiefe  60 mm
für Schraubbefestigung, mit 4 Klemmen bis 2,5 mm²,
mit Stutzen.
Auf Schalung gegen Eindringen von Beton abdichten.
Menge: 430,000 St
Zuordnung: 444_1

**02.02.0010 Gegenlager**
- zum Abstützen von Wanddosen und Kästen
  bei liegender und stehender Schalung
- mit Stützrohr
- kombinierbar mit sich selbst, mit Gerätedosen,
  Geräte-Verbindungsdosen und Distanzstücken
- Befestigung an der Schalung:
  durch Nägel, Schrauben oder Spreizdübel
Menge: 430,000 St
Zuordnung: 444_1

### 03 Leistungen Schnittstelle HLS

#### 03.01 Titel 1 - Entwässerungsleitungen und Zubehör - KG 551

*Hinweis*
Der Ausführung liegt die DIN 18 306 sowie die
Unfallversicherungsvorschriften
zugrunde.
Ausführung der gesamten Anlage nach Ausführungsplänen.
Die Rohre müssen satt im abgestampften Sandbett verlegt
werden. Das vorgeschriebene Rohrleitungsgefälle muß
gleichmäßig ausgeführt und eingehalten werden.
1. Die Bestimmungen der DIN EN 12056, DIN EN 1986-3, 4,
  30, 100, DIN EN 1610 und DWA-A 139 sowie angrenzende
  Normen und ATV-Richtlinien sind zu beachten
2. Anlagenteile der Grundstücksentwässerungsanlage sind
  nach DIN EN 12056, DIN EN und DIN EN 1986-3, 4, 10,
  sowie angrenzende Normen und ATV-Richtlinien zu
  planen, auszuführen, zu betreiben und nach DIN EN
  1986-30 zu warten.
  Der AN trägt die Verantwortung für die vorschriftsmäßige und fehlerfreie  Ausführung der Grundstücksentwässerungsanlage, einschließlich des fachgerechten Zusammenschlusses mit der öffentlichen An-
  schlussleitung.
4. Unter der Rückstauebene liegende Einrichtungen der
  Grundstücksentwässerungsanlage sind nach DIN EN
  1986-100 bzw. DIN EN 12056-4 (z.B. durch Anschluss
  über Hebeanlage) gegen Rückstau zu sichern.
5. Neue Anlagenteile der Abwasseranlage sind gemäß DIN
  EN 1610 zu prüfen. Die Prüfung und der Nachweis der
  Dichtigkeit ist durch ein Prüfprotokoll zu dokumentieren. Vor Überdeckung sämtlicher einzubauender
  Leitungen der Grundstücksentwässerungsanlage im Erdreich und im Bereich der Bodenplatte/Fundament ist
  die Prüfung und der Nachweis durchzuführen. Die
  Dichtigkeit der Abwasserleitungen ist gemäß DIN EN
  1610 oder mit einem Wasserdruck von 0.5 bar zu prüfen. Erforderliche Vorbereitungen und Bereitstellung
  der Prüfmedien sind vom AN zu erbringen.
6. Bei der Ausführung der Tiefbau-Bauarbeiten sind die
  geltenden technischen Vorschriften, Richtlinien und
  Normen zu beachten (insbesondere DIN 18300 - Erdarbeiten, DIN 18303 - Baugrubenverkleidung).
7. Werden Aufgrabungen im öffentlichen Grund erforderlich, sind die entsprechenden Genehmigungen rechtzeitig vor Beginn der Ausführung einzuholen. Der
  Aufgrabungsbereich ist vorschriftsmäßig zu sichern
  und ordnungsgemäß wieder herzustellen.

Die Schachtbauwerke sind nach DIN 4034 aus
Betonfertig-teilen
herzustellen.
Die eingebauten Rohrleitungen sind gegen Abdrücken und

Beschädigung zu sichern.
Alle Einbauteile aus Stahl bzw. Stahlguß müssen mit
einem zweifachen Bitumenlack versehen sein.
Leitungsdurchführungen durch Wände und Böden im
Grund-wasserbereich
sind druckwasserdicht auszuführen (druck-wasserdichte,
elastische Rohrdurchführung).
Durchdringungen von Fundamenten oder ähnlichen
Bau-teilen
sind so auszuführen, daß bei unterschiedlichen
Setzungen keine Schäden auftreten.
Rohrenden, an denen später die Sanitärinstallation
an-zuschließen
ist, müssen vorläufig so verschlossen wer-den,
daß bis zum Beginn der Sanitärinstallation ein
Verstopfen der Abwasserkanalisation ausgeschlossen ist.
Der Auftragnehmer haftet für alle Schäden, die wegen
der Nichtbeachtung dieser Vorschrift entstehen.
Siehe dazu auch DIN 18 306, Abschnitt 3.3.4.
Abrechnung:
Die Abwasserleitungen sind nach lfdm ausgeschrieben,
Paßstücke sind im Einheitspreis einzukalkulieren.
Schachtsteigeisen, Anzahl entsprechend den
Schachthöhen,
sind im Gesamtpreis der Schachtringe nach Stück
enthalten.
Für die statische Berechnung der nachfolgend
beschriebenen
Rohrleitungen gelten das DVGW ATV-Arbeitsblatt
A 127, sowie die nachfolgend aufgeführten Lastannahmen.
Bei Änderung der nachstehenden Berechnungsgrundlagen
durch den AN ist die Zustimmung des AG vor Ausführung
einzuholen.
Verlegung in Gräben, Scheitelüberdeckung
über 0,8 bis 3,0 m. Verkehrslast DIN 1072 SLW 60.
Vollwandabwasserrohre aus Polypropylen (PP-MD)
gemäß DIN EN 14758-1 mit werksseitig eingelegter
patentierter Lippendichtung.
Hochlastkanalrohr mit hoher Ringsteifigkeit > 10 kN/m²
(durch MPA-Gutachten nach DIN EN ISO 9969 bestätigt),
im Schwerlastbereich (SLW 60) einsetzbar.
Die Rohrleitungen sind unter Beachtung der DIN EN 1610

und der Herstellerverlegeanleitung zu verlegen.
Farbe: verkehrsgrün
in bestehenden Graben auf vorhandenen Sand oder
Feinkies
verlegen
Grabentiefe bis 3 m
liefern und verlegen

**03.01.0001 Rohr DN 110**
Menge: 500,000 m
Zuordnung: 551_1

**03.01.0002 Rohr DN 125**
Menge: 110,000 m
Zuordnung: 551_1

**03.01.0003 Rohr DN 160**
Menge: 200,000 m
Zuordnung: 551_1

**03.01.0004 Rohr DN 200**
Menge: 110,000 m
Zuordnung: 551_1

**03.01.0005 Rohr DN 250**
Menge: 100,000 m
Zuordnung: 551_1

**03.01.0006 Rohr DN 315**
Menge: 75,000 m
Zuordnung: 551_1

**03.01.0007 Rohr DN 400**
Menge: 20,000 m
Zuordnung: 551_1

*Hinweis*
Abzweig aus Polypropylen als Zulage
liefern und verlegen

**03.01.0008 Abzweig DN 110**
Menge: 10,000 St
Zuordnung: 551_1

**03.01.0009 Abzweig DN 125**
Menge: 5,000 St
Zuordnung: 551_1

**03.01.0010 Abzweig DN 160**
Menge: 20,000 St
Zuordnung: 551_1

**03.01.0011 Abzweig DN 200**
Menge: 10,000 St
Zuordnung: 551_1

**03.01.0012 Abzweig DN 250**
Menge: 10,000 St
Zuordnung: 551_1

**03.01.0013 Abzweig DN 315**
Menge: 15,000 St
Zuordnung: 551_1

**03.01.0014 Abzweig DN 400**
Menge: 2,000 St
Zuordnung: 551_1

*Hinweis*
Bogen aus Polypropylen alle Grade, als Zulage

**03.01.0015 Bogen DN 110**
Menge: 230,000 St
Zuordnung: 551_1

**03.01.0016 Bogen DN 125**
Menge: 60,000 St
Zuordnung: 551_1

**03.01.0017 Bogen DN 160**
Menge: 40,000 St
Zuordnung: 551_1

**03.01.0018 Bogen DN 200**
Menge: 20,000 St
Zuordnung: 551_1

**03.01.0019 Bogen DN 250**
Menge: 5,000 St
Zuordnung: 551_1

**03.01.0020 Bogen DN 315**
Menge: 2,000 St
Zuordnung: 551_1

**03.01.0021 Bogen DN 400**
Menge: 5,000 St
Zuordnung: 551_1

*Hinweis*
Übergang aus Polypropylen alle Nennweiten, als Zulage

**03.01.0022 Übergang DN 125**
Menge: 5,000 St
Zuordnung: 551_1

**03.01.0023 Übergang DN 160**
Menge: 5,000 St
Zuordnung: 551_1

**03.01.0024 Übergang DN 200**
Menge: 2,000 St
Zuordnung: 551_1

**03.01.0025 Übergang DN 250**
Menge: 2,000 St
Zuordnung: 551_1

**03.01.0026 Übergang DN 315**
Menge: 1,000 St
Zuordnung: 551_1

**03.01.0027 Übergang DN 400**
Menge: 2,000 St
Zuordnung: 551_1

*Hinweis*
Muffenstopfen aus Polypropylen, als Zulage

**03.01.0028 Muffenstopfen DN 110**
Menge: 10,000 St
Zuordnung: 551_1

**03.01.0029 Muffenstopfen DN 125**
Menge: 5,000 St
Zuordnung: 551_1

**03.01.0030 Muffenstopfen DN 160**
Menge: 5,000 St
Zuordnung: 551_1

**03.01.0031 Muffenstopfen DN 200**
Menge: 2,000 St
Zuordnung: 551_1

**03.01.0032 Muffenstopfen DN 250**
Menge: 2,000 St
Zuordnung: 551_1

**03.01.0033 Muffenstopfen DN 315**
Menge: 1,000 St
Zuordnung: 551_1

**03.01.0034 Muffenstopfen DN 400**
Menge: 1,000 St
Zuordnung: 551_1

*Hinweis*
Revisionsschächte aus Betonfertigteilen

**03.01.0035 Schachtunterteil SU-M Typ 2**
Schachtunterteil SU-M Typ 2
nach DIN EN 1917 - DIN V 4034 -1,
lichte Weite DN 1000 mm
- Für Regen- und Schmutzwasserkanäle
- Schachtkörper, Gerinne und Auftritt monolithisch
  aus Beton C 40/50 mit homogener Betonoberfläche und
  glattem ungeschlämmten Gerinneverlauf fugenlos in
  einem Guss in der Schalung erhärtet gefertigt
- Wassereindringtiefe kleiner als 20 mm
- Neigung der Auftrittsfläche kegelförmig in Richtung
  Schachtmitte 1:20
- Gerinne scheitelhoch bis Anschlussdurchmesser DN 500
- Gerinne bis max. +50cm ab Anschlussdurchmesser DN 600
- Anschlüsse für gelenkige Einbindungen der Zu- und
  Abläufe
Abläufe:
Ablauf  KG-Rohr DN 150
Zulauf 1  KG-Rohr DN 100
Zulauf 2  KG-Rohr DN 100
liefern und einbauen
Menge: 1,000 St
Zuordnung: 551_1

**03.01.0036 Schachtunterteil wie vor beschrieben,**
Schachtunterteil wie vor beschrieben,
jedoch Abläufe:
Ablauf  KG-Rohr DN 150
Zulauf 1  KG-Rohr DN 125
liefern und einbauen
Menge: 1,000 St
Zuordnung: 551_1

**03.01.0037 Schachtunterteil wie vor beschrieben,**
Schachtunterteil wie vor beschrieben,
jedoch Abläufe:
Ablauf  KG-Rohr DN 100
Zulauf 1  KG-Rohr DN 100
liefern und einbauen
Menge: 1,000 St
Zuordnung: 551_1

**03.01.0038 Schachtunterteil wie vor beschrieben,**
Schachtunterteil wie vor beschrieben,
jedoch Abläufe:
Ablauf  KG-Rohr DN 200
Zulauf 1  KG-Rohr DN 150
Zulauf 2  KG-Rohr DN 150
liefern und einbauen
Menge: 1,000 St
Zuordnung: 551_1

**03.01.0039 Schachtunterteil wie vor beschrieben,**
Schachtunterteil wie vor beschrieben,
jedoch Abläufe:
Ablauf  KG-Rohr DN 200
Zulauf 1  KG-Rohr DN 200
liefern und einbauen
Menge: 1,000 St
Zuordnung: 551_1

**03.01.0040 Schachtunterteil wie vor beschrieben,**
Schachtunterteil wie vor beschrieben,
jedoch Abläufe:
Ablauf  KG-Rohr DN 250
Zulauf 1  KG-Rohr DN 200
Zulauf 2  KG-Rohr DN 150
liefern und einbauen
Menge: 1,000 St
Zuordnung: 551_1

**03.01.0041 Schachtunterteil wie vor beschrieben,**
Schachtunterteil wie vor beschrieben,
jedoch Abläufe:
Ablauf  KG-Rohr DN 250
Zulauf 1  KG-Rohr DN 250
liefern und einbauen
Menge: 2,000 St
Zuordnung: 551_1

**03.01.0042 Schachtunterteil wie vor beschrieben,**
Schachtunterteil wie vor beschrieben,
jedoch Abläufe:
Ablauf  KG-Rohr DN 300
Zulauf 1  KG-Rohr DN 200
Zulauf 2  KG-Rohr DN 150
liefern und einbauen
Menge: 1,000 St
Zuordnung: 551_1

**03.01.0043 Schachtunterteil wie vor beschrieben,**
Schachtunterteil wie vor beschrieben,
jedoch Abläufe:
Ablauf  KG-Rohr DN 300
Zulauf 1  KG-Rohr DN 250
liefern und einbauen
Menge: 1,000 St
Zuordnung: 551_1

**03.01.0044 Schachtunterteil wie vor beschrieben,**
Schachtunterteil wie vor beschrieben,
jedoch Abläufe:
Ablauf  KG-Rohr DN 300
Zulauf 1  KG-Rohr DN 300
Zulauf 2  KG-Rohr DN 200
liefern und einbauen
Menge: 1,000 St
Zuordnung: 551_1

**03.01.0045 Schachtunterteil wie vor beschrieben,**
Schachtunterteil wie vor beschrieben,
jedoch Abläufe:
Ablauf  KG-Rohr DN 400
Zulauf 1  KG-Rohr DN 300
Zulauf 2  KG-Rohr DN 150
liefern und einbauen
Menge: 1,000 St
Zuordnung: 551_1

**03.01.0046 Schachtunterteil wie vor beschrieben,**
Schachtunterteil wie vor beschrieben,
jedoch Abläufe:
Ablauf  KG-Rohr DN 400
Zulauf 1  KG-Rohr DN 400
Zulauf 2  KG-Rohr DN 300
liefern und einbauen
Menge: 1,000 St
Zuordnung: 551_1

**03.01.0047 Schachtring DIN 4034, Durchmesser 1000 mm,**
Schachtring DIN 4034, Durchmesser 1000 mm,
Bauhöhe 250 mm, mit Steigeisen DIN 1212 E,
Steigmaß 250 mm
liefern und einbauen
Menge: 11,000 St
Zuordnung: 551_1

**03.01.0048 Schachtring DIN 4034, Durchmesser 1000 mm,**
Schachtring DIN 4034, Durchmesser 1000 mm,
Bauhöhe 500 mm, mit Steigeisen DIN 1212 E,
Steigmaß 250 mm
liefern und einbauen
Menge: 8,000 St
Zuordnung: 551_1

**03.01.0049 Schachtring DIN 4034, Durchmesser 1000 mm,**
Schachtring DIN 4034, Durchmesser 1000 mm,
Bauhöhe 1000 mm, mit Steigeisen DIN 1212 E,
Steigmaß 250 mm
liefern und einbauen
Menge: 2,000 St
Zuordnung: 551_1

**03.01.0050 Schachthals DIN 4034, Durchmesser 1000 mm/625 mm,**
Schachthals DIN 4034, Durchmesser 1000 mm/625 mm,
Bauhöhe 300 mm, mit Steigeisen DIN 1212 E,
Steigmaß 250 mm,
liefern und einbauen
Menge: 6,000 St
Zuordnung: 551_1

**03.01.0051 Schachthals DIN 4034, Durchmesser 1000 mm/625 mm,**
Schachthals DIN 4034, Durchmesser 1000 mm/625 mm,
Bauhöhe 600 mm, mit Steigeisen DIN 1212 E,
Steigmaß 250 mm
liefern und einbauen
Menge: 7,000 St
Zuordnung: 551_1

**03.01.0052 Auflagering DIN 4034, Bauhöhe 40 mm,**
Auflagering DIN 4034, Bauhöhe 40 mm,
mit Schubsicherung, Fugendichtung
mit Zementmörtel DIN 1045
liefern und einbauen
Menge: 13,000 St
Zuordnung: 551_1

**03.01.0053 Schachtabdeckung Klasse B 125**
Schachtabdeckung Klasse B 125
DIN EN 124/DIN 1229
mit rundem Rahmen aus Gußeisen und Beton
Deckel aus Gußeisen mit Betonfüllung
ohne Schmutzfänger
Rahmengröße 750 mm
Schlupfweite 605 mm
Schachtweite 625 mm
Höhe 125 mm
mit Lüftungsöffnungen
liefern und montieren
Menge: 6,000 St
Zuordnung: 551_1

**03.01.0054 Schachtabdeckung Klasse B 125**
Schachtabdeckung Klasse B 125
wie vor beschrieben, jedoch
ohne Lüftungsöffnungen
liefern und montieren
Menge: 5,000 St
Zuordnung: 551_1

**03.01.0055 Schachtabdeckung Klasse D 400**
Schachtabdeckung Klasse D 400
DIN EN 124/DIN 1229
mit rundem Rahmen DIN 19584-A 1 D
aus Gußeisen und Beton
Deckel aus Gußeisen mit Betonfüllung
ohne Schmutzfänger
Rahmengröße 785 mm
Schlupfweite 610 mm
Schachtweite 625 mm
Höhe 160 mm
mit doppelter Dämpfungseinlage
mit Lüftungsöffnungen
liefern und montieren
Menge: 2,000 St
Zuordnung: 551_1

**03.01.0056 Schmutzfänger zu Schachtabdeckungen**
Schmutzfänger zu Schachtabdeckungen
feuerverzinkt, Kennmaß 600 mm
leichte Ausführung
liefern und montieren
Menge: 13,000 St
Zuordnung: 551_1

**03.01.0057 Anschluß des Mischwasserkanals DN 300 aus**
Anschluß des Mischwasserkanals DN 300 aus
Polypropylen an den städt. Kontrollschacht herstellen
- einschl. aller hierfür erforderlichen Anschluß- bzw.
  Verbindungsstücken
- einschl. Herstellen der Anschlussöffnung und der
  Dichtungsarbeiten
pauschal
Menge: 1,000 St
Zuordnung: 551_1

**03.01.0058 Anschluß des Regenwasserkanals DN 400 aus**
Anschluß des Regenwasserkanals DN 400 aus
Polypropylen an den städt. Kontrollschacht herstellen
- einschl. aller hierfür erforderlichen Anschluß- bzw.
  Verbindungsstücken
- einschl. Herstellen der Anschlussöffnung und der
  Dichtungsarbeiten
pauschal
Menge: 1,000 St
Zuordnung: 551_1

**03.01.0059 Markieren der Rohrleitungen mit Trassenwarnband**
Markieren der Rohrleitungen mit Trassenwarnband
mit der Aufschrift: "Achtung Abwasserleitung"
40 cm über Rohrscheitel, liefern und verlegen
Menge: 1115,000 m
Zuordnung: 551_1

**03.01.0060 Wasserdichtheitsprüfung nach EN 1610 in Verbindung**
Wasserdichtheitsprüfung nach EN 1610 in Verbindung
mit Arbeitsblatt ATV A 139 der Entwässerungskanalleitungen, einschl. allem benötigtem Zubehör,
Wasser ist von der Baustelle zu entnehmen, vom AN zur
Verwendungsstelle zu transportieren und nach Gebrauch
schadlos zu beseitigen.
Herstellen und beseitigen der für die Prüfung und
Wasserdichtheit erforderlichen Verankerungen und Rohrverschlüsse,
sowie Optische Inspektion der Entwässerungskanalleitungen, DIN EN 13508-2, DWA-M 149-2,
DWA-M 149-5, , mit TV-Kamera, einschl. Dokumentation.
Menge: 1115,000 m
Zuordnung: 551_1

**03.01.0061 Spülen der fertiggestellten Leitungsanlage einschl.**
Spülen der fertiggestellten Leitungsanlage einschl.
der dazu notwendigen Betriebsstoffe und Reinigungsmittel sowie deren Beseitigung.
Menge: 1115,000 m
Zuordnung: 551_1

**03.01.0062 Mauerkragen aus EPDM für Rohr DN 100**
Mauerkragen aus EPDM für Rohr DN 100
liefern und montieren
Menge: 20,000 St
Zuordnung: 551_1

**03.01.0063 Mauerkragen aus EPDM für Rohr DN 150**
Mauerkragen aus EPDM für Rohr DN 150
liefern und montieren
Menge: 1,000 St
Zuordnung: 551_1

**03.01.0064 Mauerkragen aus EPDM für Rohr DN 125**
Mauerkragen aus EPDM für Rohr DN 125
liefern und montieren
Menge: 1,000 St
Zuordnung: 551_1

#### 03.02 Titel 2 - Erdarbeiten - KG 551

*Hinweis*
Vorbemerkungen für Erdarbeiten DIN 18300
Die nachfolgend beschriebenen Leistungen sind für
Erdarbeiten von Entwässerungs- und Versorgungsleitungen
sowie für Schächte und Einzelbauteile
vorgesehen.
Die Mengenermittlung für die Abrechnung erfolgt
nach den Ausführungszeichnungen und nach örtlichem
Aufmaß.
Alle Rohrgräben werden ohne Böschungen berechnet.
Bei Abträgen sind die Massen am Entnahmeort zusammen
mit der Bauleitung vor Beginn der Arbeiten
festzulegen.
Auffüllungen werden wie vor nach Mengen der
Entnahmestelle
berechnet.
Die Breite der Leitungsgräben innerhalb der Gebäude
wird nach dem Außendurchmesser der Rohre plus einem
Arbeitsraum von 40 cm und für Leitungsgräben außer-halb
der Gebäude Rohre plus einem Arbeitsraum von
70 cm gemessen.
Der Verbau bleibt unberücksichtigt. Die Grabentiefe
wird nach den Höhenangaben der Installationspläne
berechnet.
Mengen, die nach dem Längen- und/oder Flächenmaß
abzurechnen sind, werden durch horizontale Messungen
ermittelt.
Der Auftragnehmer hat sich vor Ausführung der
Arbeiten über die Lage von Leitungen, Kabeln, Kanälen
ect. im Bereich der Baustelle bei den zuständigen
Versorgungsträgern zu informieren.

*Hinweis*
Gräben für Entwässerungsleitungen

**03.02.0001 Boden der Gräben für Entwässerungskanäle, Schächte**
Boden der Gräben für Entwässerungskanäle, Schächte
und Bauwerke profilgerecht als Stufengraben ausheben,
einschl. Verbau gem. DIN 18 303, Aushub seitlich
lagern. Verfüllen und verdichten, Bodenverdrängung
über 30 bis 40%. Verdrängter Boden wird Eigentum des
AN und ist zu beseitigen
Aushubtiefe bis 3,0 m,
Sohlenbreite der Gräben über 0,6 bis 1,6 m,
Bodenklassen 3-5, DIN 18300
Menge: 1000,000 m3
Zuordnung: 551_1

**03.02.0002 Leistung wie vor beschrieben, jedoch als Handschachtung**
Menge: 125,000 m3
Zuordnung: 551_1

**03.02.0003 Einbau von Füllmaterial für Einbettung von Rohr-**
Einbau von Füllmaterial für Einbettung von Rohrleitungen, profilgerecht, schichtweise in folgender
Reihenfolge:
10 cm Auflager und 30 cm Schutzschicht über Rohrscheitel, mit vom AN zu liefernden Stoffen.
Material Sand oder Feinsplitt, verdichten.
Einbauen in vorgenannten Leitungsgräben.
Schichtdicke 50 bis 60 cm.
Menge: 250,000 m3
Zuordnung: 551_1

**03.02.0004 Gründungssohle verdichten, für Schächte und**
Gründungssohle verdichten, für Schächte und
Entwässerungsleitungen
Verdichtungsgrad DPr 97%, Bodenklasse 3-5
Menge: 375,000 m2
Zuordnung: 551_1

*Hinweis*
Gräben für Fernleitungsrohre Heizung

**03.02.0005 Boden der Gräben für Fernleitungsrohre profilgerecht**
Boden der Gräben für Fernleitungsrohre profilgerecht
als Graben ausheben, einschl. Verbau gem. DIN 18 303,
Aushub seitlich lagern. Verfüllen und verdichten,
Bodenverdrängung über 30 bis 40%.
Verdrängter Boden wird Eigentum des AN und ist zu
beseitigen
Aushubtiefe bis 1,50 m,
Sohlenbreite der Gräben bis 1,10 m,
Bodenklassen 3-5, DIN 18300
Menge: 175,000 m3
Zuordnung: 551_1

**03.02.0006 Leistung wie vor beschrieben, jedoch als Handschachtung**
Menge: 10,000 m3
Zuordnung: 551_1

**03.02.0007 Einbau von Füllmaterial für Einbettung von Rohr-**
Einbau von Füllmaterial für Einbettung von Rohrleitungen, profilgerecht
10 cm Schutzschicht über Rohrscheitel,
mit vom AN zu liefernden Stoffen.
Material Sand, verdichten.
Einbauen in vorgenannten Leitungsgräben.
Schichtdicke 40 bis 50 cm.
Menge: 60,000 m3
Zuordnung: 551_1

**03.02.0008 Gründungssohle verdichten,**
Gründungssohle verdichten,
für Fernleitungsrohre
Verdichtungsgrad DPr 97%, Bodenklasse 3-5
Menge: 110,000 m2
Zuordnung: 551_1

#### 03.03 Titel 3 - Hebeanlage und Zubehör - KG 551

**03.03.0001 Rückstauhebeanlage zum Einbau in eine frei-**
Rückstauhebeanlage zum Einbau in eine freiliegende Abwasserleitung. Die Entwässerung erfolgt
im Freispiegel, bei Rückstau wird das gebäudeseitig
anfallende Abwasser mittels Pumpe(n) in den Kanal gefördert.
Bodenteil aus PE, Grundwasserdicht bis max. 3 m über
Boden Technikmodul.
Als freie Aufstellung oder zum Anschluss an Technikschachtmodule.
Anschluss Abwasserleitung DN 150.
Abgang Druckleitung PE HD DN 80 (DA=90mm) SDR17.
Inklusive Rückflussverhinderer und Absperrschieber(n)
für die Druckleitung.
Inklusive Durchgangsdichtungen DN 70 und DN 100 für
bauseitige Entlüftungsleitung und bauseitiges Kabelleerrohr.
Verschlusssystem für die Abwasserleitung aus Kunststoff zum sicheren Verschluss der Abwasserleitung bei
Rückstau.
Bestehend aus zwei unabhängig voneinander agierenden,
elektromotorisch betriebenen Verschlussmechanismen
inkl. drahtbruchsicheren Sonden zur redundanten
Detektion von Rückstau.
Duoanlage mit Pumpe(n) mit einem
freien Kugeldurchgang von 40 mm
Fördermenge: max. 28 m³/h
Förderhöhe:  max. 7,5 m
Steuerung:
Anwenderfreundliche Menüführung im mehrzeiligen Display
Mit Selbstdiagnosesystem (SDS) und Erinnerungsfunktion
für nächste Wartung. Anzeige der aktuellen Messwerte.
Einfache Einstellung der funktionsrelevanten Parameter,
inklusive Betriebsstundenzähler und potentialfreiem
Kontakt.
liefern und montieren
Menge: 1,000 St
Zuordnung: 551_1

**03.03.0002 Schachtmodul**
Schachtmodul
Technikschacht LW 1000, aus Polyethylen PE-HD nach
EN 13598-2 modularer Aufbau bestehend aus:
- Schachtringe mit montierten Steighilfen nach DIN EN
  13101 und BGR 177
- Konus mit Aufsatzstück für stufenlosen Höhen- und
  Niveauausgleich
- alle für die Montage erforderlichen Dichtungen und
  Verbindungskeile
Grundwasserdicht bis max. 3 m über Sole, beständig
gegen aggressive Abwässer. Anbohrbar bis DN100/150 (bei
Schachtring 500 mm) zum Anschluss von Rohren unter der
Verwendung von Durchgangsdichtungen.

Höhe T 4 von 1100 mm bis 1400 mm

Mit Zugangsöffnung im Konus mit Durchmesser von 600 mm
Inklusive tagwasserdichter Abdeckung aus Grauguss für
Konus mit Zugang 600 mm nach DIN EN 124.
Abmessungen: Ø 600 mm
Belastungsklasse: A/B
liefern und montieren
Menge: 1,000 St
Zuordnung: 551_1

**03.03.0003 Kabelbefestigungsset für Technikschacht**
Kabelbefestigungsset für Technikschacht
bestehend aus 3 Kabelbefestigungsclips mit 3 dazugehörigen Schrauben um die Kabelclips am Technikschacht
anzuschrauben.
liefern und montieren
Menge: 1,000 St
Zuordnung: 551_1

**03.03.0004 Sägeglocke für DN 50/70/100 inklusive Bohraufnahme**
Sägeglocke für DN 50/70/100 inklusive Bohraufnahme
passend für folgende Dichtungen für Rohrdurchführungen:
Bohrdurchmesser: 60/92/121 mm
liefern und montieren
Menge: 1,000 St
Zuordnung: 551_1

**03.03.0005 Freiluftsäule zur Aufnahme der Schaltgeräte und**
Freiluftsäule zur Aufnahme der Schaltgeräte und
einer bauseitigen Druckschleife.
Der Außenschaltschrank besteht aus einem Sockel für den
Erdeinbau und einem Schrankaufsatz sowie vormontierter
Aufnahme für eine bauseitige Druckschleife bis DN 100,
Hygrostat zur Feuchtigkeitsüberwachung, Heizung zur
Reduktion von Kondensatbildung, Warnleuchte und einer
Steckdosenleiste.
Warngerät
Warnleuchte zur zusätzlichen optischen Anzeige von
Störungen, mit Schaltgerät für den Anschluss an die
Steuergeräte.
Ausführung zur Standmontage im Außenbereich.
Zur Erhöhung der Betriebssicherheit muß der Anschluss
des Schaltgerätes und der Steckdosenleiste durch zwei
einzeln abgesicherte elektrische Zuleitungen erfolgen.
liefern und montieren
Menge: 1,000 St
Zuordnung: 551_1

**03.03.0006 Einweisung und Inbetriebnahme Rückstauhebeanlage**
Einweisung und Inbetriebnahme Rückstauhebeanlage
pauschal
Menge: 1,000 St
Zuordnung: 551_1

*Hinweis*
Druckleitung

Rohrsystem aus PE-HD, erfüllt die Anforderungen der
DIN EN 12056 und DIN 1986-100. Die Rohre und Formteile
erfüllen gemäß Prüfung durch die Staatliche
Material-prüfanstalt
Darmstadt (Reg.-Nr. K 062/04) die techn.
Regeln nach DIN EN 1519 und DIN 19535.
Grundlage für die Dimensionierung und Systemplanung:
DIN 1986-100
DIN EN 12056
DIN EN 12666.
Die Verarbeitung und Verlegung der Systemkomponenten
ist nach den herstellerspezifischen Vorschriften
durchzuführen.
liefern und montieren

**03.03.0007 PE-Abfluss, Rohr Da 90 x 3,5**
PE-Abfluss, Rohr Da 90 x 3,5
aus dem Werkstoff PE-HD, getempert,
nach DIN EN 1519.
Außendurchmesser: 90 mm
Menge: 10,000 m
Zuordnung: 551_1

**03.03.0008 PE-Abfluss, Bogen 90 Grad d 90, alle Grade**
PE-Abfluss, Bogen 90 Grad d 90, alle Grade
mit langem Schenkel für Stumpfschweißung.
Aus dem Werkstoff PE-HD, nach DIN EN 1519.
Abmessung: 90 mm
Menge: 10,000 St
Zuordnung: 551_1

**03.03.0009 PE-Abfluss, E-Schweißmuffe DUO 90,**
PE-Abfluss, E-Schweißmuffe DUO  90,
Regel-Verbindung zur Herstellung von zugfesten Rohrverbindungen. Aus dem Werkstoff PE-HD, nach DIN EN 1519
Abmessung: 90 mm
Menge: 15,000 St
Zuordnung: 551_1

#### 03.04 Titel 4 - Bodenabläufe und Zubehör - KG 411

**03.04.0001 Dünnbettaufsatz**
Dünnbettaufsatz
aus ABS, für alternative Abdichtungen, Rost und Rahmen
aus Edelstahl, Schlitzrost verschraubt. Dünnbettaufsatz
seitenverstellbar zur Anpassung an das Fliesenraster
und teleskopisch höhenverstellbar, mit Bauzeitschutzabdeckung und Lippendichtung
Rostgröße: 138 x 138 mm
Fliesenstärke: max. 16 mm
Höhenverstellbereich: 10 - 18 mm
Belastungsklasse: K 3 (max. 300 kg)
liefern
Menge: 20,000 St
Zuordnung: 411_1

**03.04.0002 Verlängerungsstück aus PP,**
Verlängerungsstück aus PP,
mit Lippendichtung.
Norm: DIN EN 1253
Bauhöhe: 135 mm
liefern
Menge: 20,000 St
Zuordnung: 411_1

**03.04.0003 Bodenablauf aus Kunststoff, schallhemmend**
Bodenablauf aus Kunststoff, schallhemmend
mit herausnehmbaren Geruchsverschluss
und Bauzeitschutzabdeckung
Abdichtung am Grundkörper: Pressdichtungsflansch
Sperrwasserhöhe: 50 mm
Nennweite (DN): 100
Außendurchmesser (DA): 110 mm
Zulassung: Z-19.53-2414,Z-19.53-2414_V,
Z-19.17-1719,Z-19.17-1719_V
Geruchsverschluss: inklusive
Stutzen Ausführung: senkrecht
liefern
Menge: 20,000 St
Zuordnung: 411_1

#### 03.05 Titel 5 - Sonstiges KG - 551

**03.05.0001 Erstellen der Bestandsunterlagen für Entwässerungs-**
Erstellen der Bestandsunterlagen für Entwässerungsarbeiten
- 2 Satz Bestandspläne der verlegten Leitungen und
  Schächte mit Einmaßung, farbig in Ordnern
- Pläne als DXF- bzw. DWG-Dateien auf CD-Rom
- 2 Satz Protokolle über alle durchgeführten
  Prüfungen (z.B. Dichtigkeitsprüfung)
komplett liefern und übergeben.

Änderungen während der Ausführung müssen in den
Bestandsplänen berücksichtigt werden.
pauschal
Menge: 1,000 St
Zuordnung: 551_1

#### 03.06 Titel 6 - Fernleitungen - KG 554

*Hinweis*
Kanalfreies Fernleitungssystem
werkseitig vorgefertigtes Rohrleitungssystem mit
äußerem Schutzmantel aus HDPE nach DIN 8075, nahtlos.
Absolut wasserdicht, zähelastisch bis mind. -50°C.
Verbunddämmung aus Polyurethan-Hartschaum mit einer
Rohdichte von mind. 80 kg/m3.
Geprüfte Wärmeleitfähigkeit 0,026 W/mK bei einer
Mitteltemperatur von 50°C. Dauertemperaturbeständigkeit
von -200 bis + 140°C. Die Verlegung und Verschweißung
der Rohre und Formteile erfolgt durch den Rohrverleger
in bauseits ausgehobenen Gräben auf ein verdichtetes
Sandbett direkt auf entsprechende PU-Riegel nach
Anga-ben
des Systemherstellers. Die Montage- und
Velege-richtlinien
sind in jedem Fall einzuhalten.
Folgende QS-Normen sind durch den KMR-Hersteller
einzuhalten: Die Richtlinien der AGFW, der AGI und des
BFW sowie die Europa-Normen EN 253, 448, 488 und 489.
Das zertifizierte QS-Sicherungssystem DIN ISO 9001
-sowie
DIN ISO 9002 ist nachzuweisen.

**03.06.0001 Rohrleitung DN 100 (114,3/225),**
Rohrleitung DN 100 (114,3/225),
Stahlqualität P235GH
nach EN 10217 geschweißt
PEHD-Mantel, inkl. IPS
Typ A, Reihe 2, Bauart 5
produziert nach EN 10253-2, EN 448 und FW 401
liefern und montieren
Menge: 5,000 m
Zuordnung: 554_1

**03.06.0002 Fertigbogen 20° DN 100 (114,3/225), 1,0 x 2,0 m**
Fertigbogen 20° DN 100 (114,3/225), 1,0 x 2,0 m
Stahlqualität P235GH
nach EN 10217 geschweißt
PEHD-Mantel, inkl. IPS
Typ A, Reihe 2, Bauart 5
produziert nach EN 10253-2, EN 448 und FW 401
liefern und montieren
Menge: 4,000 St
Zuordnung: 554_1

**03.06.0003 Abschrumpfmuffe**
Abschrumpfmuffe
Da = 225 mm
inkl. Zubehör
geprüft nach DIN EN 489
liefern und montieren
Menge: 2,000 St
Zuordnung: 554_1

**03.06.0004 Abschrumpf-Endmuffe**
Abschrumpf-Endmuffe
Da = 225 mm
inkl. Zubehör
geprüft nach DIN EN 489
liefern und montieren
Menge: 2,000 St
Zuordnung: 554_1

**03.06.0005 wärmeschrumpfende Endkappe**
wärmeschrumpfende Endkappe
DN 100 / DA 225 mm
liefern und montieren
Menge: 2,000 St
Zuordnung: 554_1

**03.06.0006 Dehnungspolster-Teilumhüllung**
Dehnungspolster-Teilumhüllung
Größe II, s = 40 mm, Da = 180 - 280 mm
liefern und montieren
Menge: 10,000 m
Zuordnung: 554_1

**03.06.0007 Dichteinsatz zur Verhinderung von Wassereintritt bei**
Dichteinsatz zur Verhinderung von Wassereintritt bei
Schacht- oder Mauerdurchführungen. Dicht gegen
drückendes Wasser
Ringraumdichtung für Rohr 225 KB 350
liefern und montieren
Menge: 2,000 St
Zuordnung: 554_1

**03.06.0008 Verdrahtungsendstück**
Verdrahtungsendstück
Typ VE
liefern und montieren
Menge: 4,000 St
Zuordnung: 554_1

#### 03.07 Titel 7 - Kanäle und Dämmung - KG 432

*Hinweis*
Beschreibung des Kanalsystems
-----------------------------
Kanalnetz Das
Kanalnetz ist strömungstechnisch einwandfrei,
luftdicht und reinigungsfähig herzustellen.
Luftleitung, rechteckig, Dichtheitsklasse C DIN EN
1507, Druckklasse 2 DIN EN 1507, aus verzinktem Stahl,

Maße DIN EN 1505, Verbindung mit Winkelflansch aus
verzinktem Stahl, mit Schrauben und Dichtung,
min./max. Temperatur der geförderten Luft
-15 bis 40° C, mit Aufhänge-/Auflagekonstruktion
DIN EN 12236, schallgedämmt, befestigen mit
Befestigungsmitteln mit bauaufsichtlichem
Verwendbarkeitsnachweis
einschl. Bohrungen.

Die Festigkeit für Kanäle ist auf die im Betrieb
auftretenden
Beanspruchungen auszulegen. Kanalwandungen
müssen flatterfrei sein.

Kanalverbindungen für rechteckige Kanäle:
Luftdichte Verbindungen z.B. mit Flanschen aus Win-kel-
oder Flachstahl oder Blechprofilen mit dauerplastischer
Dichtung nach DIN EN 1505.
Revisions- und Reinigungsöffnungen sind vor und
hinter Wärmetauschern, Schalldämpfern, Kanalbefeuchtern
sowie an Brandschutzklappen und an
Reguliereinrichtungen
einzubauen. In geraden Kanal-strecken
sind Revisions- und Reinigungsöffnungen
in ca. 5 m Abstand und an Eckpunkten zu setzen.
Bei kleineren Kanälen sind an Stelle von
Reinigungsöffnungen
mit Schnellverschlüssen leicht
herausnehmbare Kanalstücke zu verwenden.

Kanäle sind vor Montage auszuwischen, offene Enden
bis bis zur Fertigstellung der Montage dicht
zu verschließen.

Zubehör:
Folgendes Zubehör ist in die Einheitspreise
einzukalkulieren:

Akustikfutter
zur Vermeidung von Körper- und Luftschallübertragungen,
aus biegeweichen Materialien,

für Wand- und Deckendurchführungen.
Meßöffnungen 20 mm Durchmesser mit luftdichten
Stopfen an allen Geräteanschlüssen und im Verlauf
der Hauptkanäle.

Nebenleistungen
Folgende Nebenleistungen sind in die Einheitspreise
einzukalkulieren:
Verbindungen zu bauseitigen Anlagenteilen wie
Luftkammern, Außenluftanschlüssen und dergleichen.
Die Formstücke werden gesondert erfasst.

**03.07.0001 Luftkanäle aus verzinktem Stahl,**
Luftkanäle aus verzinktem Stahl,
wie vor beschrieben
liefern und montieren
Menge: 45,000 m2
Zuordnung: 432_1

**03.07.0002 Luftkanal-Formstücke aus verzinktem Stahl,**
Luftkanal-Formstücke aus verzinktem Stahl,
wie vor beschrieben
liefern und montieren
Menge: 25,000 m2
Zuordnung: 432_1

*Hinweis*
Dämmung an den Außenflächen eckiger Luftkanäle,
Ausführung nach DIN 4140 mit Platten aus
geschlossenzelligem,
synthetischen Kautschuk,
Baustoffklasse B 1 (schwerentflammbar), gemäß
DIN 4102 T 1, Wärmeleitfähigkeit 0,040 W/mK bei
einer Mitteltemperatur von 0°C. Die Platten
werden vollflächig auf die Kanaloberfläche
geklebt. Die Stöße sind vollflächig und mit
10 cm breiten Streifen aus Plattenmaterial
19 mm zu überkleben.
Dämmschichtdicke 19 mm
Die Ummantelung ist im Bereich der Quernähte auf
eine geeignete Unterkonstruktion aufzulegen. Bei
kleineren Querschnitten kann auf eine Unterkonstruktion
verzichtet werden. Flanschverbindungen
und Tragkonstruktionen sind mit in die Dämmung
einzubeziehen. Ausschnitte für Befestigungen,
sowie Formteile, Paßstücke, Stoßüberklebungen,
usw. sind in die Einheitspreise mit einzukalkulieren.

**03.07.0003 Dämmung an Luftkanälen,**
Dämmung an Luftkanälen,
wie vor beschrieben
liefern und montieren
Menge: 45,000 m2
Zuordnung: 432_1

**03.07.0004 Dämmung an Formstücken,**
Dämmung an Formstücken,
wie vor beschrieben
liefern und montieren
Menge: 25,000 m2
Zuordnung: 432_1

**03.07.0005 Profilstahlkonstruktion für Sonderbefestigungen,**
Profilstahlkonstruktion für Sonderbefestigungen,
Stütz-, Hänge- und Tragkonstruktion in verzinkter
Ausführung, einschl. Befestigungsmaterial, verzinkt.
Abrechnung mit den Einheitsgewichten der zutreffenden DIN- Normen, jedoch einschl. 2% Zuschlag
für Schweißnähte, Schrauben, Muttern und Scheiben.
Menge: 100,000 kg
Zuordnung: 432_1

### 04 Freianlagen

#### 04.01 Rampenanlage Zugang

**04.01.0001 Planum Abweichung +/- 2cm EV2 45 MPa**
Planum Abweichung +/- 2cm EV2 45 MPa
Planum in Baugrube herstellen, zulässige Abweichung von
der Sollhöhe +/- 2 cm, Verformungsmodul mind. EV2 45
MPa.
Menge: 105,000 m²
Zuordnung: 522_1

**04.01.0002 Frostschutzschicht 0/45 Fundament einbauen**
Frostschutzschicht ZTV SoB-StB,
Verdichtungsgrad mind. DPr 1,
Verformungsmodul EV2 auf der Oberfläche mind. 100
MN/m2,
aus Baustoffgemisch für Frostschutzschicht,
ohne RC-Baustoffe und industriell hergestellte
Gesteinskörnungen,
Körnung 0/45,
Schichtdicke 20-25 cm.
Einbauort: unter Fundamenten für L-Mauerscheiben.
Menge: 5,000 m3
Zuordnung: 522_1

**04.01.0003 Ortbeton Sauberkeitsschicht Fundament L- Mauerscheibe unbewehrt C12/15 D 20cm**
Ortbeton Sauberkeitsschicht, für L-Mauerscheibe, als
unbewehrter Beton, Normalbeton C 12/15 DIN EN 206, DIN
1045-2, natürliche Gesteinskörnung, Dicke 20-25 cm.
Menge: 5,000 m³
Zuordnung: 522_1

**04.01.0004 L-Mauerscheibe, H: 105 cm, L: 100 cm**
Winkelstützmauer aus Betonfertigteilen herstellen
Betongüte mind. C 30/37, XC2 (Erdseite), XC4,XF 1, WF,
bewehrt
Baulänge 100 cm
Fußlänge mind. 50 cm
Höhe 105 cm
Wandstärke 12 cm
Oberfläche Sichtbeton
Sichtfläche außen und innen.
in Betonbett C12/15, i.M. 20 cm dick, Stoßfugen
einschl. Verschluss der Fugen rückseitig mit
Bitumenpappe bis 5 cm unter OK Mauer, mind. 10 cm
überlappend abzudecken.
Menge: 10,000 St
Zuordnung: 544_1

**04.01.0005 L-Mauerscheibe, H: 130 cm, L: 100 cm**
Winkelstützmauer aus Betonfertigteilen herstellen
Betongüte mind. C 30/37, XC2 (Erdseite), XC4,XF 1, WF,
bewehrt
Baulänge 100 cm
Fußlänge mind. 70 cm
Höhe 130 cm
Wandstärke 12 cm
Oberfläche Sichtbeton
Sichtfläche außen und innen.
in Betonbett C12/15, i.M. 20 cm dick, Stoßfugen
einschl. Verschluss der Fugen rückseitig mit
Bitumenpappe bis 5 cm unter OK Mauer, mind. 10 cm
überlappend abzudecken.
Menge: 11,000 St
Zuordnung: 544_1

**04.01.0006 Zulage Ausklinkung**
Zulage zur vorgenannten Position für das werkseitige
bzw. nachträgliche Ausklinken von L-Mauerscheiben aus
Stahlbetonfertigteilen gemäß Ausführungsplanung.
Die Ausklinkung ist im Bereich des Fußes an insgesamt 2
Stück L-Mauerscheiben herzustellen, Abmessungen je
Ausklinkung ca. 40 x 40 cm.
Einschließlich aller hierfür erforderlichen
Nebenarbeiten, wie Schneid-, Trenn- und Stemmarbeiten
unter Berücksichtigung der statischen Anforderungen,
sowie fachgerechter Nachbehandlung der Schnittkanten.
Menge: 2,000 St
Zuordnung: 544_1

**04.01.0007 Zulage Ortbetonergänzung**
Zulage zur vorgenannten Position für die Herstellung
einer Ortbetonergänzung im Bereich der ausgeklinkten
L-Mauerscheiben.
Ausführung einer Stahlbetonergänzung mit einer Dicke
von ca. 20 cm auf einer Fläche von ca. 2,0 m²,
einschließlich Schalung, sowie Lieferung und Einbau von
Beton mind. Güte C 25/30, angepasst an die
Expositionsklassen der L-Mauerscheiben.
Menge: 2,000 St
Zuordnung: 544_1

**04.01.0008 L-Mauerscheibe, H: 130 cm, L: 50 cm**
Winkelstützmauer aus Betonfertigteilen herstellen
Betongüte mind. C 30/37, XC2 (Erdseite), XC4,XF 1, WF,
bewehrt
Baulänge 50 cm
Fußlänge mind. 70 cm
Höhe 130 cm
Wandstärke 12 cm
Oberfläche Sichtbeton
Sichtfläche außen und innen.
in Betonbett C12/15, i.M. 20 cm dick, Stoßfugen
einschl. Verschluss der Fugen rückseitig mit
Bitumenpappe bis 5 cm unter OK Mauer, mind. 10 cm
überlappend abzudecken.
Menge: 1,000 St
Zuordnung: 544_1

**04.01.0009 L-Mauerscheibe, H: 130 cm, L: 94 cm, Passstück**
Winkelstützmauer aus Betonfertigteilen herstellen
Betongüte mind. C 30/37, XC2 (Erdseite), XC4,XF 1, WF,
bewehrt
Baulänge 94 cm nach örtlichem Aufmaß
Fußlänge mind. 70 cm
Höhe 130 cm
Wandstärke 12 cm
Oberfläche Sichtbeton
Sichtfläche außen und innen.
in Betonbett C12/15, i.M. 20 cm dick, Stoßfugen
einschl. Verschluss der Fugen rückseitig mit
Bitumenpappe bis 5 cm unter OK Mauer, mind. 10 cm
überlappend abzudecken.
Menge: 1,000 St
Zuordnung: 544_1

**04.01.0010 L-Mauerscheibe, H: 105 cm, L: 100 cm (50 cm + 50 cm), Eckelement**
Winkelstützmauer aus Betonfertigteilen herstellen
Betongüte mind. C 30/37, XC2 (Erdseite), XC4,XF 1, WF,
bewehrt
Baulänge 100 cm, 50cm + 50cm Schenkellänge
Außeneck 90°
Fußlänge mind. 70 cm
Höhe 130 cm
Wandstärke 12 cm
Oberfläche Sichtbeton
Sichtfläche außen und innen.
in Betonbett C12/15, i.M. 20 cm dick, Stoßfugen
einschl. Verschluss der Fugen rückseitig mit
Bitumenpappe bis 5 cm unter OK Mauer, mind. 10 cm
überlappend abzudecken.
Menge: 1,000 St
Zuordnung: 544_1

**04.01.0011 Gebäudeanschluss abdichten**
Gebäudeanschluss
der Mauerscheiben H: 130 cm  gem. DIN 18337 abdichten,
Dickbeschichtung auf Anschlussgebäude
beidseitig der Fugen 30 cm, auftragen anschließend Fuge

mit aufklebbarer Bitumenbahn, Breite mind.20 cm,
auf der kompletten Fugenlänge ca. 125 cm bis 5 unter
OK Mauerscheibe gemäß Herstellerangabe schlaufenförmig
abdichten
und beidseitig mit einer Klemmleiste, Breite ca. 60 mm
durch verschrauben sichern,
inkl. des erforderlichen Befestigungsmaterials.
Menge: 1,300 m
Zuordnung: 544_1

#### 04.02 Treppenanlage Zugang

**04.02.0001 Gründungssohle verdichten Fundament**
Gründungssohle verdichten,
für Fundamente,
Verdichtungsgrad mind. DPr 0,95.
Menge: 15,000 m2
Zuordnung: 522_1

**04.02.0002 Ortbeton der Fundamente für Treppenanlage**
Ortbeton der Fundamente für Treppenanlage,
obere Betonfläche abgetreppt,
aus unbewehrtem Beton, Normalbeton C 25/30 DIN EN 206,
DIN 1045-2,
natürliche Gesteinskörnung,
Expositionsklasse XF1 (Frostangriff, mäßige
Wassersättigung ohne Taumittel), inkl. Schalung,
untere Antrittsstufe und Endstufe frostfrei
gegründet.
Menge: 10,000 m3
Zuordnung: 522_1

**04.02.0003 Blockstufe als Betonfertigteil; Stufenlänge 50 cm, mit Kontraststreifen, Setzstufenhöhe 16 cm**
Blockstufe als Betonfertigteil,
Festigkeitsklasse C 30/37 DIN EN 206, DIN 1045-2,
Stufenlänge 50 cm,
Trittfläche und Vorderseite und Köpfe in Sichtbeton,
rutschhemmend PR 11,
Setzstufenhöhe 16 cm,
Trittstufenbreite 35 cm,
versetzen in Frischbeton auf Betonfundamenten,
Herstellung der Betonfundamente
vorstehende Position.
Mit Kontraststreifen gemäß DIN 18040-1,
aus Beton in die Vorderkante der Stufe eingelassen,
Farbe: anthrazit.

Position: Treppenantritt
Menge: 1,000 St
Zuordnung: 544_1

**04.02.0004 Blockstufe als Betonfertigteil; Stufenlänge 100 cm, mit Kontraststreifen, Setzstufenhöhe 16 cm**
Blockstufe als Betonfertigteil,
Festigkeitsklasse C 30/37 DIN EN 206, DIN 1045-2,
Stufenlänge 100 cm,
Trittfläche und Vorderseite und Köpfe in Sichtbeton,
rutschhemmend PR 11,
Setzstufenhöhe 16 cm,
Trittstufenbreite 35 cm,
versetzen in Frischbeton auf Betonfundamenten,
Herstellung der Betonfundamente
vorstehende Position.
Mit Kontraststreifen gemäß DIN 18040-1,
aus Beton in die Vorderkante der Stufe eingelassen,
Farbe: anthrazit.

Position: Treppenantritt
Menge: 5,000 St
Zuordnung: 544_1

**04.02.0005 Blockstufe als Betonfertigteil; Stufenlänge 50 cm**
Blockstufe als Betonfertigteil,
Festigkeitsklasse C 30/37 DIN EN 206, DIN 1045-2,
Stufenlänge 50 cm,
Trittfläche und Vorderseite und Köpfe in Sichtbeton,
rutschhemmend PR 11,
Setzstufenhöhe 14 cm,
Trittstufenbreite 35 cm,
versetzen in Frischbeton auf Betonfundamenten,
Herstellung der Betonfundamente
vorstehende Position.

Position: Treppenmitte
Menge: 5,000 St
Zuordnung: 544_1

**04.02.0006 Blockstufe als Betonfertigteil; Stufenlänge 100 cm**
Blockstufe als Betonfertigteil,
Festigkeitsklasse C 30/37 DIN EN 206, DIN 1045-2,
Stufenlänge 100 cm,
Trittfläche und Vorderseite und Köpfe in Sichtbeton,
rutschhemmend PR 11,
Setzstufenhöhe 14 cm,
Trittstufenbreite 35 cm,
versetzen in Frischbeton auf Betonfundamenten,
Herstellung der Betonfundamente
vorstehende Position.

Position: Treppenmitte
Menge: 25,000 St
Zuordnung: 544_1

**04.02.0007 Blockstufe als Betonfertigteil; Stufenlänge 50 cm, mit Kontraststreifen, Trittstufenbreite 33 cm**
Blockstufe als Betonfertigteil,
Festigkeitsklasse C 30/37 DIN EN 206, DIN 1045-2,
Stufenlänge 50 cm,
Trittfläche und Vorderseite und Köpfe in Sichtbeton,
rutschhemmend PR 11,
Setzstufenhöhe 14 cm,
Trittstufenbreite 33 cm,
versetzen in Frischbeton auf Betonfundamenten,
Herstellung der Betonfundamente
vorstehende Position.
Mit Kontraststreifen gemäß DIN 18040-1,
aus Beton in die Vorderkante der Stufe eingelassen,
Farbe: anthrazit.

Position: Treppenaustritt
Menge: 1,000 St
Zuordnung: 544_1

**04.02.0008 Blockstufe als Betonfertigteil; Stufenlänge 100 cm, mit Kontraststreifen, Trittstufenbreite 33 cm**
Blockstufe als Betonfertigteil,
Festigkeitsklasse C 30/37 DIN EN 206, DIN 1045-2,
Stufenlänge 100 cm,
Trittfläche und Vorderseite und Köpfe in Sichtbeton,
rutschhemmend PR 11,
Setzstufenhöhe 14 cm,
Trittstufenbreite 33 cm,
versetzen in Frischbeton auf Betonfundamenten,
Herstellung der Betonfundamente
vorstehende Position.
Mit Kontraststreifen gemäß DIN 18040-1,
aus Beton in die Vorderkante der Stufe eingelassen,
Farbe: anthrazit.

Position: Treppenaustritt
Menge: 5,000 St
Zuordnung: 544_1
